# K-TH-Gebäude B Campus Deutz Hörsaalgebäude
Angebotsaufforderung (GAEB DA XML 3.3, DA83)
Projekt: K-TH-Geb
Währung: EUR
Auftraggeber: Bau- und Liegenschaftsbetrieb NRW, NL Köln, Domstraße 55-73, 50668 Köln, Telefon 0221-35660-0, Fax 0221-35660-999, E-Mail 0221-k.poststelle@blb.nrw.de
Erstellt mit: FUTURA, FUTURA Version 9.1.03.77, 05.03.2026

## Zusätzlicher Text
1 BESCHREIBUNG DER BAUMAßNAHME
1.1 GRUNDSTÜCKBEZEICHNUNG / ANSCHRIFT
Betzdorfer Straße / Reitweg / Deutz-Kalker Straße, 50679 Köln

1.2 GEBÄUDEBESCHREIBUNG
a) Allgemein
Die Technische Hochschule in Köln beabsichtigt einen Ersatzneubau B auf dem Campus Deutz zu errichten. Bauherr ist der Bau- und Liegenschaftsbetrieb NRW, Niederlassung Köln mit Sitz in der Domstraße 55-73 in 50668 Köln.

Flurstück: Gemarkung Deutz, Flur 034 Vereinigungsbaulast Baulbl.: 1110-1115/94, 3/74 zul.: 2385, 1990, 2384, 1921, 1922, 1923, 1924

Das Hörsaalzentrum hat eine große Bedeutung für die Adressbildung der Hochschule am künftigen Entreeplatz und behauptet sich als kraftvoller Solitär in der stadträumlich wenig definierten Umgebung. Die Zuwegung des Campus über den Entreeplatz und Campusweg zum Campusplatz erhält einen wichtigen neuen Baustein für das zukünftige neue Erscheinungsbild der TH Köln Campus Deutz.
Das Erscheinungsbild wird maßgeblich durch die prägnante Tragstruktur des Gebäudes und die transparente Anmutung der Außenfassaden und Innenwände generiert.
Um die Wirkung und Ablesbarkeit des robusten Tragwerks zu stärken wird die Fassade zwischen die Geschossdecken gesetzt und leicht eingerückt. Wichtig ist eine klare Differenzierung von Struktur und Fassade hinsichtlich ihrer Materialität.

Das Gebäude besteht aus einem Untergeschoss, Erdgeschoss, sowie zwei Obergeschossen.
Die Abmessungen des Gebäudes betragen ca. 55,35 x 40,50 m.

Im Bereich der Baumaßnahme sind keine ausgewiesenen Schutzgebiete vorhanden.

b) Konstruktion
Der viergeschossige Ersatzneubau des Hörsaalzentrums Gebäude B ist in massiver Stahlbetonbauweise geplant.
Das massive Sockelbauwerk des Untergeschosses wird auf einer 50 bis 60 cm starken Sohlplatte flach gegründet.
Um die konzentrierten Lasten unter den aussteifenden Stahlbetonkernen und Stahlbetonwänden sicher in den Baugrund abtragen zu können, werden diese Bereiche der Sohlplatte auf eine Dicke von 120 bis 130 cm erhöht.
Das Sockelbauwerk soll als wasserundurchlässiges Bauwerk aus Beton ausgebildet werden.
Die Regelgeschossdecken des Erdgeschosses und der beiden Obergeschosse sind massiv in Stahlbeton als räumliche Pilzbalkendecken mit geneigten Deckenuntersichten und gevouteten Stb.-Balken geplant. Die Deckenfelder der primären Pilzbalkendeckenkonstruktion stützen sich infolge des geplanten Tragverhaltens in der Mitte gegenseitig und überbrücken dabei Spannweiten bis zu ca. 17 m.
Die auskragenden Bereiche der Deckenkonstruktion werden im Wesentlichen durch die gevouteten Stb.-Balken versteift.
Die geneigten Deckenuntersichten sind in Sichtbetonqualität vorgesehen und prägen das Erscheinungsbild des Gebäudes.
Die Aussteifung und somit die Gesamtstabilität des Gebäudes wird über die Stahlbetonkerne der Treppenhäuser, die TGA-Schächte und die außenliegenden Stahlbetonwandpfeiler gewährleistet. Der Abtrag der horizontalen Lasten aus Wind, Schiefstellung und Erdbeben in den Baugrund erfolgt über die Geschossdeckenscheiben und die Stahlbetonkerne und Kelleraußenwände des Gebäudes.

c) Fassadengestaltung
Die Fassade erhält ihre Wirkung durch das Abzeichnen der inneren Decken- und Pfeilergeometrie nach außen hin. Alle Fassadenteile, die nicht als Sichtbetonfassade ausgeführt sind, werden in der Art einer stählernen Pfosten-Riegel-Fassade mit unterschiedlichen Einsätzen für Fenster, Türen, Lüftungsflügel, Sonnenschutz und opake Felder ausgeführt. Durch das partielle Zurückspringen der Pfosten-Riegel-Fassaden-Ebene werden im EG und dem 2.OG öffentliche überdeckte Bereiche bzw. Terrassen ausgebildet. Hier bilden die Pilzdeckenkonstruktionen eine starke geometrische Untersicht aus.

1.3 HAUSTECHNIK
1.3.1 SANITÄRTECHNIK
Die Abwasser- und Regenwasserentsorgung erfolgt über Anschlüsse an das interne Campusnetz.
Die Abwasser- und Regenwasserfallleitungen des Gebäudes werden vertikal in Schächte bis in das Untergeschoss und von dort in Richtung außenliegender Abwasserleitung geführt. Die im UG unter der Rückstauebene liegenden Objekte werden über Grundleitungen unterhalb der Bodenplatte auf eine Doppelhebeanlage geführt.

Die Trinkwasserentsorgung erfolgt über einen Anschluss an das interne Campusnetz.
Für die Trinkwasserinstallation ist eine Druckerhöhung vorgesehen. Für die Versorgung der Verbraucher wird eine Kaltwasserleitung aus dem Hausübergaberaum über Schächte zu den einzelnen Verbrauchern geführt. An den Verbraucher mit Warmwasser erfolgt die Warmwasserbereitung dezentral mittels einzelner Elektro-Warmwasser-Durchlauferhitzer.

Trinkwasserleitungen werden an den Entnahmestellen durchgeschliffen. Am letzten Verbraucher ist jeweils eine entsprechende Spüleinrichtung vorgesehen.

1.3.2 WÄRMEVERSORGUNG
Das Gebäude wird durch das zentrale Nahwärmenetz des Campus versorgt. Mit der Nahwärme wird Wärme für die Lüftungsanlagen auf dem Dach und die statischen Heizflächen sowie für die Flächen der oberflächennahen Betonkerntemperierung (BKT) bereitgestellt. Über die BKT kann auch gekühlt werden. Die in die Decken einzulegenden Elemente werden mit dem Rohbau eingebracht. Verteiler und die weiteren Heizungsarbeiten erfolgen im Ausbau.
Der Heizungsverteiler/-sammler befindet sich im Untergeschoss. Von dem Heizungsverteiler/- sammler werden über die Hauptschächte an den Treppenhäusern die Geschosse mit Wärme versorgt. Die Versorgungs- und Verteilleitungen für die Betonkernaktivierung werden auch für den Kühlfall benutzt. Die Umschaltung erfolgt zentral im Bereich der Technikzentralen im UG.

1.3.3 KÄLTEVERSORGUNG
Das Gebäude wird mit einem Nahkälteanschluss über einen Wärmeüberträger mit Kälte versorgt. Die Nahkälte wird aus der zentralen Kälteerzeugung des Campus bereitgestellt.

Hierüber werden die Lüftungsanlagen Audimax und Seminarräume, die BKT sowie ein separater Kältekreis EDV/Elt. versorgt.

Um die erforderliche Kühlleistung zu erreichen, ist für den Kältekreislauf EDV/ELT. ein separater Kältekreislauf mit Kältemittel vorgesehen. Als Kondensator ist eine Inneneinheit, die mit Kaltwasser die Fernkälte gekühlt wird, geplant.

1.3.4 LÜFTUNGSANLAGEN
Die Hörsäle und die großen Seminarräume erhalten eine mechanische Belüftung. Das Foyer im Erdgeschoss wird bei Nutzung als Versammlungsstätte mechanisch belüftet. Die in den Obergeschossen innenliegenden Nebenräume und die im Untergeschoss befindlichen Bereiche erhalten ebenfalls eine mechanische Belüftung.

Folgende Lüftungsanlagen sind vorgesehen
- Hörsäle und Seminarräume
- Nebenräume
- SIBEL/SAA
- Entrauchung Audimax

Die Aufstellung von zwei Lüftungsanlagen Abluft und Zuluft für Hörsäle und Seminarräume erfolgt auf dem Dach. Die Kanalführung zur Versorgung der Hörsäle und Seminarräume erfolgt vom Dach aus über die entsprechenden Schächte in die Etagen. Nach Eintritt in die Etagen werden die Luftvolumenströme über Kanäle und Rohre entsprechend verteilt.
Die Aufstellung der Lüftungsanlagen Abluft und Zuluft Nebenräume erfolgt auf dem Dach.
Die Anordnung der Ventilatoren Abluft und Zuluft SiBel und SAA erfolgt in den Räumen SiBel und SAA im 1.UG.
Für das Audimax ist eine mechanische Entrauchung im EG neben dem Müllraum vorgesehen.

1.3.5 FEUERLÖSCHANLAGEN
Für die vier Treppenhäuser ist jeweils eine trockene Steigleitung mit eigener Einspeisung gefordert.

1.3.6 ELEKTRO- UND DATENVERSORGUNG
Die Anbindung an die GHV AV erfolgt über erdverlegte Niederspannungskabel bis an eine neue NSHV im Nachbargebäude "Altbau". Von dort aus findet eine sternförmige Anbindung von Etagenverteilern statt, aus denen dann die jeweiligen Endstromkreise hervorgehen.

Auf dem Dach des Gebäudes wird eine nach oben offene Technikfläche vorgesehen, die neben Lüftungsgeräten und -Kanälen auch eine NEA umfasst. Die NEA wird jedoch nicht durch das Gebäude sondern durch ein separates Projekt errichtet. Als Absturzsicherung und Sichtschutz erhält die Technikfläche eine schräge Einhausung, deren Seitenflächen in West-, Süd- und Ostrichtung als Unterkonstruktion für PV-Module geplant ist.

Die Verkabelung erfolgt sowohl im Bereich des Hohlbodens als auch über Betonleerverrohrung und in untergeordneten Räumen als Aufputzinstallation.
Die Beleuchtungskörper in moderner LED Technik werden je nach Raumnutzung in dimmbarer Form vorgesehen. Die Foyers erhält große Leuchten, die zusätzlich über ein akustisch wirksames Gehäuse verfügen.
Das Gebäude erhält eine Sicherheitsbeleuchtungsanlage, die nahezu alle Räume umfasst.

Gemäß Brandschutzkonzept ist eine Brandmeldeanlage Kategorie 1 - Vollschutz geplant, die auf die Feuerwehr der Stadt Köln aufgeschaltet wird. Als Alarmierungsanlage ist eine Sprachalarmierungsanlage im Gebäude vorgesehen. Ebenso sind Räume und Wege für eine BOS-Anlage zur Gewährleistung des Funkkontaktes der Feuerwehr berücksichtigt.
An verschiedenen Standorten für Personen mit Geheinschränkung werden Evakuierungssprechstellen vorgesehen, die wiederum bis zu einer zentralen Steuereinheit im Untergeschoss und von dort aus über das Campusnetz bis zur Campus-Leitwarte verbunden werden.
Für alle Datenanschlüsse ist eine strukturierte Verkabelung vorgesehen, die WLAN, Telefonie, Datendosen und Anschlusspunkte für die elektronische Schließanlage miteinander vernetzt.

1.3.7 FÖRDERTECHNIK
Das Gebäude erhält zwei Aufzüge, die jeweils alle Geschosse anbinden. Einer der Aufzüge wird als Evakuierungsaufzug für Personen mit Geheinschränkungen ausgebildet.

1.4 MAßANGABEN
Baugrundstücksgröße: 2.312,81 m2

maximale Grundfläche: ca. 2.290 m2 (UG/EG)
Bruttorauminhalt: 47.038,29 m3
Bruttogeschossfläche: 2.380 m2
OKFF Erdgeschoss: +/- 0,00 = 46,48 NHN

Max. Bauwerkshöhe OK Attika Allgemeim / OK Technikeinhausung: 20,02 m, TR4 OK Attika 22,70 m,

1.5 ÖFFENTLICH RECHTLICHE ANFORDERUNGEN
1.5.1 BAUORDNUNGSRECHT / BAUPLANUNGSRECHT
Eigentümer des Grundstücks ist das Land Nordrhein-Westfalen. Die Rechtsgrundlage für das Vorhaben ist Paragraph 34 BauGB.

1.5.2 BARRIEREFREIHEIT
Die öffentlichen Bereiche des Gebäudes werden barrierefrei ausgebildet. Alle Zugäng werden schwellenlos ausgeführt. Die einzelnen Geschosse werden über zwei behindertengerechte Aufzüge erschlossen.

1.5.3 BAULICHER BRANDSCHUTZ
Das Gebäude ist gemäß LBO Paragraph 2 in die Gebäudeklasse 5 einzustufen.

1.6 ÖFFENTLICHE ERSCHLIEßUNG
1.6.1 VERKEHRSFLÄCHE
Das neue Hörsaalzentrum wird auf dem ehemaligen Parkplatz Betzdorfer Straße, am Entreeplatz an der Deutz-Kalker Straße errichtet. Der Platz ist Bewegungsfläche, Aufenthaltsort und Verbindung zwischen dem U-Bahnhof Deutz - Technische Hochschule, dem Altbau, dem neuen Hörsaalzentrum und der Gießener Straße mit Anschluss zur S-Bahnstation Trimbornstraße. Die Straßenecken und Flächen um das Studentenwohnen sind als wichtige Ankunftsorte mitgestaltet, um als Teil des Entreeplatzes wahrgenommen zu werden. Der Bestand an alten Bäumen, vor allem Robinien und Platanen, wird weitestgehend in die Gestaltung integriert. Ergänzt wird der Altbaumbestand durch Neupflanzung in einem aufgelösten Raster.

1.7 NICHT ÖFFENTLICHE ERSCHLIEßUNG
1.7.1 HLS
Die folgenden Anschlüsse erfolgen jeweils an das interne Netz des Campus:
a) Nahwärme
b) Wasser
c) Schmutzwasser/Regenwasser
d) Nahkälte

1.7.2 ELEKTRO- UND DATENVERSORGUNG
a) BOS
Das Gebäude erhält im Kellergeschoss jeweils eine eigene autarke Zentrale für die BMA und BOS-Anlage, die in eigenen Räumen untergebracht werden.
Die Brandmeldeanlage ist auf die Feuerwehr Köln aufgeschaltet. Beide Anlagen haben eine Störmeldungsweiterleitung über deinen übergeordneten Campus-Sicherheitsring bis in die Campus-Leitwarte in einem anderen Gebäude.

b) Strom
Die Anbindung an die GHV AV erfolgt über erdverlegte Niederspannungskabel bis an eine neue NSHV im Nachbargebäude Altbau.

c) EDV
Im Kellergeschoss gibt es einen Hausanschlussraum Datentechnik, in dem durch das Projekt ein Übergabe-EDV-Schrank errichtet wird. Die Aktiven Komponenten sowie die Kabelführung aus dem Campus-IT-Netz erfolgen durch ein anderes Projekt. Von diesem Hausanschlussverteiler wird die strukturierte Verkabelung sowohl für WLAN, Telefonie und EDV-Anschlussdosen über LWL-Kabel bis zu einzelnen EDV-Etagenverteilern fortgeführt.
Das Gebäude erhält keinen eigenen Anschluss eines Versorgers.

2.1 BAUSTELLENEINRICHTUNG
2.1.1 ALLGEMEINE ANGABEN ZUR BAUSTELLENEINRICHTUNG
Vom AN sind vor Beginn der eigenen Arbeiten die Unterbringung von Personal- und/ oder Materialcontainern bzw. Lagerflächen auf Grundlage der beiliegenden Baulogistikphasenpläne und mit der örtlichen Bauüberwachung gemeinsam festzulegen.

Bedingt durch die nur in begrenztem Umfang auf dem Baufeld zur Verfügung stehenden Flächen hat der Auftraggeber entschieden, dass alle Auftragnehmer keine eigenen Baustellencontainer auf dem Baufeld aufstellen dürfen. Einzige Ausnahme bildet die Aufstellung von Magazin- bzw. Werkstattcontainern, welche auf durch die örtliche BÜ zugewiesenen Flächen gestellt werden dürfen.
Der AN Baulogistik ist durch den Auftraggeber damit beauftragt, Büro- und Tagesunterkunftscontainer zentral zu stellen, zu vermieten und zu betreiben. Auftragnehmer, die im direkten Vertragsverhältnis zum Auftraggeber stehen, können die gewünschte Anzahl an Büro- oder Tagesunterkunftscontainern für sich und die eigenen Nachunternehmer / Lieferanten direkt bei dem AN Baulogistik wochen- oder monatsweise anmieten. (Siehe Anlage Baulogistikhandbuch Pkt. 7)

Der Auftraggeber stellt über die Baulogistik ab Baustart eine gewerkeübergreifende Bauwasser- und Baustromversorgung außerhalb des Gebäudes zur Verfügung.

2.1.2 BAUSTROMVERSORGUNG
Eine Baustromanlage mit Baustromverteilung- und versorgung wird durch den AG bereitgestellt. Diese beinhaltet Hauptverteiler außerhalb des Gebäudes, sowie entsprechende Unterverteiler je Etage im Gebäude. Das weitere Heranführen an die Verbrauchsstellen ist Sache des AN und mit den Einheitspreisen abgegolten.

2.1.3 BAUWASSERVERSORGUNG
Die Bauwasserversorgung wird durch den AG außerhalb des Gebäudes bereitgestellt
Die Heranführung an die Verbrauchsstellen ist Sache des AN und mit den Einheitspreisen abgegolten.

2.1.4 ABWASSER
Die Kosten für die Entsorgung des Abwassers wird durch den AG übernommen.

2.1.5 EINMESSARBEITEN
Das Abstecken der Hauptachsen und Festlegen der Höhenpunkte wird gemäß VOB vom AG veranlasst.
Auslotung und Abschnürung des Gebäudes, das Anbringen von Messfixpunkten, das Anlegen von Hilfs- und Konstruktionsachsen und Fluchten für das Aufmaß und die Montage sowie sonstige Einmessarbeiten oder Kontrollmessungen, die zur Leistungserfüllung des AN erforderlich sind und die über die vom AG zur Verfügung zu stellenden Absteckungen und Höhenfestpunkte hinausgehen, sind gemäß VOB Sache des AN.
Unstimmigkeiten, die der AN beim Aufmaß oder bei der Montage feststellt, hat er dem AG/ der örtlichen Bauüberwachung unverzüglich schriftlich anzuzeigen. Der AG behält sich vor, eigene Kontrollmessungen vorzunehmen.

Markierungen auf den sichtbar bleibenden Betonoberflächen oder anderen fertigen Oberflächen sind untersagt. Die Aufwendungen für das Entfernen von Zuwiderhandlungen gehen zu Lasten des Verursachers.

2.1.6 GENEHMIGUNGEN
Behördengenehmigungen, z.B. zur Sondernutzung öffentlichen Straßenraumes werden durch den AN eigenverantwortlich durchgeführt. Gebühren trägt der AG.

2.1.7 RÜCKBAU BAUSTELLENEINRICHTUNG
Der AG ist rechtzeitig über den beabsichtigten Abbau der Baustelleneinrichtung oder wesentlicher Teile davon zu unterrichten. Nicht mehr benötigte Teile der Baustelleneinrichtung sind nach Abstimmung mit der Baustellenlogistik unverzüglich zu entfernen.

Vom AG zur Verfügung gestellte Lagerplätze, Arbeitsplätze und Zufahrtswege sind dem früheren Zustand entsprechend wiederherzustellen, soweit die Zustandsveränderung vom AN zu vertreten ist.

2.2 UMLAGEN / NUTZUNGSKONDITIONEN
Die Kosten für Strom und Wasser sowie die Entsorgung des Abwassers wird durch den AG übernommen.

2.3 ERSCHLIEßUNG / VERKEHRSSICHERUNG / LIEFERVERKEHR
2.3.1 ERSCHLIEßUNG
Die Baustelleneinfahrt erfolgt über die Betzdorfer bzw. Gießener Straße. Die Wegeverbindung zur Autobahn A4 erfolgt über die Östliche Zubringerstraße.
Die Baustellenabfahrt erfolgt über die eigens für den Baustellenverkehr eingerichtete Baustraße.

2.3.2 VERKEHRSSICHERUNG
Der AN hat die ungehinderte An- und Abfahrt für alle Anlieger in der Umgebung der Baustelle während der Bauzeit sicherzustellen. Die Verkehrsflächen für Feuerwehreinsätze und Zufahrten sind unbedingt freizuhalten.
Auf dem Baufeld herrscht ein generelles Parkverbot für jede Art von Fahrzeugen. Auf den ausgewiesenen Ladezonen darf für Be- und Entladevorgänge gehalten werden. PKWs ist die Zufahrt zum Baufeld nicht gestattet.

Lieferungen sind dem zuständigen Baulogistiker am Zutrittskontrollcontainer anzumelden. Der Fahrer/ die Fahrerin hält dazu in der gekennzeichneten Anmeldezone.
Der AN hat die Anlieferungen so zu steuern, dass diese erst dann auf die Baustelle geliefert werden, wenn Personal des AN zum Empfang sowie zur sicheren Lagerung und Aufbewahrung bereitsteht. Nicht angekündigte Lieferungen können zurückgewiesen werden. Die örtliche Bauüberwachung nimmt keine Lieferung an. (siehe Handbuch Baulogistik)

Die Baustellenöffnungszeiten sind mit den Öffnungszeiten des im Bereich der Baustelleneinfahrt positionierten Zutrittskontrollcontainers gleichgesetzt. Dieser ist im Regelbetrieb von Montag bis Freitag in der Zeit von 06:00 bis 18:00 Uhr und an Samstagen, von 06:00 bis 16:00 Uhr besetzt. An Sonn- und Feiertagen ist die Baustelle planmäßig geschlossen. Im vorgenannten Zeitraum steht hier für die Auftragnehmer ein Mitarbeiter der Baulogistik als Ansprechpartner zur Verfügung. Der Zutrittskontrollcontainer sowie die Baustellenzufahrt werden grundsätzlich zu Arbeitsbeginn geöffnet, während der Arbeitszeit besetzt und unmittelbar nach Arbeitsende verschlossen.
(siehe Handbuch Baulogistik)

2.4 VORHANDENE KABEL, LEITUNGEN, ANLAGEN
Vor Beginn der Arbeiten hat sich der AN über den Verlauf von Anlagen, Kabeln und Leitungen (sowohl unter- als auch oberirdisch) zu informieren. Notwendige Umlegungen sind rechtzeitig vom AN zu beantragen. Baustellen- und endgültige Anschlüsse müssen zugänglich bleiben und geschützt werden.

2.5 SCHLITZ-/STEMMARBEITEN
Schlitz- und Stemmarbeiten sowie Kernbohrungen sind zu vermeiden. Sind diese jedoch unumgänglich, dürfen sie nur nach Abstimmung mit der Objektüberwachung und dem Tragwerksplaner nach erfolgter Freigabe ausgeführt werden. Bei Nichtbeachtung gehen die Kosten der erforderlichen Nacharbeiten zu Lasten des AN.

2.6 VERKEHRSLASTBESCHRÄNKUNGEN
Überfahrten von vorhandenen Anlagen, Kabeln und Leitungen mit LKW u.dgl. sind nur auf asphaltierten Baustraßen und/oder Freigabe der örtlichen Bauüberwachung erlaubt.

2.7 ZENTRALE MÜLLENTSORGUNG
Siehe Handbuch Baulogistik Pkt. 8.1 und 8.2.
Für die tägliche Sammlung der Abfälle in die Abfallrollbehälter im Arbeitsbereich und die Reinigung im Arbeits- und / oder Lagerbereich sind die jeweiligen Auftragnehmer verantwortlich. Zur Vermeidung von Brandlasten im Gebäude ist jeder Auftragnehmer verpflichtet, die gefüllten Abfallrollbehälter umgehend an dem eingerichteten Wertstoffhof zu den Öffnungszeiten abzugeben.

2.8 BAUSCHILD / WERBEVERBOT
Das Aufstellen eigener Firmenwerbung jeglicher Art - ist im gesamten Baustellenbereich nicht gestattet.
Alle AN bekommen die Möglichkeit, sich auf einer vom AG bereitgestellten Firmenleiste auf dem Bauschild mittels Klebeschild (Layout vorgegeben) auf eigene Kosten einzutragen.

2.9 UMGEBUNG / NACHBAR
siehe Baulogistikphasenpläne

2.9.1 VIDEOÜBERWACHUNG
Das Gelände wird während der Bauzeit videoüberwacht.

3.1 TERMINPLAN
Der AN hat einen Baufristenplan über seine vertraglichen Leistungen zu erstellen, anhand dessen die Einhaltung der Vertragsfristen nachgewiesen und überwacht werden kann. Notwendige Umläufe für die Prüfung von Werkstattplanungen, Freigaben, Bestellfristen, vorgezogene Maßnahmen u. dgl. sind zu berücksichtigen und einzutragen. Zwischentermine sind entsprechend dem Bauablauf fortzuschreiben. Der Endtermin bleibt hiervon unberührt.
Die Festlegungen des AG, z. B. zur baufachlichen oder terminlichen Koordinierung mit den übrigen Leistungsbereichen, sind zu berücksichtigen. Bei erheblichen Abweichungen von sonstigen Festlegungen ist der Plan durch den AN unverzüglich zu überarbeiten.
Der Plan ist dem AG max. 12 Werktage nach Auftragserteilung, bei Überarbeitungen unverzüglich, als mpp-Datei und als pdf-Datei zu übergeben. (Prüfzeit örtliche BÜ in 5 AT)
Zwischentermine werden anhand des Projektterminplanes zwischen dem AN und AG nach Auftragserteilung festgelegt und vereinbart.

3.2 DOKUMENTATIONSUNTERLAGEN
Der Auftragnehmer hat die komplette Dokumentation seiner Leistung vier Wochen vor dem Abnahmetermin an den Auftraggeber zu übergeben.

Die Übergabe erfolgt:
- in Papierform, in 2-facher Ausfertigung, zusammengestellt in Ordnern,
Größe DIN A 4,
- zusätzlich digital auf Datenträger.

Die Dokumentation muss in folgender Reihenfolge enthalten:

00 Inhaltsverzeichnis

01 Fachunternehmer- und Fachbauleitererklärung

02 Übereinstimmungserklärungen

03 Prüfzeugnisse, allgemeine bauaufsichtliche Zulassungen, Zustimmungen im Einzelfall

04 Einbauvorschriften

05 Materiallisten

06 Produktunterlagen, geordnet nach:
06.1 Fabrikat
06.2 Modell- bzw. Artikelnummer
06.3 Farbangaben
06.4Materialangaben, Produktdatenblätter
06.5 Hersteller und Lieferant
06.6Einbauanleitungen
06.7 Wartungs- und Pflegeanleitungen

07 Werkstattzeichnungen, statische Berechnungen
07.1 Planlisten
07.2 statische Berechnungen
07.3 Werkstatt- und Montagepläne
07.4 Detailpläne

08 Bautagebuch

09 Abnahmeprotokoll ggf. mit Mängellisten

10 Firmenprotokolle
10.1 Betriebsvorschriften
10.2 Funktionsbeschreibungen
10.3 Protokolle zu Leistungen während der Bauzeit, die zu protokollieren waren

11 Technische Anlagen gemäß BLB NRW Dokumentationsrichtlinie

12 CD oder DVD oder USB-Stick mit allen von 00 bis 10 aufgeführten Unterlagen.

Die Ablage muss zudem auf dem Planteamserver des Bauherrn vorgenommen werden.

3.3 BAUWESENVERSICHERUNG
Der AG hat keine Bauwesenversicherung abgeschlossen. Der AN trägt das Risiko.

3.4 PLANUNTERLAGEN
Planunterlagen werden dem AN vom AG/Planer nur über einen Planteamserver zur Verfügung gestellt. Der AN hat den Planteamserver zu nutzen. Dies gilt auch für die Fortschreibung der Planung. Die Nutzung des Planteamservers wird Vertragsbestandteil. (siehe Anlage BLB)

Die Ausführung erfolgt nach den Architektenplänen und den Planunterlagen der Fachplaner sowie der Werkstatt- und Montageplanung des AN. Sämtliche Planungsunterlagen sind der Ausführung zu Grunde zulegen und zeitgleich auf der Baustelle vorzuhalten und gegeneinander abzugleichen bzw. zu prüfen. Abweichungen sind innerhalb von 5 Arbeitstagen (AT) nach Planerhalt schriftlich anzuzeigen.

Der Bauherr stellt keine Papierpläne zur Verfügung. Der AG behält sich aber vor, Pläne in Papier zu überreichen, dem AN ensteht hieraus kein Anspruch auf Pläne in Papier.

3.5 MUSTER UND BEMUSTERUNGEN
- entfällt -

3.6 PRÜFZEUGNISSE / PRODUKTDATENBLÄTTER
Vor Bestellung der einzubauenden Materialien sind dem AG unaufgefordert alle entsprechenden Technischen Merkblätter, Prüfzeugnisse u.dgl., allgemeine bauaufsichtliche Zulassungen u.dgl. und Einbauanleitungen vorzulegen.

Anzubieten sind Bauprodukte, die nach der Landesbauordnung allgemein zugelassen sind. Es dürfen ausschließlich nach den öffentlich-rechtlichen Vorschriften/Landesbauordnung etc. zulässige Bauprodukte angeboten werden.
Der Bieter hat schadstofffreie Materialien anzubieten. Dies sind Materialien, die frei von gefährlichen gesundheits- und umweltschädlichen Stoffen sind. Als schadstofffrei gelten auch alle Materialien, die Stoffe enthalten, durch die vorgeschriebene Grenzwerte der maximalen Arbeitsplatzkonzentration (MAK) bzw. technischen Richtkonzentration (TRK) nicht überschritten werden.

3.7 BAULEITER AUFTRAGNEHMER / BAUSTELLENBESETZUNG
Der vom AN eingesetzte Bauleiter und ggf. sein Vertreter sind dem AG vor Ausführung bekannt zu geben. Der Nachweis über die Fachkunde des Bauleiters ist dem AG vorzulegen.

Der Bauleiter muss der deutschen Sprache mächtig sein.
Ein Wechsel des Firmenbauleiters ist dem AG bzw. der örtlichen Bauüberwachung unverzüglich schriftlich anzuzeigen und ist zustimmungspflichtig.
Der AN ist verpflichtet, die Baustelle während der Ausführung der vertraglich geschuldeten Leistung zu den üblichen Arbeitszeiten ohne Unterbrechung bis zum Abschluss der Maßnahme mit ausreichend Personal zu besetzen, um termingerecht seine vertraglich vereinbarten Leistungen zu erbringen.

3.8 BAUTAGESBERICHTE
Der AN hat Bautagesberichte im Format DIN A4 sowie digital zu führen und dem AG bzw. seiner örtlichen Bauüberwachung einmal wöchentlich, für jeden Arbeitstag einzeln, zu übergeben. Sie müssen alle Angaben enthalten, die für die Ausführung und Abrechnung des Auftrags von Bedeutung sein können.

3.9 BAUBESPRECHUNGEN
Der AN hat innerhalb seines Ausführungszeitraums an den voraussichtlich wöchentlich stattfindenden Baubesprechungen mit einem geeigneten, bevollmächtigten Vertreter, der vor Beginn der Arbeiten benannt werden muss, teilzunehmen. Eine Vergütung der Teilnahme erfolgt nicht. Das Ergebnis dieser Gespräche wird in Protokollen festgehalten. Einsprüche gegen das Protokoll sind spätestens in der nächstfolgenden Sitzung geltend zu machen.
Für die Nichtteilnahme an den Baubesprechungen kann der Bauherr Schadenersatz fordern, sollten dadurch erhöhte Koordinationsaufwände entstehen.

3.10 KALKULATIONSGRUNDLAGEN
Die technischen Angaben dieser Ausschreibung stellen qualitative Mindestanforderungen dar. Die Ausführungs- und Leistungsbeschreibung sowie die beigefügten Zeichnungen erläutern das geforderte Konstruktionsprinzip und die Anforderungen an die zu erstellenden Arbeiten. Die technischen Anforderungen der Leistungsbeschreibung und die dargestellte formale Gestaltung sind verbindlich für die Preiskalkulation.
Die konstruktive (Detail-) Ausführung ist dem Bieter zur Anwendung eigener Erfahrungen und der betriebseigenen Verfahrensweise unter Berücksichtigung der oben genannten Anforderungen freigestellt. Eine Qualitätsminderung gegenüber der ausgeschriebenen Leistung ist nicht zulässig.

3.11 ARBEITSSICHERHEIT
Entsprechend der Verordnung über Sicherheit und Gesundheitsschutz auf Baustellen (BaustellV vom 10.06.98 bzw. EG-Richtlinie 92/57/EWG) ist/wird für die Planung der Ausführung und die Ausführungsphase vom Bauherrn ein Koordinator bestellt. Dieser erstellt den gemäß BaustellV für o.g. Bauvorhaben erforderlichen Sicherheits- und Gesundheitsschutzplan und eine Baustellenordnung, koordiniert die Umsetzung der geplanten Schutzmaßnahmen während der Ausführung und kontrolliert die ordnungsgemäße Anwendung der Arbeitsverfahren.

Der Sicherheits- und Gesundheitsschutzplan, die Baustellenordnung und die sich daraus ergebenen rechtlichen Nachweise sind Bestandteil des Vertrags. Der SiGe-Plan und die Baustellenordnung enthalten die projektspezifischen Sicherheitsregeln. Der Auftragnehmer (AN) verpflichtet sich, während der Ausführung der vertragsgegenständlichen Leistung die Vorgaben der Baustellenordnung sowie alle einschlägigen Arbeitsschutzvorschriften, geltende Unfallverhütungsvorschriften zu beachten und einzuhalten. Er hat diese Verpflichtung auch auf alle durch ihn am Projekt Beteiligten mit der Verpflichtung zur Einhaltung und gegebenenfalls Weiterübertragung zu übertragen. Dies schließt die durch ihn beauftragten Nachunternehmer ein.

Zu den Arbeitsschutzunterlagen gehören und sind als Anlage zum Leistungsverzeichnis beigefügt
· Baustellenordnung
· Sicherheits- und Gesundheitsschutzplan
· Pflichtenhefte Dokumentation und Personal
· Standard-Formulare, u.a. Betriebliche Auskunft zum Arbeitsschutz, Teil A + B + C + D + E
· Diverse Aushänge für die Baustelle

Die darin enthaltenen Schutzmaßnahmen, Einrichtungen und Forderungen sind für einen sicheren Baubetrieb zu beachten und umzusetzen. Die Schutzmaßnahmen sind nach der derzeitigen Bauablaufplanung festgelegt worden. Änderungen, z.B. aufgrund eines anderen Bauablaufes oder anderer Bau-/ Arbeitsweise müssen dem SiGe-Koordinator rechtzeitig bekannt gegeben werden.

Dem SiGeKo sind alle zur Erfüllung seiner Aufgabe notwendigen Informationen rechtzeitig unaufgefordert zu übergeben, auch vorausschauend zu sicherheitsrelevanten Planungen, künftigen und bestehenden Unfallgefahren, Gefahrstoffen sowie Unfällen auf der Baustelle.

Die genannten Arbeitsschutzunterlagen werden im Auftragsfall Vertragsbestandteil.

Der Auftragnehmer hat vor Beginn der Arbeiten eine Gefährdungsbeurteilung und deren Dokumentation zu erstellen und dem Sicherheits- und Gesundheitsschutzkoordinator vorzulegen.

Die verantwortliche Aufsichtsperson des Auftragnehmers hat sich vor dem ersten Tag des Erscheinens auf der Baustelle zwecks einer terminlichen Abstimmung der Baustelleneinweisung mit dem SiGe-Koordinator des Bauherrn in Verbindung zu setzen. Die Aufsichtsperson wird über die baustellenspezifischen Gefahrenbereiche, Sicherheitsregeln sowie Sanktionierung bei Verstößen unterrichtet.

Die Aufsichtsperson des Auftragnehmers ist für die gründliche Unterweisung dessen Mitarbeiter zuständig und verantwortlich. Des Weiteren weist er durch ihn beauftragte Nachunternehmer ein. Unterweisungen und Nachunternehmereinweisungen müssen schriftlich dokumentiert werden.

Dem Schutzziel des Bauherrn folgend treffen sich die verantwortlichen Aufsichtspersonen der Auftragnehmer mit dem SiGe-Koordinator nach Vereinbarung um Sicherheitsbelange untereinander zu besprechen. Der Auftragnehmer hat dafür zu sorgen, dass die Beschäftigten über alle Belange der SiGe-Koordination informiert werden.

Der Auftragnehmer sichert dem Auftraggeber den Einsatz von erfahrenem Fachpersonal zu. Falls ausländisches Personal zum Einsatz kommt, sind ausreichende Kenntnisse der deutschen Sprache notwendig, damit z.B. Arbeits-und Sicherheitsanweisungen nachvollzogen werden können.
 Vor dem Einsatz von Sub- und Nachunternehmern muss eine namentliche Meldung dieser Unternehmen an den SiGe-Koordinator des Bauherrn erfolgen (Formular Betriebliche Auskunft zum Arbeitsschutz). Bei Nichteinhaltung dieses Verfahrens ist der Bauherr berechtigt, die nicht benannten Unternehmen von seinem Baugrund auszuschließen.

Im Baustellenbereich sind grundsätzlich folgende persönliche Schutzausrüstungen zu tragen:
· hohe Schutzschuhe (S3)
· Schutzhelm
Vom Arbeitnehmer grundsätzlich mitzuführen und bei Erfordernis zu benutzen sind:
· Schutzbrille (bei Staub, Funkenflug, etc.)
· Gehörschutz (für Lärmbereiche)
· Warnweste (für Arbeiten an Verkehrswegen)
Regelungen, die ergänzende persönliche Schutzausrüstungen erfordern wie Staubfilter, Gesichtsschilde, Heißwasserarbeiten usw., bleiben bestehen. Die Bereitstellung der persönlichen Schutzausrüstung ist grundsätzlich im Leistungsumfang des Auftragnehmers enthalten.

Die Arbeitsplätze sind zum Feierabend nach sicherheitstechnischen Grundsätzen zu bereinigen und abzusperren. Gefahrenstellen sind mit festen Absperrvorrichtungen zu sichern. Flatterband darf nur in Bereichen geringer Unfallgefahr und auch dann nur kurzfristig eingesetzt werden. Im Bedarfsfall sind Absperrschilder und Beleuchtungen aufzustellen. Der Auftragnehmer hat für die Aufrechterhaltung der allgemeinen Ordnung auf der Baustelle zu sorgen.
Der Bauherr behält sich das Recht vor, Mitarbeiter des Auftragnehmers zu überwachen, um sicherzustellen, dass alle für die Durchführung der Arbeiten notwendigen Sicherheitsmaßnahmen eingehalten werden. Die Hinweise des SiGe-Koordinators sind vom Auftragnehmer zu beachten und festgestellte Beanstandungen umgehend zu beseitigen.
Bei Sicherheitsverstößen seitens AN-Personals und/oder sicherheitstechnischen Mängeln an Werkzeugen und Maschinen des Auftragnehmers ist der Bauleiter des Bauherrn berechtigt,
- die Einstellung der Arbeiten bis zur Behebung des Mangels anzuordnen,
- zuwiderhandelnde Mitarbeiter von der weiteren Tätigkeit auszuschließen.
In keinem Fall dürfen aus diesen Anordnungen entstehende Kosten dem Auftraggeber angelastet werden.

Arbeitssicherheit ist ein gleichrangiges Projektziel wie Termin, Qualität, Budget und Leistungsfähigkeit.

3.12 ARBEITSZEITEN / BAUSTELLENBESETZUNG / ALKOHOLVERBOT / RAUSCHMITTELVERBOT
Die Arbeitszeiten müssen den gültigen Bestimmungen entsprechen. Arbeiten auf der Baustelle sind zugelassen montags bis freitags im Zeitraum zwischen 6:00 und 18:00 Uhr, an Samstagen 06:00 bis 16:00 Uhr. (siehe Handbuch Baulogistik mit Möglichkeiten der Verlängerung der Arbeitszeiten)
Ausnahmen sind mit dem Bauherrn und mit den zuständigen Behörden eigenverantwortlich abzustimmen.
Es besteht ein generelles Rauschmittelverbot für alle am Bau Beteiligten. Bei Zuwiderhandlung wird ein Baustellenverbot ausgesprochen.

3.13 BRANDSCHUTZMAßNAHMEN WÄHREND DER BAUZEIT
Der Bieter hat den Brandschutz auf der Baustelle sicherzustellen, insofern die Ausführung der eigenen Leistung betroffen ist.
Dem Vertreter des AG ist ein zuständiger Ansprechpartner zu benennen.
Während der Bauzeit sind vorbeugende Brandschutzmaßnahmen betrieblicher Art zu treffen. Auf die technische Regel Baustellen - Unverbindlicher Leitfaden für ein umfassendes Schutzkonzept VdS 2021 wird hingewiesen. In dem Bauobjekt bzw. auf dem Baugelände dürfen brennbare Baustoffe und sonstige brennbare Gegenstände nur örtlich und in Tagesgebrauchsmengen begrenzt, gelagert werden. Dies gilt auch für brennbare Flüssigkeiten und brennbare Gase.
Brennbare Abfallstoffe sind täglich aus dem Bauobjekt zu entfernen. Großbehälter mit brennbaren Baustoffen sind mit einem Abstand von mindestens 10,0 m zu den Objekten aufzustellen.
Bei feuergefährlichen Arbeiten, z. B. Schweißen, Abbrennen, Schneiden, sowie beim Umgang mit offener Flamme in Verbindung mit brennbaren Baustoffen, sind Brandschutzposten einzuteilen. Es sind geeignete Feuerlöschgeräte bereitzustellen. Nach Beendigung feuergefährlichen Arbeiten sind Nachkontrollen durchzuführen. Auf die Unfallverhütungsvorschrift Schweißen, Schneiden und verwandte Verfahren (BGV D1) wird hingewiesen.

3.14 UMWELTSCHUTZ / LÄRMSCHUTZ WÄHREND DER BAUZEIT
Die allgemein gültigen Vorschriften zum Schutz gegen Baulärm sind einzuhalten. Außerdem sind die Auflagen und Verwaltungsvorschriften des Immissionsschutz- und des Abfallbeseitigungsgesetzes zu beachten und strikt einzuhalten. Die Belästigungen im Baustellenbereich an/auf den Zufahrtsstraßen durch Lärm, Staubentwicklung o. ä. bei den Arbeiten und Transporten sind auf das unvermeidbare Maß zu beschränken. Der AN hat alle Arbeiten mit Geräten auszuführen, die dem neuesten Stand des Immissionsschutzgesetzes entsprechen. Er trägt die alleinige Verantwortung für die Einhaltung aller Auflagen und einschlägigen Bestimmungen. Die Kosten dafür sind als Nebenleistungen entsprechend zu berücksichtigen. Der Einsatz der Maschinen und Geräte muss den Bestimmungen der 32. BlmSchV (Geräte- und Maschinenlärmschutzverordnung) Entsprechen.

Der Erhalt von Bäumen, Sträuchern und Pflanzbeständen in den nicht unmittelbar vom Baugeschehen in Anspruch genommenen Flächen ist zu gewährleisten bzw. gemäß den gesetzlichen Vorschriften sicher zu stellen. Es dürfen nur ausgewiesene Flächen für die Baustelleneinrichtung genutzt werden.

Zum Schutz des Grundwassers sind etwaige Öl- oder Treibstofflager nach den gültigen Vorschriften herzurichten und der örtlichen Aufsichtsbehörde anzuzeigen und von ihr genehmigen zu lassen. Die Betankung von Baumaschinen und deren Wartung hat so zu erfolgen, dass Grundwasserverunreinigungen zuverlässig zu vermeiden sind. Ein Auslaufen von wasserschädlichen Flüssigkeiten (auch in geringen Mengen) ist dem Auftraggeber bzw. der örtlichen Bauüberwachung unverzüglich zu melden.

3.15 ARBEITSSCHUTZ- UND UNFALLVERHÜTUNGSVORSCHRIFTEN
Der AN hat dafür Sorge zu tragen, dass die bei den auszuführenden Arbeiten anzuwendenden Arbeitsschutz- und Unfallverhütungsvorschriften eingehalten werden.

4. Zus. Technische Vertragsbedingungen (ZTV)
4.1 Technische Vorschriften
Neben den in der VOB genannten Vorschriften gelten die einschlägigen Gesetze, Verordnungen und Richtlinien des Bundeslandes am Ort der Baustelle, der Ver- und Entsorgungsunternehmen sowie die Auflagen des Maschinenschutzgesetzes, der Arbeitsstättenverordnung, die Unfallverhütungsvorschriften und die anerkannten Regeln der Technik.
Ergeben sich bei der Abnahme Zweifel über die Einhaltung der gültigen Normen und Vorschriften, so hat der Auftragnehmer den entsprechenden Nachweis zu erbringen.

4.2 Einheitspreise und Leistungen
Alle nachfolgenden im LV eingesetzten Einheitspreise gelten für die Lieferung bis zur Verwendungsstelle und Montage sowie den betriebsfertigen Anschluss für alle ankommenden und abgehenden Leitungen einschl. aller Klein-, Befestigungs- und Montageteile, es sei denn, es wird ausdrücklich etwas anderes beschrieben.
Jede vom AN gelieferte und eingebaute ELT-Apparatur bzw. jedes ELT-Gerät ist vom AN betriebsfertig an die bauseits verlegten Kabelenden anzuschließen, einschl. Absetzen und Einführen in die Klemmkästen.

Reine Liefer- oder Montagepositionen sind im LV gesondert gekennzeichnet.

Stemm-, Bohr- und Fräsarbeiten für die Befestigung von ausgeschriebenen Konsolen, Halterungen etc. sind in die EPs der entsprechenden Positionen mit einzurechnen.

4.3 Zusammenarbeit mit Fremdgewerken, sonstigen Lieferanten - Allgemein
Wird für die bestimmungsgemäße Fertigstellung des eigenen Gewerkes die Zuarbeit/Vorleistung/Nacharbeit eines anderen Gewerkes oder sonstigen Lieferanten erforderlich, so hat der AN eigenverantwortlich die notwendigen Abstimmungen herbeizuführen.

Bei der Festlegung von Terminplänen und Arbeitsabläufen des AN sind für die Ausführung von Zuarbeiten von sonstigen Gewerken ausreichende Montagezeiten und Zwischenzeiten ohne Berücksichtigung von Akkord-, Nacht- und Feiertagsarbeiten einzurechnen.

Ist die Leistung des AN bestimmungsgemäß erst durch Zu-/ Nacharbeit von sonstigen Gewerken/Lieferanten betriebsfertig, so gilt die Leistung des AN erst nach Ausführung dieser Zuarbeiten als fertig gestellt (z. B. nachträgliche ELT-Anschlüsse usw.).

Hat der AN Zubehörteile zum Einbau in Fremdgewerke/ sonstiger Lieferanten zu liefern, so hat er die notwendige Koordinierung (Techn. Daten, Einbausituation usw.) mit diesem abzustimmen und die Zubehörteile dem Lieferanten der jeweiligen Anlage rechtzeitig vor dessen Montagebeginn - spätestens 4 Wochen im Voraus - komplett zum Einbau zu übergeben.

Sind ELT-Apparaturen/Geräte aus dem Lieferumfang des AN bestimmungsgemäß bauseits zu montieren und anzuschließen, so sind diese spätestens 4 Wochen vor dessen Arbeitsbeginn dem Fremdhandwerk auf der Baustelle zu übergeben.

4.4 Nachträge
Bei der Einreichung von Nachträgen sind entsprechende Kalkulationsnachweise mit einzureichen. Diese müssen folgende Angaben umfassen:

- Menge
- Material-Einkaufspreis
- Materialzuschlag
- kalkulierter Zeitaufwand-Lohnkostenanteil
- Einheitspreis-Gesamtbetrag

Entfallende Positionen sind entsprechend abzuziehen.
Die Nummerierung erfolgt in Abstimmung mit der Fachobjektüberwachung als Nachtragstitel.

4.5 Kommunikation an der Baustelle
Der Auftraggeber bzw. die Objektüberwachung des Auftraggeber verwendet zur Qualitätssicherung, Optimierung und Vereinfachung der Koordination und Kommunikation aller Beteiligten eine Baumanagementsoftware.

Hierzu stellt die Objektüberwachung des AG dem Auftragnehmer einen kostenfreien Zugang zu dieser Baumanagementsoftware zur Verfügung.

Die Software kann über eine kostenfreie App für gängige Smartphones und/oder über einen Webbrowser jeweils nach einmaliger Registrierung per E-Mail genutzt werden.

Über die Software werden Hinweise, Zustandsfeststellungen, Mängel etc. erfasst und unmittelbar nach der ersten Feststellung dem AN angezeigt.

Der Auftragnehmer ist verpflichtet die weitere Verfolgung und Freimeldung zur Mängelbeseitigung über die Managementsoftware vorzunehmen.

4.6 Aufmaß
Die Abrechnung erfolgt standardmäßig über ein gemeinsames Aufmaß. Zur Abgrenzung der Aufmaßabschnitte ist ein entsprechender Aufmaßplan durch den AN vorzuhalten und eingebaute Anlagenteile farblich zu kennzeichnen.

Das Aufmaß hat über entsprechende Formblätter zu erfolgen. Die Formblätter müssen folgende Informationen enthalten:

- Datum
- Name des Erstellers (leserlich)
- Bauvorhaben und aufgemessener Bauabschnitt
- Positionsnummern entsprechend LV

4.7 Abnahmen
Die ggf. erforderlichen Abnahmen mit Behörden oder Sachverständigen sind von Auftragnehmern zu koordinieren und mit den Teilnehmern abzustimmen. Der Bauherr ist hierüber rechtzeitig zu informieren. Die notwendigen Unterlagen hat der AN in ausreichender Anzahl rechtzeitig zu übergeben.

Eine Abnahme durch den Bauherrn erfolgt erst nach notwendigen Abnahmen durch die Behörde bzw. den Sachverständigen.

5. Beigefügte Unterlagen

Grundriss ELT KG Teil 1

Grundriss ELT KG Teil 2

Grundriss ELT EG Teil 1

Grundriss ELT EG Teil 2

Grundriss ELT 1.OG Teil 1

Grundriss ELT 1.OG Teil 2

Aussenanlagen Anbindung NSHV

Baulogistikhandbuch (Stand 20250507)

6. Anlagenbeschreibung Elektrotechnik

KG 442 Eigenstromversorgungsanlagen

Sicherheitsbeleuchtung

Es ist eine batteriegestützte Sicherheitsbeleuchtung vorgesehen. Zur Reduzierung der notwendigen Batteriekapazität erfolgt eine zusätzliche Anbindung an die NEA. Die Zentrale befindet sich im Untergeschoss. Eine entsprechende Be- und Entlüftung wird durch das Gewerk Lüftung errichtet.
Es werden hinterleuchtete Fluchtwegpiktogramme vorgesehen. Außerdem werden Sicherheitsleuchten mit einer ausreichenden Beleuchtung der Flucht- und Rettungswege vorgesehen.
Ebenfalls sind zum leichten Auffinden und Bedienen von Brandbekämpfungs- und Sicherheitseinrichtungen Sicherheitsleuchten vorgesehen, um die geforderte Beleuchtungsstärke von mind. 5 lx sicherzustellen.
Die elektrischen Zuleitungen werden in die Brandabschnitte mit Funktionserhaltkabel (E30) geführt.

Gemäß Evakuierungskonzept werden in einzelnen Hörsälen zusätzliche dynamische Rollstuhl-Piktogramme eingesetzt. Diese sollen auf ein rotes X umspringen, sobald der erste Rettungsweg für die Rollstuhlfahrer durch das Foyer zum Evakuierungsaufzug nicht mehr genutzt werden kann.
Ausgelöst wird die dynamische Fluchtweglenkung über die Brandmeldeanlage, die über Koppler der Sicherheitsbeleuchtungsanlage mitteilt, ob ein Brandmelder im Foyer oder Treppenraum 2 ausgelöst hat und der Selbstrettungsweg für Rollstuhlfahrer somit gesperrt werden muss.

Die Stufen in den Hörsälen erhalten Stufenleuchten, welche an die Sicherheitsbeleuchtungsanlage angeschlossen sind.
An den Ein- und Ausgängen zum Gebäude sind Außenwandleuchten vorgesehen, welche ebenfalls an die Sicherheitsbeleuchtungsanlage angebunden werden.

Sicherheitsstromversorgung
Die nachfolgenden Anlagen werden mit der Sicherheitsstromversorgung, aus der neuen NEA auf dem Dach von Gebäude B, versorgt:
- Aufzüge
- Sicherheitsbeleuchtung (zur Reduzierung der
 Batteriekapazität)
- Sprachalarmzentrale
- Entrauchungsventilator Audimax (über ASP Kälte)
- Entrauchungsventilatoren Foyer (über ASP Lüftung)
- Evakuierungssprechstellen

KG 443 Niederspannungsschaltanlagen

Die Anbindung des Gebäudes B erfolgt über eine erdverlegte Kabeltrasse, aus dem neuen Standort, der NSHV am Gebäude Altbau. Die Leitungen werden erdverlegt in Kabelschutzrohren bis zur jeweiligen Außenwand verlegt und dort mit einer Gebäudeeinführungsdichtung gegen drückendes Wasser abgedichtet.

Die Niederspannungshauptverteilungen (GHV AV und GHV SV) befinden sich im Untergeschoss. Der Standort ist so gewählt, dass sie in unmittelbarer Nähe der Lastschwerpunkte und der Kerne/ Steigepunkte liegen.
Es wird ein Drehstromnetz 400V, 50Hz als TN-S-Netz aufgebaut.

Im Falle des Ausfalls der Allgemeinstromversorgung (AV) muss automatisch auf die Sicherheitsstromversorgung (SV) umgeschaltet werden. Hierfür findet von der GHV-SV zusätzlich zur Zuleitung von der GHV-AV auch eine Anbindung an die NSHV-SV Nord des Projektes Infrastruktur statt.
Wird an der GHV-SV über einen Unterspannungswächter ein Ausfall der AV-Stromversorgung festgestellt, wird dieses an die Steuerung der NEA in der NSHV-SV Nord gemeldet. Diese wirkt dann auf den Motorantrieb des Leistungsschalters von der GHV-AV zur GHV-SV ein und öffnet und verriegelt diesen. Gleichzeitig wird der Befehl an die NEA Nord zum Einschalten weitergeleitet. Parallel werden die ASPs der Gebäudeautomation mit der Information versorgt, dass vom AV auf den SV-Betrieb umgeschaltet wird, sodass dort die entsprechenden Lastabwürfe erfolgen können.

Wenn die NEA dann angelaufen ist, wird durch die Steuerung der Leistungsschalter mit Motorantrieb in der NSHV-SV Nord zugeschaltet, sodass die GHV-SV mit SV-Strom versorgt wird.
Im Falle der Netzwiederkehr des AV-Netzes wird der Ablauf durch die Steuerung wieder rückabgewickelt. Zuerst findet eine Netzsynchronisation zwischen dem SV-Netz mit dem anliegenden AV-Netz statt. Über die Steuerung wird die NEA dann so geregelt, dass das AV- und SV-Netz synchron laufen. Die Steuerung schaltet dann den Leistungsschalter in der GHV-AV zur GHV-SV wieder zu, so dass beide Netze kurzzeitig parallel betrieben werden. Anschließend wird der Leistungsschalter in der NSHV-SV Nord geöffnet und der AV-Netzbetrieb ist wieder hergestellt. Wenn keine weiteren SV-Verbraucher mehr betrieben werden müssen, kann die NEA wieder abgeschaltet werden.
Die gesamte Steuerung sowie der Funktionsumfang der NEA und der NSHV-SV Nord liegen im Schnittstellenbereich des Projektes Infrastruktur. Im Projekt Gebäude B selbst werden nur die entsprechenden Leistungsschalter, Leitungsverlegungen und Unterspannungswächter ausgeführt.

KG 444 Niederspannungsinstallationsanlagen

Unterverteilungen

Jede Unterverteilung erhält eine eigene Zuleitung aus der Gebäudehauptverteilung. Die Ausführung der Unterverteiler erfolgt gemäß dem mittleren Qualitätsstandard. In der Unterverteilung befinden sich alle Schutzelemente, wie unter anderem:
- Hauptschalter
- Leitungsschutzschalter
- Fehlerstromschutzschalter
- Überspannungsschutzschalter
- Schütze und Aktoren

Es gibt insgesamt 9 Unterverteiler für die allgemeine Stromversorgung und eine für die erneuerbaren Energien.

Elektroinstallationen

Für die Hauptleitungen werden Kunststoffkabel, Typ NYCWY, NYY-J und für die Abgangsleitungen Feuchtraum-Mantelleitung, Typ NYM-J vorgesehen. Im Außenbereich gelangen Erdkabel zum Einsatz. Die Aufzählung ist beispielhaft und die Auswahl der Kabel wird für den notwendigen Einsatzzweck VDE-gerecht ausgewählt.

Als Schalterprogramm ist ein Standard-System von namenhaften Herstellern vorgesehen. Die Abdeckungen und Farben werden auf Basis des vorliegenden Bemusterungskataloges von der Architektur vorgegeben und durch den Bauherrn ausgewählt.

In den Technikräumen sowie den Abstell- und Lagerräumen ist die Elektroinstallation als Aufputzinstallation in Kunststoffpanzerrohren vorgesehen.

Die Kabeltrassen werden mit verzinkten Kabeltragsystemen ausgeführt.
Es wird so weit wie möglich versucht die Kabeltrassen so unauffällig wie möglich zu integrieren.

Die Zuführung der Kabel zu den Steckdosen erfolgt über einen Systemhohlboden (maximale lichte Höhe = 20 cm) mit Brandschutzklassifizierung.

Die Steigeleitungen zu den Etagen werden über Steigtrassen geführt.

Für die Treppenhäuser, das Foyer, die Dozentenbereiche ohne Akustiksegel in den Hörsälen sowie die Terrassen und die Deckenauskragung im EG ist eine Betonverrohrung vorgesehen.

KG 445 Beleuchtungsanlagen

Die Beleuchtungsanlagen werden nach DIN EN 12464-1, den VDE-Bestimmungen und den Arbeitsstättenrichtlinien ausgeführt.

Es werden ausschließlich Leuchten mit LED-Technik vorgesehen. Für die verschiedenen Bereiche sind folgende Beleuchtungsstärken vorgesehen:

10 Lux  Terrassen
100 Lux  Flure und Verkehrsflächen
150 Lux Treppenhäuser
200 Lux Räume für haustechnische Anlagen,
Vorbereitungsräume, Schaltgeräteräume, Lagerräume,
WC-Anlagen, Eingangshallen
300 Lux Cafeteria
500 Lux  Hörsäle, Seminarräume, Lernbereiche,
Dolmetscher

Die Flurbeleuchtung, Treppenräume, WC-Anlagen, sowie die Foyers, Seminar- und SAR-Räume werden über Bewegungsmelder gesteuert. Diese erfassen Bewegungen mittels PIR-Technologie. Der Erfassungsbereich der Melder ist grundsätzlich 360 Grad, kann aber mit Hilfenahme von Blindscheiben verringert werden. Die Voreinstellungen der Bewegungsmelder ist werkseitig eingestellt und wird, wenn nötig, programmiert. Alle Bewegungsmelder haben eine Dali2 Schnittstelle.

In den Hörsälen können die folgenden Lichtgruppen über separate Schalter gesteuert werden:

1) Dozentenbereich
2) 50% der Sitzplätze
3) 50% der Sitzplätze

In den Hörsälen B001, B002 und B003 werden dimmbare Leuchten vorgesehen.
Die Stufen in den Hörsälen erhalten Stufenleuchten, welche an die Sicherheitsbeleuchtungsanlage angeschlossen sind.
In den Seminarräumen wird eine tageslichtabhängige Steuerung vorgesehen. Dabei erkennt ein Präsenzmelder die Helligkeit im Raum und schaltet je nach Helligkeit die halbe oder die gesamte Beleuchtung aus.
Eine stufenlose Dimmung der übrigen Leuchten im Gebäude ist nicht vorgesehen.

An den Ein- und Ausgängen zum Gebäude sind Außenwandleuchten vorgesehen.
Neben den großen Sonderleuchten mit akustisch wirksamer Haube in den Foyers, werden zusätzliche Deckenanbauspots eingesetzt.

KG 446 Blitzschutz- und Erdungsanlagen

Der Fundament- und Ringerder dient der Erdung und dem Potentialausgleich, der alle vorhandenen metallischen Systeme des Gebäudes sowie den Schutzleiter, Schutz-, Funktions- und Potentialausgleichleiter sowie den Erdungsleiter der elektrischen Anlage über die Haupterdungsschiene gemäß VDE 0100-410 und VDE 0100-540 miteinander verbindet.

Die vorliegende Blitzschutz-Risikoanalyse hat ergeben, dass für das Gebäude ein äußerer Blitzschutz der Klasse 3 zu erstellen ist. In Köln gilt die Windzone 1.

Alle Gebäudeeintritte und Hauseinführungen werden mittels Blitz- und Überspannungsschutzableitern geschützt.

KG 451 Telekommunikationsanlagen

Die Telekommunikationsanschlüsse sind in der Kostengruppe 457 als strukturierte Verkabelung nach DIN 50173 vorgesehen. Die aktive Technik ist nicht Bestandteil dieser Planung.

Gemäß Evakuierungskonzept sind an verschiedenen Stellen im Gebäude (u.a. Hörsäle, Treppenräume, Seminarräume, etc.) Evakuierungssprechstellen vorzusehen.

Die 4 Behindertentoiletten erhalten jeweils ein Notrufset, bestehend aus:

- Zugtaster
- Abstelltaster
- Rufmodul über der Eingangstür
- USV für Notrufset mit Akku
- Gruppenzentrale an zentraler Stelle (UV-Raum)

Alle Notrufmeldungen werden über ein GSM-Modul sowie redundant über das Campusnetz an die zentrale Stelle des TH Campus weitergeleitet.

KG 454 Elektroakustische Anlagen

Es ist eine flächendeckende Sprachalarmierungsanlage (SAA) vorgesehen.
Es wird nur ein Sammelruf vorgesehen, so dass Durchsagen nur für das gesamte Gebäude getätigt werden können. Eine raumweise oder etagenweise Ansteuerung ist nicht vorgesehen.
Es wird kein Gong mit festen Zeiten vorgesehen.
Es werden keine Uhren (Hauptuhren, Nebenuhren) vorgesehen.
Es wird nur eine Sprechstelle in der Garderobe beim Empfang und eine für die Feuerwehr beim FIBS vorgesehen.

Die SAA wird autark, getrennt von der Medientechnik betrieben. Eine Ansteuerung erfolgt nur insofern, als dass die SAA die gesamte Medientechnik im Alarmfall stummschaltet.

Die SAA wird in Sicherheitsstufe II ausgeführt, wobei für die Linien A und B jeweils ein Havarie-Verstärker vorgesehen wird.

KG 456 Gefahren- und Alarmanlagen

Brandmeldeanlage

Für das Gebäude B (Hörsaalgebäude) gelangt gemäß Brandschutzkonzept eine Vollschutz-Überwachung durch eine automatische Brandmeldeanlage mit Aufschaltung auf die Feuerwehr Köln zur Ausführung.

Die Brandmeldeanlage überwacht mit automatischen Mehrkriterienmeldern die notwendigen Flure, Hörsäle, Seminarräume etc.. Wenn Zwischendecken vorhanden sind, werden diese ebenfalls mit Meldern überwacht. Es sind Revisionsklappen der Größe von mindestens 50 x 50 cm einzubauen. An den Ausgängen werden nicht automatische Brandmelder (Handmelder) in der Farbe rot installiert.

Die Alarmierung erfolgt über eine Sprachalarmierungsanlage und die Aufschaltung auf die Feuerwehr Köln.
Die geforderten Brandfallsteuerungen werden wie folgt vorgesehen:

- Abschalten der Lüftungsanlagen
- Evakuierungsfahrten der Aufzüge
- Einschalten der Sicherheitsbeleuchtungsanlage
mittels dynamischer Fluchtweglenkung
- Einschalten der Gebäudefunkanlage
- Einschalten der Sprachalarmierungsanlage
Die Wirkprinzipien werden ebenfalls in einer Brandfallmatrix im Brandschutzkonzept beschrieben.

Der Standort des Feuerwehr-Informations- und -Bediensystems (FIBS) und das Feuerwehr-Schlüsseldepot (FSD) sind mit dem Brandschützer und der Feuerwehr abgestimmt und befinden sich im Kellergeschoss an Treppenhaus 4 in einem separaten Raum zusammen mit der BMZ.
Die Planung erfolgt auf der Grundlage des derzeitigen Brandschutzkonzeptes.
In den Aufzugsschächten werden Ansaugrauchmelder (RAS) vorgesehen.

Für die 2-Sinne-Alarmierung werden in jedem Raum punktförmige Brandmelder mit Blitzleuchte vorgesehen.

Die Batterielaufzeit der BMA wird auf 30 h ausgelegt, da für die sicherheitstechnischen Anlagen der TH Köln entsprechende Wartungsverträge abgeschlossen werden und somit die geforderte Reaktionszeit für den 30-stündigen Betrieb gemäß DIN-Norm erwartet werden kann.

Gebäudefunkanlage BOS

Das aktuelle Brandschutzkonzept sieht eine Gebäudefunkanlage vor. Es wird eine flächendeckende Funkversorgung in der Gesamtheit des Gebäudes vorgesehen. Die BOS-Zentrale ist in einem eigenen Raum im UG verortet.

Zutrittskontrollanlage (Zuko)
Für das gesamte Gebäude wird eine digitale, funkvernetzte Schließanlage durch die Architektur vorgesehen. Das Gewerk Elektro hat für die Funkvernetzung ein separates Netz aus Cat.-Kabeln vorgesehen, an welches die Tür-Hotspots der Architektur angeschlossen werden können. Die Cat-Kabel werden auf separaten Patchfeldern aufgelegt, das zweite Ende mit einer RJ45 Buchse versehen und durchgemessen zur Verfügung gestellt.

Fluchttürsteuerungen
Zur Sicherung der Außentüren werden an den Nebeneingängen Fluchttürsteuerungen eingesetzt.
Das Gewerk Elektrotechnik liefert hier ausschließlich eine 230 V-Zuleitung.

KG 457 Übertragungsnetze

Strukturierte Verkabelung

Das Hörsaalgebäude erhält eine dienstneutrale, strukturierte Verkabelung gemäß DIN EN 50173. Unter Punkt KG 444 - Elektroinstallation sind einige Datenanschlüsse beschrieben. In den Plänen ist die Anzahl und die Verortung der Datendosen sowie der Netzwerkräume eingezeichnet.
In den Datennetzwerkschränken sind die Rangierverteiler, die das Datenkabel abschließen, untergebracht. Die Flure und öffentlichen Bereiche sowie Besprechungsräume erhalten zusätzlich Datendosen für einen WLAN-Anschluss. Die Schränke sind untereinander mit LWL in 24 Faser Monomode 9/125 µm verkabelt.

Die Netzwerkverkabelung wird in Netzwerkklasse EA nach EN 50173-1 aufgebaut. Hierfür werden Cat. 7A Kupferkabel in AWG22 eingesetzt, welche durch Cat. 6A Netzwerkdosen abgeschlossen werden.

KG 459 - Medientechnik
Die Medien- und Konferenztechnik
- Videotechnik
- Audiotechnik
- Anschlusstechnik
- Signaltechnik
- Interaktive Boards
- Dolmetscher-Anlagen
- Medienmöbel
- Bühnenbeleuchtung, Lichtszenen, etc.
ist nicht Bestandteil der Elektroplanung.
Seitens des Medientechnikplaners wurde eine Kabelzugliste zur Verfügung gestellt, deren Leitungsanschlüsse und -führungen in der Elektroplanung berücksichtigt wurden.

In den Elektroplänen sind neben den Anschlüssen für die Medientechnik auch die Medienracks selbst zum besseren Verständnis der Installation dargestellt. Diese Racks werden ebenfalls durch das Gewerk Medientechnik geliefert und sind nicht im Gewerk Elektrotechnik berücksichtigt.

## Elektrotechnische Anlagen

### Titel 01 Eigenstromversorgungsanlagen

#### Untertitel 01.01 USV-Anlagen

*Hinweis: USV*
USV

Reihenklemmen sind mit Nullleitertrennklemmen
vorzusehen. Klemmen ab 50 mm2 als Klemmstein 5-polig
Neutralleiter und Schutzleiter sind mit
Kennzeichnungshülsen aus Kunststoff zu kennzeichnen.
1phasen-Verbraucher sind symmetrisch aufzuteilen.

**01.01.0010 Statische USV-Anlage Verbraucher-P 10 kVA VFI 230/400VAC modular**
Statische unterbrechungsfreie Stromversorgungsanlage DIN EN IEC 62040-1 (VDE 0558-510), DIN EN IEC 62040-2 (VDE 0558-520), DIN EN 62040-3 (VDE 0558-530),
Bemessungsleistung Verbraucher '10' kVA, für eine
Verbraucherleistung zulässiger Leistungsfaktor ohne Leistungsminderung cos phi 0,9 induktiv, ohne Berücksichtigung einer Redundanz,
VFI-SS-111, DIN EN 62040-3 (VDE 0558-530), zur Versorgung von Verbrauchern für eine Überbrückungszeit von 15 Minuten,
Gehäuse für USV-Gerät und Batterie, Bemessungsbetriebsspannung der Verbraucher 230/400 V AC, einschl. automatischer Umschalteinrichtung, mit internem Handumgehungsschalter, Störaussendung DIN EN IEC 61000-6-3 (VDE 0839-6-3) und DIN EN IEC 61000-6-8 (VDE 0839-6-8), modularer Aufbau, Leistung am Aufstellort bezogen auf die Aufstellung in einer Höhe bis 1000 m über NN,
max. Umgebungstemperatur '35' Grad C, mit Batterie,
Wiederaufladezeit der Batterie auf 90 % der Nennkapazität innerhalb von 24 h, Schutzart IP 2X DIN EN 60529 (VDE 0470-1), Kabeleinführung von unten,
Bemessungseingangsspannung Gleichrichter 230/400 V AC, Toleranz +/- 10 %, Bemessungsfrequenz der Verbraucher 50 Hz, +/- 5 % statisch, +/- 10 % dynamisch, Ladestrombegrenzung max. 20 A/100 Ah, einstellbare Ladeautomatik mit temperaturabhängiger Ladespannungsregelung einschl. Temperatursensor, Störfestigkeit für Industriebereiche DIN EN IEC 61000-6-2 (VDE 0839-6-2),
Wechselrichter mit Ausgangsfilter mit 100 % Schieflastfähigkeit, Bemessungsausgangsspannung 230/400 V AC, Toleranz +/- 1 % statisch, +/- 5 % dynamisch, Bemessungsausgangsfrequenz 50 Hz Spannungskurve sinusförmig,
Messwertanzeiger zur externen Verarbeitung und Anzeige am Gerät.
Menge: 1,000 St
Kostengruppe DIN 276 2018-12: 442000000

**01.01.0020 Automatischer Netzumschalter 4-Polig 63 A**
Automatischer Netzumschalter 4-Polig 63 A

Automatischer Umschalter mit zusätzlicher Möglichkeit zur Handbetätigung als Wandanbaugerät, zum unterbrechungsfreien Umschalten der statischen USV-Anlage.

Spannungsebene: 400 V
Schaltvermögen: 63 A
Menge: 1,000 St
Kostengruppe DIN 276 2018-12: 442000000

*Hinweis: Dienstleistungen*

**01.01.0030 Stromkreislegende / Gerätebeschriftung**
Stromkreislegende / Gerätebeschriftung
DINA4, maschinengeschrieben entsprechend der Reiheneinbaugeräte in einer Plantasche an der Innenseite der Verteilungstür hinterlegen.
Beschriftung der REG gleichlautend mit der Legende.
Menge: 1,000 St
Kostengruppe DIN 276 2018-12: 442000000

**01.01.0040 Dokumentation**
Dokumentation
gem. der Niederspannungs-Schaltgerätekombination nach
DIN EN 61439

Deckblatt zur Dokumentation der Schaltanlage (Verteiler)
- Bemessungsstrom
- Bemessungsspannung / Frequenz
- Bemessungsstoßstromfestigkeit: IPK
- Bemessungskurzzeitfestigkeit: Icw
- Netzform
- Schutzklasse
- Schutzart

Verteiler- Frontansicht mit Geräteanordnung

Stromlaufpläne mehrpolig
- mit eindeutigen Referenz-/Betriebsmittelkennzeichnung
- mit Zielbezeichnung der angeschlossenen Stromkreise
- mit Bemessungsbetriebsstrom an den eingebauten
 Schutzeinrichtungen

Alle Geräte auf Klemmleiste verdrahtet.

als Dokumentation zusammengestellt, Stromlaufpläne im
Verteiler hinterlegt, 2-fach Zentralordner sowie auf
Datenträger.
Menge: 1,000 St
Kostengruppe DIN 276 2018-12: 442000000

### Titel 02 Niederspannungsschaltanlagen

#### Untertitel 02.01 Niederspannungshauptverteiler

*Hinweis: Vorbemerkung GHV*
Vorbemerkung GHV

Die Unterverteiler sind in Transporteinheiten zu
liefern, die durch Standardtüren Lichte ca. 800/2000
transportiert werden können.

Alle Einbauteile sind berührungssicher vorzusehen oder
abzudecken, ohne dass Bedienungs- oder Servicearbeiten
behindert sind. Alle Einbauteile sind dauerhaft zu beschriften. Bedienungs- und Meldegeräte in der Fronttür sind bezüglich Funktion und Zuordnung mit eingravierten und geschraubten Resopalschildern zu beschriften. Art, Farbe und Text der Beschilderung sind dem Standard entsprechend auszuführen.
Kabeleinführungen erfolgen über metrische
Kabelverschraubungen zugentlastend entsprechend
der Schutzart oder mit Moosgummiabdichtungen.
Das Rangieren und Einschleifen der Kabel und Leitungen
ist für das ungehinderte Anlegen von Zangenamperemeter
geordnet auszuführen. Eine Platzreserve für Kabel von
30% ist vorzuhalten.

Reihenklemmen sind mit Nullleitertrennklemmen
vorzusehen. Klemmen ab 50 mm2 als Klemmstein 5-polig
Neutralleiter und Schutzleiter sind mit
Kennzeichnungshülsen aus Kunststoff zu kennzeichnen.
1phasen-Verbraucher sind symmetrisch aufzuteilen.

Alle Geräte und Anlagenteile sind so auszuwählen und zu
montieren, dass eine Platzreserve für zukünftige
Nachbestückungen bis 30 % ohne Umbauten möglich ist.
Dabei sind auch Klemmen, Kabeldurchführungen und dgl.
zu berücksichtigen. Die Aufteilung der Platzreserven
muss über die gesamte Anlage gleichmäßig erfolgen.

Mit den Einheitspreisen ist die komplette interne
Verkabelung und alle Zubehörteile, also bis zu den
Abgangsklemmen der Verbraucher, abgegolten. Alle
Hilfsschalter, Öffner, Schließer und ähnliche Melde-
oder Schaltkontakte sind auf Reihentrennklemmen zu
führen.

*Hinweis: Ausführung / Aufbau GHV Installationsverteiler*
Ausführung / Aufbau GHV Installationsverteiler

Installationsverteiler, anreihbar, nach DIN EN 61434 Teil 1 und 3 Etagenverteiler, Aufstellung in abgeschlossen Verteilerräumen.

Stahlblech Standverteiler für Wohn- und Zweckbauten.
Installationsverteilerfeld mit vormontierten Einbausätzen für die projektbezogene individuelle Zusammenstellung.

Innenausbau mit genormten, fabrikfertigem Einbausystem.
Modulares Bausteinsystem in Rastermaßen nach DIN 43870
Geräteabdeckungen aus glasfaserverstärktem
Polyester mit Schnellverschlüssen, Geräteschlitze 45 mm
hoch mit Beschriftungsstreifen.

Modulbreiten: 250 /500 mm
Modulhöhen: 150 / 300 / 450 /600 mm

Geräteaufbau auf Hutschienen bzw. höhenverstellbaren
Montageplatten. Hutschienenreihenabstand 150 mm
Einbau von Schalt- und Installationseinbaugeräten

Reihenklemmen sind mit Nullleitertrennklemmen
vorzusehen. Klemmen ab 50 mm2 als Klemmstein 5-polig
Neutralleiter und Schutzleiter sind mit Kennzeichnungshülsen aus Kunststoff zu kennzeichnen.
1-phasen-Verbraucher sind symmetrisch aufzuteilen.

Schrankgerüst

Verwindungsfreie Alu- oder Stahlblechprofile zur
Befestigung des Innenausbaues.

In der Tiefe verstellbares Profilsystem.
Einschließlich allem systembedingtem erforderlichen
Zubehör wie Befestigungsprofile, Schrauben und Abdeckungen.

Oberflächenbehandlung
Gerüstteile / Korpus, Sockel verzinkt
Verkleidung verzinkt
Seitenwände, Türen, Sockelblenden pulverlackiert

Material
Gerüst und Umhüllungen aus Stahlblech in folgender
Dicke gefertigt:
Gerüst /Sockel:  2,0 - 2,5 mm
Verkleidung:  1,5 mm
Türen:  2,0 mm
Zwischenwand:  1,0 mm

Türen nach Feldbreite mit Stangenverschluss
Vorbereitet für den Einbau eines Objekt Schließzylinders

Kabeleinführung:
oben, über Durchsteckflansch Einführungsflansche mit Vorprägungen mit Einführungstülle für Kabel mit
Durchmesser 10 - 15 / 30 - 72 mm

liefern ausgebaut mit projektbezogenen Einbausätzen
bestückt. Vorbereitet für den projektbezogenen Geräteeinbau nach Stromkreislisten und bzw. Bestückung nach Nutzungsanforderungen im Endausbau des Gebäudes.

Typenschild nach DIN EN 61439 dauerhaft im Verteiler anbringen. Typenschild mit System Ursprungshersteller und Hersteller der Schaltgeräte Kombination.

**02.01.0010 Energie-Schaltgerätekombination Gehäuse Stahl undurchsichtige Tür an Bedienfront abschließbar I 5000 A IP44 IK08 EMV B M**
Energie-Schaltgerätekombination DIN EN IEC 61439-2 (VDE 0660-600-2), Bedienung durch Elektrofachkraft, Gehäuse aus Stahl, Oberfläche pulverbeschichtet, mit undurchsichtiger Tür an Bedienfront, abschließbar, Schutzklasse I (Erdung),
Bemessungsstrom I Index nA tiefgestellt '5000' A,
Basisschutz gegen elektrischen Schlag, Fehlerschutz gegen elektrischen Schlag durch Abschaltung, Innenaufstellung, Schutzart IP 44 DIN EN 60529 (VDE 0470-1), Schutzart IK08 DIN EN 62262 (VDE 0470-100),
min. Umgebungstemperatur '-5' Grad C,

max. Umgebungstemperatur '40' Grad C,

max. Umgebungstemperatur täglicher Mittelwert '35' Grad
C,
max. relative Luftfeuchte bei einer Temperatur von 40
Grad C '50' %, Verschmutzungsgrad 2 (mittel) DIN EN
61010-1 (VDE 0411-1),
Höhe über NN '4000' m, EMV-Umgebung B Wohnbereiche,
Mehrfachschrankbauform, generelle Erweiterung der Verteil- und Endstromkreise nach Abschaltung, Standmontage, Aufstellung im elektrischen Betriebsraum DIN VDE 0100-729 (VDE 0100-729), Anlage ortsfest.

Anlage bestehend aus 6x Transporteinheiten welche in den folgenden Feldeinheiten aufgeteilt ist.
- 5x 800er Feldbreite
- 1x 600er Feldbreiten
 Bestückung mit nachstehender Stromkreisausrüstung.
Menge: 1,000 St
Kostengruppe DIN 276 2018-12: 443000000

**02.01.0020 Energie-Schaltgerätekombination Gehäuse Stahl undurchsichtige Tür an Bedienfront abschließbar I 5000 A IP44 IK08 EMV B M**
Energie-Schaltgerätekombination DIN EN IEC 61439-2 (VDE 0660-600-2), Bedienung durch Elektrofachkraft, Gehäuse aus Stahl, Oberfläche pulverbeschichtet, mit undurchsichtiger Tür an Bedienfront, abschließbar, Schutzklasse I (Erdung),
Bemessungsstrom I Index nA tiefgestellt '5000' A,
Basisschutz gegen elektrischen Schlag, Fehlerschutz gegen elektrischen Schlag durch Abschaltung, Innenaufstellung, Schutzart IP 44 DIN EN 60529 (VDE 0470-1), Schutzart IK08 DIN EN 62262 (VDE 0470-100),
min. Umgebungstemperatur '-5' Grad C,

max. Umgebungstemperatur '40' Grad C,

max. Umgebungstemperatur täglicher Mittelwert '35' Grad
C,
max. relative Luftfeuchte bei einer Temperatur von 40
Grad C '50' %, Verschmutzungsgrad 2 (mittel) DIN EN
61010-1 (VDE 0411-1),
Höhe über NN '4000' m, EMV-Umgebung B Wohnbereiche,
Mehrfachschrankbauform, generelle Erweiterung der Verteil- und Endstromkreise nach Abschaltung, Standmontage, Aufstellung im elektrischen Betriebsraum DIN VDE 0100-729 (VDE 0100-729), Anlage ortsfest.

Anlage bestehend aus 3x Transporteinheiten welche in den folgenden Feldeinheiten aufgeteilt ist.
- 3x 800er Feldbreite
 Bestückung mit nachstehender Stromkreisausrüstung.
Menge: 1,000 St
Kostengruppe DIN 276 2018-12: 443000000

*Hinweis: Standardbesch Anforderung Einbaugerät einheitl.Bauform*
STLB-Bau 2025-04 054
Bei Einbaugeräten für Installationsverteiler und Schaltanlagen jeweils eine einheitliche Bauform eines Fabrikates verwenden. Die Kosten für anteilige Verdrahtungskanäle, Verdrahtung, Hilfs- und Verbindungsschienen in Installationskleinverteilern, Zählerplätzen, Installationsverteilern, Schaltanlagen und Rangierverteilern sind mit den Einheitspreisen abgegolten.

**02.01.0030 Leistungsschalter ACB 3polig 250A 400/415VAC Betätigungsspannung 60VDC Ethernet EIN/AUS-Taster elektron. Auslösung Schut**
STLB-Bau 2025-04 054
Leistungsschalter für Wechselstrom DIN EN 60947-2 (VDE 0660-101), offene Bauweise (ACB), für Anlagen-, Kabel-, Generatorenschutz, 3-polig, Bemessungsbetriebsstrom 250 A, Bemessungsbetriebsspannung 400/415 V AC bei 50/60 Hz, Bemessungsgrenzkurzschlussausschaltvermögen Icu mind. 70 kA, Bemessungsbetriebskurzschlussausschaltvermögen Ics mind. 70 kA, Bemessungsgrenzkurzschlusseinschaltvermögen Icm mind. 145 kA, in Einschubtechnik mit Einschubvorrichtung, fingersicher DIN EN 50274 (VDE 0660-514), mit Motorantrieb, Bemessungsbetätigungsspannung 60 V DC, kommunikationsfähig, Kommunikationsprotokoll Ethernet, mit mechanischem Taster für EIN/AUS, elektrische Schaltspielzahl 7500, elektronische Auslöseeinheit (ETU), als Überlastauslöser, zeitverzögerter und unverzögerter Kurzschlussauslöser (LSI), Einstellung/Anzeige der Schutzfunktionen mit Drehkodierschalter,
Schutzparameter für Überlastauslöser einstellbar, Schutzfunktion Überlastauslöser I2t-abhängig,
Schutzparameter kurzzeitverzögerter Kurzschlussauslöser einstellbar, Schutzfunktion kurzzeitverzögerter Kurzschlussauslöser I2t-abhängig,
Schutzparameter unverzögerter Kurzschlussschutz einstellbar, Auslösefunktion unverzögerter Kurzschlussschutz ein-/ausschaltbar, mit 2 Hilfskontakten Schliesser, mit 2 Hilfskontakten Öffner.
Menge: 1,000 St
Leistungsbereich: 054
Kostengruppe DIN 276 2018-12: 443000000

**02.01.0040 Leistungsschalter ACB 4polig 400A 400/415VAC Betätigungsspannung 60VDC Ethernet EIN/AUS-Taster elektron. Auslösung Schut**
STLB-Bau 2025-04 054
Leistungsschalter für Wechselstrom DIN EN 60947-2 (VDE 0660-101), offene Bauweise (ACB), für Anlagen-, Kabel-, Generatorenschutz, 4-polig, Bemessungsbetriebsstrom 400 A, Bemessungsbetriebsspannung 400/415 V AC bei 50/60 Hz, Bemessungsgrenzkurzschlussausschaltvermögen Icu mind. 70 kA, Bemessungsbetriebskurzschlussausschaltvermögen Ics mind. 70 kA, Bemessungsgrenzkurzschlusseinschaltvermögen Icm mind. 145 kA, in Einschubtechnik mit Einschubvorrichtung, fingersicher DIN EN 50274 (VDE 0660-514), mit Motorantrieb, Bemessungsbetätigungsspannung 60 V DC, kommunikationsfähig, Kommunikationsprotokoll Ethernet, mit mechanischem Taster für EIN/AUS, elektrische Schaltspielzahl 7500, elektronische Auslöseeinheit (ETU), als Überlastauslöser, zeitverzögerter und unverzögerter Kurzschlussauslöser (LSI), Einstellung/Anzeige der Schutzfunktionen mit Drehkodierschalter,
Schutzparameter für Überlastauslöser einstellbar, Schutzfunktion Überlastauslöser I2t-abhängig,
Schutzparameter kurzzeitverzögerter Kurzschlussauslöser einstellbar, Schutzfunktion kurzzeitverzögerter Kurzschlussauslöser I2t-abhängig,
Schutzparameter unverzögerter Kurzschlussschutz einstellbar, Auslösefunktion unverzögerter Kurzschlussschutz ein-/ausschaltbar, mit 2 Hilfskontakten Schliesser, mit 2 Hilfskontakten Öffner.
Menge: 2,000 St
Leistungsbereich: 054
Kostengruppe DIN 276 2018-12: 443000000

**02.01.0050 Leistungsschalter ACB 3polig 2500A 400/415VAC Betätigungsspannung 60VDC Ethernet EIN/AUS-Taster elektron. Auslösung Schu**
STLB-Bau 2025-04 054
Leistungsschalter für Wechselstrom DIN EN 60947-2 (VDE 0660-101), offene Bauweise (ACB), für Anlagen-, Kabel-, Generatorenschutz, 3-polig, Bemessungsbetriebsstrom 2500 A, Bemessungsbetriebsspannung 400/415 V AC bei 50/60 Hz, Bemessungsgrenzkurzschlussausschaltvermögen Icu mind. 70 kA, Bemessungsbetriebskurzschlussausschaltvermögen Ics mind. 70 kA, Bemessungsgrenzkurzschlusseinschaltvermögen Icm mind. 145 kA, in Einschubtechnik mit Einschubvorrichtung, fingersicher DIN EN 50274 (VDE 0660-514), mit Motorantrieb, Bemessungsbetätigungsspannung 60 V DC, kommunikationsfähig, Kommunikationsprotokoll Ethernet, mit mechanischem Taster für EIN/AUS, elektrische Schaltspielzahl 7500, elektronische Auslöseeinheit (ETU), als Überlastauslöser, zeitverzögerter und unverzögerter Kurzschlussauslöser (LSI), Einstellung/Anzeige der Schutzfunktionen mit Drehkodierschalter,
Schutzparameter für Überlastauslöser einstellbar, Schutzfunktion Überlastauslöser I2t-abhängig,
Schutzparameter kurzzeitverzögerter Kurzschlussauslöser einstellbar, Schutzfunktion kurzzeitverzögerter Kurzschlussauslöser I2t-abhängig,
Schutzparameter unverzögerter Kurzschlussschutz einstellbar, Auslösefunktion unverzögerter Kurzschlussschutz ein-/ausschaltbar, mit 2 Hilfskontakten Schliesser, mit 2 Hilfskontakten Öffner.
Menge: 1,000 St
Leistungsbereich: 054
Kostengruppe DIN 276 2018-12: 443000000

**02.01.0060 Überspannungsschutzgerät Typ1/2 Reiheneinbau 230/400VAC Nennableitstoßstrom 20kA/Leiter TN-S-System 7,5kA/Pol 20kA N-PE**
STLB-Bau 2025-04 050
Überspannungsschutzgerät DIN EN 61643-11 (VDE 0675-6-11), Typ 1 und 2, Einbauort in Verteilungsstromkreisen, Modulbauweise aus Basis- und Schutzmodul, als Reiheneinbaugerät, Maße DIN 43880, mit Funktionsanzeige und potentialfreiem Kontakt für Fernanzeige, Bemessungsbetriebsspannung 230/400 V AC, Nennableitstoßstrom (8/20) je Leiter mind. 20 kA, für TN-S-System mit Schutzschaltung DIN VDE 0100-534, Blitzstoßstrom (10/350) mind. 7,5 kA je Pol, Blitzstoßstrom (10/350) zwischen N und PE mind. 20 kA, Folgestromlöschfähigkeit mind. 3 kA effektiv, Schutzpegel max. 1,5 kV.
Menge: 2,000 St
Leistungsbereich: 050
Kostengruppe DIN 276 2018-12: 443000000

**02.01.0070 Messgerät multifunktional Schnittstelle RS485 PC IP5X 400VAC LED**
STLB-Bau 2025-04 054
Multifunktionales Messgerät für die Messung und wahlweise Darstellung der Messergebnisse auf einem Display für die Messfunktionen Spannung in V, Strom in A (Effektivwerte), Wirkleistung in kW, Blindleistung in kVAr, Scheinleistung in kVA, Leistungsfaktor cos phi, Frequenz in Hz, Oberschwingung in V/A, mit Schnittstelle RS485 für PC-Anschaltung, Mittelwertbildung für Strom und Wirkleistung über einen einstellbaren Zeitraum, Maximalwertspeicher für Ströme, Mittelwert des Stromes und Mittelwert der Wirkleistung, Extremwertspeicher für Spannungen, Ströme, Wirkleistung, Scheinleistung und Mittelwert der Wirkleistung,
Messgenauigkeit: Strom 0,5 %, Spannung 0,5 %, Leistung 1 %, Schutzart IP 5X DIN EN 60529 (VDE 0470-1), für Frontrahmeneinbau, Frontrahmen DIN 43718 B/H 144/144 mm, Stromwandleranschluss 5 A, direkter Anschluss, Bemessungsbetriebsspannung 400 V, Messwertanzeige mit LED hinter blendungsarmer Glasscheibe.
Menge: 2,000 St
Leistungsbereich: 054
Kostengruppe DIN 276 2018-12: 443000000

**02.01.0080 Stromwandler 0,72kV Wickelstromwandler Kl.0,2 FS5 primär 2500A sekundär 5A 30VA**
STLB-Bau 2025-04 054
Stromwandler DIN EN 61869-2 (VDE 0414-9-2) für Messzwecke, Maße DIN 42600-2, Bemessungsbetriebsspannung 0,72 kV, mit Beglaubigung, als Wickelstromwandler, Genauigkeitsklasse 0,2, Überstrombegrenzungsfaktor FS 5, Bemessungsstrom primär 2500 A, Bemessungsstrom sekundär 5 A, Bemessungsleistung 30 VA.
Menge: 8,000 St
Leistungsbereich: 054
Kostengruppe DIN 276 2018-12: 443000000

**02.01.0090 Motorschutzschalter AC-3 3polig IP2X 230V 1,5kW Betätigungsspannung 230VAC**
STLB-Bau 2025-04 054
Motorschutzschalter DIN EN IEC 60947-4-1 (VDE 0660-102), Gebrauchskategorie AC-3, 3-polig, mit Drehantrieb, Schutzart IP 2X DIN EN 60529 (VDE 0470-1), frontseitig, fingersicher DIN EN 50274 (VDE 0660-514), zur Montage auf Tragschiene DIN EN 60715 (VDE 0660-520), mit Einbaugehäuse aus Isolierstoff, Schutzart IP 4X DIN EN 60529 (VDE 0470-1), Bemessungsbetriebsspannung 230 V AC, Bemessungsbetriebsleistung 1,5 kW, mit Normalhilfsschalter 1 S und 1 Ö, Gebrauchskategorie AC-15/DC-13, mit Arbeitsstromauslöser 230 V AC, eigenfest bis Bemessungsdauerstrom 10 A, mit Schaltantrieb als Kompaktstarter und Hilfsschalter 1 S und 1 Ö, Gebrauchskategorie AC-15/DC-13, Bemessungsbetätigungsspannung 230 V AC.
Menge: 2,000 St
Leistungsbereich: 054
Kostengruppe DIN 276 2018-12: 443000000

**02.01.0100 Steckdose 230VAC 16A einpolig+N+PE**
STLB-Bau 2025-04 054
Steckdose DIN VDE 0620-1 (VDE 0620-1), als Reiheneinbaugerät, Maße DIN 43880, fingersicher DIN EN 50274 (VDE 0660-514), zur Montage auf Tragschiene DIN EN 60715 (VDE 0660-520), Bemessungsbetriebsspannung 230 V AC, Bemessungsstrom 16 A, einpolig + N + PE.
Menge: 2,000 St
Leistungsbereich: 054
Kostengruppe DIN 276 2018-12: 443000000

**02.01.0110 Lasttrennschalter NH-Sicherung TrennerBF Gr.000 3polig 400VAC AC-22 Handantrieb NH-Sicherungseinsatz 16A**
STLB-Bau 2025-04 054
Lasttrennschalter mit NH-Sicherungen in Trennerbauform DIN EN IEC 60947-3 (VDE 0660-107), Baugröße 000, 3-polig, Schutzart IP 2X DIN EN 60529 (VDE 0470-1), frontseitig, Bemessungsbetriebsspannung 400 V AC, Gebrauchskategorie AC-22, beidseitig trennend, 3-polig schaltbar, mit Handantrieb, in Steckeinsatztechnik zugangsseitig (herausnehmbares Teil), mit Schraubanschluss, mit NH-Sicherungseinsatz, Bemessungsstrom 16 A.
Menge: 14,000 St
Leistungsbereich: 054
Kostengruppe DIN 276 2018-12: 443000000

**02.01.0120 Lasttrennschalter NH-Sicherung TrennerBF Gr.000 3polig 400VAC AC-22 Handantrieb NH-Sicherungseinsatz 20A**
STLB-Bau 2025-04 054
Lasttrennschalter mit NH-Sicherungen in Trennerbauform DIN EN IEC 60947-3 (VDE 0660-107), Baugröße 000, 3-polig, Schutzart IP 2X DIN EN 60529 (VDE 0470-1), frontseitig, Bemessungsbetriebsspannung 400 V AC, Gebrauchskategorie AC-22, beidseitig trennend, 3-polig schaltbar, mit Handantrieb, in Steckeinsatztechnik zugangsseitig (herausnehmbares Teil), mit Schraubanschluss, mit NH-Sicherungseinsatz, Bemessungsstrom 20 A.
Menge: 1,000 St
Leistungsbereich: 054
Kostengruppe DIN 276 2018-12: 443000000

**02.01.0130 Lasttrennschalter NH-Sicherung TrennerBF Gr.000 3polig 400VAC AC-22 Handantrieb NH-Sicherungseinsatz 32A**
STLB-Bau 2025-04 054
Lasttrennschalter mit NH-Sicherungen in Trennerbauform DIN EN IEC 60947-3 (VDE 0660-107), Baugröße 000, 3-polig, Schutzart IP 2X DIN EN 60529 (VDE 0470-1), frontseitig, Bemessungsbetriebsspannung 400 V AC, Gebrauchskategorie AC-22, beidseitig trennend, 3-polig schaltbar, mit Handantrieb, in Steckeinsatztechnik zugangsseitig (herausnehmbares Teil), mit Schraubanschluss, mit NH-Sicherungseinsatz, Bemessungsstrom 32 A.
Menge: 1,000 St
Leistungsbereich: 054
Kostengruppe DIN 276 2018-12: 443000000

**02.01.0140 Lasttrennschalter NH-Sicherung TrennerBF Gr.000 3polig 400VAC AC-22 Handantrieb NH-Sicherungseinsatz 50A**
STLB-Bau 2025-04 054
Lasttrennschalter mit NH-Sicherungen in Trennerbauform DIN EN IEC 60947-3 (VDE 0660-107), Baugröße 000, 3-polig, Schutzart IP 2X DIN EN 60529 (VDE 0470-1), frontseitig, Bemessungsbetriebsspannung 400 V AC, Gebrauchskategorie AC-22, beidseitig trennend, 3-polig schaltbar, mit Handantrieb, in Steckeinsatztechnik zugangsseitig (herausnehmbares Teil), mit Schraubanschluss, mit NH-Sicherungseinsatz, Bemessungsstrom 50 A.
Menge: 2,000 St
Leistungsbereich: 054
Kostengruppe DIN 276 2018-12: 443000000

**02.01.0150 Lasttrennschalter NH-Sicherung TrennerBF Gr.000 3polig 400VAC AC-22 Handantrieb NH-Sicherungseinsatz 63A**
STLB-Bau 2025-04 054
Lasttrennschalter mit NH-Sicherungen in Trennerbauform DIN EN IEC 60947-3 (VDE 0660-107), Baugröße 000, 3-polig, Schutzart IP 2X DIN EN 60529 (VDE 0470-1), frontseitig, Bemessungsbetriebsspannung 400 V AC, Gebrauchskategorie AC-22, beidseitig trennend, 3-polig schaltbar, mit Handantrieb, in Steckeinsatztechnik zugangsseitig (herausnehmbares Teil), mit Schraubanschluss, mit NH-Sicherungseinsatz, Bemessungsstrom 63 A.
Menge: 9,000 St
Leistungsbereich: 054
Kostengruppe DIN 276 2018-12: 443000000

**02.01.0160 Lasttrennschalter NH-Sicherung TrennerBF Gr.00 3polig 400VAC AC-22 Handantrieb NH-Sicherungseinsatz 100A**
STLB-Bau 2025-04 054
Lasttrennschalter mit NH-Sicherungen in Trennerbauform DIN EN IEC 60947-3 (VDE 0660-107), Baugröße 00, 3-polig, Schutzart IP 2X DIN EN 60529 (VDE 0470-1), frontseitig, Bemessungsbetriebsspannung 400 V AC, Gebrauchskategorie AC-22, beidseitig trennend, 3-polig schaltbar, mit Handantrieb, in Steckeinsatztechnik zugangsseitig (herausnehmbares Teil), mit Schraubanschluss, mit NH-Sicherungseinsatz, Bemessungsstrom 100 A.
Menge: 1,000 St
Leistungsbereich: 054
Kostengruppe DIN 276 2018-12: 443000000

**02.01.0170 Lasttrennschalter NH-Sicherung TrennerBF Gr.00 3polig 400VAC AC-22 Handantrieb NH-Sicherungseinsatz 125A**
STLB-Bau 2025-04 054
Lasttrennschalter mit NH-Sicherungen in Trennerbauform DIN EN IEC 60947-3 (VDE 0660-107), Baugröße 00, 3-polig, Schutzart IP 2X DIN EN 60529 (VDE 0470-1), frontseitig, Bemessungsbetriebsspannung 400 V AC, Gebrauchskategorie AC-22, beidseitig trennend, 3-polig schaltbar, mit Handantrieb, in Steckeinsatztechnik zugangsseitig (herausnehmbares Teil), mit Schraubanschluss, mit NH-Sicherungseinsatz, Bemessungsstrom 125 A.
Menge: 3,000 St
Leistungsbereich: 054
Kostengruppe DIN 276 2018-12: 443000000

**02.01.0180 Lasttrennschalter NH-Sicherung TrennerBF Gr.00 3polig 400VAC AC-22 Handantrieb NH-Sicherungseinsatz 160A**
STLB-Bau 2025-04 054
Lasttrennschalter mit NH-Sicherungen in Trennerbauform DIN EN IEC 60947-3 (VDE 0660-107), Baugröße 00, 3-polig, Schutzart IP 2X DIN EN 60529 (VDE 0470-1), frontseitig, Bemessungsbetriebsspannung 400 V AC, Gebrauchskategorie AC-22, beidseitig trennend, 3-polig schaltbar, mit Handantrieb, in Steckeinsatztechnik zugangsseitig (herausnehmbares Teil), mit Schraubanschluss, mit NH-Sicherungseinsatz, Bemessungsstrom 160 A.
Menge: 2,000 St
Leistungsbereich: 054
Kostengruppe DIN 276 2018-12: 443000000

**02.01.0190 Lasttrennschalter NH-Sicherung TrennerBF Gr.1 3polig 400VAC AC-22 Handantrieb NH-Sicherungseinsatz 200A**
STLB-Bau 2025-04 054
Lasttrennschalter mit NH-Sicherungen in Trennerbauform DIN EN IEC 60947-3 (VDE 0660-107), Baugröße 1, 3-polig, Schutzart IP 2X DIN EN 60529 (VDE 0470-1), frontseitig, Bemessungsbetriebsspannung 400 V AC, Gebrauchskategorie AC-22, beidseitig trennend, 3-polig schaltbar, mit Handantrieb, in Steckeinsatztechnik zugangsseitig (herausnehmbares Teil), mit Schraubanschluss, mit NH-Sicherungseinsatz, Bemessungsstrom 200 A.
Menge: 1,000 St
Leistungsbereich: 054
Kostengruppe DIN 276 2018-12: 443000000

**02.01.0200 Lasttrennschalter NH-Sicherung TrennerBF Gr.2 3polig 400VAC AC-22 Handantrieb NH-Sicherungseinsatz 250A**
STLB-Bau 2025-04 054
Lasttrennschalter mit NH-Sicherungen in Trennerbauform DIN EN IEC 60947-3 (VDE 0660-107), Baugröße 2, 3-polig, Schutzart IP 2X DIN EN 60529 (VDE 0470-1), frontseitig, Bemessungsbetriebsspannung 400 V AC, Gebrauchskategorie AC-22, beidseitig trennend, 3-polig schaltbar, mit Handantrieb, in Steckeinsatztechnik zugangsseitig (herausnehmbares Teil), mit Schraubanschluss, mit NH-Sicherungseinsatz, Bemessungsstrom 250 A.
Menge: 1,000 St
Leistungsbereich: 054
Kostengruppe DIN 276 2018-12: 443000000

**02.01.0210 Lasttrennschalter NH-Sicherung TrennerBF Gr.2 3polig 400VAC AC-22 Handantrieb NH-Sicherungseinsatz 315A**
STLB-Bau 2025-04 054
Lasttrennschalter mit NH-Sicherungen in Trennerbauform DIN EN IEC 60947-3 (VDE 0660-107), Baugröße 2, 3-polig, Schutzart IP 2X DIN EN 60529 (VDE 0470-1), frontseitig, Bemessungsbetriebsspannung 400 V AC, Gebrauchskategorie AC-22, beidseitig trennend, 3-polig schaltbar, mit Handantrieb, in Steckeinsatztechnik zugangsseitig (herausnehmbares Teil), mit Schraubanschluss, mit NH-Sicherungseinsatz, Bemessungsstrom 315 A.
Menge: 4,000 St
Leistungsbereich: 054
Kostengruppe DIN 276 2018-12: 443000000

**02.01.0220 Dx/D0x Sicherungssockel Gr.D02 400VAC/250VDC Sicherungseinsatz 35A 3polig**
STLB-Bau 2025-04 054
Dx/D0x Sicherungssockel (Sicherungsunterteil) DIN VDE 0636-3 (VDE 0636-3), einschl. Passeinsatz und Schraubkappe, Baugröße D 02, Bemessungsbetriebsspannung 400 V AC/250 V DC, zur Montage auf Tragschiene DIN EN 60715 (VDE 0660-520), mit Sicherungseinsatz, Bemessungsstrom 35 A, 3-polig mit Abdeckung.
Menge: 3,000 St
Leistungsbereich: 054
Kostengruppe DIN 276 2018-12: 443000000

**02.01.0230 Dx/D0x Sicherungssockel Gr.D02 400VAC/250VDC Sicherungseinsatz 63A 3polig**
STLB-Bau 2025-04 054
Dx/D0x Sicherungssockel (Sicherungsunterteil) DIN VDE 0636-3 (VDE 0636-3), einschl. Passeinsatz und Schraubkappe, Baugröße D 02, Bemessungsbetriebsspannung 400 V AC/250 V DC, zur Montage auf Tragschiene DIN EN 60715 (VDE 0660-520), mit Sicherungseinsatz, Bemessungsstrom 63 A, 3-polig mit Abdeckung.
Menge: 1,000 St
Leistungsbereich: 054
Kostengruppe DIN 276 2018-12: 443000000

**02.01.0240 Leitungsschutzschalter 230/400VAC Ausschaltvermögen 10kA einpolig Charakter.B 16A**
STLB-Bau 2025-04 054
Leitungsschutzschalter DIN EN 60898-1 (VDE 0641-11), als Reiheneinbaugerät, Maße DIN 43880, fingersicher DIN EN 50274 (VDE 0660-514),
Bemessungsbetriebsspannung 230/400 V AC, Bemessungsausschaltvermögen 10 kA, einpolig, Auslösecharakteristik B, Bemessungsstrom 16 A, mit Aufnahmevorrichtung für Beschriftungsschild.
Menge: 12,000 St
Leistungsbereich: 054
Kostengruppe DIN 276 2018-12: 443000000

**02.01.0250 Leitungsschutzschalter 230/400VAC Ausschaltvermögen 10kA 3polig Charakter.B 16A**
STLB-Bau 2025-04 054
Leitungsschutzschalter DIN EN 60898-1 (VDE 0641-11), als Reiheneinbaugerät, Maße DIN 43880, fingersicher DIN EN 50274 (VDE 0660-514),
Bemessungsbetriebsspannung 230/400 V AC, Bemessungsausschaltvermögen 10 kA, 3-polig, Auslösecharakteristik B, Bemessungsstrom 16 A, mit Aufnahmevorrichtung für Beschriftungsschild.
Menge: 4,000 St
Leistungsbereich: 054
Kostengruppe DIN 276 2018-12: 443000000

**02.01.0260 Fehlerstromschutzschalter RCBO TypA unverzögert Charakter.B 16A Fehlerstrom 30mA einpolig+N 230VAC**
STLB-Bau 2025-04 054
Fehlerstromschutzschalter mit Überstromschutz (RCBO) DIN EN 61009-1 (VDE 0664-20), als Reiheneinbaugerät, Maße DIN 43880, fingersicher DIN EN 50274 (VDE 0660-514), Typ A pulsstromsensitiv, Auslösung unverzögert, Auslösecharakteristik B, DIN EN 60898-1 (VDE 0641-11), Bemessungsstrom 16 A, Bemessungsfehlerstrom 30 mA, einpolig + N, 230 V AC, Kurzschlussfestigkeit 10 kA, stoßstromfest bis 250 A, mit Handbetätigung, mit Ausgelöstsignalschalter mit 1 W, mit Aufnahmevorrichtung für Beschriftungsschild.
Menge: 2,000 St
Leistungsbereich: 054
Kostengruppe DIN 276 2018-12: 443000000

*Hinweis: Geeignet für die Sicherheitsbeleuchtungsanlage*

**02.01.0270 Dreiphasenwächter 3-Leiter**
STLB-Bau 2025-04 054
Dreiphasenwächter DIN EN 60255-1 (VDE 0435-300), Messwerterfassung für 3-Leitersystem,
Nennwert Messspannung AC '400'
V, Messwert fest eingestellt,
min. Wert Messwertbereich '0.01'
,
max. Wert Messwertbereich '690'
, mit Überwachungsfunktion Unterspannung, als Reiheneinbaugerät, Maße DIN 43880, zur Montage auf Tragschiene DIN EN 60715 (VDE 0660-520), fingersicher DIN EN 50274 (VDE 0660-514), ohne separater Bemessungssteuerspeisespannung, mit LED-Anzeige für Betrieb, mit LED-Anzeige für Netzfehler-Diagnose, mit einem Hilfskontakt Schliesser, mit einem Hilfskontakt Öffner.
Menge: 2,000 St
Leistungsbereich: 054
Kostengruppe DIN 276 2018-12: 443000000

*Hinweis: Dienstleistungen*

**02.01.0280 Stromkreislegende / Gerätebeschriftung**
Stromkreislegende / Gerätebeschriftung
DINA4, maschinengeschrieben entsprechend der Reiheneinbaugeräte in einer Plantasche an der Innenseite der Verteilungstür hinterlegen.
Beschriftung der REG gleichlautend mit der Legende.
Menge: 2,000 St
Kostengruppe DIN 276 2018-12: 443000000

**02.01.0290 Dokumentation**
Dokumentation
gem. der Niederspannungs-Schaltgerätekombination nach DIN EN 61439

Deckblatt zur Dokumentation der Schaltanlage (Verteiler)
Bemessungsstrom
Bemessungsspannung / Frequenz
Bemessungsstoßstromfestigkeit: IPK
Bemessungskurzzeitfestigkeit:  Icw
Netzform
Schutzklasse
Schutzart

Verteiler- Frontansicht mit Geräteanordnung

Stromlaufpläne mehrpolig
- mit eindeutigen Referenz-/Betriebsmittelkennzeichnung
- mit Zielbezeichnung der angeschlossenen Stromkreise
- mit Bemessungsbetriebsstrom an den eingebauten
 Schutzeinrichtungen

Alle Geräte auf Klemmleiste verdrahtet.

als Dokumentation zusammengestellt, Stromlaufpläne im
Verteiler hinterlegt, 2-fach Zentralordner sowie auf
Datenträger.
Menge: 2,000 St
Kostengruppe DIN 276 2018-12: 443000000

### Titel 03 Niederspannungsinstallationsanlagen

#### Untertitel 03.01 Kabel und Leitungen

*Hinweis: Spezifikation Verlegung auf vorh. Kabelrinne*
Spezifikation Verlegung auf vorh. Kabelrinne

Kabel und Leitungen in vorhandene Kabelbahnen, Gitterbahnen oder Doppel-/Hohlraumböden kpl. mit allem
erforderlichen Zubehör liefern und verlegen.

**03.01.0010 Installationsltg NYM-J 3x1,5 vorh.Kabelrinne/Kanal**
STLB-Bau 2025-04 053
Installationsleitung DIN VDE 0250-204 (VDE 0250-204) NYM-J 3 x 1,5, Cu-Zahl 43, auf vorh. Kabelrinnen oder in offene Kanäle.
Menge: 5390,000 m
Leistungsbereich: 053
Kostengruppe DIN 276 2018-12: 444000000

**03.01.0020 Installationsleitung NYM-J 3x2,5 vorh.Kabelrinne/Kanal**
STLB-Bau 2025-04 053
Installationsleitung DIN VDE 0250-204 (VDE 0250-204) NYM-J 3 x 2,5, Cu-Zahl 72, auf vorh. Kabelrinnen oder in offene Kanäle.
Menge: 13171,000 m
Leistungsbereich: 053
Kostengruppe DIN 276 2018-12: 444000000

**03.01.0030 Installationsleitung NYM-J 5x2,5 vorh.Kabelrinne/Kanal**
STLB-Bau 2025-04 053
Installationsleitung DIN VDE 0250-204 (VDE 0250-204) NYM-J 5 x 2,5, Cu-Zahl 120, auf vorh. Kabelrinnen oder in offene Kanäle.
Menge: 5493,000 m
Leistungsbereich: 053
Kostengruppe DIN 276 2018-12: 444000000

**03.01.0040 Installationsleitung NYM-J 5x4 vorh.Kabelrinne/Kanal**
STLB-Bau 2025-04 053
Installationsleitung DIN VDE 0250-204 (VDE 0250-204) NYM-J 5 x 4, Cu-Zahl 192, auf vorh. Kabelrinnen oder in offene Kanäle.
Menge: 211,000 m
Leistungsbereich: 053
Kostengruppe DIN 276 2018-12: 444000000

**03.01.0050 Installationsleitung NYM-J 5x6 vorh.Kabelrinne/Kanal**
STLB-Bau 2025-04 053
Installationsleitung DIN VDE 0250-204 (VDE 0250-204) NYM-J 5 x 6, Cu-Zahl 288, auf vorh. Kabelrinnen oder in offene Kanäle.
Menge: 85,000 m
Leistungsbereich: 053
Kostengruppe DIN 276 2018-12: 444000000

**03.01.0060 Installationsleitung NYM-J 5x10 vorh.Kabelrinne/Kanal**
STLB-Bau 2025-04 053
Installationsleitung DIN VDE 0250-204 (VDE 0250-204) NYM-J 5 x 10, Cu-Zahl 480, auf vorh. Kabelrinnen oder in offene Kanäle.
Menge: 87,000 m
Leistungsbereich: 053
Kostengruppe DIN 276 2018-12: 444000000

**03.01.0070 Installationsleitung NYM-J 5x16 vorh.Kabelrinne/Kanal**
STLB-Bau 2025-04 053
Installationsleitung DIN VDE 0250-204 (VDE 0250-204) NYM-J 5 x 16, Cu-Zahl 768, auf vorh. Kabelrinnen oder in offene Kanäle.
Menge: 281,000 m
Leistungsbereich: 053
Kostengruppe DIN 276 2018-12: 444000000

**03.01.0080 Kabel NYCWY 4x35SM/16 vorh.Kabelrinne/Kanal**
STLB-Bau 2025-04 053
Kabel DIN VDE 0276-603 (VDE 0276-603) NYCWY 4 x 35 SM/16, Cu-Zahl 1526, auf vorh. Kabelrinnen oder in offene Kanäle.
Menge: 13,000 m
Leistungsbereich: 053
Kostengruppe DIN 276 2018-12: 444000000

**03.01.0090 Kabel NYCWY 4x50SM/25 vorh.Kabelrinne/Kanal**
STLB-Bau 2025-04 053
Kabel DIN VDE 0276-603 (VDE 0276-603) NYCWY 4 x 50 SM/25, Cu-Zahl 2203, auf vorh. Kabelrinnen oder in offene Kanäle.
Menge: 17,000 m
Leistungsbereich: 053
Kostengruppe DIN 276 2018-12: 444000000

**03.01.0100 Kabel NYCWY 4x70SM/35 vorh.Kabelrinne/Kanal**
STLB-Bau 2025-04 053
Kabel DIN VDE 0276-603 (VDE 0276-603) NYCWY 4 x 70 SM/35, Cu-Zahl 3082, auf vorh. Kabelrinnen oder in offene Kanäle.
Menge: 7,000 m
Leistungsbereich: 053
Kostengruppe DIN 276 2018-12: 444000000

**03.01.0110 Kabel NYCWY 4x95SM/50 vorh.Kabelrinne/Kanal**
STLB-Bau 2025-04 053
Kabel DIN VDE 0276-603 (VDE 0276-603) NYCWY 4 x 95 SM/50, Cu-Zahl 4208, auf vorh. Kabelrinnen oder in offene Kanäle.
Menge: 23,000 m
Leistungsbereich: 053
Kostengruppe DIN 276 2018-12: 444000000

**03.01.0120 Kabel NYCWY 4x120SM/70 vorh.Kabelrinne/Kanal**
STLB-Bau 2025-04 053
Kabel DIN VDE 0276-603 (VDE 0276-603) NYCWY 4 x 120 SM/70, Cu-Zahl 5388, auf vorh. Kabelrinnen oder in offene Kanäle.
Menge: 40,000 m
Leistungsbereich: 053
Kostengruppe DIN 276 2018-12: 444000000

**03.01.0130 Kabel NYCWY 4x185SM/95 vorh.Kabelrinne/Kanal**
STLB-Bau 2025-04 053
Kabel DIN VDE 0276-603 (VDE 0276-603) NYCWY 4 x 185 SM/95, Cu-Zahl 8159, auf vorh. Kabelrinnen oder in offene Kanäle.
Menge: 200,000 m
Leistungsbereich: 053
Kostengruppe DIN 276 2018-12: 444000000

**03.01.0140 Kabel NYCWY 4x240SM/120 vorh.Kabelrinne/Kanal**
STLB-Bau 2025-04 053
Kabel DIN VDE 0276-603 (VDE 0276-603) NYCWY 4 x 240 SM/120, Cu-Zahl 10546, auf vorh. Kabelrinnen oder in offene Kanäle.
Menge: 30,000 m
Leistungsbereich: 053
Kostengruppe DIN 276 2018-12: 444000000

**03.01.0150 Installationsleitung NYM-J 7x1,5 vorh.Kabelrinne/Kanal**
STLB-Bau 2025-04 053
Installationsleitung DIN VDE 0250-204 (VDE 0250-204) NYM-J 7 x 1,5, Cu-Zahl 101, auf vorh. Kabelrinnen oder in offene Kanäle.
Menge: 5000,000 m
Leistungsbereich: 053
Kostengruppe DIN 276 2018-12: 444000000

**03.01.0160 Installationskabel symmetrisch J-Y(St)Y 2x2x0,8 Bd vorh.Kabelrinne/Kanal**
STLB-Bau 2025-04 061
Installationskabel, symmetrisch, DIN VDE 0815 (VDE 0815), J-Y(St)Y, 2 x 2 x 0,8 Bd, auf vorh. Kabelrinnen oder in offene Kanäle.
Menge: 796,000 m
Leistungsbereich: 061
Kostengruppe DIN 276 2018-12: 444000000

**03.01.0170 Installationskabel symmetrisch J-Y(St)Y 4x2x0,8 Bd vorh.Kabelrinne/Kanal**
STLB-Bau 2025-04 061
Installationskabel, symmetrisch, DIN VDE 0815 (VDE 0815), J-Y(St)Y, 4 x 2 x 0,8 Bd, auf vorh. Kabelrinnen oder in offene Kanäle.
Menge: 7815,000 m
Leistungsbereich: 061
Kostengruppe DIN 276 2018-12: 444000000

**03.01.0180 Installationskabel symmetrisch J-Y(St)Y 8x2x0,6 Bd vorh.Kabelrinne/Kanal**
STLB-Bau 2025-04 061
Installationskabel, symmetrisch, DIN VDE 0815 (VDE 0815), J-Y(St)Y, 8 x 2 x 0,6 Bd, auf vorh. Kabelrinnen oder in offene Kanäle.
Menge: 240,000 m
Leistungsbereich: 061
Kostengruppe DIN 276 2018-12: 444000000

*Hinweis: Mit Funktionserhalt E30*

**03.01.0190 Kabel halogenfrei NHXH-JFE180 3x2,5RE vorh.Kabelrinne/Kanal E30 Funktionserhalt**
STLB-Bau 2025-04 053
Halogenfreies Kabel DIN VDE 0266 (VDE 0266) NHXH-J FE 180 3 x 2,5 RE, Cu-Zahl 72, auf vorh. Kabelrinnen oder in offene Kanäle, Feuerwiderstandsklasse E 30 DIN 4102-12, mit Funktionserhalt.
Menge: 960,000 m
Leistungsbereich: 053
Kostengruppe DIN 276 2018-12: 444000000

**03.01.0200 Kabel halogenfrei NHXCHFE180 4x240RM/120 vorh.Kabelrinne/Kanal E30 Funktionserhalt**
STLB-Bau 2025-04 053
Halogenfreies Kabel DIN VDE 0266 (VDE 0266) NHXCH FE 180 4 x 240 RM/120, Cu-Zahl 10546, auf vorh. Kabelrinnen oder in offene Kanäle, Feuerwiderstandsklasse E 30 DIN 4102-12, mit Funktionserhalt.
Menge: 30,000 m
Leistungsbereich: 053
Kostengruppe DIN 276 2018-12: 444000000

**03.01.0210 Installationskabel symmetrisch E30 JE-H(St)H 4x2x0,8 Bd vorh.Kabelrinne/Kanal**
STLB-Bau 2025-04 061
Installationskabel, symmetrisch, DIN VDE 0815 (VDE 0815), mit integriertem Funktionserhalt E 30, DIN 4102-12, JE-H(St)H, 4 x 2 x 0,8 Bd, auf vorh. Kabelrinnen oder in offene Kanäle.
Menge: 1743,000 m
Leistungsbereich: 061
Kostengruppe DIN 276 2018-12: 444000000

**03.01.0220 Installationskabel symmetrisch E30 JE-H(St)H 12x2x0,8 Bd vorh.Kabelrinne/Kanal**
STLB-Bau 2025-04 061
Installationskabel, symmetrisch, DIN VDE 0815 (VDE 0815), mit integriertem Funktionserhalt E 30, DIN 4102-12, JE-H(St)H, 12 x 2 x 0,8 Bd, auf vorh. Kabelrinnen oder in offene Kanäle.
Menge: 310,000 m
Leistungsbereich: 061
Kostengruppe DIN 276 2018-12: 444000000

*Hinweis: Spezifikation Verlegung in vorh. Rohr oder Kanal*
Spezifikation Verlegung in vorh. Rohr oder Kanal

Kabel und Leitungen in vorhandene Leerrohre oder Kunststoffkanäle kpl. mit allem erforderlichen Zubehör liefern und verlegen.

**03.01.0230 Installationsleitung NYM-J 3x1,5 vorh.Rohr/Unterflurkanal**
STLB-Bau 2025-04 053
Installationsleitung DIN VDE 0250-204 (VDE 0250-204) NYM-J 3 x 1,5, Cu-Zahl 43, in vorh. Rohre/Unterflurkanäle.
Menge: 770,000 m
Leistungsbereich: 053
Kostengruppe DIN 276 2018-12: 444000000

**03.01.0240 Installationsleitung NYM-J 3x2,5 vorh.Rohr/Unterflurkanal**
STLB-Bau 2025-04 053
Installationsleitung DIN VDE 0250-204 (VDE 0250-204) NYM-J 3 x 2,5, Cu-Zahl 72, in vorh. Rohre/Unterflurkanäle.
Menge: 4670,000 m
Leistungsbereich: 053
Kostengruppe DIN 276 2018-12: 444000000

**03.01.0250 Installationsleitung NYM-J 5x2,5 vorh.Rohr/Unterflurkanal**
STLB-Bau 2025-04 053
Installationsleitung DIN VDE 0250-204 (VDE 0250-204) NYM-J 5 x 2,5, Cu-Zahl 120, in vorh. Rohre/Unterflurkanäle.
Menge: 3498,000 m
Leistungsbereich: 053
Kostengruppe DIN 276 2018-12: 444000000

**03.01.0260 Kabel NYCWY 4x185SM/95 vorh.Rohr/Unterflurkanal**
STLB-Bau 2025-04 053
Kabel DIN VDE 0276-603 (VDE 0276-603) NYCWY 4 x 185 SM/95, Cu-Zahl 8159, in vorh. Rohre/Unterflurkanäle.
Menge: 100,000 m
Leistungsbereich: 053
Kostengruppe DIN 276 2018-12: 444000000

*Hinweis: Spezifikation Verlegung in Einzel-/Mehrfachschellen*
Spezifikation Verlegung in Einzel-/Mehrfachschellen

Kabel und Leitungen in Bereichen in serienmäßiger
Einzel-/Mehrfachschellen aus Kunststoff oder Metall, je nach Anforderung, liefern und verlegen. Die Auswahl der Bügelschelle bzw. Einzelschelle ist entsprechend der Anzahl der Leitungen
festzulegen.

**03.01.0270 Installationsleitung NYM-J 3x1,5 Bügelschellen**
STLB-Bau 2025-04 053
Installationsleitung DIN VDE 0250-204 (VDE 0250-204) NYM-J 3 x 1,5, Cu-Zahl 43, mit Bügelschellen auf vorh. Ankerschienen oder Kabelleiter.
Menge: 770,000 m
Leistungsbereich: 053
Kostengruppe DIN 276 2018-12: 444000000

**03.01.0280 Installationsleitung NYM-J 3x2,5 Bügelschellen**
STLB-Bau 2025-04 053
Installationsleitung DIN VDE 0250-204 (VDE 0250-204) NYM-J 3 x 2,5, Cu-Zahl 72, mit Bügelschellen auf vorh. Ankerschienen oder Kabelleiter.
Menge: 2195,000 m
Leistungsbereich: 053
Kostengruppe DIN 276 2018-12: 444000000

**03.01.0290 Installationsleitung NYM-J 5x2,5 Bügelschellen**
STLB-Bau 2025-04 053
Installationsleitung DIN VDE 0250-204 (VDE 0250-204) NYM-J 5 x 2,5, Cu-Zahl 120, mit Bügelschellen auf vorh. Ankerschienen oder Kabelleiter.
Menge: 1749,000 m
Leistungsbereich: 053
Kostengruppe DIN 276 2018-12: 444000000

**03.01.0300 Kabel NYCWY 4x35SM/16 Bügelschellen**
STLB-Bau 2025-04 053
Kabel DIN VDE 0276-603 (VDE 0276-603) NYCWY 4 x 35 SM/16, Cu-Zahl 1526, mit Bügelschellen auf vorh. Ankerschienen oder Kabelleiter.
Menge: 55,000 m
Leistungsbereich: 053
Kostengruppe DIN 276 2018-12: 444000000

**03.01.0310 Kabel NYCWY 4x50SM/25 Bügelschellen**
STLB-Bau 2025-04 053
Kabel DIN VDE 0276-603 (VDE 0276-603) NYCWY 4 x 50 SM/25, Cu-Zahl 2203, mit Bügelschellen auf vorh. Ankerschienen oder Kabelleiter.
Menge: 67,000 m
Leistungsbereich: 053
Kostengruppe DIN 276 2018-12: 444000000

**03.01.0320 Kabel NYCWY 4x70SM/35 Bügelschellen**
STLB-Bau 2025-04 053
Kabel DIN VDE 0276-603 (VDE 0276-603) NYCWY 4 x 70 SM/35, Cu-Zahl 3082, mit Bügelschellen auf vorh. Ankerschienen oder Kabelleiter.
Menge: 66,000 m
Leistungsbereich: 053
Kostengruppe DIN 276 2018-12: 444000000

**03.01.0330 Kabel NYCWY 4x95SM/50 Bügelschellen**
STLB-Bau 2025-04 053
Kabel DIN VDE 0276-603 (VDE 0276-603) NYCWY 4 x 95 SM/50, Cu-Zahl 4208, mit Bügelschellen auf vorh. Ankerschienen oder Kabelleiter.
Menge: 31,000 m
Leistungsbereich: 053
Kostengruppe DIN 276 2018-12: 444000000

**03.01.0340 Kabel NYCWY 4x120SM/70 Bügelschellen**
STLB-Bau 2025-04 053
Kabel DIN VDE 0276-603 (VDE 0276-603) NYCWY 4 x 120 SM/70, Cu-Zahl 5388, mit Bügelschellen auf vorh. Ankerschienen oder Kabelleiter.
Menge: 40,000 m
Leistungsbereich: 053
Kostengruppe DIN 276 2018-12: 444000000

**03.01.0350 Installationskabel symmetrisch J-Y(St)Y 4x2x0,8 Bd Bügelschellen**
STLB-Bau 2025-04 061
Installationskabel, symmetrisch, DIN VDE 0815 (VDE 0815), J-Y(St)Y, 4 x 2 x 0,8 Bd, mit Bügelschellen.
Menge: 1117,000 m
Leistungsbereich: 061
Kostengruppe DIN 276 2018-12: 444000000

*Hinweis: Mit Funktionserhalt E30*

**03.01.0360 Kabel halogenfrei NHXH-JFE180 3x2,5RE Bügelschellen E30 Funktionserhalt**
STLB-Bau 2025-04 053
Halogenfreies Kabel DIN VDE 0266 (VDE 0266) NHXH-J FE 180 3 x 2,5 RE, Cu-Zahl 72, mit Bügelschellen auf vorh. Ankerschienen oder Kabelleiter, Feuerwiderstandsklasse E 30 DIN 4102-12, mit Funktionserhalt.
Menge: 240,000 m
Leistungsbereich: 053
Kostengruppe DIN 276 2018-12: 444000000

**03.01.0370 Installationskabel symmetrisch E30 JE-H(St)H 4x2x0,8 Bd Bügelschellen**
STLB-Bau 2025-04 061
Installationskabel, symmetrisch, DIN VDE 0815 (VDE 0815), mit integriertem Funktionserhalt E 30, DIN 4102-12, JE-H(St)H, 4 x 2 x 0,8 Bd, mit Bügelschellen.
Menge: 747,000 m
Leistungsbereich: 061
Kostengruppe DIN 276 2018-12: 444000000

*Hinweis: Spezifikation Verlegung in Sammelbefestigung*
Spezifikation Verlegung in Sammelbefestigung

Kabel und Leitungen in Bereichen in serienmäßiger
Sammelbefestigung aus Kunststoff oder Metall, je nach Anforderung, liefern und verlegen. Die Auswahl der Kabelklammern bzw. Sammelhalter ist entsprechend der Anzahl der Leitungen festzulegen.

**03.01.0380 Installationsleitung NYM-J 3x1,5 AP Abstandsschellen**
STLB-Bau 2025-04 053
Installationsleitung DIN VDE 0250-204 (VDE 0250-204) NYM-J 3 x 1,5, Cu-Zahl 43, auf Putz mit Abstandsschellen.
Menge: 770,000 m
Leistungsbereich: 053
Kostengruppe DIN 276 2018-12: 444000000

**03.01.0390 Installationsleitung NYM-J 3x2,5 AP Abstandsschellen**
STLB-Bau 2025-04 053
Installationsleitung DIN VDE 0250-204 (VDE 0250-204) NYM-J 3 x 2,5, Cu-Zahl 72, auf Putz mit Abstandsschellen.
Menge: 2195,000 m
Leistungsbereich: 053
Kostengruppe DIN 276 2018-12: 444000000

**03.01.0400 Installationsleitung NYM-J 5x2,5 AP Abstandsschellen**
STLB-Bau 2025-04 053
Installationsleitung DIN VDE 0250-204 (VDE 0250-204) NYM-J 5 x 2,5, Cu-Zahl 120, auf Putz mit Abstandsschellen.
Menge: 1749,000 m
Leistungsbereich: 053
Kostengruppe DIN 276 2018-12: 444000000

**03.01.0410 Installationskabel symmetrisch J-Y(St)Y 4x2x0,8 Bd AP Abstandsschellen**
STLB-Bau 2025-04 061
Installationskabel, symmetrisch, DIN VDE 0815 (VDE 0815), J-Y(St)Y, 4 x 2 x 0,8 Bd, auf Putz mit Abstandsschellen.
Menge: 1116,000 m
Leistungsbereich: 061
Kostengruppe DIN 276 2018-12: 444000000

*Hinweis: Spezifikation Verlegung u.P. in Hohl- / Trockenbauwand*
Spezifikation Verlegung u.P. in Hohl- / Trockenbauwand

Kabel und Leitungen kpl. mit allem erforderlichen
Zubehör, in Trockenbauwand, liefern und verlegen.

**03.01.0420 Installationsleitung NYM-J 3x2,5 Montagewand**
STLB-Bau 2025-04 053
Installationsleitung DIN VDE 0250-204 (VDE 0250-204) NYM-J 3 x 2,5, Cu-Zahl 72, in Montagewänden.
Menge: 2195,000 m
Leistungsbereich: 053
Kostengruppe DIN 276 2018-12: 444000000

**03.01.0430 Installationskabel symmetrisch J-Y(St)Y 4x2x0,8 Bd Montagewand**
STLB-Bau 2025-04 061
Installationskabel, symmetrisch, DIN VDE 0815 (VDE 0815), J-Y(St)Y, 4 x 2 x 0,8 Bd, in Montagewänden.
Menge: 1116,000 m
Leistungsbereich: 061
Kostengruppe DIN 276 2018-12: 444000000

*Hinweis: Spezifikation zu den Anschlussarbeiten*
Spezifikation zu den Anschlussarbeiten

Die nachstehenden Positionen beziehen sich auf sämtliche technische Gewerke und zwar auf Geräte, die bauseits beigestellt und montiert werden, z. B.:

- Motoren, Ventilatoren, Fühler, Feuerschutzklappen und
 Stellantriebe der Lüftungsanlage
- Sonnenschutzmarkise, Bediengeräte und elektrisch
 betätigte Dachfenster
- Küchenanlagen mit Gerätschaften
- Gerätestecker, Kupplungen etc.

Inkl. Überlängen auf Maß schneiden, einführen, absetzen. Kabel u. Leitungen übersichtlich und fachgerecht befestigen. Je nach Leitungsquerschnitt Presskabelschuhe passend zum Schraubanschluß auswählen und aufpressen.

**03.01.0440 Installationsleitung NYM-J 5x4 anschließen**
STLB-Bau 2025-04 053
Installationsleitung DIN VDE 0250-204 (VDE 0250-204) NYM-J 5 x 4, Cu-Zahl 192, nur anschließen an beigestellte Betriebsmittel, einschl. Verbindungsmittel.
Menge: 7,000 St
Leistungsbereich: 053
Kostengruppe DIN 276 2018-12: 444000000

**03.01.0450 Installationsleitung NYM-J 5x10 anschließen**
STLB-Bau 2025-04 053
Installationsleitung DIN VDE 0250-204 (VDE 0250-204) NYM-J 5 x 10, Cu-Zahl 480, nur anschließen an beigestellte Betriebsmittel, einschl. Verbindungsmittel.
Menge: 2,000 St
Leistungsbereich: 053
Kostengruppe DIN 276 2018-12: 444000000

**03.01.0460 Installationsleitung NYM-J 5x16 anschließen**
STLB-Bau 2025-04 053
Installationsleitung DIN VDE 0250-204 (VDE 0250-204) NYM-J 5 x 16, Cu-Zahl 768, nur anschließen an beigestellte Betriebsmittel, einschl. Verbindungsmittel.
Menge: 5,000 St
Leistungsbereich: 053
Kostengruppe DIN 276 2018-12: 444000000

**03.01.0470 Kabel NYCWY 4x95SM/50 anschließen**
STLB-Bau 2025-04 053
Kabel DIN VDE 0276-603 (VDE 0276-603) NYCWY 4 x 95 SM/50, Cu-Zahl 4208, nur anschließen an beigestellte Betriebsmittel, einschl. Verbindungsmittel.
Menge: 1,000 St
Leistungsbereich: 053
Kostengruppe DIN 276 2018-12: 444000000

**03.01.0480 Kabel NYCWY 4x120SM/70 anschließen**
STLB-Bau 2025-04 053
Kabel DIN VDE 0276-603 (VDE 0276-603) NYCWY 4 x 120 SM/70, Cu-Zahl 5388, nur anschließen an beigestellte Betriebsmittel, einschl. Verbindungsmittel.
Menge: 1,000 St
Leistungsbereich: 053
Kostengruppe DIN 276 2018-12: 444000000

**03.01.0490 Kabel NYCWY 4x185SM/95 anschließen**
STLB-Bau 2025-04 053
Kabel DIN VDE 0276-603 (VDE 0276-603) NYCWY 4 x 185 SM/95, Cu-Zahl 8159, nur anschließen an beigestellte Betriebsmittel, einschl. Verbindungsmittel.
Menge: 4,000 St
Leistungsbereich: 053
Kostengruppe DIN 276 2018-12: 444000000

**03.01.0500 Kabel NYCWY 4x240SM/120 anschließen**
STLB-Bau 2025-04 053
Kabel DIN VDE 0276-603 (VDE 0276-603) NYCWY 4 x 240 SM/120, Cu-Zahl 10546, nur anschließen an beigestellte Betriebsmittel, einschl. Verbindungsmittel.
Menge: 1,000 St
Leistungsbereich: 053
Kostengruppe DIN 276 2018-12: 444000000

**03.01.0510 Kabel halogenfrei NHXCHFE180 4x240RM/120 anschließen**
STLB-Bau 2025-04 053
Halogenfreies Kabel DIN VDE 0266 (VDE 0266) NHXCH FE 180 4 x 240 RM/120, Cu-Zahl 10546, nur anschließen an beigestellte Betriebsmittel, einschl. Verbindungsmittel.
Menge: 1,000 St
Leistungsbereich: 053
Kostengruppe DIN 276 2018-12: 444000000

#### Untertitel 03.02 Unterverteiler

*Hinweis: Vorbemerkung UV -Verteiler*
Vorbemerkung UV -Verteiler

Die Unterverteiler sind in Transporteinheiten zu
liefern, die durch Standardtüren Lichte ca. 800/2000
transportiert werden können. Die Aufstellung der Schaltanlagen erfolgt gemäß der Allgemeinen Projektbeschreibung.

Alle Einbauteile sind berührungssicher vorzusehen oder
abzudecken, ohne dass Bedienungs- oder Servicearbeiten
behindert sind. Alle Einbauteile sind dauerhaft zu beschriften. Bedienungs- und Meldegeräte in der Fronttür sind bezüglich Funktion und Zuordnung mit eingravierten und geschraubten Resopalschildern zu beschriften. Art, Farbe und Text der Beschilderung sind dem Standard entsprechend auszuführen.
Kabeleinführungen erfolgen über metrische
Kabelverschraubungen zugentlastend entsprechend
der Schutzart oder mit Moosgummiabdichtungen.
Das Rangieren und Einschleifen der Kabel und Leitungen
ist für das ungehinderte Anlegen von Zangenamperemeter
geordnet auszuführen. Eine Platzreserve für Kabel von
30% ist vorzuhalten.

Reihenklemmen sind mit Nullleitertrennklemmen
vorzusehen. Klemmen ab 50 mm2 als Klemmstein 5-polig
Neutralleiter und Schutzleiter sind mit
Kennzeichnungshülsen aus Kunststoff zu kennzeichnen.
1phasen-Verbraucher sind symmetrisch aufzuteilen.

Alle Hilfsschalter, Öffner, Schließer und ähnliche Melde- oder Schaltkontakte sind auf Reihentrennklemmen zu führen.

Alle Geräte und Anlagenteile sind so auszuwählen und zu
montieren, dass eine Platzreserve für zukünftige
Nachbestückungen bis 30 % ohne Umbauten möglich ist.
Dabei sind auch Klemmen, Kabeldurchführungen und dgl.
zu berücksichtigen. Die Aufteilung der Platzreserven
muss über die gesamte Anlage gleichmäßig erfolgen.

*Hinweis: Etagenverteiler*

**03.02.0010 UV-Wandverteiler 950 x 800 x 350 mm (HxBxT)**
UV-Wandverteiler 950 x 800 x 350 mm (HxBxT)
250A
Installationsverteiler, nach DIN EN 61434 Teil2 und 3
Unterverteiler Beleuchtung u. Steckdosenstromkreise

Schutzart:  IP30 -IP44
Schutzklasse: 1

Kabeleinführung:
oben, über Durchsteckflansch
Einführungsflansche mit Vorprägungen mit
Einführungstülle für Kabel mit
Durchmesser 10 / 30-72 mm

Abmessungen:
H 950, B 800, T 350 (mm)

Inkl. Wand- und Bodenbefestigung und Schaltplantasche.
Montiert und ausgebaut mit projektbezogenen Einbausätzen
bestückt und vorbereitet für den Einbau der Schaltgeräte gem. nachfolgender LV-Positionen für Einbaugeräte
Menge: 2,000 St
Kostengruppe DIN 276 2018-12: 444000000

**03.02.0020 UV-Standverteiler 1.950 x 1.300 x 350 mm (HxBxT)**
UV-Standverteiler 1.950 x 1.300 x 350 mm (HxBxT)
250A
Installationsverteiler, nach DIN EN 61434 Teil2 und 3
Unterverteiler Beleuchtung u. Steckdosenstromkreise

Schutzart:  IP30 -IP44
Schutzklasse: 1

Kabeleinführung:
oben, über Durchsteckflansch
Einführungsflansche mit Vorprägungen mit
Einführungstülle für Kabel mit
Durchmesser 10 / 30-72 mm

Abmessungen:
H 1.950, B 1.300, T 350 (mm)

Sockelelement: seriell montiert
H bis 100 mm

Inkl. Wand- und Bodenbefestigung und Schaltplantasche.
Montiert und ausgebaut mit projektbezogenen Einbausätzen
bestückt und vorbereitet für den Einbau der Schaltgeräte gem. nachfolgender LV-Positionen für Einbaugeräte
Menge: 3,000 St
Kostengruppe DIN 276 2018-12: 444000000

**03.02.0030 UV-Standverteiler 1.950 x 1.550 x 350 mm (HxBxT)**
UV-Standverteiler 1.950 x 1.550 x 350 mm (HxBxT)
250A
Installationsverteiler, nach DIN EN 61434 Teil2 und 3
Unterverteiler Beleuchtung u. Steckdosenstromkreise

Schutzart:  IP30 -IP44
Schutzklasse: 1

Kabeleinführung:
oben, über Durchsteckflansch
Einführungsflansche mit Vorprägungen mit
Einführungstülle für Kabel mit
Durchmesser 10 / 30-72 mm

Abmessungen:
H 1.950, B 1.550, T 350 (mm)

Sockelelement: seriell montiert
H bis 100 mm

Inkl. Wand- und Bodenbefestigung und Schaltplantasche.
Montiert und ausgebaut mit projektbezogenen Einbausätzen
bestückt und vorbereitet für den Einbau der Schaltgeräte gem. nachfolgender LV-Positionen für Einbaugeräte
Menge: 5,000 St
Kostengruppe DIN 276 2018-12: 444000000

**03.02.0040 UV-Standverteiler 1.950 x 1.550 x 350 mm (HxBxT)**
UV-Standverteiler 1.950 x 1.550 x 350 mm (HxBxT)
250A
Installationsverteiler, nach DIN EN 61434 Teil2 und 3
Unterverteiler Beleuchtung u. Steckdosenstromkreise

Schutzart:  IP65
Schutzklasse: 1

Kabeleinführung:
oben, über Wasserdichte Schraubdurchführung
Einführungsflansche mit Vorprägungen mit
Schraubdurchführungen für Kabel mit
Durchmesser 10 / 30-72 mm

Abmessungen:
H 1.950, B 1.550, T 350 (mm)

Sockelelement: seriell montiert
H bis 100 mm

Inkl. Wand- und Bodenbefestigung und Schaltplantasche.
Montiert und ausgebaut mit projektbezogenen Einbausätzen
bestückt und vorbereitet für den Einbau der Schaltgeräte gem. nachfolgender LV-Positionen für Einbaugeräte
Menge: 1,000 St
Kostengruppe DIN 276 2018-12: 444000000

*Hinweis: Standardbesch Anforderung Einbaugerät einheitl.Bauform*
STLB-Bau 2025-04 054
Bei Einbaugeräten für Installationsverteiler und Schaltanlagen jeweils eine einheitliche Bauform eines Fabrikates verwenden. Die Kosten für anteilige Verdrahtungskanäle, Verdrahtung, Hilfs- und Verbindungsschienen in Installationskleinverteilern, Zählerplätzen, Installationsverteilern, Schaltanlagen und Rangierverteilern sind mit den Einheitspreisen abgegolten.

**03.02.0050 Hauptsammelschienensystem 3Hauptleiter PE-N-Schiene Kupfer 400A**
STLB-Bau 2025-10 054
Hauptsammelschienensystem DIN EN IEC 61439-2 (VDE 0660-600-2), mit 3 Hauptleitern, PE-, N-Schiene, aus Kupfer, Schiene blank, Bemessungsbetriebsspannung 230 V AC, Bemessungsfrequenz 50 Hz, Bemessungsstrom 400 A,
Bemessungsstrom I Index nC tiefgestellt '10'
A,
Bemessungskurzzeitstromfestigkeit I Index cw tiefgestellt '10'
kA,
Bemessungsstoßstromfestigkeit I Index pk tiefgestellt '25'
kA,
Länge Stromschienen '1250'
mm, einschl. Befestigungs- und Berührungsschutzzubehör.
Menge: 3,000 St
Leistungsbereich: 054
Kostengruppe DIN 276 2018-12: 443000000

**03.02.0060 Hauptsammelschienensystem 3Hauptleiter PE-N-Schiene Kupfer 400A**
STLB-Bau 2025-10 054
Hauptsammelschienensystem DIN EN IEC 61439-2 (VDE 0660-600-2), mit 3 Hauptleitern, PE-, N-Schiene, aus Kupfer, Schiene blank, Bemessungsbetriebsspannung 230 V AC, Bemessungsfrequenz 50 Hz, Bemessungsstrom 400 A,
Bemessungsstrom I Index nC tiefgestellt '10'
A,
Bemessungskurzzeitstromfestigkeit I Index cw tiefgestellt '10'
kA,
Bemessungsstoßstromfestigkeit I Index pk tiefgestellt '25'
kA,
Länge Stromschienen '1500'
mm, einschl. Befestigungs- und Berührungsschutzzubehör.
Menge: 6,000 St
Leistungsbereich: 054
Kostengruppe DIN 276 2018-12: 443000000

*Hinweis: Zur Montage auf Sammelschiene zur Frontbefestigung*

**03.02.0070 Lasttrennschalter Hauptschalter 3polig IP2X AC-21 63A**
STLB-Bau 2025-04 054
Lasttrennschalter DIN EN IEC 60947-3 (VDE 0660-107), als Hauptschalter, gekapselt, 3-polig, in Festeinbautechnik, mit Handantrieb, Frontbefestigung, mit Berührungsschutzabdeckung, Schutzart IP 2X DIN EN 60529 (VDE 0470-1), Gebrauchskategorie AC-21, Bemessungsbetriebsstrom 63 A, Gehäuse aus Kunststoff.
Menge: 1,000 St
Leistungsbereich: 054
Kostengruppe DIN 276 2018-12: 444000000

**03.02.0080 Lasttrennschalter Hauptschalter 3polig IP2X AC-21 125A**
STLB-Bau 2025-04 054
Lasttrennschalter DIN EN IEC 60947-3 (VDE 0660-107), als Hauptschalter, gekapselt, 3-polig, in Festeinbautechnik, mit Handantrieb, Frontbefestigung, mit Berührungsschutzabdeckung, Schutzart IP 2X DIN EN 60529 (VDE 0470-1), Gebrauchskategorie AC-21, Bemessungsbetriebsstrom 125 A, Gehäuse aus Kunststoff.
Menge: 1,000 St
Leistungsbereich: 054
Kostengruppe DIN 276 2018-12: 444000000

**03.02.0090 Lasttrennschalter Hauptschalter 3polig IP2X AC-21 160A**
STLB-Bau 2025-04 054
Lasttrennschalter DIN EN IEC 60947-3 (VDE 0660-107), als Hauptschalter, gekapselt, 3-polig, in Festeinbautechnik, mit Handantrieb, Frontbefestigung, mit Berührungsschutzabdeckung, Schutzart IP 2X DIN EN 60529 (VDE 0470-1), Gebrauchskategorie AC-21, Bemessungsbetriebsstrom 160 A, Gehäuse aus Kunststoff.
Menge: 2,000 St
Leistungsbereich: 054
Kostengruppe DIN 276 2018-12: 444000000

**03.02.0100 Lasttrennschalter Hauptschalter 3polig IP2X AC-21 200A**
STLB-Bau 2025-04 054
Lasttrennschalter DIN EN IEC 60947-3 (VDE 0660-107), als Hauptschalter, gekapselt, 3-polig, in Festeinbautechnik, mit Handantrieb, Frontbefestigung, mit Berührungsschutzabdeckung, Schutzart IP 2X DIN EN 60529 (VDE 0470-1), Gebrauchskategorie AC-21, Bemessungsbetriebsstrom 200 A, Gehäuse aus Kunststoff.
Menge: 1,000 St
Leistungsbereich: 054
Kostengruppe DIN 276 2018-12: 444000000

**03.02.0110 Lasttrennschalter Hauptschalter 3polig IP2X AC-21 250A**
STLB-Bau 2025-04 054
Lasttrennschalter DIN EN IEC 60947-3 (VDE 0660-107), als Hauptschalter, gekapselt, 3-polig, in Festeinbautechnik, mit Handantrieb, Frontbefestigung, mit Berührungsschutzabdeckung, Schutzart IP 2X DIN EN 60529 (VDE 0470-1), Gebrauchskategorie AC-21, Bemessungsbetriebsstrom 250 A, Gehäuse aus Kunststoff.
Menge: 2,000 St
Leistungsbereich: 054
Kostengruppe DIN 276 2018-12: 444000000

**03.02.0120 Lasttrennschalter Hauptschalter 3polig IP2X AC-21 315A**
STLB-Bau 2025-04 054
Lasttrennschalter DIN EN IEC 60947-3 (VDE 0660-107), als Hauptschalter, gekapselt, 3-polig, in Festeinbautechnik, mit Handantrieb, Frontbefestigung, mit Berührungsschutzabdeckung, Schutzart IP 2X DIN EN 60529 (VDE 0470-1), Gebrauchskategorie AC-21, Bemessungsbetriebsstrom 315 A, Gehäuse aus Kunststoff.
Menge: 1,000 St
Leistungsbereich: 054
Kostengruppe DIN 276 2018-12: 444000000

**03.02.0130 Lasttrennschalter Hauptschalter 3polig IP2X AC-21 350A**
STLB-Bau 2025-04 054
Lasttrennschalter DIN EN IEC 60947-3 (VDE 0660-107), als Hauptschalter, gekapselt, 3-polig, in Festeinbautechnik, mit Handantrieb, Frontbefestigung, mit Berührungsschutzabdeckung, Schutzart IP 2X DIN EN 60529 (VDE 0470-1), Gebrauchskategorie AC-21, Bemessungsbetriebsstrom 350 A, Gehäuse aus Kunststoff.
Menge: 1,000 St
Leistungsbereich: 054
Kostengruppe DIN 276 2018-12: 444000000

**03.02.0140 Lasttrennschalter Hauptschalter 3polig IP2X AC-21 400A**
STLB-Bau 2025-04 054
Lasttrennschalter DIN EN IEC 60947-3 (VDE 0660-107), als Hauptschalter, gekapselt, 3-polig, in Festeinbautechnik, mit Handantrieb, Frontbefestigung, mit Berührungsschutzabdeckung, Schutzart IP 2X DIN EN 60529 (VDE 0470-1), Gebrauchskategorie AC-21, Bemessungsbetriebsstrom 400 A, Gehäuse aus Kunststoff.
Menge: 1,000 St
Leistungsbereich: 054
Kostengruppe DIN 276 2018-12: 444000000

**03.02.0150 Dx/D0x Sicherungssockel Gr.D02 400VAC/250VDC Sicherungseinsatz 35A 3polig**
STLB-Bau 2025-04 054
Dx/D0x Sicherungssockel (Sicherungsunterteil) DIN VDE 0636-3 (VDE 0636-3), einschl. Passeinsatz und Schraubkappe, Baugröße D 02, Bemessungsbetriebsspannung 400 V AC/250 V DC, für Stromschiene als Reitersicherung, mit Sicherungseinsatz, Bemessungsstrom 35 A, 3-polig mit Abdeckung.
Menge: 71,000 St
Leistungsbereich: 054
Kostengruppe DIN 276 2018-12: 444000000

**03.02.0160 Dx/D0x Sicherungssockel Gr.D02 400VAC/250VDC Sicherungseinsatz 63A 3polig**
STLB-Bau 2025-04 054
Dx/D0x Sicherungssockel (Sicherungsunterteil) DIN VDE 0636-3 (VDE 0636-3), einschl. Passeinsatz und Schraubkappe, Baugröße D 02, Bemessungsbetriebsspannung 400 V AC/250 V DC, für Stromschiene als Reitersicherung, mit Sicherungseinsatz, Bemessungsstrom 63 A, 3-polig mit Abdeckung.
Menge: 6,000 St
Leistungsbereich: 054
Kostengruppe DIN 276 2018-12: 444000000

*Hinweis: Zur Montage auf Tragschiene*

**03.02.0170 Dx/D0x Sicherungssockel Gr.D02 400VAC/250VDC Sicherungseinsatz 16A 3polig**
STLB-Bau 2025-04 054
Dx/D0x Sicherungssockel (Sicherungsunterteil) DIN VDE 0636-3 (VDE 0636-3), einschl. Passeinsatz und Schraubkappe, Baugröße D 02, Bemessungsbetriebsspannung 400 V AC/250 V DC, zur Montage auf Tragschiene DIN EN 60715 (VDE 0660-520), mit Sicherungseinsatz, Bemessungsstrom 16 A, 3-polig mit Abdeckung.
Menge: 39,000 St
Leistungsbereich: 054
Kostengruppe DIN 276 2018-12: 444000000

**03.02.0180 Dx/D0x Sicherungssockel Gr.D02 400VAC/250VDC Sicherungseinsatz 35A 3polig**
STLB-Bau 2025-04 054
Dx/D0x Sicherungssockel (Sicherungsunterteil) DIN VDE 0636-3 (VDE 0636-3), einschl. Passeinsatz und Schraubkappe, Baugröße D 02, Bemessungsbetriebsspannung 400 V AC/250 V DC, zur Montage auf Tragschiene DIN EN 60715 (VDE 0660-520), mit Sicherungseinsatz, Bemessungsstrom 35 A, 3-polig mit Abdeckung.
Menge: 5,000 St
Leistungsbereich: 054
Kostengruppe DIN 276 2018-12: 444000000

**03.02.0190 Dx/D0x Sicherungssockel Gr.D02 400VAC/250VDC Sicherungseinsatz 63A 3polig**
STLB-Bau 2025-04 054
Dx/D0x Sicherungssockel (Sicherungsunterteil) DIN VDE 0636-3 (VDE 0636-3), einschl. Passeinsatz und Schraubkappe, Baugröße D 02, Bemessungsbetriebsspannung 400 V AC/250 V DC, zur Montage auf Tragschiene DIN EN 60715 (VDE 0660-520), mit Sicherungseinsatz, Bemessungsstrom 63 A, 3-polig mit Abdeckung.
Menge: 2,000 St
Leistungsbereich: 054
Kostengruppe DIN 276 2018-12: 444000000

**03.02.0200 Dx/D0x Sicherungssockel Gr.D03 400VAC/250VDC Sicherungseinsatz 100A 3polig**
STLB-Bau 2025-04 054
Dx/D0x Sicherungssockel (Sicherungsunterteil) DIN VDE 0636-3 (VDE 0636-3), einschl. Passeinsatz und Schraubkappe, Baugröße D 03, Bemessungsbetriebsspannung 400 V AC/250 V DC, zur Montage auf Tragschiene DIN EN 60715 (VDE 0660-520), mit Sicherungseinsatz, Bemessungsstrom 100 A, 3-polig mit Abdeckung.
Menge: 9,000 St
Leistungsbereich: 054
Kostengruppe DIN 276 2018-12: 444000000

**03.02.0210 Messgerät multifunktional Schnittstelle RS485 PC IP5X 400VAC LED**
STLB-Bau 2025-04 054
Multifunktionales Messgerät für die Messung und wahlweise Darstellung der Messergebnisse auf einem Display für die Messfunktionen Spannung in V, Strom in A (Effektivwerte), Wirkleistung in kW, Blindleistung in kVAr, Scheinleistung in kVA, Leistungsfaktor cos phi, Frequenz in Hz, Oberschwingung in V/A, mit Schnittstelle RS485 für PC-Anschaltung, Mittelwertbildung für Strom und Wirkleistung über einen einstellbaren Zeitraum, Maximalwertspeicher für Ströme, Mittelwert des Stromes und Mittelwert der Wirkleistung, Extremwertspeicher für Spannungen, Ströme, Wirkleistung, Scheinleistung und Mittelwert der Wirkleistung,
Messgenauigkeit: Strom 0,5 %, Spannung 0,5 %, Leistung 1 %, Schutzart IP 5X DIN EN 60529 (VDE 0470-1), für Frontrahmeneinbau, Frontrahmen DIN 43718 B/H 144/144 mm, Stromwandleranschluss 5 A, direkter Anschluss, Bemessungsbetriebsspannung 400 V, Messwertanzeige mit LED hinter blendungsarmer Glasscheibe.
Menge: 1,000 St
Leistungsbereich: 054
Kostengruppe DIN 276 2018-12: 444000000

**03.02.0220 Stromwandler 0,72kV Wickelstromwandler Kl.0,2 FS5 primär 2500A sekundär 5A 30VA**
STLB-Bau 2025-04 054
Stromwandler DIN EN 61869-2 (VDE 0414-9-2) für Messzwecke, Maße DIN 42600-2, Bemessungsbetriebsspannung 0,72 kV, mit Beglaubigung, als Wickelstromwandler, Genauigkeitsklasse 0,2, Überstrombegrenzungsfaktor FS 5, Bemessungsstrom primär 2500 A, Bemessungsstrom sekundär 5 A, Bemessungsleistung 30 VA.
Menge: 4,000 St
Leistungsbereich: 054
Kostengruppe DIN 276 2018-12: 444000000

**03.02.0230 Motorschutzschalter AC-3 3polig IP2X 230V 1,5kW Betätigungsspannung 230VAC**
STLB-Bau 2025-04 054
Motorschutzschalter DIN EN IEC 60947-4-1 (VDE 0660-102), Gebrauchskategorie AC-3, 3-polig, mit Drehantrieb, Schutzart IP 2X DIN EN 60529 (VDE 0470-1), frontseitig, fingersicher DIN EN 50274 (VDE 0660-514), zur Montage auf Tragschiene DIN EN 60715 (VDE 0660-520), mit Einbaugehäuse aus Isolierstoff, Schutzart IP 4X DIN EN 60529 (VDE 0470-1), Bemessungsbetriebsspannung 230 V AC, Bemessungsbetriebsleistung 1,5 kW, mit Normalhilfsschalter 1 S und 1 Ö, Gebrauchskategorie AC-15/DC-13, mit Arbeitsstromauslöser 230 V AC, eigenfest bis Bemessungsdauerstrom 10 A, mit Schaltantrieb als Kompaktstarter und Hilfsschalter 1 S und 1 Ö, Gebrauchskategorie AC-15/DC-13, Bemessungsbetätigungsspannung 230 V AC.
Menge: 1,000 St
Leistungsbereich: 054
Kostengruppe DIN 276 2018-12: 444000000

**03.02.0240 Überspannungsschutzgerät Typ2 Reiheneinbau 230/400VAC Nennableitstoßstrom 20kA/Leiter TN-S-System Schutzpegel 1,5kV**
STLB-Bau 2025-04 050
Überspannungsschutzgerät DIN EN 61643-11 (VDE 0675-6-11), Typ 2, Einbauort in Verteilungsstromkreisen, Modulbauweise aus Basis- und Schutzmodul, als Reiheneinbaugerät, Maße DIN 43880, mit Funktionsanzeige und potentialfreiem Kontakt für Fernanzeige, Bemessungsbetriebsspannung 230/400 V AC, Nennableitstoßstrom (8/20) je Leiter mind. 20 kA, für TN-S-System mit Schutzschaltung DIN VDE 0100-534, Schutzpegel max. 1,5 kV.
Menge: 10,000 St
Leistungsbereich: 050
Kostengruppe DIN 276 2018-12: 444000000

**03.02.0250 Steckdose 230VAC 16A einpolig+N+PE**
STLB-Bau 2025-04 054
Steckdose DIN VDE 0620-1 (VDE 0620-1), als Reiheneinbaugerät, Maße DIN 43880, fingersicher DIN EN 50274 (VDE 0660-514), zur Montage auf Tragschiene DIN EN 60715 (VDE 0660-520), Bemessungsbetriebsspannung 230 V AC, Bemessungsstrom 16 A, einpolig + N + PE.
Menge: 10,000 St
Leistungsbereich: 054
Kostengruppe DIN 276 2018-12: 444000000

**03.02.0260 Fehlerstromschutzschalter RCCB TypA unverzögert 40A Fehlerstrom 30mA 3polig+N 400VAC**
STLB-Bau 2025-04 054
Fehlerstromschutzschalter (RCCB) DIN EN 61008-1 (VDE 0664-10), als Reiheneinbaugerät, Maße DIN 43880, fingersicher DIN EN 50274 (VDE 0660-514), Typ A pulsstromsensitiv, Auslösung unverzögert, Bemessungsstrom 40 A, Bemessungsfehlerstrom 30 mA, 3-polig + N, 400 V AC, Kurzschlussfestigkeit 10 kA, stoßstromfest bis 250 A, mit Handbetätigung, mit Ausgelöstsignalschalter mit 1 W, mit Aufnahmevorrichtung für Beschriftungsschild.
Menge: 26,000 St
Leistungsbereich: 054
Kostengruppe DIN 276 2018-12: 444000000

**03.02.0270 Leitungsschutzschalter 230/400VAC Ausschaltvermögen 10kA einpolig Hilfsschalter 1W Charakter.C 10A**
STLB-Bau 2025-04 054
Leitungsschutzschalter DIN EN 60898-1 (VDE 0641-11), als Reiheneinbaugerät, Maße DIN 43880, fingersicher DIN EN 50274 (VDE 0660-514),
Bemessungsbetriebsspannung 230/400 V AC, Bemessungsausschaltvermögen 10 kA, einpolig, mit Hilfsschalter 1 W, Auslösecharakteristik C, Bemessungsstrom 10 A, mit Aufnahmevorrichtung für Beschriftungsschild.
Menge: 125,000 St
Leistungsbereich: 054
Kostengruppe DIN 276 2018-12: 444000000

**03.02.0280 Leitungsschutzschalter 230/400VAC Ausschaltvermögen 10kA 3polig Hilfsschalter 1W Charakter.C 10A**
STLB-Bau 2025-04 054
Leitungsschutzschalter DIN EN 60898-1 (VDE 0641-11), als Reiheneinbaugerät, Maße DIN 43880, fingersicher DIN EN 50274 (VDE 0660-514),
Bemessungsbetriebsspannung 230/400 V AC, Bemessungsausschaltvermögen 10 kA, 3-polig, mit Hilfsschalter 1 W, Auslösecharakteristik C, Bemessungsstrom 10 A, mit Aufnahmevorrichtung für Beschriftungsschild.
Menge: 32,000 St
Leistungsbereich: 054
Kostengruppe DIN 276 2018-12: 444000000

**03.02.0290 Leitungsschutzschalter 230/400VAC Ausschaltvermögen 10kA einpolig Charakter.B 10A**
STLB-Bau 2025-04 054
Leitungsschutzschalter DIN EN 60898-1 (VDE 0641-11), als Reiheneinbaugerät, Maße DIN 43880, fingersicher DIN EN 50274 (VDE 0660-514),
Bemessungsbetriebsspannung 230/400 V AC, Bemessungsausschaltvermögen 10 kA, einpolig, Auslösecharakteristik B, Bemessungsstrom 10 A, mit Aufnahmevorrichtung für Beschriftungsschild.
Menge: 280,000 St
Leistungsbereich: 054
Kostengruppe DIN 276 2018-12: 444000000

**03.02.0300 Leitungsschutzschalter 230/400VAC Ausschaltvermögen 10kA einpolig Charakter.B 16A**
STLB-Bau 2025-04 054
Leitungsschutzschalter DIN EN 60898-1 (VDE 0641-11), als Reiheneinbaugerät, Maße DIN 43880, fingersicher DIN EN 50274 (VDE 0660-514),
Bemessungsbetriebsspannung 230/400 V AC, Bemessungsausschaltvermögen 10 kA, einpolig, Auslösecharakteristik B, Bemessungsstrom 16 A, mit Aufnahmevorrichtung für Beschriftungsschild.
Menge: 16,000 St
Leistungsbereich: 054
Kostengruppe DIN 276 2018-12: 444000000

**03.02.0310 Leitungsschutzschalter 230/400VAC Ausschaltvermögen 10kA 3polig Charakter.B 16A**
STLB-Bau 2025-04 054
Leitungsschutzschalter DIN EN 60898-1 (VDE 0641-11), als Reiheneinbaugerät, Maße DIN 43880, fingersicher DIN EN 50274 (VDE 0660-514),
Bemessungsbetriebsspannung 230/400 V AC, Bemessungsausschaltvermögen 10 kA, 3-polig, Auslösecharakteristik B, Bemessungsstrom 16 A, mit Aufnahmevorrichtung für Beschriftungsschild.
Menge: 15,000 St
Leistungsbereich: 054
Kostengruppe DIN 276 2018-12: 444000000

**03.02.0320 Leitungsschutzschalter 230/400VAC Ausschaltvermögen 10kA 3polig Charakter.B 32A**
STLB-Bau 2025-04 054
Leitungsschutzschalter DIN EN 60898-1 (VDE 0641-11), als Reiheneinbaugerät, Maße DIN 43880, fingersicher DIN EN 50274 (VDE 0660-514),
Bemessungsbetriebsspannung 230/400 V AC, Bemessungsausschaltvermögen 10 kA, 3-polig, Auslösecharakteristik B, Bemessungsstrom 32 A, mit Aufnahmevorrichtung für Beschriftungsschild.
Menge: 5,000 St
Leistungsbereich: 054
Kostengruppe DIN 276 2018-12: 444000000

**03.02.0330 Fehlerstromschutzschalter RCBO TypA unverzögert Charakter.B 10A Fehlerstrom 30mA einpolig+N 230VAC**
STLB-Bau 2025-04 054
Fehlerstromschutzschalter mit Überstromschutz (RCBO) DIN EN 61009-1 (VDE 0664-20), als Reiheneinbaugerät, Maße DIN 43880, fingersicher DIN EN 50274 (VDE 0660-514), Typ A pulsstromsensitiv, Auslösung unverzögert, Auslösecharakteristik B, DIN EN 60898-1 (VDE 0641-11), Bemessungsstrom 10 A, Bemessungsfehlerstrom 30 mA, einpolig + N, 230 V AC, Kurzschlussfestigkeit 10 kA, stoßstromfest bis 250 A, mit Handbetätigung, mit Ausgelöstsignalschalter mit 1 W, mit Aufnahmevorrichtung für Beschriftungsschild.
Menge: 68,000 St
Leistungsbereich: 054
Kostengruppe DIN 276 2018-12: 444000000

**03.02.0340 Fehlerstromschutzschalter RCBO TypA unverzögert Charakter.B 16A Fehlerstrom 30mA einpolig+N 230VAC**
STLB-Bau 2025-04 054
Fehlerstromschutzschalter mit Überstromschutz (RCBO) DIN EN 61009-1 (VDE 0664-20), als Reiheneinbaugerät, Maße DIN 43880, fingersicher DIN EN 50274 (VDE 0660-514), Typ A pulsstromsensitiv, Auslösung unverzögert, Auslösecharakteristik B, DIN EN 60898-1 (VDE 0641-11), Bemessungsstrom 16 A, Bemessungsfehlerstrom 30 mA, einpolig + N, 230 V AC, Kurzschlussfestigkeit 10 kA, stoßstromfest bis 250 A, mit Handbetätigung, mit Ausgelöstsignalschalter mit 1 W, mit Aufnahmevorrichtung für Beschriftungsschild.
Menge: 10,000 St
Leistungsbereich: 054
Kostengruppe DIN 276 2018-12: 444000000

**03.02.0350 Leistungsschalter MCCB Lasttrennschalter 3polig 40A 400/415VAC Schraubanschluss**
STLB-Bau 2025-04 054
Leistungsschalter für Wechselstrom DIN EN 60947-2 (VDE 0660-101), Kompaktbauweise (MCCB), als Lasttrennschalter 3-polig, Bemessungsbetriebsstrom 40 A, Bemessungsbetriebsspannung 400/415 V AC bei 50/60 Hz, fingersicher DIN EN 50274 (VDE 0660-514), mit Kipphebelantrieb, elektrische Schaltspielzahl 1000,
Anschluss Hauptstromkreis mit Schraubanschluss.
Menge: 4,000 St
Leistungsbereich: 054
Kostengruppe DIN 276 2018-12: 444000000

**03.02.0360 Installationsschütz 4polig AC-1 40A 400VAC Betätigungsspannung 230VAC**
STLB-Bau 2025-04 054
Installationsschütz DIN EN 61095 (VDE 0637-3), als Reiheneinbaugerät, Maße DIN 43880, fingersicher DIN EN 50274 (VDE 0660-514), 4-polig, zur Montage auf Tragschiene DIN EN 60715 (VDE 0660-520), Gebrauchskategorie AC-1, Bemessungsbetriebsstrom mind. 40 A, Bemessungsbetriebsspannung 400 V AC, Bemessungsbetätigungsspannung 230 V AC.
Menge: 26,000 St
Leistungsbereich: 054
Kostengruppe DIN 276 2018-12: 444000000

**03.02.0370 Installationsschütz 4polig AC-1 63A 400VAC Betätigungsspannung 230VAC**
STLB-Bau 2025-04 054
Installationsschütz DIN EN 61095 (VDE 0637-3), als Reiheneinbaugerät, Maße DIN 43880, fingersicher DIN EN 50274 (VDE 0660-514), 4-polig, zur Montage auf Tragschiene DIN EN 60715 (VDE 0660-520), Gebrauchskategorie AC-1, Bemessungsbetriebsstrom mind. 63 A, Bemessungsbetriebsspannung 400 V AC, Bemessungsbetätigungsspannung 230 V AC.
Menge: 9,000 St
Leistungsbereich: 054
Kostengruppe DIN 276 2018-12: 444000000

**03.02.0380 Dämmerungsschalter Schalt-P 2200 W 3-2000lx**
STLB-Bau 2025-04 053
Dämmerungsschalter 230 V AC, für Montage auf Tragschiene DIN EN 60715 (VDE 0660-520), mit Fernmesselement,
Schaltleistung '2200'
W, Einstellbereich 3 bis 2000 lx,
Einschaltverzögerung mind. '60'
s,
Ausschaltverzögerung mind. '60'
s.
Menge: 1,000 St
Leistungsbereich: 053
Kostengruppe DIN 276 2018-12: 444000000

**03.02.0390 Digitale Zeitschaltuhr 230V Gangreserve 1,5Jahre Tagesprogramm DCF77 4Kanäle 1S 10A Schaltabstand 1Min**
STLB-Bau 2025-04 054
Digitale Zeitschaltuhr, als Reiheneinbaugerät, Maße DIN 43880, fingersicher DIN EN 50274 (VDE 0660-514), zur Montage auf Tragschiene DIN EN 60715 (VDE 0660-520), Bemessungsbetriebsspannung 230 V AC, mit Gangreserve 1,5 Jahre, mit Tagesprogramm, mit DCF 77-Funksignal und Antenne, mind. 4 Kanäle, mit 1 S, Belastbarkeit 10 A, 230 V AC, min. Schaltabstand 1 min.
Menge: 1,000 St
Leistungsbereich: 054
Kostengruppe DIN 276 2018-12: 444000000

**03.02.0400 Schnittstellen-Umsetzer zu DALI**
Schnittstellen-Umsetzer zu DALI
zum Anschluss von 64 DALI-Vorschaltgeräten, mit Aufteilung der 64 Vorschaltgeräte auf bis zu 16 Gruppen, die ausschließlich gemeinsam schalt- und dimmbar sind, mit einer Leuchtmittelausfallmeldung je Gruppe, mit Szenensteuerung für bis zu 16 Szenen, mit Testmöglichkeit der DALI-EVGs und DALI-Sensoren, über Bus-Software parametrierbar, welche DALI-Vorschaltgeräte welchem Kanal zugeordnet werden, mit Taster zum definierten gemeinsamen Ein- bzw. Ausschalten aller über die DALI-Busleitung schaltbaren Leuchten, mit LED als Schaltzustandsanzeige aller Leuchten im Direktbetrieb sowie eines DALI-Busfehlers, mit Spannungsversorgung der Elektronik und der DALI-Ausgänge über Netzgerät für 230 V AC, mit integriertem Busankoppler, mit Busanschluss über Busanschlussklemme, als Einbaugerät.
Menge: 16,000 St
Kostengruppe DIN 276 2018-12: 444000000

*Hinweis: Geeignet für die Sicherheitsbeleuchtungsanlage*

**03.02.0410 Dreiphasenwächter 3-Leiter**
STLB-Bau 2025-04 054
Dreiphasenwächter DIN EN 60255-1 (VDE 0435-300), Messwerterfassung für 3-Leitersystem,
Nennwert Messspannung AC '400'
V, Messwert fest eingestellt,
min. Wert Messwertbereich '0.01'
,
max. Wert Messwertbereich '690'
, mit Überwachungsfunktion Unterspannung, als Reiheneinbaugerät, Maße DIN 43880, zur Montage auf Tragschiene DIN EN 60715 (VDE 0660-520), fingersicher DIN EN 50274 (VDE 0660-514), ohne separater Bemessungssteuerspeisespannung, mit LED-Anzeige für Betrieb, mit LED-Anzeige für Netzfehler-Diagnose, mit einem Hilfskontakt Schliesser, mit einem Hilfskontakt Öffner.
Menge: 10,000 St
Leistungsbereich: 054
Kostengruppe DIN 276 2018-12: 444000000

*Hinweis: Dienstleistungen*

**03.02.0420 Dali Projektierung, Parametrierung, Programmierung und Dokumentation**
Dali Projektierung, Parametrierung, Programmierung und Dokumentation umfasst folgende Punkte:

- Projektierung aller notwendigen Dali-Geräte in der neusten Dali Version in 3-fach Notation und detaillierter Gebäudeansicht-Strukturierung
- Vergabe aller erforderlichen zentralen und dezentralen Gruppenadressen unter Beachtung aller geforderten Funktionsabläufe und dem übergebenen Datenpool, welcher durch Freigabe erweitert wird.
- Parametereinstellung sämtlicher Dali-Geräte zur Anpassung an alle geforderten Funktionsabläufe.
- Programmierung sämtlicher zum ordnungsgemäßen und funktional geforderten Ablauf notwendiger Zusammenhänge an den Geräten selbst und in vorhandenen Funktionsmodulen zur Anpassung an die Gesamtkonzeption sowie der Basic Scriptbearbeitung im Prozessserver
- Sämtliche notwendigen Absprachen und Koordinierungsgespräche mit dem Projektierer der Gesamtkonzeption und Visualisierung
- Sämtliche notwendigen Zuarbeiten von Fremdgewerke mit Anbindung an die Dali Programmierung

Erstellen der Projekt-Dokumentation für Dali-Bussystem, bestehend aus der unverschlüsselten Projekt-Datenbank (oder bei verschlüsselter Datenbank inklusive der Datenbank Schlüssel) und Gebäude-, Stockwerk- und Raumgrundrissen, mit eingetragenem Verlauf der Buslinien sowie den Montageorten der Busgeräte, pro Montageort mit Angabe von Gerätetyp und physikalischer Adresse. Die vom Hersteller pro Gerät zur Verfügung gestellte Dokumentation (Techn. Produktinformation, Inbetriebnahme- und Montageanleitung, Applikationsprogrammbeschreibung) ist unter entsprechenden Griffleisten in einem Ordner sortiert zu übergeben.
Menge: 1,000 psch
Kostengruppe DIN 276 2018-12: 444000000

**03.02.0430 Stromkreislegende / Gerätebeschriftung**
Stromkreislegende / Gerätebeschriftung
DINA4, maschinengeschrieben entsprechend der Reiheneinbaugeräte in einer Plantasche an der Innenseite der Verteilungstür hinterlegen.
Beschriftung der REG gleichlautend mit der Legende.
Menge: 10,000 St
Kostengruppe DIN 276 2018-12: 444000000

**03.02.0440 Dokumentation**
Dokumentation
gem. der Niederspannungs-Schaltgerätekombination nach DIN EN 61439

Deckblatt zur Dokumentation der Schaltanlage (Verteiler)
Bemessungsstrom
Bemessungsspannung / Frequenz
Bemessungsstoßstromfestigkeit: IPK
Bemessungskurzzeitfestigkeit: Icw
Netzform
Schutzklasse
Schutzart

Verteiler- Frontansicht mit Geräteanordnung

Stromlaufpläne mehrpolig
- mit eindeutigen Referenz-/Betriebsmittelkennzeichnung
- mit Zielbezeichnung der angeschlossenen Stromkreise
- mit Bemessungsbetriebsstrom an den eingebauten
 Schutzeinrichtungen

Alle Geräte auf Klemmleiste verdrahtet.

als Dokumentation zusammengestellt, Stromlaufpläne im
Verteiler hinterlegt, 2-fach Zentralordner sowie auf
Datenträger.
Menge: 10,000 St
Kostengruppe DIN 276 2018-12: 444000000

#### Untertitel 03.03 Verlegesysteme

*Hinweis: Verlegesysteme Decke*

*Hinweis: Spezifikation Kabeltragsystem*
Spezifikation Kabeltragsystem

zur Kabelführung unter Decken und an Wänden.
Trassenführung gemäß Trassenplan und örtlichen Gegebenheiten.

Deckenarten und besondere Befestigung bei unter anderem: HKD, Pi-Decken, Unterzügen etc.

Regelstützweite 1,2 - 1,5 m

Sonderkonstruktionen
Je nach örtlichen Gegebenheiten z.B. Überbauungen von Versorgungsmedien anderer Gewerke als Schraubverbindungen aus systemgebundenem, angebotenem Kabeltragsystem. Hängestiele mit U-Profilen als Quertraversen zur Auflage der Kabelrinne.

Aufmaß nach verwendetem Material gemäß LV-Position.
Höhenversprünge und Übergänge sowie seitliche Auslenkungen im Trassenverlauf aufgrund örtlicher Gegebenheiten (L-Kanäle, Rohrleitungen, vorh. Trassen) sind nur mit systemgebundenen Zubehörteilen wie Formteile, Gelenkstücke, Winkelverbinder auszuführen.

An Ausfädelstellen, Ende der Kabelrinne ist ein Kantenschutz vorzusehen. Ebenfalls am Ende der Kabelrinnenträger.

Nachträglich entstandene Schnittkanten und Bohrungen sind zu entgraten und mit Zinkstaubfarbe / Kaltverzinker zu versehen. Vor Montagebeginn ist der Trassenverlauf mit anderen Gewerken abzustimmen und zu koordinieren, vor Ort abzugehen und mit der vorliegenden Planung, Leitungsbeschreibung und Leistungsverzeichnis abzugleichen.

*Hinweis: Kabelrinne, E0, bandverzinkt, ohne Trennsteg*

**03.03.0010 Kabelrinne gelocht Stahl bandverz H 60mm B 100mm**
STLB-Bau 2025-10 053
Kabelrinne für Kabelträgersystem DIN EN 61537 (VDE 0639), gelocht, aus bandverzinktem Stahl DIN EN 10346, Dicke 0,75 mm, Seitenhöhe mind. 60 mm, Breite mind. 100 mm, Einbau im Innenbereich.
Menge: 135,000 m
Leistungsbereich: 053
Kostengruppe DIN 276 2018-12: 444000000

**03.03.0020 Kabelrinne gelocht Stahl bandverz H 60mm B 200mm**
STLB-Bau 2025-10 053
Kabelrinne für Kabelträgersystem DIN EN 61537 (VDE 0639), gelocht, aus bandverzinktem Stahl DIN EN 10346, Dicke 0,75 mm, Seitenhöhe mind. 60 mm, Breite mind. 200 mm, Einbau im Innenbereich.
Menge: 46,000 m
Leistungsbereich: 053
Kostengruppe DIN 276 2018-12: 444000000

**03.03.0030 Kabelrinne gelocht Stahl bandverz H 60mm B 300mm**
STLB-Bau 2025-10 053
Kabelrinne für Kabelträgersystem DIN EN 61537 (VDE 0639), gelocht, aus bandverzinktem Stahl DIN EN 10346, Dicke 0,75 mm, Seitenhöhe mind. 60 mm, Breite mind. 300 mm, Einbau im Innenbereich.
Menge: 90,000 m
Leistungsbereich: 053
Kostengruppe DIN 276 2018-12: 444000000

**03.03.0040 Kabelrinne gelocht Stahl bandverz H 60mm B 400mm**
STLB-Bau 2025-10 053
Kabelrinne für Kabelträgersystem DIN EN 61537 (VDE 0639), gelocht, aus bandverzinktem Stahl DIN EN 10346, Dicke 0,75 mm, Seitenhöhe mind. 60 mm, Breite mind. 400 mm, Einbau im Innenbereich.
Menge: 48,000 m
Leistungsbereich: 053
Kostengruppe DIN 276 2018-12: 444000000

**03.03.0050 Kabelrinne gelocht Stahl bandverz H 60mm B 600mm**
STLB-Bau 2025-10 053
Kabelrinne für Kabelträgersystem DIN EN 61537 (VDE 0639), gelocht, aus bandverzinktem Stahl DIN EN 10346, Dicke 0,75 mm, Seitenhöhe mind. 60 mm, Breite mind. 600 mm, Einbau im Innenbereich.
Menge: 65,000 m
Leistungsbereich: 053
Kostengruppe DIN 276 2018-12: 444000000

*Hinweis: U-Hängestiel, E0, bandverzinkt*

**03.03.0060 Stiel Ausleger Kabelrinne Stahl bandverz U-Profil Deckenbefestigung L bis 600mm**
STLB-Bau 2025-10 053
Stiel für Ausleger für Kabelrinne, aus bandverzinktem Stahl DIN EN 10346, als U-Profil, an Decke befestigen mit bauaufsichtlich zugelassenen Dübeln, mit angeschweißter Kopfplatte, Stiellänge bis 600 mm, Einbau im Innenbereich.
Menge: 258,000 St
Leistungsbereich: 053
Kostengruppe DIN 276 2018-12: 444000000

*Hinweis: Ausleger, an Stiel, einseitig, E0, bandverzinkt*

**03.03.0070 Ausleger Kabelrinne Stahl bandverz bis 1,5kN L 100mm an Stielen**
STLB-Bau 2025-10 053
Ausleger für Kabelrinne, aus bandverzinktem Stahl DIN EN 10346, Tragfähigkeit bis 1,5 kN, Länge 100 mm, an Stielen, einseitig, Stiele werden gesondert vergütet, Einbau im Innenbereich.
Menge: 90,000 St
Leistungsbereich: 053
Kostengruppe DIN 276 2018-12: 444000000

**03.03.0080 Ausleger Kabelrinne Stahl bandverz bis 1,5kN L 200mm an Stielen**
STLB-Bau 2025-10 053
Ausleger für Kabelrinne, aus bandverzinktem Stahl DIN EN 10346, Tragfähigkeit bis 1,5 kN, Länge 200 mm, an Stielen, einseitig, Stiele werden gesondert vergütet, Einbau im Innenbereich.
Menge: 31,000 St
Leistungsbereich: 053
Kostengruppe DIN 276 2018-12: 444000000

**03.03.0090 Ausleger Kabelrinne Stahl bandverz bis 1,5kN L 300mm an Stielen**
STLB-Bau 2025-10 053
Ausleger für Kabelrinne, aus bandverzinktem Stahl DIN EN 10346, Tragfähigkeit bis 1,5 kN, Länge 300 mm, an Stielen, einseitig, Stiele werden gesondert vergütet, Einbau im Innenbereich.
Menge: 60,000 St
Leistungsbereich: 053
Kostengruppe DIN 276 2018-12: 444000000

**03.03.0100 Ausleger Kabelrinne Stahl bandverz bis 1,5kN L 400mm an Stielen**
STLB-Bau 2025-10 053
Ausleger für Kabelrinne, aus bandverzinktem Stahl DIN EN 10346, Tragfähigkeit bis 1,5 kN, Länge 400 mm, an Stielen, einseitig, Stiele werden gesondert vergütet, Einbau im Innenbereich.
Menge: 32,000 St
Leistungsbereich: 053
Kostengruppe DIN 276 2018-12: 444000000

**03.03.0110 Ausleger Kabelrinne Stahl bandverz bis 1,5kN L 600mm an Stielen**
STLB-Bau 2025-10 053
Ausleger für Kabelrinne, aus bandverzinktem Stahl DIN EN 10346, Tragfähigkeit bis 1,5 kN, Länge 600 mm, an Stielen, einseitig, Stiele werden gesondert vergütet, Einbau im Innenbereich.
Menge: 44,000 St
Leistungsbereich: 053
Kostengruppe DIN 276 2018-12: 444000000

*Hinweis: Formteile für Rinnen*

*Hinweis: Bogen, 90 Grad, E0, bandverzinkt, ohne Trennsteg*

**03.03.0120 Bogen Kabelrinne 90Grad waager. Stahl bandverz H 60mm B 100mm**
STLB-Bau 2025-10 053
Bogen, für Kabelrinne, 90 Grad, waagerecht, aus bandverzinktem Stahl DIN EN 10346, Seitenhöhe mind. 60 mm, Breite mind. 100 mm, Einbau im Innenbereich.
Menge: 10,000 St
Leistungsbereich: 053
Kostengruppe DIN 276 2018-12: 444000000

**03.03.0130 Bogen Kabelrinne 90Grad waager. Stahl bandverz H 60mm B 200mm**
STLB-Bau 2025-10 053
Bogen, für Kabelrinne, 90 Grad, waagerecht, aus bandverzinktem Stahl DIN EN 10346, Seitenhöhe mind. 60 mm, Breite mind. 200 mm, Einbau im Innenbereich.
Menge: 20,000 St
Leistungsbereich: 053
Kostengruppe DIN 276 2018-12: 444000000

**03.03.0140 Bogen Kabelrinne 90Grad waager. Stahl bandverz H 60mm B 300mm**
STLB-Bau 2025-10 053
Bogen, für Kabelrinne, 90 Grad, waagerecht, aus bandverzinktem Stahl DIN EN 10346, Seitenhöhe mind. 60 mm, Breite mind. 300 mm, Einbau im Innenbereich.
Menge: 24,000 St
Leistungsbereich: 053
Kostengruppe DIN 276 2018-12: 444000000

**03.03.0150 Bogen Kabelrinne 90Grad waager. Stahl bandverz H 60mm B 400mm**
STLB-Bau 2025-10 053
Bogen, für Kabelrinne, 90 Grad, waagerecht, aus bandverzinktem Stahl DIN EN 10346, Seitenhöhe mind. 60 mm, Breite mind. 400 mm, Einbau im Innenbereich.
Menge: 10,000 St
Leistungsbereich: 053
Kostengruppe DIN 276 2018-12: 444000000

**03.03.0160 Bogen Kabelrinne 90Grad waager. Stahl bandverz H 60mm B 600mm**
STLB-Bau 2025-10 053
Bogen, für Kabelrinne, 90 Grad, waagerecht, aus bandverzinktem Stahl DIN EN 10346, Seitenhöhe mind. 60 mm, Breite mind. 600 mm, Einbau im Innenbereich.
Menge: 18,000 St
Leistungsbereich: 053
Kostengruppe DIN 276 2018-12: 444000000

*Hinweis: T-Abzweig, E0, bandverzinkt, ohne Trennsteg*

**03.03.0170 T-Abzweig Kabelrinne Stahl bandverz H 60mm B 200mm**
STLB-Bau 2025-10 053
T-Abzweig, für Kabelrinne, aus bandverzinktem Stahl DIN EN 10346, Seitenhöhe mind. 60 mm, Breite mind. 200 mm, Einbau im Innenbereich.
Menge: 4,000 St
Leistungsbereich: 053
Kostengruppe DIN 276 2018-12: 444000000

**03.03.0180 T-Abzweig Kabelrinne Stahl bandverz H 60mm B 300mm**
STLB-Bau 2025-10 053
T-Abzweig, für Kabelrinne, aus bandverzinktem Stahl DIN EN 10346, Seitenhöhe mind. 60 mm, Breite mind. 300 mm, Einbau im Innenbereich.
Menge: 7,000 St
Leistungsbereich: 053
Kostengruppe DIN 276 2018-12: 444000000

**03.03.0190 T-Abzweig Kabelrinne Stahl bandverz H 60mm B 400mm**
STLB-Bau 2025-10 053
T-Abzweig, für Kabelrinne, aus bandverzinktem Stahl DIN EN 10346, Seitenhöhe mind. 60 mm, Breite mind. 400 mm, Einbau im Innenbereich.
Menge: 1,000 St
Leistungsbereich: 053
Kostengruppe DIN 276 2018-12: 444000000

**03.03.0200 T-Abzweig Kabelrinne Stahl bandverz H 60mm B 600mm**
STLB-Bau 2025-10 053
T-Abzweig, für Kabelrinne, aus bandverzinktem Stahl DIN EN 10346, Seitenhöhe mind. 60 mm, Breite mind. 600 mm, Einbau im Innenbereich.
Menge: 9,000 St
Leistungsbereich: 053
Kostengruppe DIN 276 2018-12: 444000000

*Hinweis: Hinweis Kabelleiter*
Hinweis Kabelleiter

Lieferung und Montage von Kabelleiter einschl. Befestigungsmaterial, Kantenschutz und Schutzkappen zur Endabdeckung.

**03.03.0210 Kabelleiter Stahl bandverz H 60mm B 200mm**
STLB-Bau 2025-10 053
Kabelleiter für Kabelträgersystem DIN EN 61537 (VDE 0639), Sprossenabstand 600 mm, mit einem Trennsteg, einschl. aller systembedingten Form- und Verbindungsstücke, aus bandverzinktem Stahl DIN EN 10346, Dicke 0,75 mm, Seitenhöhe mind. 60 mm, Breite mind. 200 mm, Einbau im Innenbereich.
Menge: 3,000 m
Leistungsbereich: 053
Kostengruppe DIN 276 2018-12: 444000000

**03.03.0220 Kabelleiter Stahl bandverz H 60mm B 300mm**
STLB-Bau 2025-10 053
Kabelleiter für Kabelträgersystem DIN EN 61537 (VDE 0639), Sprossenabstand 600 mm, mit einem Trennsteg, einschl. aller systembedingten Form- und Verbindungsstücke, aus bandverzinktem Stahl DIN EN 10346, Dicke 0,75 mm, Seitenhöhe mind. 60 mm, Breite mind. 300 mm, Einbau im Innenbereich.
Menge: 41,000 m
Leistungsbereich: 053
Kostengruppe DIN 276 2018-12: 444000000

**03.03.0230 Kabelleiter Stahl bandverz H 60mm B 600mm**
STLB-Bau 2025-10 053
Kabelleiter für Kabelträgersystem DIN EN 61537 (VDE 0639), Sprossenabstand 600 mm, mit einem Trennsteg, einschl. aller systembedingten Form- und Verbindungsstücke, aus bandverzinktem Stahl DIN EN 10346, Dicke 0,75 mm, Seitenhöhe mind. 60 mm, Breite mind. 600 mm, Einbau im Innenbereich.
Menge: 87,000 m
Leistungsbereich: 053
Kostengruppe DIN 276 2018-12: 444000000

*Hinweis: Spezifikation Kabeltragsystem E-30/ E-90*
Spezifikation Kabeltragsystem E-30/ E-90

Kabeltragkonstruktionen für den Funktionserhalt im
Brandfall nach DIN 4102, Teil 12, 2/95
Funktionserhalt für E30/ E90

Regelstützweite 1,2 - 1,5 m
Montage auf Auslegern oder Konsolen
für Funktionserhalt zugelassen

Sonderkonstruktionen
Je nach örtlichen Gegebenheiten z.B. Überbauungen von Versorgungsmedien anderer Gewerke als Schraubverbindungen aus systemgebundenem, angebotenem Kabeltragsystem. Hängestiele mit U-Profilen als Quertraversen zur Auflage der Kabelrinne.

Aufmaß nach verwendetem Material gemäß LV-Position.
Höhenversprünge und Übergänge sowie seitliche Auslenkungen im Trassenverlauf aufgrund örtlicher Gegebenheiten (L-Kanäle, Rohrleitungen, vorh. Trassen) sind nur mit systemgebundenen Zubehörteilen wie Formteile, Gelenkstücke, Winkelverbinder auszuführen.

An Ausfädelstellen, Ende der Kabelrinne ist ein Kantenschutz vorzusehen. Ebenfalls am Ende der Kabelrinnenträger.

Nachträglich entstandene Schnittkanten und Bohrungen sind zu entgraten und mit Zinkstaubfarbe / Kaltverzinker zu versehen. Vor Montagebeginn ist der Trassenverlauf mit anderen Gewerken abzustimmen und zu koordinieren, vor Ort abzugehen und mit der vorliegenden Planung, Leitungsbeschreibung und Leistungsverzeichnis abzugleichen.

*Hinweis: Kabelrinne, E30, bandverzinkt, ein Trennsteg*

**03.03.0240 Kabelrinne gelocht E30 Funktionserhalt Stahl bandverz H 60mm B 200mm**
STLB-Bau 2025-10 053
Kabelrinne für Kabelträgersystem DIN EN 61537 (VDE 0639), gelocht, Feuerwiderstandsklasse E 30 DIN 4102-12, mit Funktionserhalt, mit einem Trennsteg, aus bandverzinktem Stahl DIN EN 10346, Dicke 0,75 mm, Seitenhöhe mind. 60 mm, Breite mind. 200 mm, Einbau im Innenbereich.
Menge: 38,000 m
Leistungsbereich: 053
Kostengruppe DIN 276 2018-12: 444000000

**03.03.0250 Kabelrinne gelocht E30 Funktionserhalt Stahl bandverz H 60mm B 300mm**
STLB-Bau 2025-10 053
Kabelrinne für Kabelträgersystem DIN EN 61537 (VDE 0639), gelocht, Feuerwiderstandsklasse E 30 DIN 4102-12, mit Funktionserhalt, mit einem Trennsteg, aus bandverzinktem Stahl DIN EN 10346, Dicke 0,75 mm, Seitenhöhe mind. 60 mm, Breite mind. 300 mm, Einbau im Innenbereich.
Menge: 17,000 m
Leistungsbereich: 053
Kostengruppe DIN 276 2018-12: 444000000

**03.03.0260 Kabelrinne gelocht E30 Funktionserhalt Stahl bandverz H 60mm B 400mm**
STLB-Bau 2025-10 053
Kabelrinne für Kabelträgersystem DIN EN 61537 (VDE 0639), gelocht, Feuerwiderstandsklasse E 30 DIN 4102-12, mit Funktionserhalt, mit einem Trennsteg, aus bandverzinktem Stahl DIN EN 10346, Dicke 0,75 mm, Seitenhöhe mind. 60 mm, Breite mind. 400 mm, Einbau im Innenbereich.
Menge: 68,000 m
Leistungsbereich: 053
Kostengruppe DIN 276 2018-12: 444000000

*Hinweis: U-Hängestiel, E30, bandverzinkt*

**03.03.0270 Stiel Ausleger Kabelrinne E30 Funktionserhalt Stahl bandverz U-Profil Deckenbefestigung L bis 200mm**
STLB-Bau 2025-10 053
Stiel für Ausleger für Kabelrinne, Feuerwiderstandsklasse E 30 DIN 4102-12, mit Funktionserhalt, aus bandverzinktem Stahl DIN EN 10346, als U-Profil, an Decke befestigen mit bauaufsichtlich zugelassenen Dübeln, mit angeschweißter Kopfplatte, Stiellänge bis 200 mm, Einbau im Innenbereich.
Menge: 38,000 St
Leistungsbereich: 053
Kostengruppe DIN 276 2018-12: 444000000

**03.03.0280 Stiel Ausleger Kabelrinne E30 Funktionserhalt Stahl bandverz U-Profil Deckenbefestigung L bis 400mm**
STLB-Bau 2025-10 053
Stiel für Ausleger für Kabelrinne, Feuerwiderstandsklasse E 30 DIN 4102-12, mit Funktionserhalt, aus bandverzinktem Stahl DIN EN 10346, als U-Profil, an Decke befestigen mit bauaufsichtlich zugelassenen Dübeln, mit angeschweißter Kopfplatte, Stiellänge bis 400 mm, Einbau im Innenbereich.
Menge: 46,000 St
Leistungsbereich: 053
Kostengruppe DIN 276 2018-12: 444000000

*Hinweis: Ausleger, an Stiel, einseitig, E30, bandverzinkt*

**03.03.0290 Ausleger Kabelrinne E30 Funktionserhalt Stahl bandverz bis 1,5kN L 300mm an Stielen**
STLB-Bau 2025-10 053
Ausleger für Kabelrinne, Feuerwiderstandsklasse E 30 DIN 4102-12, mit Funktionserhalt, aus bandverzinktem Stahl DIN EN 10346, Tragfähigkeit bis 1,5 kN, Länge 300 mm, an Stielen, einseitig, Stiele werden gesondert vergütet, Einbau im Innenbereich.
Menge: 26,000 St
Leistungsbereich: 053
Kostengruppe DIN 276 2018-12: 444000000

**03.03.0300 Ausleger Kabelrinne E30 Funktionserhalt Stahl bandverz bis 1,5kN L 400mm an Stielen**
STLB-Bau 2025-10 053
Ausleger für Kabelrinne, Feuerwiderstandsklasse E 30 DIN 4102-12, mit Funktionserhalt, aus bandverzinktem Stahl DIN EN 10346, Tragfähigkeit bis 1,5 kN, Länge 400 mm, an Stielen, einseitig, Stiele werden gesondert vergütet, Einbau im Innenbereich.
Menge: 12,000 St
Leistungsbereich: 053
Kostengruppe DIN 276 2018-12: 444000000

**03.03.0310 Ausleger Kabelrinne E30 Funktionserhalt Stahl bandverz bis 1,5kN L 500mm an Stielen**
STLB-Bau 2025-10 053
Ausleger für Kabelrinne, Feuerwiderstandsklasse E 30 DIN 4102-12, mit Funktionserhalt, aus bandverzinktem Stahl DIN EN 10346, Tragfähigkeit bis 1,5 kN, Länge 500 mm, an Stielen, einseitig, Stiele werden gesondert vergütet, Einbau im Innenbereich.
Menge: 46,000 St
Leistungsbereich: 053
Kostengruppe DIN 276 2018-12: 444000000

*Hinweis: Formteile für Rinnen*

*Hinweis: Bogen, 90 Grad, horizontal, E30, bandverzinkt, ohne*
Bogen, 90 Grad, horizontal, E30, bandverzinkt, ohne Trennsteg

**03.03.0320 Bogen Kabelrinne 90Grad waager. E30 Funktionserhalt Stahl bandverz H 60mm B 200mm**
STLB-Bau 2025-10 053
Bogen, für Kabelrinne, 90 Grad, waagerecht, Feuerwiderstandsklasse E 30 DIN 4102-12, mit Funktionserhalt, aus bandverzinktem Stahl DIN EN 10346, Seitenhöhe mind. 60 mm, Breite mind. 200 mm, Einbau im Innenbereich.
Menge: 17,000 St
Leistungsbereich: 053
Kostengruppe DIN 276 2018-12: 444000000

**03.03.0330 Bogen Kabelrinne 90Grad waager. E30 Funktionserhalt Stahl bandverz H 60mm B 300mm**
STLB-Bau 2025-10 053
Bogen, für Kabelrinne, 90 Grad, waagerecht, Feuerwiderstandsklasse E 30 DIN 4102-12, mit Funktionserhalt, aus bandverzinktem Stahl DIN EN 10346, Seitenhöhe mind. 60 mm, Breite mind. 300 mm, Einbau im Innenbereich.
Menge: 7,000 St
Leistungsbereich: 053
Kostengruppe DIN 276 2018-12: 444000000

**03.03.0340 Bogen Kabelrinne 90Grad waager. E30 Funktionserhalt Stahl bandverz H 60mm B 400mm**
STLB-Bau 2025-10 053
Bogen, für Kabelrinne, 90 Grad, waagerecht, Feuerwiderstandsklasse E 30 DIN 4102-12, mit Funktionserhalt, aus bandverzinktem Stahl DIN EN 10346, Seitenhöhe mind. 60 mm, Breite mind. 400 mm, Einbau im Innenbereich.
Menge: 26,000 St
Leistungsbereich: 053
Kostengruppe DIN 276 2018-12: 444000000

*Hinweis: T-Abzweig, E30, bandverzinkt, ohne Trennsteg*

**03.03.0350 T-Abzweig Kabelrinne E30 Funktionserhalt Stahl bandverz H 60mm B 100mm**
STLB-Bau 2025-10 053
T-Abzweig, für Kabelrinne, Feuerwiderstandsklasse E 30 DIN 4102-12, mit Funktionserhalt, aus bandverzinktem Stahl DIN EN 10346, Seitenhöhe mind. 60 mm, Breite mind. 100 mm, Einbau im Innenbereich.
Menge: 1,000 St
Leistungsbereich: 053
Kostengruppe DIN 276 2018-12: 444000000

**03.03.0360 T-Abzweig Kabelrinne E30 Funktionserhalt Stahl bandverz H 60mm B 200mm**
STLB-Bau 2025-10 053
T-Abzweig, für Kabelrinne, Feuerwiderstandsklasse E 30 DIN 4102-12, mit Funktionserhalt, aus bandverzinktem Stahl DIN EN 10346, Seitenhöhe mind. 60 mm, Breite mind. 200 mm, Einbau im Innenbereich.
Menge: 1,000 St
Leistungsbereich: 053
Kostengruppe DIN 276 2018-12: 444000000

**03.03.0370 T-Abzweig Kabelrinne E30 Funktionserhalt Stahl bandverz H 60mm B 300mm**
STLB-Bau 2025-10 053
T-Abzweig, für Kabelrinne, Feuerwiderstandsklasse E 30 DIN 4102-12, mit Funktionserhalt, aus bandverzinktem Stahl DIN EN 10346, Seitenhöhe mind. 60 mm, Breite mind. 300 mm, Einbau im Innenbereich.
Menge: 1,000 St
Leistungsbereich: 053
Kostengruppe DIN 276 2018-12: 444000000

**03.03.0380 T-Abzweig Kabelrinne E30 Funktionserhalt Stahl bandverz H 60mm B 400mm**
STLB-Bau 2025-10 053
T-Abzweig, für Kabelrinne, Feuerwiderstandsklasse E 30 DIN 4102-12, mit Funktionserhalt, aus bandverzinktem Stahl DIN EN 10346, Seitenhöhe mind. 60 mm, Breite mind. 400 mm, Einbau im Innenbereich.
Menge: 6,000 St
Leistungsbereich: 053
Kostengruppe DIN 276 2018-12: 444000000

*Hinweis: Hinweis Kabelleiter*
Hinweis Kabelleiter

Lieferung und Montage von Kabelleiter einschl. Befestigungsmaterial, Kantenschutz und Schutzkappen zur Endabdeckung.

**03.03.0390 Kabelleiter E30 Funktionserhalt Stahl bandverz H 60mm B 400mm**
STLB-Bau 2025-10 053
Kabelleiter für Kabelträgersystem DIN EN 61537 (VDE 0639), Feuerwiderstandsklasse E 30 DIN 4102-12, mit Funktionserhalt, Sprossenabstand 300 mm, mit einem Trennsteg, einschl. aller systembedingten Form- und Verbindungsstücke, aus bandverzinktem Stahl DIN EN 10346, Dicke 0,75 mm, Seitenhöhe mind. 60 mm, Breite mind. 400 mm, Einbau im Innenbereich.
Menge: 20,000 m
Leistungsbereich: 053
Kostengruppe DIN 276 2018-12: 444000000

**03.03.0400 Kabelleiter E30 Funktionserhalt Stahl bandverz H 60mm B 600mm**
STLB-Bau 2025-10 053
Kabelleiter für Kabelträgersystem DIN EN 61537 (VDE 0639), Feuerwiderstandsklasse E 30 DIN 4102-12, mit Funktionserhalt, Sprossenabstand 300 mm, mit einem Trennsteg, einschl. aller systembedingten Form- und Verbindungsstücke, aus bandverzinktem Stahl DIN EN 10346, Dicke 0,75 mm, Seitenhöhe mind. 60 mm, Breite mind. 600 mm, Einbau im Innenbereich.
Menge: 43,000 m
Leistungsbereich: 053
Kostengruppe DIN 276 2018-12: 444000000

*Hinweis: Spezifikation Kabelsammelhalter*
Spezifikation Kabelsammelhalter

Kabelsammelhalter für allgemeine Anwendung, geeignet für Wand- und Deckenmontage.
Einschl. Klein- und Befestigungsmaterial, in offener Verlegung.

**03.03.0410 Sammelhalter für 15 Kabel aus PVC**
Menge: 717,000 St
Kostengruppe DIN 276 2018-12: 444000000

**03.03.0420 Sammelhalter für 30 Kabel aus PVC**
Menge: 32,000 St
Kostengruppe DIN 276 2018-12: 444000000

**03.03.0430 Kabelabstandschelle, 1 Leitung, Nennweite 10 - 12 mm**
Kabelabstandschelle, 1 Leitung, Nennweite 10 - 12 mm
zur Befestigung von Leitungen, Kabel oder Rohren an Wänden, Böden und Decken.
Material: Metall Metall
Menge: 94,000 St
Kostengruppe DIN 276 2018-12: 444000000

**03.03.0440 Kabelabstandschelle, 2 Leitungen, Nennweite 17 - 20 mm**
Kabelabstandschelle, 2 Leitungen, Nennweite 17 - 20 mm
zur Befestigung von Leitungen, Kabel oder Rohren an Wänden, Böden und Decken.
Material: Metall Metall
Menge: 267,000 St
Kostengruppe DIN 276 2018-12: 444000000

**03.03.0450 Kabelabstandschelle, 3 Leitungen, Nennweite 25 - 30 mm**
Kabelabstandschelle, 3 Leitungen, Nennweite 25 - 30 mm
zur Befestigung von Leitungen, Kabel oder Rohren an Wänden, Böden und Decken.
Material: Metall Metall
Menge: 1010,000 St
Kostengruppe DIN 276 2018-12: 444000000

**03.03.0460 Sammelhalter aus Metall für 15 Leitungen E30**
Menge: 37,000 St
Kostengruppe DIN 276 2018-12: 444000000

**03.03.0470 Sammelhalter aus Metall für 70 Leitungen E90**
Menge: 37,000 St
Kostengruppe DIN 276 2018-12: 444000000

*Hinweis: Leitungsführungskanäle PVC*
Leitungsführungskanäle PVC

Unebenheiten der Wände etc. sind mit entsprechenden Distanzstücken auszugleichen.

Alle erforderlich werdenden Arbeiten einschl. Klein- und Befestigungsmaterial sind im nachstehend aufgeführten Einheitspreis je lfd. Meter entsprechend einzukalkulieren, einschl. Zuschnitt.

Es ist ein einheitliches Programm für die Verlegesysteme zu berücksichtigen.

*Hinweis: Installation auf Mauerwerk*

**03.03.0480 Elektroinstallationskanal Leitungsführung H/B 60/60mm PVC-U Mauerwerk**
STLB-Bau 2025-04 053
Elektroinstallationskanal DIN EN 50085-2-1 (VDE 0604-2-1) als Leitungsführungskanal, Außenmaße H/B mind. 60/60 mm, aus PVC-U,
Farbton '
RAL 9010' mit einem Trennsteg, aus Kunststoff, einschl. aller systembedingten Form- und Verbindungsstücke, auf Mauerwerk.
Menge: 2,000 m
Leistungsbereich: 053
Kostengruppe DIN 276 2018-12: 444000000

**03.03.0490 Elektroinstallationskanal Leitungsführung H/B 60/90mm PVC-U Mauerwerk**
STLB-Bau 2025-04 053
Elektroinstallationskanal DIN EN 50085-2-1 (VDE 0604-2-1) als Leitungsführungskanal, Außenmaße H/B mind. 60/90 mm, aus PVC-U,
Farbton '
RAL 9010' mit einem Trennsteg, aus Kunststoff, einschl. aller systembedingten Form- und Verbindungsstücke, auf Mauerwerk.
Menge: 122,000 m
Leistungsbereich: 053
Kostengruppe DIN 276 2018-12: 444000000

**03.03.0500 Elektroinstallationskanal Leitungsführung H/B 60/110mm PVC-U Mauerwerk**
STLB-Bau 2025-04 053
Elektroinstallationskanal DIN EN 50085-2-1 (VDE 0604-2-1) als Leitungsführungskanal, Außenmaße H/B mind. 60/110 mm, aus PVC-U,
Farbton '
RAL 9010' mit einem Trennsteg, aus Kunststoff, einschl. aller systembedingten Form- und Verbindungsstücke, auf Mauerwerk.
Menge: 124,000 m
Leistungsbereich: 053
Kostengruppe DIN 276 2018-12: 444000000

**03.03.0510 Elektroinstallationskanal Leitungsführung H/B 60/150mm PVC-U Mauerwerk**
STLB-Bau 2025-04 053
Elektroinstallationskanal DIN EN 50085-2-1 (VDE 0604-2-1) als Leitungsführungskanal, Außenmaße H/B mind. 60/150 mm, aus PVC-U,
Farbton '
RAL 9010' mit einem Trennsteg, aus Kunststoff, einschl. aller systembedingten Form- und Verbindungsstücke, auf Mauerwerk.
Menge: 48,000 m
Leistungsbereich: 053
Kostengruppe DIN 276 2018-12: 444000000

**03.03.0520 Elektroinstallationskanal Leitungsführung H/B 60/230mm PVC-U Mauerwerk**
STLB-Bau 2025-04 053
Elektroinstallationskanal DIN EN 50085-2-1 (VDE 0604-2-1) als Leitungsführungskanal, Außenmaße H/B mind. 60/230 mm, aus PVC-U,
Farbton '
RAL 9010' mit einem Trennsteg, aus Kunststoff, einschl. aller systembedingten Form- und Verbindungsstücke, auf Mauerwerk.
Menge: 50,000 m
Leistungsbereich: 053
Kostengruppe DIN 276 2018-12: 444000000

*Hinweis: Spezifikation zu den Brüstungskanälen*
Spezifikation zu den Brüstungskanälen

Die nachstehend beschriebenen Kanäle sind vorwiegend als Brüstungskanäle auf Brüstungshöhe unterhalb der Fensterbank anzuordnen. Ferner ist eine vertikale Anordnung zur Aufnahme von Schalt-, Steckdosen- und Datentechnikkomponeten vorgesehen.

Unebenheiten der Wände etc. sind mit entsprechenden Distanzstücken auszugleichen.

Alle erforderlich werdenden Arbeiten einschl. Klein- und Befestigungsmaterial sind im nachstehend aufgeführten Einheitspreis je lfd. Meter entsprechend einzukalkulieren, einschl. Zuschnitt.

Es ist ein einheitliches Programm für die Verlegesysteme zu berücksichtigen.

*Hinweis: Installation auf Beton*

**03.03.0530 Elektroinstallationskanal Geräteeinbau H/B 70/130mm PVC-U Beton**
STLB-Bau 2025-04 053
Elektroinstallationskanal DIN EN 50085-2-1 (VDE 0604-2-1) als Geräteeinbaukanal, mit innenliegendem Oberteil, Breite 100 mm, Außenmaße H/B mind. 70/130 mm, aus PVC-U,
Farbton '
RAL 9010' Oberteil aus PVC, mit einem Trennsteg, aus Kunststoff, einschl. aller systembedingten Form- und Verbindungsstücke, auf Beton.
Menge: 29,000 m
Leistungsbereich: 053
Kostengruppe DIN 276 2018-12: 444000000

**03.03.0540 Elektroinstallationsrohr PE-HD AD 160mm erdverlegt**
Elektroinstallationsrohr PE-HD AD 160mm erdverlegt
Elektroinstallationsrohr DIN EN 61386 (VDE 0605), Maße DIN EN 60423, aus PE-HD, einwandig, gewellt, flexibel, Außendurchmesser 160 mm, Druckfestigkeit Klasse 2 - leicht (320 N) DIN EN 61386-1 (VDE 0605-1), Klasse Schlagbeanspruchung 3 - mittel DIN EN 61386-1 (VDE 0605-1), min. Gebrauchstemperatur Klasse 3 (-15 Grad C) DIN EN 61386-1 (VDE 0605-1), max. Gebrauchstemperatur Klasse 1 (60 Grad C) DIN EN 61386-1 (VDE 0605-1), Verlegung in Erde.
Menge: 50,000 m
Kostengruppe DIN 276 2018-12: 444000000

**03.03.0550 Systemdichteinsatz DN 160**
Systemdichteinsatz DN 160

Stufenlose Scheibentechnik, Universell für die verschiedensten Außendurchmesser von Medienleitungen/Kabeln einsetzbar - auch bei mehrfacher Durchführung. Geteilte Ausführung für den nachträglichen Einbau!
5 mm starke Klemmplatten aus rostfreiem Edelstahl V2A, 40 mm Dichtung, Schutz gegen drückendes Wasser bis 2,5 bar, gas- und geruchsdicht, Beanspruchungsklasse 1 + 2
Menge: 4,000 St
Kostengruppe DIN 276 2018-12: 444000000

*Hinweis: Verlegesysteme Boden*

*Hinweis: Spezifikation Kabelschutzsystem*
Spezifikation Kabelschutzsystem

zur Kabelführung auf Rohbetonboden.
Trassenführung gemäß Trassenplan und örtlichen Gegebenheiten.

Sonderkonstruktionen
Je nach örtlichen Gegebenheiten z.B. Überbauungen von Versorgungsmedien anderer Gewerke als Schraubverbindungen.

**03.03.0560 Kabelschutzbrücken als provisorischer Leitungsschutz**
Kabelschutzbrücken als provisorischer Leitungsschutz

Erstellen von massiven Kabelschutzbrücken zum Schutz für die auf den Boden verlegten Leitungen.

Als Sonderkonstruktion über die gesamte Länge des Foyerbereiches. Hierzu müssen angerampte, selbsterstellte Konstruktionen hergestellt werden.
Die Ausführung der Konstruktion ist so zu wählen, dass trotz des Leitungsschutzes keine Behinderung des Bauablaufs verursacht wird.

Die zu erwartende mechanische Belastung auf die Konstruktion umfasst das Auftreten von Handwerkern mit tragbaren Materialien und Werkzeugen sowie das Überfahren von mobilen Roll-/ Gerüsten.

Je nach Breite der Ausführung müssen zusätzliche Konstruktionen unterhalb der Schutzbrücke vorgesehen werden, um eine Durchbiegung der Brücke auf die Kabel zu verhindern.

Material:  Holz
Lichte Breite:  bis zu 1 m
Lichte Höhe:  mindestens 2 cm
Menge: 90,000 m
Kostengruppe DIN 276 2018-12: 444000000

*Hinweis: Bodentanks für Hohlboden Ausführung*

**03.03.0570 Fußbodenebene Einbaueinheit 12Installationsgeräte**
Fußbodenebene Einbaueinheit DIN EN 50085-2-2 (VDE 0604-2-2), für trocken zu pflegende Fußböden, mit Befestigungsspur 60 mm und Zentralplatte, Maße DIN 49075, geeignet zum Einbau in Hohlboden, Ausführung rechteckig, zur Aufnahme von 12 Installationsgeräten, mit Gerätedose, mit Aussparung zum Einkleben des Bodenbelags.
Abschließbare Ausführung mit gleichschließenden Schlüsseln für alle Bodentanks des LV´s.
Menge: 162,000 St
Kostengruppe DIN 276 2018-12: 444000000

*Hinweis: Spezifikation Brandschutzbauplatten*
Spezifikation Brandschutzbauplatten

Die nachstehend beschriebenen Brandschutzbauplatten werden als Kanalbauweise 3 Seitig ausgeführt.

Unebenheiten der Wände etc. sind mit entsprechendem Systemzubehör auszugleichen.

Die Konstruktion ist nach DIN 4102 auszuführen.

Alle erforderlich werdenden Arbeiten einschl. Klein- und Befestigungsmaterial sowie systemgebundenem Zubehör einschl. Entgratung von Schnittstellen oder Bohrungen. sind im nachstehend aufgeführten Einheitspreis je m2 entsprechend einzukalkulieren, einschl. Zuschnitt.

**03.03.0580 Brandschutzbekl. Beflammung außen Kalziumsilikatpl D 50mm EI30**
STLB-Bau 2025-04 047
Brandschutzbekleidung für den Funktionserhalt an Kabel-/Leitungsanlagen, Beflammung von außen, rechteckig, mit allgemeinem bauaufsichtlichen Prüfzeugnis, mit Brandschutzplatten aus Kalziumsilikat, Dicke 50 mm, Ausführung 3-seitig, Klassifizierung EI 30 DIN EN 13501-3, beidseitig geprüft DIN EN 1366-2, für vertikalen und horizontalen Einbau, senkrecht, Arbeitshöhe der zu bearbeitenden oder zu bekleidenden Fläche bis 3,5 m über der Standfläche des hierfür erforderlichen Gerüstes.
Menge: 55,000 m2
Leistungsbereich: 047
Kostengruppe DIN 276 2018-12: 444000000

#### Untertitel 03.04 Installationsgeräte

*Hinweis: Installationsgeräte*
Installationsgeräte

Alle Installationsgeräte (Steck- und Datendosen, Schalter, etc.) sollen über Beschriftungsfelder verfügen, in denen eine Stromkreisnummer oder Portbezeichnung dauerhaft eingebracht werden kann.

*Hinweis: Spezifikation unter Putz (uP)*
Spezifikation unter Putz (uP)

Alle Geräte sind zusätzlich zur Standardbefestigung mit Schrauben in der Gerätedose zu befestigen.
Die Unterputzschaltgeräte (uP) sind komplett einschl. Kosten für Abdeckplatten, Zentral- und anteiligem Mehrfachrahmen anzubieten. Dies gilt auch für alle
weiteren, aufgeführten Unterputzschaltgeräte in diesem Titel.

Es ist ein einheitliches Programm für die Geräte der Starkstrom-, Daten- und Kommunikationstechnik zu berücksichtigen.

**03.04.0010 Wippschalter einpolig Aus/Wechsel 10A 250V reinweiß Gerätedose Beschriftungsfeld**
STLB-Bau 2025-04 053
Wippschalter DIN EN 60669-1 (VDE 0632-1) einpolig, Aus/Wechsel, 10 A, 250 V AC, Farbton reinweiß, RAL 9010, in Gerätedose, einschl. Bedienelement, mit Beschriftungsfeld, Einsatz mit Schrauben befestigen.
Menge: 12,000 St
Leistungsbereich: 053
Kostengruppe DIN 276 2018-12: 444000000

**03.04.0020 Wipptaster einpolig Aus/Wechsel 10A 250V reinweiß Gerätedose Beschriftungsfeld**
STLB-Bau 2025-04 053
Wipptaster DIN EN 60669-1 (VDE 0632-1) einpolig, Aus/Wechsel, 10 A, 250 V AC, Farbton reinweiß, RAL 9010, in Gerätedose, einschl. Bedienelement, mit Beschriftungsfeld, Einsatz mit Schrauben befestigen, Ausführung gemäß Einzelbeschreibung.
Menge: 12,000 St
Leistungsbereich: 053
Kostengruppe DIN 276 2018-12: 444000000

**03.04.0030 Befehlsgerät NOT-AUS-Taster 6A 1S 1Ö IP65**
STLB-Bau 2025-04 054
Befehlsgerät in Komplettbauform, Bemessungsisolationsspannung 250 V AC, als NOT-AUS-Taster mit gelber Unterlage, überlistungssicher DIN EN ISO 13850, Betätigung durch Pilztaste mit Schlüsselentsperrung, mit Kontaktelement 6 A, 1 S und 1 Ö, Frontbefestigung, Einbaudurchmesser 22,5 mm, Schutzart IP 65 DIN EN 60529 (VDE 0470-1), Frontausführung quadratisch mit systembedingtem Bezeichnungsschild.
Menge: 1,000 St
Leistungsbereich: 054
Kostengruppe DIN 276 2018-12: 444000000

**03.04.0040 Schutzkontaktsteckdose 250V 16A reinweiß Gerätedose**
STLB-Bau 2025-04 053
Schutzkontaktsteckdose DIN VDE 0620-1 (VDE 0620-1), 250 V AC, 16 A, Farbton reinweiß, RAL 9010, in Gerätedose, einschl. Zentralplatte, Einsatz mit Schrauben befestigen.
Menge: 101,000 St
Leistungsbereich: 053
Kostengruppe DIN 276 2018-12: 444000000

**03.04.0050 Schutzkontaktsteckdose 250V 16A Gerätedose**
STLB-Bau 2025-04 053
Schutzkontaktsteckdose DIN VDE 0620-1 (VDE 0620-1), 250 V AC, 16 A,
Farbton '
RAL-Ton nach Angabe Architektur, ähnlich grau RAL 7035' in Gerätedose, einschl. Zentralplatte, Einsatz mit Schrauben befestigen.
Menge: 40,000 St
Leistungsbereich: 053
Kostengruppe DIN 276 2018-12: 444000000

**03.04.0060 Schutzkontaktsteckdose 250V 16A Klappdeckel reinweiß Gerätedose**
STLB-Bau 2025-04 053
Schutzkontaktsteckdose DIN VDE 0620-1 (VDE 0620-1), 250 V AC, 16 A, mit Klappdeckel, Farbton reinweiß, RAL 9010, in Gerätedose, einschl. Zentralplatte, Einsatz mit Schrauben befestigen.
Menge: 5,000 St
Leistungsbereich: 053
Kostengruppe DIN 276 2018-12: 444000000

**03.04.0070 Schutzkontaktsteckdose 250V 16A 2fach reinweiß Gerätedose**
STLB-Bau 2025-04 053
Schutzkontaktsteckdose DIN VDE 0620-1 (VDE 0620-1), 250 V AC, 16 A, 2-fach, Farbton reinweiß, RAL 9010, in Gerätedose, einschl. Zentralplatte, Einsatz mit Schrauben befestigen.
Menge: 53,000 St
Leistungsbereich: 053
Kostengruppe DIN 276 2018-12: 444000000

**03.04.0080 Schutzkontaktsteckdose 250V 16A 3fach reinweiß Gerätedose**
STLB-Bau 2025-04 053
Schutzkontaktsteckdose DIN VDE 0620-1 (VDE 0620-1), 250 V AC, 16 A, 3-fach, Farbton reinweiß, RAL 9010, in Gerätedose, einschl. Zentralplatte, Einsatz mit Schrauben befestigen.
Menge: 64,000 St
Leistungsbereich: 053
Kostengruppe DIN 276 2018-12: 444000000

**03.04.0090 Schutzkontaktsteckdose 250V 16A 4fach Gerätedose**
Schutzkontaktsteckdose DIN VDE 0620-1 (VDE 0620-1),
250 V AC, 16 A, 4-fach, Farbton RAL 9010 in Gerätedose, einschl. Zentralplatte, Einsatz mit Schrauben befestigen.
Menge: 31,000 St
Kostengruppe DIN 276 2018-12: 444000000

**03.04.0100 Geräteanschlussdose reinweiß UP bis 3x2,5mm2**
Geräteanschlussdose reinweiß UP bis 3x2,5mm2
Geräteanschlussdose DIN EN IEC 60670-1 (VDE 0606-1) Farbton reinweiß, RAL 9010, in Unterputzausführung, mit Verbindungsklemmen bis 2,5 mm2, 3-polig 400 V AC, mit Schrauben befestigen.
Menge: 239,000 St
Kostengruppe DIN 276 2018-12: 444000000

**03.04.0110 Geräteanschlussdose RAL-Farbton UP bis 3x2,5mm2**
Geräteanschlussdose RAL-Farbton UP bis 3x2,5mm2
Geräteanschlussdose DIN EN IEC 60670-1 (VDE 0606-1) RAL-Ton nach Angabe Architektur, ähnlich grau RAL 7035, in Unterputzausführung, mit Verbindungsklemmen bis 2,5 mm2, 3-polig 400 V AC, mit Schrauben befestigen.
Menge: 60,000 St
Kostengruppe DIN 276 2018-12: 444000000

**03.04.0120 Geräteanschlussdose reinweiß UP bis 5x2,5mm2**
STLB-Bau 2025-04 053
Geräteanschlussdose DIN EN IEC 60670-1 (VDE 0606-1) Farbton reinweiß, RAL 9010, in Unterputzausführung, mit Verbindungsklemmen bis 2,5 mm2, 5-polig 400 V AC, mit Schrauben befestigen.
Menge: 6,000 St
Leistungsbereich: 053
Kostengruppe DIN 276 2018-12: 444000000

**03.04.0130 Geräteanschlussdose reinweiß UP bis 5x6mm2**
STLB-Bau 2025-04 053
Geräteanschlussdose DIN EN IEC 60670-1 (VDE 0606-1) Farbton reinweiß, RAL 9010, in Unterputzausführung, mit Verbindungsklemmen bis 6 mm2, 5-polig 400 V AC, mit Schrauben befestigen.
Menge: 2,000 St
Leistungsbereich: 053
Kostengruppe DIN 276 2018-12: 444000000

**03.04.0140 Präsenzmelder für 230 V AC, als Master,**
Präsenzmelder für 230 V AC, als Master,
mit Infrarotsensor, Schutzart IP 44 DIN EN 60529 (VDE 0470-1), Erfassungsbereich 360 Grad, Reichweite mind. 4 m, mit einem Relaisausgang 230 V AC, mit integriertem Dämmerungsschalter, Einstellbereich 5 bis 1000 lx, Mindestausschaltverzögerung 900 s, Funktion Ein-/Ausschalten, für Leuchtenträgerschienensystem, in Leuchtenträgerschiene eingebaut, Montagehöhe über 3 bis 5 m. Farbton RAL 9010.
Menge: 28,000 St
Kostengruppe DIN 276 2018-12: 444000000

**03.04.0150 CEE-Steckdose 5polig 230/400VAC 16A Fußbodenversorgungseinheit Gerätedose Beschriftungsfeld**
STLB-Bau 2025-04 053
CEE-Steckdose DIN EN 60309-2 (VDE 0623-2), 5-polig, Bemessungsbetriebsspannung 230/400 V AC, 16 A, in Fußbodenversorgungseinheit, mit Gerätedose, einschl. Zentralplatte, mit Beschriftungsfeld, Einsatz mit Schrauben befestigen.
Menge: 3,000 St
Leistungsbereich: 053
Kostengruppe DIN 276 2018-12: 444000000

*Hinweis: Spezifikation auf Putz (aP)*
Spezifikation auf Putz (aP)

Installationsgeräte Aufputz (aP). Alle Geräte sind inkl. Aufputzgehäuse, Zubehör und Befestigungsmaterial zu liefern und betriebsfertig zu montieren.

Es ist ein einheitliches Programm für die Geräte der Starkstrom-, Daten- und Kommunikationstechnik zu berücksichtigen.

**03.04.0160 Wippschalter einpolig Aus/Wechsel 10A 250V reinweiß AP Beschriftungsfeld**
STLB-Bau 2025-04 053
Wippschalter DIN EN 60669-1 (VDE 0632-1) einpolig, Aus/Wechsel, 10 A, 250 V AC, Farbton reinweiß, RAL 9010, in Aufputzgehäuse, mit Beschriftungsfeld, Einsatz mit Schrauben befestigen.
Menge: 76,000 St
Leistungsbereich: 053
Kostengruppe DIN 276 2018-12: 444000000

**03.04.0170 Wipptaster einpolig Aus/Wechsel 10A 250V reinweiß AP Beschriftungsfeld**
STLB-Bau 2025-04 053
Wipptaster DIN EN 60669-1 (VDE 0632-1) einpolig, Aus/Wechsel, 10 A, 250 V AC, Farbton reinweiß, RAL 9010, in Aufputzgehäuse, mit Beschriftungsfeld, Einsatz mit Schrauben befestigen.
Menge: 14,000 St
Leistungsbereich: 053
Kostengruppe DIN 276 2018-12: 444000000

**03.04.0180 Schutzkontaktsteckdose 250V 16A reinweiß AP**
STLB-Bau 2025-04 053
Schutzkontaktsteckdose DIN VDE 0620-1 (VDE 0620-1), 250 V AC, 16 A, Farbton reinweiß, RAL 9010, in Aufputzgehäuse, Einsatz mit Schrauben befestigen.
Menge: 75,000 St
Leistungsbereich: 053
Kostengruppe DIN 276 2018-12: 444000000

**03.04.0190 Schutzkontaktsteckdose 250V 16A 2fach reinweiß AP**
STLB-Bau 2025-04 053
Schutzkontaktsteckdose DIN VDE 0620-1 (VDE 0620-1), 250 V AC, 16 A, 2-fach, Farbton reinweiß, RAL 9010, in Aufputzgehäuse, Einsatz mit Schrauben befestigen.
Menge: 29,000 St
Leistungsbereich: 053
Kostengruppe DIN 276 2018-12: 444000000

**03.04.0200 CEE-Steckdose 5polig 230/400VAC 16A AP Beschriftungsfeld**
STLB-Bau 2025-04 053
CEE-Steckdose DIN EN 60309-2 (VDE 0623-2), 5-polig, Bemessungsbetriebsspannung 230/400 V AC, 16 A, in Aufputzausführung, mit Beschriftungsfeld, Einsatz mit Schrauben befestigen.
Menge: 4,000 St
Leistungsbereich: 053
Kostengruppe DIN 276 2018-12: 444000000

**03.04.0210 CEE-Steckdose 5polig 230/400VAC 32A AP Beschriftungsfeld**
STLB-Bau 2025-04 053
CEE-Steckdose DIN EN 60309-2 (VDE 0623-2), 5-polig, Bemessungsbetriebsspannung 230/400 V AC, 32 A, in Aufputzausführung, mit Beschriftungsfeld, Einsatz mit Schrauben befestigen.
Menge: 1,000 St
Leistungsbereich: 053
Kostengruppe DIN 276 2018-12: 444000000

**03.04.0220 CEE-Steckdose 5polig 230/400VAC 63A AP Beschriftungsfeld**
STLB-Bau 2025-04 053
CEE-Steckdose DIN EN 60309-2 (VDE 0623-2), 5-polig, Bemessungsbetriebsspannung 230/400 V AC, 63 A, in Aufputzausführung, mit Beschriftungsfeld, Einsatz mit Schrauben befestigen.
Menge: 1,000 St
Leistungsbereich: 053
Kostengruppe DIN 276 2018-12: 444000000

**03.04.0230 Bewegungsmelder 230V Infrarotsensor 360Grad Reichweite 8m**
STLB-Bau 2025-04 053
Bewegungsmelder für 230 V AC, mit Infrarotsensor, Erfassungsbereich 360 Grad, Farbton reinweiß RAL 9010, Reichweite mind. 8 m, mit einem elektronischen Schaltausgang 230 V AC, Funktion Ein-/Ausschalten, für Wandmontage, in Aufputzausführung, Montagehöhe über 3 bis 5 m.
Menge: 91,000 St
Leistungsbereich: 053
Kostengruppe DIN 276 2018-12: 444000000

**03.04.0240 Bewegungsmelder 230V Infrarotsensor 360Grad Reichweite 8m**
STLB-Bau 2025-04 053
Bewegungsmelder für 230 V AC, mit Infrarotsensor, Erfassungsbereich 360 Grad, Farbton reinweiß RAL 9010, Reichweite mind. 8 m, mit einem elektronischen Schaltausgang 230 V AC, Funktion Ein-/Ausschalten, für Deckenmontage, in Aufputzausführung, Montagehöhe über 3 bis 5 m.
Menge: 1,000 St
Leistungsbereich: 053
Kostengruppe DIN 276 2018-12: 444000000

**03.04.0250 Präsenzmelder 230V Master Infrarotsensor IP44 360Grad Reichweite 4m integr.Dämmerungsschalter 5-1000lx mindAusschaltverz**
STLB-Bau 2025-04 053
Präsenzmelder für 230 V AC, als Master, mit Infrarotsensor, Schutzart IP 44 DIN EN 60529 (VDE 0470-1), Erfassungsbereich 360 Grad, Farbton reinweiß RAL 9010, Reichweite mind. 4 m, mit einem Relaisausgang 230 V AC, mit integriertem Dämmerungsschalter, Einstellbereich 5 bis 1000 lx,
Ausschaltverzögerung mind. '900'
s, Funktion Ein-/Ausschalten, für Deckenmontage, in Aufputzausführung, Montagehöhe über 3 bis 5 m.
Menge: 91,000 St
Leistungsbereich: 053
Kostengruppe DIN 276 2018-12: 444000000

**03.04.0260 Steckdosenleiste, 230 V mit 3-poliger Einspeisung**
Steckdosenleiste, 230 V mit 3-poliger Einspeisung

mit Abzweigdose, mit Überspannungsschutz Typ 2 inklusiv Funktionsanzeige, mit 6 Steckdosen, Drehung 45 Grad, als Mehrfachverteiler.
Menge: 1,000 St
Kostengruppe DIN 276 2018-12: 444000000

**03.04.0270 Gerätedose Kunststoff Innendurchm. 60mm T 46mm Mauerwerk**
STLB-Bau 2025-04 053
Gerätedose DIN EN IEC 60670-1 (VDE 0606-1) und DIN 49073, aus Kunststoff, Innendurchmesser 60 mm, Tiefe 46 mm, mit Schrauben, in Mauerwerk.
Menge: 18,000 St
Leistungsbereich: 053
Kostengruppe DIN 276 2018-12: 444000000

**03.04.0280 Gerätedose Kunststoff Innendurchm. 60mm T 64mm Mauerwerk**
STLB-Bau 2025-04 053
Gerätedose DIN EN IEC 60670-1 (VDE 0606-1) und DIN 49073, aus Kunststoff, Innendurchmesser 60 mm, Tiefe 64 mm, mit Schrauben, in Mauerwerk.
Menge: 54,000 St
Leistungsbereich: 053
Kostengruppe DIN 276 2018-12: 444000000

**03.04.0290 Geräteverbindungsdose Kunststoff Innendurchm. 60mm T 65-70mm Mauerwerk**
STLB-Bau 2025-04 053
Geräteverbindungsdose DIN EN IEC 60670-1 (VDE 0606-1) und DIN 49073, aus Kunststoff, Innendurchmesser 60 mm, Tiefe über 65 bis 70 mm, mit einem seitlichen Klemmraum, mit Schrauben, in Mauerwerk.
Menge: 18,000 St
Leistungsbereich: 053
Kostengruppe DIN 276 2018-12: 444000000

**03.04.0300 Gerätedose Kunststoff Installationskanal**
STLB-Bau 2025-04 053
Gerätedose DIN EN IEC 60670-1 (VDE 0606-1) und DIN 49073, aus Kunststoff, mit Schrauben, in Installationskanal.
Menge: 58,000 St
Leistungsbereich: 053
Kostengruppe DIN 276 2018-12: 444000000

**03.04.0310 Gerätedose Schallschutzdose 52dB Kunststoff Innendurchm. 60mm T 46mm Hohlwand**
STLB-Bau 2025-04 053
Gerätedose DIN EN IEC 60670-1 (VDE 0606-1) und DIN 49073, als Schallschutzdose, bewertetes Schalldämm-Maß DIN 4109 Rw 52 dB, aus Kunststoff, Innendurchmesser 60 mm, Tiefe 46 mm, mit Schrauben, in Hohlwand.
Menge: 120,000 St
Leistungsbereich: 053
Kostengruppe DIN 276 2018-12: 444000000

**03.04.0320 Gerätedose Schallschutzdose 52dB Kunststoff Innendurchm. 60mm T 64mm Hohlwand**
STLB-Bau 2025-04 053
Gerätedose DIN EN IEC 60670-1 (VDE 0606-1) und DIN 49073, als Schallschutzdose, bewertetes Schalldämm-Maß DIN 4109 Rw 52 dB, aus Kunststoff, Innendurchmesser 60 mm, Tiefe 64 mm, mit Schrauben, in Hohlwand.
Menge: 360,000 St
Leistungsbereich: 053
Kostengruppe DIN 276 2018-12: 444000000

**03.04.0330 Geräteverbindungsdose Schallschutzdose 52dB Kunststoff Innendurchm. 60mm T 65-70mm Hohlwand**
STLB-Bau 2025-04 053
Geräteverbindungsdose DIN EN IEC 60670-1 (VDE 0606-1) und DIN 49073, als Schallschutzdose, bewertetes Schalldämm-Maß DIN 4109 Rw 52 dB, aus Kunststoff, Innendurchmesser 60 mm, Tiefe über 65 bis 70 mm, mit einem seitlichen Klemmraum, mit Schrauben, in Hohlwand.
Menge: 120,000 St
Leistungsbereich: 053
Kostengruppe DIN 276 2018-12: 444000000

#### Untertitel 03.05 Überspannungsschutz

*Hinweis: Spezifikation ÜSS*
Spezifikation ÜSS

Die Überspannungsschutzeinrichtungen werden am Gebäudeein- und Austritt der Leitungen installiert.

Die Einheitspreise beinhalten die Montage in einem Aufputz-Gehäuse (mind. IP 44) und den betriebsfertigen Anschluss der Leitungen sowie das Erstellen einer Dokumentation

**03.05.0010 Installationskleinverteiler Gehäuse Kunststoff TE 36 St Innenaufstellung IP65 IK05 1REG-Verteilerfeld**
STLB-Bau 2025-04 054
Installationskleinverteiler DIN EN 60670-24 (VDE 0606-24), U Index n tiefgestellt kleiner gleich 400 V AC, I Index n tiefgestellt kleiner gleich 125 A, Bedienung durch elektrotechnischen Laien, Gehäuse aus Kunststoff,
Anzahl Teilungseinheiten '36'
St, Schutzklasse II (Isolierung), Basisschutz gegen elektrischen Schlag, Fehlerschutz gegen elektrischen Schlag durch Schutzisolierung, Innenaufstellung, Schutzart IP 65 DIN EN 60529 (VDE 0470-1), Schutzart IK05 DIN EN 62262 (VDE 0470-100),
min. Umgebungstemperatur '-5'
Grad C,
max. Umgebungstemperatur '40'
Grad C,
max. Umgebungstemperatur täglicher Mittelwert '35'
Grad C,
max. relative Luftfeuchte bei einer Temperatur von 40 Grad C '50'
%,
Verschmutzungsgrad 2 (mittel) DIN EN 61010-1 (VDE 0411-1),
Höhe über NN '50'
m,
EMV-Umgebung A Gewerbe Industrie, mit Tür, für Aufputzmontage, mit einem REG-Verteilerfeld,
Höhe '450'
mm,
Breite '250'
mm,
geplante Verlustleistung '100'
W, Bestückung mit nachstehender Stromkreisausrüstung.
Menge: 5,000 St
Leistungsbereich: 054
Kostengruppe DIN 276 2018-12: 443000000

*Hinweis: Starkstromleitungen*

**03.05.0020 Überspannungsschutzgerät Typ1/2 Reiheneinbau 230/400VAC Nennableitstoßstrom 10kA/Leiter TN-S-System 7,5kA/Pol 100kA N-PE**
Überspannungsschutzgerät DIN EN 61643-11 (VDE 0675-6-11), Typ 1 und 2, mit integrierter Überstromschutzeinrichtung, Einbauort am Betriebsmittel, Komplettbauweise, als Reiheneinbaugerät, 4-polig, Maße DIN 43880, mit Funktionsanzeige und potentialfreiem Kontakt für Fernanzeige, Bemessungsbetriebsspannung 230/400 V AC, Nennableitstoßstrom (8/20) je Leiter mind. 10 kA, für TN-S-System mit Schutzschaltung DIN VDE 0100-534, Blitzstoßstrom (10/350) mind. 7,5 kA je Pol, Blitzstoßstrom (10/350) zwischen N und PE mind. 100 kA, Folgestromlöschfähigkeit mind. 3 kA effektiv, Schutzpegel max. 1,5 kV.
Menge: 6,000 St
Kostengruppe DIN 276 2018-12: 446000000

*Hinweis: Schwachstromleitungen*

**03.05.0030 Überspannungsschutzgerät Ethernet-TP 4DA Blitzstrom-Überspannungsableiter Nennableitstoßstrom 0,25kA/Leiter**
STLB-Bau 2025-04 050
Überspannungsschutzgerät für Ethernet-TP, für Montage auf Hutschiene TH 35 DIN EN 60715 (VDE 0660-520), für 4 DA, Blitzstrom- und Überspannungsableiter Kategorie D1 + C2 + C1 DIN EN 61643-21 (VDE 0845-3-1), Link-Klasse E Index A tiefgestellt, DIN EN 50173-1 (VDE 0800-173-1), Nennableitstoßstrom (8/20) je Leiter mind. 0,25 kA, Blitzstoßstrom (10/350) je Leiter mind. 1 kA.
Menge: 5,000 St
Leistungsbereich: 050
Kostengruppe DIN 276 2018-12: 446000000

### Titel 04 Beleuchtungsanlagen

#### Untertitel 04.01 Allgemeinbeleuchtung

*Hinweis: Innenbeleuchtung*
Innenbeleuchtung

Im Innenbereich werden verschiedene Deckensysteme eingesetzt. Das Befestigungssystem der Beleuchtung ist entsprechend an das jeweilige System anzupassen.

Ebenfalls sind alle nachfolgend aufgeführten Leuchten flimmerfrei auszuführen.

**04.01.0010 Stromschienensystem 5-Leiter 230/400VAC 3x16A abgehängt Alu besch eckig**
STLB-Bau 2025-04 058
Stromschienensystem DIN EN 60570 (VDE 0711-300), in 5-Leiterausführung, 230/400 V AC, 3 x 16 A, Schutzklasse I, für abgehängte Montage, einschl. systemgebundenen Zubehörs für Befestigung und Einspeisung sowie aller Verbindungsteile, aus Aluminium, weiß beschichtet, Bauform eckig.
Menge: 839,000 m
Leistungsbereich: 058
Kostengruppe DIN 276 2018-12: 445000000

**04.01.0020 Stromschienensystem 5-Leiter 230/400VAC 3x16A DALI abgehängt Alu besch eckig**
STLB-Bau 2025-04 058
Stromschienensystem DIN EN 60570 (VDE 0711-300), in 5-Leiterausführung, 230/400 V AC, 3 x 16 A, mit DALI-Schnittstelle, Schutzklasse I, für abgehängte Montage, einschl. systemgebundenen Zubehörs für Befestigung und Einspeisung sowie aller Verbindungsteile, aus Aluminium, weiß beschichtet, Bauform eckig.
Menge: 147,000 m
Leistungsbereich: 058
Kostengruppe DIN 276 2018-12: 445000000

**04.01.0030 Blindelement für Stromschienensystem**
Blindelement für Stromschienensystem

Blindelement für das Stromschienensystem 5-Leiter in der Länge ca. 1500 mm aus Kunststoff in der Farbe passend zur Stromschiene.
Menge: 578,000 St
Kostengruppe DIN 276 2018-12: 445000000

**04.01.0040 Lichtbandleuchte mindB 60 mm maxB 80 mm mindL 700 mm maxL 800 mm LED mindLichtstrom 2700 lm maxAnschluss-P 18,8 W IP2X**
Lichtbandleuchte,
Breite mind. 60 mm,
max. Breite 80 mm,
Länge mind. 700 mm,
max. Länge 800 mm, mit LED-Leuchtmittel, Farbwiedergabeeigenschaften Ra 80 DIN EN 12665, Farbtemperatur fest,
Farbtemperatur 4000 K,
Farbtemperaturtoleranz 50 K,
Lichtstrom Leuchte mind. 2700 lm,
max. Anschlussleistung 19 W, Lebensdauer mind. 50000 h, Bemessungslebensdauer L80 B10, Schutzart IP 2X DIN EN 60529 (VDE 0470-1), Schutzart IK03 DIN EN 62262 (VDE 0470-100), flimmerfreie Ausführung, gem. Ökodesign-Verordnung (EU) 2019/2020, mit Gehäuse aus beschichtetem Aluminium, Farbton weiß, für Stromschienensystem, anschlussfertig, einschl. der elektrischen und mechanischen Verbindungselemente für werkzeuglose Befestigung am Tragschienensystem, Lichtstärkeverteilung symmetrisch, mit integriertem Betriebsgerät, als Einzelleuchte.

Leuchten Typ 1a
Menge: 8,000 St
Kostengruppe DIN 276 2018-12: 445000000

**04.01.0050 Lichtbandleuchte mindB 60 mm maxB 80 mm mindL 1000 mm maxL 1600 mm LED mindLichtstrom 6300 lm maxAnschluss-P 33 W IP2X**
Lichtbandleuchte,
Breite mind. 60 mm,
max. Breite 80 mm,
Länge mind. 1000 mm,
max. Länge 1600 mm, mit LED-Leuchtmittel, Farbwiedergabeeigenschaften Ra 80 DIN EN 12665, Farbtemperatur fest,
Farbtemperatur 4000 K,
Farbtemperaturtoleranz 50 K,
Lichtstrom Leuchte mind. 6300 lm,
max. Anschlussleistung 33 W, Lebensdauer mind. 50000 h, Bemessungslebensdauer L80 B10, Schutzart IP 2X DIN EN 60529 (VDE 0470-1), Schutzart IK03 DIN EN 62262 (VDE 0470-100), flimmerfreie Ausführung, gem. Ökodesign-Verordnung (EU) 2019/2020, mit Gehäuse aus beschichtetem Aluminium, Farbton weiß, für Stromschienensystem, anschlussfertig, einschl. der elektrischen und mechanischen Verbindungselemente für werkzeuglose Befestigung am Tragschienensystem, Lichtstärkeverteilung symmetrisch, mit integriertem Betriebsgerät, als Einzelleuchte.

Leuchten Typ 1b
Menge: 249,000 St
Kostengruppe DIN 276 2018-12: 445000000

**04.01.0060 Lichtbandleuchte mindB 60 mm maxB 80 mm mindL 1000 mm maxL 2250 mm LED mindLichtstrom 9400 lm maxAnschluss-P 50 W IP2X**
Lichtbandleuchte,
Breite mind. 60 mm,
max. Breite 80 mm,
Länge mind. 1000 mm,
max. Länge 2250 mm, mit LED-Leuchtmittel, Farbwiedergabeeigenschaften Ra 80 DIN EN 12665, Farbtemperatur fest,
Farbtemperatur 4000 K,
Farbtemperaturtoleranz 50 K,
Lichtstrom Leuchte mind. 9400 lm,
max. Anschlussleistung 50 W,
Ausführung Flimmerfrei, Lebensdauer mind. 50000 h, Bemessungslebensdauer L80 B10, Schutzart IP 2X DIN EN 60529 (VDE 0470-1), Schutzart IK03 DIN EN 62262 (VDE 0470-100), flimmerfreie Ausführung, gem. Ökodesign-Verordnung (EU) 2019/2020, mit Gehäuse aus beschichtetem Aluminium, Farbton weiß, für Stromschienensystem, anschlussfertig, einschl. der elektrischen und mechanischen Verbindungselemente für werkzeuglose Befestigung am Tragschienensystem, Lichtstärkeverteilung symmetrisch, mit integriertem Betriebsgerät, als Einzelleuchte,.

Leuchten Typ 1c
Menge: 18,000 St
Kostengruppe DIN 276 2018-12: 445000000

**04.01.0070 Lichtbandleuchte mindB 60 mm maxB 80 mm mindL 1000 mm maxL 1600 mm LED mindLichtstrom 6300 lm maxAnschluss-P 33 W IP2X**
Lichtbandleuchte,
Breite mind. 60 mm,
max. Breite 80 mm,
Länge mind. 1000 mm,
max. Länge 1600 mm, mit LED-Leuchtmittel, Farbwiedergabeeigenschaften Ra 80 DIN EN 12665, Farbtemperatur fest,
Farbtemperatur 4000 K,
Farbtemperaturtoleranz 50 K,
Lichtstrom Leuchte mind. 6300 lm,
max. Anschlussleistung 33 W, Lebensdauer mind. 50000 h, Bemessungslebensdauer L80 B10, Schutzart IP 2X DIN EN 60529 (VDE 0470-1), Schutzart IK03 DIN EN 62262 (VDE 0470-100), flimmerfreie Ausführung, gem. Ökodesign-Verordnung (EU) 2019/2020, mit Gehäuse aus beschichtetem Aluminium, Farbton weiß, für Stromschienensystem, anschlussfertig, einschl. der elektrischen und mechanischen Verbindungselemente für werkzeuglose Befestigung am Tragschienensystem, Lichtstärkeverteilung symmetrisch, mit integriertem Betriebsgerät, elektronisch dimmbar mit DALI Schnittstelle, als Einzelleuchte.

Leuchten Typ 1d
Menge: 49,000 St
Kostengruppe DIN 276 2018-12: 445000000

**04.01.0080 Anbauleuchte rechteckig mindB 100 mm maxB 105 mm mindL 1000 mm maxL 1600 mm maxH 100 mm LED mindLichtstrom 4500 lm**
Anbauleuchte, Bauform rechteckig, Betriebsgerät in der Leuchte,
Breite mind. 100 mm,
max. Breite 105 mm,
Länge mind. 1000 mm,
max. Länge 1600 mm,
max. Höhe 100 mm, mit LED-Leuchtmittel, Farbwiedergabeeigenschaften Ra 90 DIN EN 12665, Farbtemperatur fest,
Farbtemperatur 4000 K,
Farbtemperaturtoleranz 50 K,
Lichtstrom Leuchte mind. 4500 lm,
max. Anschlussleistung 26 W, Lebensdauer mind. 50000 h, Bemessungslebensdauer L80 B10, Abdeckung klar, mit Prismen, Schutzart IP 65 DIN EN 60529 (VDE 0470-1), Schutzart IK03 DIN EN 62262 (VDE 0470-100), flimmerfreie Ausführung, gem. Ökodesign-Verordnung (EU) 2019/2020, mit Gehäuse aus GFK, symmetrisch strahlend, für Aufhängung mit Seil, anschlussfertig, Abdeckwanne aus Kunststoff, UGR-Wert 25 DIN EN 12464-1, als Einzelleuchte, Schutzklasse II.

Leuchten Typ 2
Menge: 107,000 St
Kostengruppe DIN 276 2018-12: 445000000

**04.01.0090 Einbauleuchte rund mindDurchm 290 mm maxDurchm 320 mm Einbau-T 40 mm LED mindLichtstrom 3100 lm maxAnschluss-P 24 W**
Einbauleuchte, Bauform rund, mit gesondertem Betriebsgeräteteil,
Durchmesser mind. 290 mm,
max. Durchmesser 320 mm,
Einbautiefe 40 mm, mit LED-Leuchtmittel, Farbwiedergabeeigenschaften Ra 80 DIN EN 12665, Farbtemperatur fest,
Farbtemperatur 4000 K,
Farbtemperaturtoleranz 50 K,
Lichtstrom Leuchte mind. 3100 lm,
max. Anschlussleistung 24 W, Lebensdauer mind. 50000 h, Bemessungslebensdauer L80 B10, Abdeckung klar, mit Prismen, Schutzart IP 2X DIN EN 60529 (VDE 0470-1), Schutzart IK06 DIN EN 62262 (VDE 0470-100), flimmerfreie Ausführung, gem. Ökodesign-Verordnung (EU) 2019/2020, mit Gehäuse aus Aluminiumdruckguss, Farbton weiß, symmetrisch strahlend, für Decke, Abdeckscheibe aus Kunststoff, UGR-Wert 25 DIN EN 12464-1, als Einzelleuchte.

Leuchten Typ 3
Menge: 118,000 St
Kostengruppe DIN 276 2018-12: 445000000

**04.01.0100 Einbauleuchte rund mindDurchm 160 mm maxDurchm 175 mm Einbau-T 40 mm LED mindLichtstrom 2000 lm maxAnschluss-P 16 W**
Einbauleuchte, Bauform rund, mit gesondertem Betriebsgeräteteil,
Durchmesser mind. 160 mm,
max. Durchmesser 175 mm,
Einbautiefe 40 mm, mit LED-Leuchtmittel,
LED-Einheit schwenkbar, zur vertikalen Lichtstrahllenkung bei schrägen Decken
Farbwiedergabeeigenschaften Ra 80 DIN EN 12665, Farbtemperatur fest,
Farbtemperatur 4000 K,
Farbtemperaturtoleranz 50 K,
Lichtstrom Leuchte mind. 2000 lm,
max. Anschlussleistung 16 W, Lebensdauer mind. 50000 h, Bemessungslebensdauer L80 B10, Abdeckung klar, mit Prismen, Schutzart IP 2X DIN EN 60529 (VDE 0470-1), flimmerfreie Ausführung, gem. Ökodesign-Verordnung (EU) 2019/2020, Schutzart IK02 DIN EN 62262 (VDE 0470-100), mit Gehäuse aus Aluminium, symmetrisch strahlend, für Decke, Abdeckscheibe aus Kunststoff, UGR-Wert 19 DIN EN 12464-1, als Einzelleuchte.

Leuchten Typ 6
Menge: 145,000 St
Kostengruppe DIN 276 2018-12: 445000000

**04.01.0110 Einbauleuchte rund mindDurchm 160 mm maxDurchm 175 mm Einbau-T 40 mm LED mindLichtstrom 2000 lm maxAnschluss-P 16 W**
Einbauleuchte, Bauform rund, mit gesondertem Betriebsgeräteteil,
Durchmesser mind. 160 mm,
max. Durchmesser 175 mm,
Einbautiefe 40 mm, mit LED-Leuchtmittel,
LED-Einheit schwenkbar, zur vertikalen Lichtstrahllenkung bei schrägen Decken Farbwiedergabeeigenschaften Ra 80 DIN EN 12665, Farbtemperatur fest,
Farbtemperatur 4000 K,
Farbtemperaturtoleranz 50 K,
Lichtstrom Leuchte mind. 2000 lm,
max. Anschlussleistung 16 W, Lebensdauer mind. 50000 h, Bemessungslebensdauer L80 B10, Abdeckung klar, mit Prismen, Schutzart IP 2X DIN EN 60529 (VDE 0470-1), Schutzart IK02 DIN EN 62262 (VDE 0470-100), flimmerfreie Ausführung, gem. Ökodesign-Verordnung (EU) 2019/2020, mit Gehäuse aus Aluminium, symmetrisch strahlend, für Decke, Abdeckscheibe aus Kunststoff, UGR-Wert 19 DIN EN 12464-1, elektronisch dimmbar mit DALI Schnittstelle, als Einzelleuchte.

Leuchten Typ 6a
Menge: 180,000 St
Kostengruppe DIN 276 2018-12: 445000000

**04.01.0120 Anbauleuchte rund mindDurchm 75 mm maxDurchm 85 mm maxH 195 mm LED mindLichtstrom 430 lm maxAnschluss-P 4 W**
Anbauleuchte, Bauform rund, mit integriertem Betriebsgeräteteil und Notlichtfunktion sowie Platz zur Aufnahme eines Notlichtbausteins passend zur Sicherheitsbeleuchtungsanlage dieses LVs,
Durchmesser mind. 75 mm,
max. Durchmesser 85 mm,
max. Höhe 195 mm, mit LED-Leuchtmittel, Farbwiedergabeeigenschaften Ra 80 DIN EN 12665, Farbtemperatur fest,
Farbtemperatur 4000 K,
Farbtemperaturtoleranz 50 K,
Lichtstrom Leuchte mind. 430 lm,
max. Anschlussleistung 4 W, Lebensdauer mind. 50000 h, Bemessungslebensdauer L80 B10, Abdeckung klar, mit Prismen, Schutzart IP 66 DIN EN 60529 (VDE 0470-1), Schutzart IK10 DIN EN 62262 (VDE 0470-100), flimmerfreie Ausführung, gem. Ökodesign-Verordnung (EU) 2019/2020, mit Gehäuse aus Aluminiumdruckguss, Farbton weiß, symmetrisch strahlend, für Decke, anschlussfertig, mit integrierter Tragschiene für Decke, Leuchte schwenk- und neigbar,
min. Schwenkwinkel 180 Grad,
max. Schwenkwinkel 350 Grad, Abdeckscheibe aus Kunststoff, UGR-Wert 22 DIN EN 12464-1, als Einzelleuchte.

Leuchten Typ 7a
Menge: 109,000 St
Kostengruppe DIN 276 2018-12: 445000000

**04.01.0130 Anbauleuchte rund mindDurchm 75 mm maxDurchm 85 mm maxH 195 mm LED mindLichtstrom 760 lm maxAnschluss-P 7,5 W**
Anbauleuchte, Bauform rund, mit integriertem Betriebsgeräteteil und Notlichtfunktion sowie Platz zur Aufnahme eines Notlichtbausteins passend zur Sicherheitsbeleuchtungsanlage dieses LVs,
Durchmesser mind. 75 mm,
max. Durchmesser 85 mm,
max. Höhe 195 mm, mit LED-Leuchtmittel, Farbwiedergabeeigenschaften Ra 80 DIN EN 12665, Farbtemperatur fest,
Farbtemperatur 4000 K,
Farbtemperaturtoleranz 50 K,
Lichtstrom Leuchte mind. 760 lm,
max. Anschlussleistung 7,5 W, Lebensdauer mind. 50000 h, Bemessungslebensdauer L80 B10, Abdeckung klar, mit Prismen, Schutzart IP 2X DIN EN 60529 (VDE 0470-1), Schutzart IK03 DIN EN 62262 (VDE 0470-100), flimmerfreie Ausführung, gem. Ökodesign-Verordnung (EU) 2019/2020, mit Gehäuse aus Aluminiumdruckguss, Farbton weiß, symmetrisch strahlend, für Decke, anschlussfertig, mit integrierter Tragschiene für Decke, Leuchte schwenk- und neigbar,
min. Schwenkwinkel 180 Grad,
max. Schwenkwinkel 350 Grad, Abdeckscheibe aus Kunststoff, UGR-Wert 22 DIN EN 12464-1, als Einzelleuchte.

Leuchten Typ 7b
Menge: 90,000 St
Kostengruppe DIN 276 2018-12: 445000000

**04.01.0140 Anbauleuchte rund mindDurchm 75 mm maxDurchm 85 mm maxH 195 mm LED mindLichtstrom 1120 lm maxAnschluss-P 11,5 W**
Anbauleuchte, Bauform rund, mit integriertem Betriebsgeräteteil und Notlichtfunktion sowie Platz zur Aufnahme eines Notlichtbausteins passend zur Sicherheitsbeleuchtungsanlage dieses LVs,
Durchmesser mind. 75 mm,
max. Durchmesser 85 mm,
max. Höhe 195 mm, mit LED-Leuchtmittel, Farbwiedergabeeigenschaften Ra 80 DIN EN 12665, Farbtemperatur fest,
Farbtemperatur 4000 K,
Farbtemperaturtoleranz 50 K,
Lichtstrom Leuchte mind. 1120 lm,
max. Anschlussleistung 11,5 W, Lebensdauer mind. 50000 h, Bemessungslebensdauer L80 B10, Abdeckung klar, mit Prismen, Schutzart IP 2X DIN EN 60529 (VDE 0470-1), Schutzart IK03 DIN EN 62262 (VDE 0470-100), flimmerfreie Ausführung, gem. Ökodesign-Verordnung (EU) 2019/2020, mit Gehäuse aus Aluminiumdruckguss, Farbton weiß, symmetrisch strahlend, für Decke, anschlussfertig, mit integrierter Tragschiene für Decke, Leuchte schwenk- und neigbar,
min. Schwenkwinkel 180 Grad,
max. Schwenkwinkel 350 Grad, Abdeckscheibe aus Kunststoff, UGR-Wert 22 DIN EN 12464-1, als Einzelleuchte.

Leuchten Typ 7c
Menge: 69,000 St
Kostengruppe DIN 276 2018-12: 445000000

*Hinweis: Betoneinbau*
Betoneinbau

Für die nachfolgenden Einbauleuchten wurden in den jeweiligen Betoneinbauteilen Aussparungen gelassen.

Das Befestigungssystem der Beleuchtung ist entsprechend an das jeweilige System anzupassen.

Ebenfalls sind alle nachfolgend aufgeführten Leuchten flimmerfrei auszuführen.

**04.01.0150 Einbauleuchte rechteckig mindB 49 mm maxB 51 mm mindL 1000 mm maxL 1700 mm Einbau-T 60 mm LED mindLichtstrom 4025 lm**
Einbauleuchte, Bauform rechteckig, Betriebsgerät in der Leuchte,
Breite mind. 49 mm,
max. Breite 51 mm,
Länge mind. 1000 mm,
max. Länge 1700 mm,
Einbautiefe 60 mm, mit LED-Leuchtmittel, Farbwiedergabeeigenschaften Ra 80 DIN EN 12665, Farbtemperatur fest,
Farbtemperatur 4000 K,
Farbtemperaturtoleranz 50 K,
Lichtstrom Leuchte mind. 4125 lm,
max. Anschlussleistung 41 W, Lebensdauer mind. 50000 h, Bemessungslebensdauer L80 B10, Abdeckung klar, mit Prismen, Schutzart IP 2X DIN EN 60529 (VDE 0470-1), Schutzart IK03 DIN EN 62262 (VDE 0470-100), flimmerfreie Ausführung, gem. Ökodesign-Verordnung (EU) 2019/2020, mit Gehäuse aus Aluminium, für Decke mit verdeckten Trageschienen, Abdeckscheibe aus Kunststoff, UGR-Wert 28 DIN EN 12464-1, als Einzelleuchte für nichtunterbrochene Lichtbänder mit Durchgangsverdrahtung und Verbindungsstück.

Leuchten Typ 8
Menge: 85,000 St
Kostengruppe DIN 276 2018-12: 445000000

**04.01.0160 Einbauleuchte rechteckig mindB 49 mm maxB 51 mm mindL 1000 mm maxL 2325 mm Einbau-T 60 mm LED mindLichtstrom 5500 lm**
Einbauleuchte, Bauform rechteckig, Betriebsgerät in der Leuchte,
Breite mind. 49 mm,
max. Breite 51 mm,
Länge mind. 1000 mm,
max. Länge 2325 mm,
Einbautiefe 60 mm, mit LED-Leuchtmittel, Farbwiedergabeeigenschaften Ra 80 DIN EN 12665, Farbtemperatur fest,
Farbtemperatur 4000 K,
Farbtemperaturtoleranz 50 K,
Lichtstrom Leuchte mind. 5600 lm,
max. Anschlussleistung 56 W, Lebensdauer mind. 50000 h, Bemessungslebensdauer L80 B10, Abdeckung klar, mit Prismen, Schutzart IP 2X DIN EN 60529 (VDE 0470-1), Schutzart IK03 DIN EN 62262 (VDE 0470-100), flimmerfreie Ausführung, gem. Ökodesign-Verordnung (EU) 2019/2020, mit Gehäuse aus Aluminium, für Decke mit verdeckten Trageschienen, Abdeckscheibe aus Kunststoff, UGR-Wert 28 DIN EN 12464-1, als Einzelleuchte für nichtunterbrochene Lichtbänder mit Durchgangsverdrahtung und Verbindungsstück.

Leuchten Typ 8
Menge: 6,000 St
Kostengruppe DIN 276 2018-12: 445000000

**04.01.0170 Einbauleuchte rechteckig mindB 49 mm maxB 51 mm mindL 1000 mm maxL 3700 mm Einbau-T 60 mm LED mindLichtstrom 8655 lm**
Einbauleuchte, Bauform rechteckig, Betriebsgerät in der Leuchte,
Breite mind. 49 mm,
max. Breite 51 mm,
Länge mind. 1000 mm,
max. Länge 3700 mm,
Einbautiefe 60 mm, mit LED-Leuchtmittel, Farbwiedergabeeigenschaften Ra 80 DIN EN 12665, Farbtemperatur fest,
Farbtemperatur 4000 K,
Farbtemperaturtoleranz 50 K,
Lichtstrom Leuchte mind. 8855 lm,
max. Anschlussleistung 88 W, Lebensdauer mind. 50000 h, Bemessungslebensdauer L80 B10, Abdeckung klar, mit Prismen, Schutzart IP 2X DIN EN 60529 (VDE 0470-1), Schutzart IK03 DIN EN 62262 (VDE 0470-100), flimmerfreie Ausführung, gem. Ökodesign-Verordnung (EU) 2019/2020, mit Gehäuse aus Aluminium, für Decke mit verdeckten Trageschienen, Abdeckscheibe aus Kunststoff, UGR-Wert 28 DIN EN 12464-1, als Einzelleuchte für nichtunterbrochene Lichtbänder mit Durchgangsverdrahtung und Verbindungsstück.

Leuchten Typ 8
Menge: 2,000 St
Kostengruppe DIN 276 2018-12: 445000000

**04.01.0180 Einbauleuchte rechteckig mindB 49 mm maxB 51 mm mindL 1000 mm maxL 3770 mm Einbau-T 60 mm LED mindLichtstrom 8940 lm**
Einbauleuchte, Bauform rechteckig, Betriebsgerät in der Leuchte,
Breite mind. 49 mm,
max. Breite 51 mm,
Länge mind. 1000 mm,
max. Länge 3770 mm,
Einbautiefe 60 mm, mit LED-Leuchtmittel, Farbwiedergabeeigenschaften Ra 80 DIN EN 12665, Farbtemperatur fest,
Farbtemperatur 4000 K,
Farbtemperaturtoleranz 50 K,
Lichtstrom Leuchte mind. 9140 lm,
max. Anschlussleistung 91 W, Lebensdauer mind. 50000 h, Bemessungslebensdauer L80 B10, Abdeckung klar, mit Prismen, Schutzart IP 2X DIN EN 60529 (VDE 0470-1), Schutzart IK03 DIN EN 62262 (VDE 0470-100), flimmerfreie Ausführung, gem. Ökodesign-Verordnung (EU) 2019/2020, mit Gehäuse aus Aluminium, für Decke mit verdeckten Trageschienen, Abdeckscheibe aus Kunststoff, UGR-Wert 28 DIN EN 12464-1, als Einzelleuchte für nichtunterbrochene Lichtbänder mit Durchgangsverdrahtung und Verbindungsstück.

Leuchten Typ 8
Menge: 8,000 St
Kostengruppe DIN 276 2018-12: 445000000

**04.01.0190 Einbauleuchte rechteckig mindB 49 mm maxB 51 mm mindL 1000 mm maxL 3910 mm Einbau-T 60 mm LED mindLichtstrom 9260 lm**
Einbauleuchte, Bauform rechteckig, Betriebsgerät in der Leuchte,
Breite mind. 49 mm,
max. Breite 51 mm,
Länge mind. 1000 mm,
max. Länge 3910 mm,
Einbautiefe 60 mm, mit LED-Leuchtmittel, Farbwiedergabeeigenschaften Ra 80 DIN EN 12665, Farbtemperatur fest,
Farbtemperatur 4000 K,
Farbtemperaturtoleranz 50 K,
Lichtstrom Leuchte mind. 9460 lm,
max. Anschlussleistung 94 W, Lebensdauer mind. 50000 h, Bemessungslebensdauer L80 B10, Abdeckung klar, mit Prismen, Schutzart IP 2X DIN EN 60529 (VDE 0470-1), Schutzart IK03 DIN EN 62262 (VDE 0470-100), flimmerfreie Ausführung, gem. Ökodesign-Verordnung (EU) 2019/2020, mit Gehäuse aus Aluminium, für Decke mit verdeckten Trageschienen, Abdeckscheibe aus Kunststoff, UGR-Wert 28 DIN EN 12464-1, als Einzelleuchte für nichtunterbrochene Lichtbänder mit Durchgangsverdrahtung und Verbindungsstück.

Leuchten Typ 8
Menge: 4,000 St
Kostengruppe DIN 276 2018-12: 445000000

**04.01.0200 Einbauleuchte rechteckig mindB 49 mm maxB 51 mm mindL 1000 mm maxL 4250 mm Einbau-T 60 mm LED mindLichtstrom 10070 lm**
Einbauleuchte, Bauform rechteckig, Betriebsgerät in der Leuchte,
Breite mind. 49 mm,
max. Breite 51 mm,
Länge mind. 1000 mm,
max. Länge 4250 mm,
Einbautiefe 60 mm, mit LED-Leuchtmittel, Farbwiedergabeeigenschaften Ra 80 DIN EN 12665, Farbtemperatur fest,
Farbtemperatur 4000 K,
Farbtemperaturtoleranz 50 K,
Lichtstrom Leuchte mind. 10270 lm,
max. Anschlussleistung 102 W, Lebensdauer mind. 50000 h, Bemessungslebensdauer L80 B10, Abdeckung klar, mit Prismen, Schutzart IP 2X DIN EN 60529 (VDE 0470-1), Schutzart IK03 DIN EN 62262 (VDE 0470-100), flimmerfreie Ausführung, gem. Ökodesign-Verordnung (EU) 2019/2020, mit Gehäuse aus Aluminium, für Decke mit verdeckten Trageschienen, Abdeckscheibe aus Kunststoff, UGR-Wert 28 DIN EN 12464-1, als Einzelleuchte für nichtunterbrochene Lichtbänder mit Durchgangsverdrahtung und Verbindungsstück.

Leuchten Typ 8
Menge: 1,000 St
Kostengruppe DIN 276 2018-12: 445000000

**04.01.0210 Einbauleuchte rechteckig mindB 49 mm maxB 51 mm mindL 1000 mm maxL 4355 mm Einbau-T 60 mm LED mindLichtstrom 10305 lm**
Einbauleuchte, Bauform rechteckig, Betriebsgerät in der Leuchte,
Breite mind. 49 mm,
max. Breite 51 mm,
Länge mind. 1000 mm,
max. Länge 4355 mm,
Einbautiefe 60 mm, mit LED-Leuchtmittel, Farbwiedergabeeigenschaften Ra 80 DIN EN 12665, Farbtemperatur fest,
Farbtemperatur 4000 K,
Farbtemperaturtoleranz 50 K,
Lichtstrom Leuchte mind. 10545 lm,
max. Anschlussleistung 105 W, Lebensdauer mind. 50000 h, Bemessungslebensdauer L80 B10, Abdeckung klar, mit Prismen, Schutzart IP 2X DIN EN 60529 (VDE 0470-1), Schutzart IK03 DIN EN 62262 (VDE 0470-100), flimmerfreie Ausführung, gem. Ökodesign-Verordnung (EU) 2019/2020, mit Gehäuse aus Aluminium, für Decke mit verdeckten Trageschienen, Abdeckscheibe aus Kunststoff, UGR-Wert 28 DIN EN 12464-1, als Einzelleuchte für nichtunterbrochene Lichtbänder mit Durchgangsverdrahtung und Verbindungsstück.

Leuchten Typ 8
Menge: 1,000 St
Kostengruppe DIN 276 2018-12: 445000000

**04.01.0220 Einbauleuchte rechteckig mindB 49 mm maxB 51 mm mindL 1000 mm maxL 4820 mm Einbau-T 60 mm LED mindLichtstrom 11409 lm**
Einbauleuchte, Bauform rechteckig, Betriebsgerät in der Leuchte,
Breite mind. 49 mm,
max. Breite 51 mm,
Länge mind. 1000 mm,
max. Länge 4820 mm,
Einbautiefe 60 mm, mit LED-Leuchtmittel, Farbwiedergabeeigenschaften Ra 80 DIN EN 12665, Farbtemperatur fest,
Farbtemperatur 4000 K,
Farbtemperaturtoleranz 50 K,
Lichtstrom Leuchte mind. 11609 lm,
max. Anschlussleistung 116 W, Lebensdauer mind. 50000 h, Bemessungslebensdauer L80 B10, Abdeckung klar, mit Prismen, Schutzart IP 2X DIN EN 60529 (VDE 0470-1), Schutzart IK03 DIN EN 62262 (VDE 0470-100), flimmerfreie Ausführung, gem. Ökodesign-Verordnung (EU) 2019/2020, mit Gehäuse aus Aluminium, für Decke mit verdeckten Trageschienen, Abdeckscheibe aus Kunststoff, UGR-Wert 28 DIN EN 12464-1, als Einzelleuchte für nichtunterbrochene Lichtbänder mit Durchgangsverdrahtung und Verbindungsstück.

Leuchten Typ 8
Menge: 12,000 St
Kostengruppe DIN 276 2018-12: 445000000

**04.01.0230 Einbauleuchte rechteckig mindB 49 mm maxB 51 mm mindL 1000 mm maxL 4825 mm Einbau-T 60 mm LED mindLichtstrom 11421 lm**
Einbauleuchte, Bauform rechteckig, Betriebsgerät in der Leuchte,
Breite mind. 49 mm,
max. Breite 51 mm,
Länge mind. 1000 mm,
max. Länge 4825 mm,
Einbautiefe 60 mm, mit LED-Leuchtmittel, Farbwiedergabeeigenschaften Ra 80 DIN EN 12665, Farbtemperatur fest,
Farbtemperatur 4000 K,
Farbtemperaturtoleranz 50 K,
Lichtstrom Leuchte mind. 11621 lm,
max. Anschlussleistung 116 W, Lebensdauer mind. 50000 h, Bemessungslebensdauer L80 B10, Abdeckung klar, mit Prismen, Schutzart IP 2X DIN EN 60529 (VDE 0470-1), Schutzart IK03 DIN EN 62262 (VDE 0470-100), flimmerfreie Ausführung, gem. Ökodesign-Verordnung (EU) 2019/2020, mit Gehäuse aus Aluminium, für Decke mit verdeckten Trageschienen, Abdeckscheibe aus Kunststoff, UGR-Wert 28 DIN EN 12464-1, als Einzelleuchte für nichtunterbrochene Lichtbänder mit Durchgangsverdrahtung und Verbindungsstück.

Leuchten Typ 8
Menge: 11,000 St
Kostengruppe DIN 276 2018-12: 445000000

**04.01.0240 Einbauleuchte rechteckig mindB 49 mm maxB 51 mm mindL 1000 mm maxL 4890 mm Einbau-T 60 mm LED mindLichtstrom 11580 lm**
Einbauleuchte, Bauform rechteckig, Betriebsgerät in der Leuchte,
Breite mind. 49 mm,
max. Breite 51 mm,
Länge mind. 1000 mm,
max. Länge 4890 mm,
Einbautiefe 60 mm, mit LED-Leuchtmittel, Farbwiedergabeeigenschaften Ra 80 DIN EN 12665, Farbtemperatur fest,
Farbtemperatur 4000 K,
Farbtemperaturtoleranz 50 K,
Lichtstrom Leuchte mind. 11780 lm,
max. Anschlussleistung 118 W, Lebensdauer mind. 50000 h, Bemessungslebensdauer L80 B10, Abdeckung klar, mit Prismen, Schutzart IP 2X DIN EN 60529 (VDE 0470-1), Schutzart IK03 DIN EN 62262 (VDE 0470-100), flimmerfreie Ausführung, gem. Ökodesign-Verordnung (EU) 2019/2020, mit Gehäuse aus Aluminium, für Decke mit verdeckten Trageschienen, Abdeckscheibe aus Kunststoff, UGR-Wert 28 DIN EN 12464-1, als Einzelleuchte für nichtunterbrochene Lichtbänder mit Durchgangsverdrahtung und Verbindungsstück.

Leuchten Typ 8
Menge: 4,000 St
Kostengruppe DIN 276 2018-12: 445000000

**04.01.0250 Systemzugehörige Unterfütterung**
Systemzugehörige Unterfütterung

Passend zum vorher ausgeschriebenen Leuchtentyp 8 ist eine Unterfütterung für den Einbau in den vorgefertigten Betonschlitz passgenau zu liefern und im Zuge der Installation der Leuchte verbauen.

Material: Wärmebeständiger Kunststoff
L x B x T: 50 x 50 x 1 mm
Menge: 536,000 St
Kostengruppe DIN 276 2018-12: 445000000

#### Untertitel 04.02 Sicherheitsbeleuchtung

**04.02.0010 Zentrales Stromversorgungssystem CPS 400/230VAC 3h Verbraucher-P 4 kW Mischbetrieb separ. Batterieschrank**
STLB-Bau 2025-04 059
Zentrales Stromversorgungssystem ohne Leistungsbegrenzung (CPS) DIN EN 50171 (VDE 0558-508) für Sicherheitsbeleuchtungsanlage,
- Bemessungs-Versorgungsspannung am Netzeingang 400/230 V AC,
- Bemessungsbetriebsspannung der Verbraucher 230 V AC/220 V DC,
- Bemessungsbetriebsdauer 3 h,
Gesamtverbraucherleistung '4'
kW,
- mit verschlossenem ortsfesten Akkumulator einschl. Kapazitätsreserve für Alterung DIN EN 50171, Sicherheitsanforderungen DIN EN IEC 62485-2,
- Bereitschafts-Parallelbetrieb,
- mit automatischer Prüfeinrichtung ATS, DIN EN 62034 (VDE 0711-400) Typ ER, mit Ausgabemöglichkeit der Prüfergebnisse, einschl. Datenschnittstelle,
- mit Anschluss für Fernanzeige DIN VDE 0100-560 (VDE 0100-560),
- zum Anschluss der Spannungswächter mit systemspezifischem Datenbus, mit Wächtereinzelkennung, selektives Einschalten der Stromkreise, ein Ausfall des Datenbusses muss zum sicheren Einschalten der Stromkreise führen,
- mit Leuchten-Einzelerkennung, ohne separate Meldeleitung,
- Mischbetrieb innerhalb eines Stromkreises,
- mit 50 Stromkreisen frei programmierbar im Mischbetrieb mit Dauerlicht, Bereitschaftslicht oder geschaltetes Dauerlicht, Gesamtbelastung bis 1,5 A (entspricht max. 60 % des Bemessungsbetriebsstromes der Überstrom-Schutzeinrichtung),
- mit 14 Stromkreisen frei programmierbar im Mischbetrieb mit Dauerlicht, Bereitschaftslicht oder geschaltetes Dauerlicht, Gesamtbelastung bis 2 A (entspricht max. 60 % des Bemessungsbetriebsstromes der Überstrom-Schutzeinrichtung),
- mit 16 Stromkreisen frei programmierbar im Mischbetrieb mit Dauerlicht, Bereitschaftslicht oder geschaltetes Dauerlicht, Gesamtbelastung bis 10 A (entspricht max. 60 % des Bemessungsbetriebsstromes der Überstrom-Schutzeinrichtung),
- mit 4 Eingängen für Schaltzustandsabfrage der Allgemeinbeleuchtung,
- Gehäuse ohne Batteriefach, mit separatem Batterieschrank.
Menge: 1,000 St
Leistungsbereich: 059
Kostengruppe DIN 276 2018-12: 445000000

**04.02.0020 Fernanzeige AP**
STLB-Bau 2025-04 059
Fernanzeige DIN VDE 0100-560 (VDE 0100-560), mit Taster zum Blockieren der Anlage, Aufputzmontage.
Menge: 1,000 St
Leistungsbereich: 059
Kostengruppe DIN 276 2018-12: 445000000

**04.02.0030 Sicherheitsleuchte Bereitschaftsschaltung Deckeneinbau IP2X IK03 LED 230VAC/220VDC Überwachungsbaustein Schalteingang**
Sicherheitsleuchte DIN EN 1838 und DIN EN 60598-2-22 (VDE 0711-2-22) für zentrale Versorgung, in Bereitschaftsschaltung, zur Beleuchtung von Flucht-/Rettungswegen, Beleuchtungsstärke mind. 1 lx,
Lichtpunkthöhe 3 m,
Leuchtenabstand bei 2 m Flucht-/Rettungswegbreite 9,9 m, Wartungsfaktor 0,8, Gehäuse aus Kunststoff, für Deckeneinbau, Schutzklasse I, Schutzart IP 2X DIN EN 60529 (VDE 0470-1), Schutzart IK03 DIN EN 62262 (VDE 0470-100), Umgebungstemperatur 0 bis 40 Grad C, mit Leuchtmittel LED und Betriebsgerät, Bemessungsbetriebsspannung 230 V AC/220 V DC (+/- 20 %), einschl. Überwachungsbaustein mit adressierbarer Einzelerkennung, für Mischbetrieb, frei programmierbar für Dauer-, Bereitschafts- oder geschaltetes Dauerlicht mit Schalteingang, Arbeitshöhe des Montageortes bis 3,5 m über der Standfläche des hierfür erforderlichen Gerüstes.

Leuchten Typ 1,2 und 3
Menge: 60,000 St
Kostengruppe DIN 276 2018-12: 445000000

**04.02.0040 Sicherheitsleuchte Bereitschaftsschaltung Deckenanbau IP2X IK03 LED 230VAC/220VDC Überwachungsbaustein Schalteingang**
Sicherheitsleuchte DIN EN 1838 und DIN EN 60598-2-22 (VDE 0711-2-22) für zentrale Versorgung, in Bereitschaftsschaltung, zur Beleuchtung von Flucht-/Rettungswegen, Beleuchtungsstärke mind. 1 lx,
Lichtpunkthöhe 3 m,
Leuchtenabstand bei 2 m Flucht-/Rettungswegbreite 9,9 m, Wartungsfaktor 0,8, Gehäuse aus Kunststoff, für Deckenanbau, Schutzklasse I, Schutzart IP 2X DIN EN 60529 (VDE 0470-1), Schutzart IK03 DIN EN 62262 (VDE 0470-100), Umgebungstemperatur 0 bis 40 Grad C, mit Leuchtmittel LED und Betriebsgerät, Bemessungsbetriebsspannung 230 V AC/220 V DC (+/- 20 %), einschl. Überwachungsbaustein mit adressierbarer Einzelerkennung, für Mischbetrieb, frei programmierbar für Dauer-, Bereitschafts- oder geschaltetes Dauerlicht mit Schalteingang, Arbeitshöhe des Montageortes bis 3,5 m über der Standfläche des hierfür erforderlichen Gerüstes.

Leuchten Typ 4
Menge: 57,000 St
Kostengruppe DIN 276 2018-12: 445000000

**04.02.0050 Sicherheitsleuchte Bereitschaftsschaltung Wandanbau IP2X IK03 LED 230VAC/220VDC Überwachungsbaustein Schalteingang**
Sicherheitsleuchte DIN EN 1838 und DIN EN 60598-2-22 (VDE 0711-2-22) für zentrale Versorgung, in Bereitschaftsschaltung, zur Beleuchtung von Flucht-/Rettungswegen, Beleuchtungsstärke mind. 5 lx,
Lichtpunkthöhe 3 m,
Leuchtenabstand bei 2 m Flucht-/Rettungswegbreite 9,9 m, Wartungsfaktor 0,8, Gehäuse aus Kunststoff, für Wandanbau, Schutzklasse I, Schutzart IP 2X DIN EN 60529 (VDE 0470-1), Schutzart IK03 DIN EN 62262 (VDE 0470-100), Umgebungstemperatur 0 bis 40 Grad C, mit Leuchtmittel LED und Betriebsgerät, Bemessungsbetriebsspannung 230 V AC/220 V DC (+/- 20 %), einschl. Überwachungsbaustein mit adressierbarer Einzelerkennung, für Mischbetrieb, frei programmierbar für Dauer-, Bereitschafts- oder geschaltetes Dauerlicht mit Schalteingang, Arbeitshöhe des Montageortes bis 3,5 m über der Standfläche des hierfür erforderlichen Gerüstes.

Leuchten Typ 5
Menge: 59,000 St
Kostengruppe DIN 276 2018-12: 445000000

**04.02.0060 Einbauleuchte rechteckig mindB 50 mm maxB 55 mm mindL 200 mm maxL 205 mm Einbau-T 72 mm LED mindLichtstrom 100 lm**
Einbauleuchte, Bauform rechteckig, Betriebsgerät in der Leuchte,
Breite mind. 50 mm,
max. Breite 55 mm,
Länge mind. 200 mm,
max. Länge 205 mm,
Einbautiefe 72 mm, mit LED-Leuchtmittel, Farbwiedergabeeigenschaften Ra 80 DIN EN 12665, Farbtemperatur fest,
Farbtemperatur 3000 K,
Farbtemperaturtoleranz 50 K,
Lichtstrom Leuchte mind. 100 lm,
max. Anschlussleistung 5 W, Abdeckung klar, Schutzart IP 2X DIN EN 60529 (VDE 0470-1), Schutzart IK07 DIN EN 62262 (VDE 0470-100), mit Gehäuse aus Aluminiumdruckguss, direkt strahlend, für Boden, Abdeckscheibe aus Sicherheitsglas, als Einzelleuchte, Schutzklasse I.

Leuchten Typ 6
Menge: 132,000 St
Kostengruppe DIN 276 2018-12: 445000000

**04.02.0070 Sicherheitsleuchte DIN EN 1838 und DIN EN 60598-2-22**
Sicherheitsleuchte DIN EN 1838 und DIN EN 60598-2-22 (VDE 0711-2-22) für zentrale Versorgung, in Bereitschaftsschaltung, zur Beleuchtung von Flucht-/Rettungswegen, Beleuchtungsstärke mind. 1 lx,
Lichtpunkthöhe 3 m,
Leuchtenabstand bei 2 m Flucht-/Rettungswegbreite 9,9 m, Wartungsfaktor 0,8, für Einbau in Leuchtenträgerschiene, Schutzklasse I, Schutzart IP 2X DIN EN 60529 (VDE 0470-1), Schutzart IK03 DIN EN 62262 (VDE 0470-100), Umgebungstemperatur 0 bis 40 Grad C, mit Leuchtmittel LED und Betriebsgerät, Bemessungsbetriebsspannung 230 V AC/220 V DC (+/- 20 %), einschl. Überwachungsbaustein mit adressierbarer Einzelerkennung, für Mischbetrieb, frei programmierbar für Dauer-, Bereitschafts- oder geschaltetes Dauerlicht mit Schalteingang, Arbeitshöhe des Montageortes bis 3,5 m über der Standfläche des hierfür erforderlichen Gerüstes.

Leuchten Typ 1D
Menge: 72,000 St
Kostengruppe DIN 276 2018-12: 445000000

**04.02.0080 Rettungszeichenleuchte Erkennungsweite 20m Dauerschaltung Deckenanbau IP2X IK03 LED 230VAC/220VDC Überwachungsbaustein**
STLB-Bau 2025-04 059
Rettungszeichenleuchte DIN EN 1838 und DIN EN 60598-2-22 (VDE 0711-2-22) für zentrale Versorgung, Rettungszeichen DIN EN ISO 7010, DIN 4844-1 und DIN ISO 3864-1, Rettungszeichen 2-seitig, Erkennungsweite mind. 20 m, in Dauerschaltung, Gehäuse aus Kunststoff, Rettungszeichenträger aus Glas, für Deckenanbau, Schutzklasse I, Schutzart IP 2X DIN EN 60529 (VDE 0470-1), Schutzart IK03 DIN EN 62262 (VDE 0470-100), Umgebungstemperatur 0 bis 40 Grad C, mit Leuchtmittel LED und Betriebsgerät, Bemessungsbetriebsspannung 230 V AC/220 V DC (+/- 20 %), einschl. Überwachungsbaustein mit adressierbarer Einzelerkennung, für Mischbetrieb, frei programmierbar für Dauer-, Bereitschafts- oder geschaltetes Dauerlicht, Arbeitshöhe des Montageortes bis 3,5 m über der Standfläche des hierfür erforderlichen Gerüstes.
Menge: 13,000 St
Leistungsbereich: 059
Kostengruppe DIN 276 2018-12: 445000000

**04.02.0090 Rettungszeichenleuchte Erkennungsweite 20m Dauerschaltung Wandanbau IP2X IK03 LED 230VAC/220VDC Überwachungsbaustein**
STLB-Bau 2025-04 059
Rettungszeichenleuchte DIN EN 1838 und DIN EN 60598-2-22 (VDE 0711-2-22) für zentrale Versorgung, Rettungszeichen DIN EN ISO 7010, DIN 4844-1 und DIN ISO 3864-1, Rettungszeichen 2-seitig, Erkennungsweite mind. 20 m, in Dauerschaltung, Gehäuse aus Kunststoff, Rettungszeichenträger aus Glas, für Wandanbau, Schutzklasse I, Schutzart IP 2X DIN EN 60529 (VDE 0470-1), Schutzart IK03 DIN EN 62262 (VDE 0470-100), Umgebungstemperatur 0 bis 40 Grad C, mit Leuchtmittel LED und Betriebsgerät, Bemessungsbetriebsspannung 230 V AC/220 V DC (+/- 20 %), einschl. Überwachungsbaustein mit adressierbarer Einzelerkennung, für Mischbetrieb, frei programmierbar für Dauer-, Bereitschafts- oder geschaltetes Dauerlicht, Arbeitshöhe des Montageortes bis 3,5 m über der Standfläche des hierfür erforderlichen Gerüstes.
Menge: 137,000 St
Leistungsbereich: 059
Kostengruppe DIN 276 2018-12: 445000000

**04.02.0100 Rettungszeichenleuchte mit dynamischer Umschaltung**
Rettungszeichenleuchte mit dynamischer Umschaltung

DIN EN 1838 und DIN EN 60598-2-22 (VDE 0711-2-22) für zentrale Versorgung, Rettungszeichen DIN EN ISO 7010, DIN 4844-1 und DIN ISO 3864-1, Rettungszeichen 2-seitig, Erkennungsweite mind. 20 m, in Dauerschaltung, Gehäuse aus Kunststoff, Rettungszeichenträger aus Glas, für Wandanbau, Schutzklasse I, Schutzart IP 2X DIN EN 60529 (VDE 0470-1), Schutzart IK03 DIN EN 62262 (VDE 0470-100), Umgebungstemperatur 0 bis 40 Grad C, mit Leuchtmittel LED und Betriebsgerät, Bemessungsbetriebsspannung 230 V AC/220 V DC (+/- 20 %), einschl. Überwachungsbaustein mit adressierbarer Einzelerkennung, für Mischbetrieb, frei programmierbar für Dauer-, Bereitschafts- oder geschaltetes Dauerlicht, Arbeitshöhe des Montageortes bis 3,5 m über der Standfläche des hierfür erforderlichen Gerüstes.
Menge: 10,000 St
Kostengruppe DIN 276 2018-12: 445000000

*Hinweis: Inbetriebnahme und Zubehör*

**04.02.0110 Notlicht-Versorgungsbaustein DIN EN 60598-2-22**
Notlicht-Versorgungsbaustein DIN EN 60598-2-22

Bemessungsbetriebsspannung 230 V AC, wahlweise Dauer- oder Bereitschaftsschaltung, Bemessungsbetriebsdauer 1 h, Schutzklasse I, Schutzart IP 2X DIN EN 60529 (VDE 0470-1), in vorhandene Leuchte einbauen, für Leuchtmittel bis 36 W, Lichtstromfaktor 30 %, Umgebungstemperatur -5 bis 40 Grad C, mit interner automatischer Prüfeinrichtung, selbsttätig auslösend, Meldung an eine zentrale Stelle, mit Leuchteneinzelerkennung.
Menge: 255,000 St
Kostengruppe DIN 276 2018-12: 445000000

**04.02.0120 Stromkreisschild Kunststoff Beschriftung**
STLB-Bau 2025-04 059
Stromkreisbezeichnungsschild mit Angabe von Verteilung, Stromkreis-Nummer und Leuchten-Nummer, DIN VDE 0100-560 (VDE 0100-560), rund, Schriftart/-größe DIN 1450, aus Kunststoff mit gravierter Beschriftung.
Menge: 663,000 St
Leistungsbereich: 059
Kostengruppe DIN 276 2018-12: 445000000

**04.02.0130 Zielortprogrammierung pro Leuchte**
Zielortprogrammierung pro Leuchte
von Rettungs- bzw. Sicherheitsleuchte mit Stromkreisnummer und Angabe des Montageorts mit 2 Zeilen je 20 Zeichen nach Vorgabe des Elektroinstallateurs.

Eine detaillierte Liste bzw. Schema ist dem Servicetechniker vorab vollständig zur Verfügung zu stellen.
Menge: 663,000 St
Kostengruppe DIN 276 2018-12: 445000000

**04.02.0140 Inbetriebnahme**
Inbetriebnahme
der Sicherheitsbeleuchtungsanlage inkl. Fahrkosten, Einweisung des Betriebspersonals und Erstellung eines Übergabeprotokolls.

Die Batteriemontage und Programmierung der Leuchtenzielortangabe ist nicht Bestandteil der Inbetriebnahme.
Menge: 1,000 St
Kostengruppe DIN 276 2018-12: 445000000

**04.02.0150 Beleuchtungsstärkemessung**
STLB-Bau 2025-04 058
Beleuchtungsstärkemessung DIN 5035-6,
Anzahl Messpunkte '250'
St.
Menge: 1,000 St
Leistungsbereich: 058
Kostengruppe DIN 276 2018-12: 445000000

**04.02.0160 Beistellen Personal Sachverständigenabnahme Sicherheitsbeleuchtung**
STLB-Bau 2025-04 063
Beistellen von Personal für die Sachverständigenabnahme der Sicherheitsbeleuchtung, Vergütung des Sachverständigen durch gesonderten Vertrag.
Menge: 8,000 h
Leistungsbereich: 063
Kostengruppe DIN 276 2018-12: 445000000

**04.02.0170 Dokumentation Sicherheitsbeleuchtungsanlage 2elektron.Ausfertigungen 1elektron.Ausfertigung**
STLB-Bau 2025-04 059
Dokumentation der Sicherheitsbeleuchtungsanlage DIN EN 50172 (VDE 0108-100), farbig, gefaltet DIN A 4, 2 elektronische Ausfertigungen als CAD-Datei auf Datenträgern, die nicht verändert werden können, eine elektronische Ausfertigung als BIM-Datei auf Datenträger, die nicht verändert werden kann, Übergabe vor der Abnahme, auf Wechseldatenträger - USB, Pläne werden als CAD-Datei vom AG gestellt.
Menge: 1,000 St
Leistungsbereich: 059
Kostengruppe DIN 276 2018-12: 445000000

**04.02.0180 Software Stromversorgungssystem**
STLB-Bau 2025-04 059
Software für Stromversorgungssystem für Sicherheitsbeleuchtungsanlage, für externen PC, zur Anlagenprogrammierung und Dokumentation der Anlagendaten.
Menge: 1,000 St
Leistungsbereich: 059
Kostengruppe DIN 276 2018-12: 445000000

### Titel 05 Blitzschutz- und Erdungsanlagen

#### Untertitel 05.01 Potentialausgleich

**05.01.0010 Potentialausgleichsschiene Stahl verz 7x2,5-25mm2 Abdeck. 30x3,5mm**
STLB-Bau 2025-04 053
Potentialausgleichsschiene DIN VDE 0618-1 (VDE 0618-1), aus verzinktem Stahl, mit Kunststoffabdeckung, mit Anschluss für 7 x 2,5 bis 25 mm2, ein Flachband bis 30 mm x 3,5 mm, und Massivrundleiter, Durchmesser 8 bis 10 mm.
Menge: 21,000 St
Leistungsbereich: 053
Kostengruppe DIN 276 2018-12: 446000000

**05.01.0020 Potentialausgleichsschiene Stahl niro 7x2,5-25mm2/2x2,5-95mm2 Abdeck. 40x4mm**
STLB-Bau 2025-04 053
Potentialausgleichsschiene DIN VDE 0618-1 (VDE 0618-1), aus nichtrostendem Stahl, als Klemmschiene 10 mm x 10 mm, mit Kunststoffabdeckung, mit Anschluss für 7 x 2,5 bis 25 mm2, 2 x 2,5 bis 95 mm2 und ein Flachband bis 40 mm x 4 mm.
Menge: 1,000 St
Leistungsbereich: 053
Kostengruppe DIN 276 2018-12: 446000000

**05.01.0030 Erdungsbandrohrschelle Stahl niro 1x2,5mm2-2x16mm2 Durchm. bis 40mm**
STLB-Bau 2025-04 053
Erdungsbandrohrschelle aus nichtrostendem Stahl, mit Anschlussmöglichkeit für einen Leiter 2,5 mm2 bis 2 Leiter 16 mm2, für Rohrdurchmesser bis 40 mm.
Menge: 14,000 St
Leistungsbereich: 053
Kostengruppe DIN 276 2018-12: 446000000

**05.01.0040 Erdungsbandrohrschelle Stahl niro 1x2,5mm2-2x16mm2 Durchm. bis 100mm**
STLB-Bau 2025-04 053
Erdungsbandrohrschelle aus nichtrostendem Stahl, mit Anschlussmöglichkeit für einen Leiter 2,5 mm2 bis 2 Leiter 16 mm2, für Rohrdurchmesser bis 100 mm.
Menge: 5,000 St
Leistungsbereich: 053
Kostengruppe DIN 276 2018-12: 446000000

**05.01.0050 Installationsleitung NYM-J 1x6 vorh.Kabelrinne/Kanal**
STLB-Bau 2025-04 053
Installationsleitung DIN VDE 0250-204 (VDE 0250-204) NYM-J 1 x 6, Cu-Zahl 58, auf vorh. Kabelrinnen oder in offene Kanäle.
Menge: 226,000 m
Leistungsbereich: 053
Kostengruppe DIN 276 2018-12: 446000000

**05.01.0060 Installationsleitung NYM-J 1x16 vorh.Kabelrinne/Kanal**
STLB-Bau 2025-04 053
Installationsleitung DIN VDE 0250-204 (VDE 0250-204) NYM-J 1 x 16, Cu-Zahl 154, auf vorh. Kabelrinnen oder in offene Kanäle.
Menge: 126,000 m
Leistungsbereich: 053
Kostengruppe DIN 276 2018-12: 446000000

**05.01.0070 Installationsleitung NYM-J 1x6 vorh.Rohr/Unterflurkanal**
STLB-Bau 2025-04 053
Installationsleitung DIN VDE 0250-204 (VDE 0250-204) NYM-J 1 x 6, Cu-Zahl 58, in vorh. Rohre/Unterflurkanäle.
Menge: 113,000 m
Leistungsbereich: 053
Kostengruppe DIN 276 2018-12: 446000000

**05.01.0080 Installationsleitung NYM-J 1x16 vorh.Rohr/Unterflurkanal**
STLB-Bau 2025-04 053
Installationsleitung DIN VDE 0250-204 (VDE 0250-204) NYM-J 1 x 16, Cu-Zahl 154, in vorh. Rohre/Unterflurkanäle.
Menge: 63,000 m
Leistungsbereich: 053
Kostengruppe DIN 276 2018-12: 446000000

**05.01.0090 Installationsleitung NYM-J 1x6 Bügelschellen**
STLB-Bau 2025-04 053
Installationsleitung DIN VDE 0250-204 (VDE 0250-204) NYM-J 1 x 6, Cu-Zahl 58, mit Bügelschellen auf vorh. Ankerschienen oder Kabelleiter.
Menge: 113,000 m
Leistungsbereich: 053
Kostengruppe DIN 276 2018-12: 446000000

**05.01.0100 Installationsleitung NYM-J 1x16 Bügelschellen**
STLB-Bau 2025-04 053
Installationsleitung DIN VDE 0250-204 (VDE 0250-204) NYM-J 1 x 16, Cu-Zahl 154, mit Bügelschellen auf vorh. Ankerschienen oder Kabelleiter.
Menge: 63,000 m
Leistungsbereich: 053
Kostengruppe DIN 276 2018-12: 446000000

**05.01.0110 Installationsleitung NYM-J 1x25 Bügelschellen**
STLB-Bau 2025-04 053
Installationsleitung DIN VDE 0250-204 (VDE 0250-204) NYM-J 1 x 25, Cu-Zahl 240, mit Bügelschellen auf vorh. Ankerschienen oder Kabelleiter.
Menge: 10,000 m
Leistungsbereich: 053
Kostengruppe DIN 276 2018-12: 446000000

**05.01.0120 Installationsleitung NYM-J 1x6 AP Abstandsschellen**
STLB-Bau 2025-04 053
Installationsleitung DIN VDE 0250-204 (VDE 0250-204) NYM-J 1 x 6, Cu-Zahl 58, auf Putz mit Abstandsschellen.
Menge: 113,000 m
Leistungsbereich: 053
Kostengruppe DIN 276 2018-12: 446000000

**05.01.0130 Installationsleitung NYM-J 1x16 AP Abstandsschellen**
STLB-Bau 2025-04 053
Installationsleitung DIN VDE 0250-204 (VDE 0250-204) NYM-J 1 x 16, Cu-Zahl 154, auf Putz mit Abstandsschellen.
Menge: 63,000 m
Leistungsbereich: 053
Kostengruppe DIN 276 2018-12: 446000000

**05.01.0140 Installationsleitung NYM-J 1x6 anschließen**
STLB-Bau 2025-04 053
Installationsleitung DIN VDE 0250-204 (VDE 0250-204) NYM-J 1 x 6, Cu-Zahl 58, nur anschließen an beigestellte Betriebsmittel, einschl. Verbindungsmittel.
Menge: 19,000 St
Leistungsbereich: 053
Kostengruppe DIN 276 2018-12: 446000000

**05.01.0150 Installationsleitung NYM-J 1x16 anschließen**
STLB-Bau 2025-04 053
Installationsleitung DIN VDE 0250-204 (VDE 0250-204) NYM-J 1 x 16, Cu-Zahl 154, nur anschließen an beigestellte Betriebsmittel, einschl. Verbindungsmittel.
Menge: 21,000 St
Leistungsbereich: 053
Kostengruppe DIN 276 2018-12: 446000000

**05.01.0160 Installationsleitung NYM-J 1x25 anschließen**
STLB-Bau 2025-04 053
Installationsleitung DIN VDE 0250-204 (VDE 0250-204) NYM-J 1 x 25, Cu-Zahl 240, nur anschließen an beigestellte Betriebsmittel, einschl. Verbindungsmittel.
Menge: 1,000 St
Leistungsbereich: 053
Kostengruppe DIN 276 2018-12: 446000000

### Titel 06 Such- und Signalanlagen

#### Untertitel 06.01 Notrufanlagen

*Hinweis: Hinweis*
Hinweis

Alle Behinderten-WCs erhalten ein entsprechendes Notrufsystem. Der Notruf wird an eine besetzte Stelle visualisiert.

Es ist ein durchgängiges, einheitliches Fabrikat anzubieten.

**06.01.0010 Notr.Behind.WC Leuchte Zug-Ruf-Abstellt.**
STLB-Bau 2025-04 060
Notrufeinrichtung Behinderten-WC als Kompakt-Set, bestehend aus 1-Kammer-Signalleuchte rot, Zugtaster, Ruftaster, Abstelltaster, Meldeeinheit und Netzteil, einschl. Stromquelle für Sicherheitszwecke DIN VDE 0100-560 (VDE 0100-560), Weiterleitung Störung zur übergeordneten Leittechnik, Weiterleitung Notruf zur übergeordneten Leittechnik.
Menge: 4,000 St
Leistungsbereich: 060
Kostengruppe DIN 276 2018-12: 452000000

**06.01.0020 Signalgeber optisch für Notruf-Anlagen**
Signalgeber optisch für Notruf-Anlagen
Gefahrensignal, als Blinkleuchte, Lichtfarbe rot, Blinkfrequenz 0,5 Hz, Typ A (für die Anwendung in Gebäuden), für Deckenmontage, Kategorie C, Anbauhöhe bis 3 m bei Deckenmontage, Durchmesser des Signalisierungsbereiches bis 5 m, Energieversorgung aus der Zentrale über Busleitung, Gehäuse aus beschichtetem Stahl, Umgebungstemperaturbereich für den bestimmungsgemäßen Betrieb von -10 bis 55 Grad Celsius, Schutzart IP 3X
Menge: 4,000 St
Kostengruppe DIN 276 2018-12: 452000000

**06.01.0030 Bereichszentrale Schwesternrufanlage Wandgerät 2Stationen**
STLB-Bau 2025-04 060
Bereichszentrale für Schwesternrufanlage für Gruppen, Bereiche, Stationen einschl. Energieversorgung DIN VDE 0834 (VDE 0834), mit Stromquelle für Sicherheitszwecke DIN VDE 0100-560 (VDE 0100-560), als Wandgerät,
Anzahl Zimmer '10'
St, aufgeteilt auf 2 Stationen.
Menge: 4,000 St
Leistungsbereich: 060
Kostengruppe DIN 276 2018-12: 452000000

**06.01.0040 Dienstzimmereinheit**
STLB-Bau 2025-04 060
Dienstzimmereinheit DIN VDE 0834 (VDE 0834) mit alphanumerischem Display, mit 4 Zeilen und mind. 16 Zeichen je Zeile, mit 6 Funktionstaster und Anwesenheitsmarkierung, Aufputzausführung.
Menge: 1,000 St
Leistungsbereich: 060
Kostengruppe DIN 276 2018-12: 452000000

**06.01.0050 G4/G5-Modul**
G4/G5-Modul
zur Weiterleitung von Notruf- oder Störmeldungen an eine Notfallnummer/ ständig besetzte Stelle.
Eine Akkueinheit für eine einstündige Notstromversorgung ist vorzusehen.
Menge: 1,000 St
Kostengruppe DIN 276 2018-12: 452000000

#### Untertitel 06.02 Sprechstellen/Evakuierungssprechstellen

*Hinweis: Evakuierungssprechstellen*
Evakuierungssprechstellen

Vollvernetze Evakuierungssprechstelle

Zur Rufübertragung im Brand und Rettungsfall

Systemfertige Anlage als Evakuierungsanlage mit allen zugehörigen Komponenten wie zum Beispiel Netzteil, Controller, Videomodul und weiteres.

**06.02.0010 Gegensprechzentrale 32Teilnehmer digital**
STLB-Bau 2025-04 060
Gegensprechzentrale einschl. Stomversorgung ausgebaut zur Aufnahme von mind. 32 Teilnehmeranschlüssen, für Wandmontage, Übertragung digital, Steckplätze zur Aufnahme von Schnittstellen-Karten, für Telefon, digital, für Datenübertragung, für Ein- und Ausgänge, für Vernetzung, mit 8 Verbindungskanälen intern, Zentrale frei parametrierbar, mit PC-Schnittstelle zur Parametrierung und Schnittstelle zur Fernparametrierung, einschl. Parametrierung von bis zu 20 logischen Verknüpfungen je Teilnehmer.
Menge: 1,000 St
Leistungsbereich: 060
Kostengruppe DIN 276 2018-12: 452000000

**06.02.0020 G4/G5-Modul**
G4/G5-Modul
zur Weiterleitung von Notruf- oder Störmeldungen an eine Notfallnummer/ ständig besetzte Stelle.
Eine Akkueinheit für eine einstündige Notstromversorgung ist vorzusehen.
Menge: 1,000 St
Kostengruppe DIN 276 2018-12: 452000000

**06.02.0030 Türstation Modulbauweise Aufbaugehäuse**
STLB-Bau 2025-04 053
Türstation für Gegensprechsystem, witterungsbeständig, in Modulbauweise, einschl. Montage- und Kombirahmen für 3 Einbaumodule, Rahmen aus Aluminium, Abdeckungen aus Aluminium, mit Aufbaugehäuse für Wandaufbau.
Menge: 24,000 St
Leistungsbereich: 053
Kostengruppe DIN 276 2018-12: 452000000

**06.02.0040 Türlautsprechermodul**
STLB-Bau 2025-04 053
Türlautsprechermodul, für Türstation.
Menge: 24,000 St
Leistungsbereich: 053
Kostengruppe DIN 276 2018-12: 452000000

**06.02.0050 Tastenmodul 1Namensschild**
STLB-Bau 2025-04 053
Tastenmodul mit Beleuchtung, mit einem Namensschild, für Türstation.
Menge: 24,000 St
Leistungsbereich: 053
Kostengruppe DIN 276 2018-12: 452000000

**06.02.0060 Wohnungsstation elektr. Rufsignal Aufbaugehäuse**
STLB-Bau 2025-04 053
Wohnungsstation für Gegensprechsystem, Farbton weiß, mit elektronischem Rufsignal, mit Mithörsperre, mit Aufbaugehäuse für Wandaufbau.
Menge: 1,000 St
Leistungsbereich: 053
Kostengruppe DIN 276 2018-12: 452000000

*Hinweis: Dienstleistungen*

**06.02.0070 Projektierung/Dokumentation**
Projektierung/Dokumentation

Dokumentation der Evakuierungsstruktur im Objekt:
Deckblatt zur Dokumentation Evakuierungsstruktur
- Übersicht über die Kabelverlegung (Kabelspinne), Kabelarten, Netzwerkplan
- Leitungslängen Zentrale / Sprechstelle
- Zuordnung Sprechstellen / Räume
- Grundrisspläne der Gebäude mit der Lage der Sprechstellen und den Standorten der Zentrale sowie der Gegensprechstelle
- Abnahmeprüfung der gelieferten und verbauten Komponenten sowie der installierten Verkabelung

als Dokumentation zusammengestellt, Tabellen im
Verteiler hinterlegt, 2-fach Zentralordner sowie auf
Datenträger.
Menge: 1,000 psch
Kostengruppe DIN 276 2018-12: 452000000

### Titel 07 Elektroakustischeanlagen

#### Untertitel 07.01 Beschallungsanlagen

*Hinweis: Schaltschrank SAA*
Schaltschrank SAA

Schaltschrank 19 Zoll, mit 42 Höheneinheiten
Fertig montiert und mit den nachfolgenden Komponenten betriebsfertig installiert

**07.01.0010 Verteiler Standschrank Einbau 19-Zoll-Komponenten Stahlblech besch IP4X H 2m B 0,8m T 1m**
STLB-Bau 2025-04 061
Verteiler als Standschrank für Sprachalarmanlagen, Türanschlag wahlweise links/rechts, einschl. Sockel, Höhe 100 mm, zum Einbau von 19-Zoll-Komponenten, aus Stahlblech, beschichtet, Schutzart IP 4X DIN EN 60529 (VDE 0470-1), Potentialausgleich DIN EN 50310 (VDE 0800-2-310), mit Front- und Rücktür, aus belüftetem Stahlblech, mit Schwenkgriff und Sicherheitsschloss, mit Seitenwänden, Seitenwände abnehmbar, mit Lüfterdeckel, mit Dachplatte mit Kabeleinführung, mit Bodenplatte mit Kabeleinführung, mit 19-Zoll-Schwenkrahmen und Gleitrolle zum Tragen einer Last von mind. 250 kg, 2-reihig, zur Aufnahme von Anschlussleisten, Höhe 2 m, Breite 0,8 m, Tiefe 1 m.
Menge: 1,000 St
Leistungsbereich: 061
Kostengruppe DIN 276 2018-12: 454000000

**07.01.0020 Sprachalarmzentrale Sicherheitsstufe II 22Lautsprecherkreise 16Gruppen 2x Mic IN 2xAuxIN**
Sprachalarmzentrale DIN EN 54-16, Sicherheitsstufe II, Brandfalldurchsage 2-sprachig, zum Einbau in 19-Zoll-Schrank, für 22 Lautsprecherstromkreise, für 16 Lautsprechergruppen (Rufkreise), Systemspannung 100 V,
Anzahl Alarmierungsbereiche Schnittstelle 1 St, mit Eingängen für 2 Brandfallmikrofone, Eingängen für 2 externe Einspielgeräte, Eingängen für 4 Steuerkontakte, 4 Ausgängen mit potentialfreien Kontakten, mit analogen Schnittstellen für Störungsübertragung der Sprachalarmzentrale an die Brandmelderzentrale und Stummschaltung der Sprachalarmzentrale über die Taste -Akustik ab- im Feuerwehr-Bedienfeld.
Menge: 1,000 St
Kostengruppe DIN 276 2018-12: 454000000

**07.01.0030 Feuerwehreinsprechstelle Wandgerät Gehäuse Stahl besch IP3X**
STLB-Bau 2025-04 060
Feuerwehr-Einsprechstelle DIN 14664, als Wandgerät, Gehäuse aus beschichtetem Stahl, Schutzart IP 3X DIN EN 60529 (VDE 0470-1).
Menge: 2,000 St
Leistungsbereich: 060
Kostengruppe DIN 276 2018-12: 454000000

*Hinweis: Lautsprecher*

**07.01.0040 Einbaulautsprecher A/B-System Einbau Innenbereich Belastbarkeit 6 W**
Einbaulautsprecher einschl. Frontabdeckung DIN EN 54-24, als A/B-System, für Deckenmontage, Einbau, in vorh. Öffnung montieren, für Innenbereich,
Nennbelastbarkeit 6 W, mittlerer Kennschalldruckpegel in 4 m Entfernung bei 1 W Belastung mind. 79,5 dB, mit Übertrager für 100 V, Leistungsanpassung über verschiedene Abgriffe am Übertrager, mit graviertem Bezeichnungsschild, DIN 1450 als Signalisationstext, Montagehöhe über 3 bis 5 m.
Menge: 74,000 St
Kostengruppe DIN 276 2018-12: 454000000

**07.01.0050 Gehäuselautsprecher A/B-System Anbau Innenbereich Belastbarkeit 6 W**
Gehäuselautsprecher einschl. Frontabdeckung DIN EN 54-24, als A/B-System, für Decken- und Wandmontage, Anbau, für Innenbereich,
Nennbelastbarkeit 6 W, mittlerer Kennschalldruckpegel in 4 m Entfernung bei 1 W Belastung mind. 79,5 dB, mit Übertrager für 100 V, Leistungsanpassung über verschiedene Abgriffe am Übertrager, mit graviertem Bezeichnungsschild, DIN 1450 als Signalisationstext, Montagehöhe über 3 bis 5 m.
Menge: 230,000 St
Kostengruppe DIN 276 2018-12: 454000000

*Hinweis: Dienstleistungen*

**07.01.0060 Simulation vor ab von Sprachverständlichkeit und Schalldruckpegel**
Simulation vor ab von Sprachverständlichkeit und Schalldruckpegel sowie Erstellung eines Simulationsberichts der Sprachalarmanlage.

Der Simulationsbereich soll für folgende Raumtypen erfolgen:
Foyer
Hörsaal
Audimax
Seminarraum
SAR Arbeitsbereich
Treppenhaus
3-Fach Seminarraum

Die Simulationsergebnisse sind sowohl im PDF-Format als auch der Ausgabedatei des Simulationsprogrammes zu übergeben.
Menge: 1,000 St
Kostengruppe DIN 276 2018-12: 454000000

**07.01.0070 Inbetriebnahme brandmeldefremder Gewerke**
STLB-Bau 2025-04 063
Gemeinsame Inbetriebnahme einschl. erforderlicher Koordinierung mit brandmeldeanlagenfremden Gewerken durch eine Elektrofachkraft für Gefahrenmeldeanlagen mit der Qualifikation als Inbetriebnehmer,
- Errichter der Sprachalarmzentrale zur Inbetriebnahme und zum Prüfen der Kontaktschnittstelle(n) zur Ansteuerung von
Anzahl Sprachalarmzentralen '1'
St,
Anzahl Alarmierungsbereiche '1'
St,
Protokoll über die erfolgreiche Inbetriebnahme erstellen.
Menge: 1,000 St
Leistungsbereich: 063
Kostengruppe DIN 276 2018-12: 456000000

**07.01.0080 Beistellen Personal Sachverständigenabnahme Sprachalarmanlage**
STLB-Bau 2025-04 063
Beistellen von Personal für die Sachverständigenabnahme der Sprachalarmanlage, Vergütung des Sachverständigen durch gesonderten Vertrag.
Menge: 8,000 h
Leistungsbereich: 063
Kostengruppe DIN 276 2018-12: 454000000

**07.01.0090 Inbetriebsetzung und Einpegelung**
Inbetriebsetzung und Einpegelung
durch einen Servicetechniker des Herstellers nach fertig gestellter bauseitiger Installation der elektroakustischen Anlage durch den Errichter.

Folgende Arbeiten müssen mindestens ausgeführt werden:
- Überprüfung des Aufstellungsorts der SAZ
- Impedanzmessung aller Lautsprecherlinien
- Einpegelung und Einmessung aller Audioeingangssignale
- Einpegelung und Einmessung aller Lautsprecherlinien
- Überprüfung aller Mikrofonsprechstellen auf korrekte Funktion
- Ermittlung der Stromaufnahme im Ruhezustand u. bei Volllast
- Überprüfung aller Störungsanzeigen
- Überprüfung der Störungsweiterleitung zur GLT
- Überprüfung der Havariefunktion bei einem Verstärkerausfall
- Überprüfung der Anlagenfunktion bei Netzausfall
- Erstellung eines Inbetriebsetzungsprotokolls
Menge: 1,000 St
Kostengruppe DIN 276 2018-12: 454000000

**07.01.0100 Messung von Sprachverständlichkeit und Schalldruckpegel**
Messung von Sprachverständlichkeit und Schalldruckpegel
sowie Erstellung eines Messberichts durch einen Servicetechniker des Herstellers nach fertig gestellter Inbetriebsetzung der Sprachalarmanlage. Der Messbericht muss mindestens folgende Informationen enthalten:
Datum der Messungen
Messort (Projekt)
angewandte Messmethode
eingesetzte Messgeräte
Anzahl der Messpunkte und verwendetes Raster
Beschreibung der Messpositionen
Angaben zur raumakustischen Situation (Besetzungsgrad)
Messwerte an den Einzelpositionen

Messbericht gemäß Anhang A der DIN VDE 0833-4
Menge: 1,000 St
Kostengruppe DIN 276 2018-12: 454000000

**07.01.0110 Einweisung des Bedienpersonals**
Einweisung des Bedienpersonals
durch einen qualifizierten Servicetechniker der Herstellerfirma. Die Einweisung ist zu dokumentieren.
Die Einweisung dieser verantwortlichen Person durch den Servicetechniker des Herstellers muss mindestens folgende Informationen umfassen:
- Bedienung aller Anlagenkomponenten
- Führung des Betriebsbuchs
- Angaben zu Intervallen für Inspektionen und Wartungen
- Vorgehensweise zur Überwachung der ständigen Betriebsbereitschaft
- Kriterien für die Beauftragung von Instandsetzungen
- Kontrollen auf Veränderungen im Sicherungsbereich der GMA
- Überprüfung der freien Abstrahlung aller Lautsprecher

Es ist mit einer Teilnehmerzahl von ca. 5 Personen zu rechnen.
Menge: 1,000 St
Kostengruppe DIN 276 2018-12: 454000000

### Titel 08 Gefahrenmelde- und Alarmanlagen

#### Untertitel 08.01 Leitungsnetz Brandmeldeanlagen

*Hinweis: Herstellen des Leitungsnetzes*
Herstellen des Leitungsnetzes
für die Brandmeldekomponenten.

Die Positionen in diesem LV umfassen die Verlegung der Leitungen an die geplanten stellen der Brandmeldekomponenten.
Die Bauteile der Brandmeldeanlage selbst werden durch einen separaten AN BMA montiert, angeschlossen und in Betrieb genommen.

**08.01.0010 Installationskabel symmetrisch BMK J-Y(St)Y 4x2x0,8 vorh.Kabelrinne/Kanal**
STLB-Bau 2025-04 061
Installationskabel, symmetrisch, mit rotem Außenmantel und Aufdruck -Brandmeldekabel-, J-Y(St)Y, 4 x 2 x 0,8, auf vorh. Kabelrinnen oder in offene Kanäle.
Menge: 6797,000 m
Leistungsbereich: 061
Kostengruppe DIN 276 2018-12: 456000000

**08.01.0020 Installationskabel symmetrisch E30 BMK JE-H(St)H 4x2x0,8 Bd vorh.Kabelrinne/Kanal**
STLB-Bau 2025-04 061
Installationskabel, symmetrisch, DIN VDE 0815 (VDE 0815), mit integriertem Funktionserhalt E 30, DIN 4102-12, mit rotem Außenmantel und Aufdruck -Brandmeldekabel-, JE-H(St)H, 4 x 2 x 0,8 Bd, auf vorh. Kabelrinnen oder in offene Kanäle.
Menge: 980,000 m
Leistungsbereich: 061
Kostengruppe DIN 276 2018-12: 456000000

**08.01.0030 Installationskabel symmetrisch BMK J-Y(St)Y 4x2x0,8 Bügelschellen**
STLB-Bau 2025-04 061
Installationskabel, symmetrisch, mit rotem Außenmantel und Aufdruck -Brandmeldekabel-, J-Y(St)Y, 4 x 2 x 0,8, mit Bügelschellen.
Menge: 971,000 m
Leistungsbereich: 061
Kostengruppe DIN 276 2018-12: 456000000

**08.01.0040 Installationskabel symmetrisch E30 BMK JE-H(St)H 4x2x0,8 Bd Bügelschellen**
STLB-Bau 2025-04 061
Installationskabel, symmetrisch, DIN VDE 0815 (VDE 0815), mit integriertem Funktionserhalt E 30, DIN 4102-12, mit rotem Außenmantel und Aufdruck -Brandmeldekabel-, JE-H(St)H, 4 x 2 x 0,8 Bd, mit Bügelschellen.
Menge: 280,000 m
Leistungsbereich: 061
Kostengruppe DIN 276 2018-12: 456000000

**08.01.0050 Installationskabel symmetrisch BMK J-Y(St)Y 4x2x0,8 AP Abstandsschellen**
STLB-Bau 2025-04 061
Installationskabel, symmetrisch, mit rotem Außenmantel und Aufdruck -Brandmeldekabel-, J-Y(St)Y, 4 x 2 x 0,8, auf Putz mit Abstandsschellen.
Menge: 1942,000 m
Leistungsbereich: 061
Kostengruppe DIN 276 2018-12: 456000000

**08.01.0060 Installationskabel symmetrisch E30 BMK JE-H(St)H 4x2x0,8 Bd AP Abstandsschellen**
STLB-Bau 2025-04 061
Installationskabel, symmetrisch, DIN VDE 0815 (VDE 0815), mit integriertem Funktionserhalt E 30, DIN 4102-12, mit rotem Außenmantel und Aufdruck -Brandmeldekabel-, JE-H(St)H, 4 x 2 x 0,8 Bd, auf Putz mit Abstandsschellen.
Menge: 140,000 m
Leistungsbereich: 061
Kostengruppe DIN 276 2018-12: 456000000

#### Untertitel 08.02 Rauch- und Wärmeabzugsanlagen

**08.02.0010 Motorsteuereinheit, für motorgesteuerte Fenster**
Motorsteuereinheit, für motorgesteuerte Fenster
für bis zu 4 anschließbare Antriebe, mit elektrischer Verriegelung der Steuerbefehle, mit verzögerter Selbsthaltung, in Aufputzausführung
Menge: 7,000 St
Kostengruppe DIN 276 2018-12: 456000000

*Hinweis: Spezifikation unter Putz (uP)*
Spezifikation unter Putz (uP)

Alle Geräte sind zusätzlich zur Standardbefestigung mit Schrauben in der Gerätedose zu befestigen.
Die Unterputzschaltgeräte (uP) sind kompl. einschl. Kosten für Abdeckplatten, Zentral- und anteiligem Mehrfachrahmen anzubieten. Dies gilt auch für alle
weiteren, aufgeführten Unterputzschaltgeräte in diesem Titel.

Es ist ein einheitliches Programm für die Geräte der Starkstrom-, Daten- und Kommunikationstechnik vorzusehen.

Farbe: weiß
(sofern nicht anders in Position beschrieben)

**08.02.0020 Lüftungstaster u.P. für die RWA Anlagen**
Lüftungstaster für die RWA-Anlagen

zur u.P.-Montage im passenden Schalterprogramm des Projektes. Der Lüftungstaster ist zum manuellen Öffnen bzw. Schließen elektromotorisch betätigter Fenster, Klappen oder Lichtkuppeln zur täglichen Lüftung notwendig. Das Signal des Lüftungstasters ist in den RWA-Anlagen zweitrangig, d.h. Signale von Rauchmeldern, DIN-Tastern und externen Brandmeldeanlagen haben ungeachtet des vom Lüftungstaster ausgelösten Betriebszustandes Vorrang.

Funktionsmerkmale:
AUF / ZU Standard
Taster ohne mechanische Verriegelung
Menge: 5,000 St
Kostengruppe DIN 276 2018-12: 456000000

*Hinweis: Anschlussarbeiten an bauseitige RWA-Motoren*
Anschlussarbeiten an bauseitige RWA-Motoren

Es sind sämtliche Steuerungselemente und Motoren elektrisch zu verdrahten, zu montieren und in Betreib zu nehmen.

Die Arbeiten werden in Zusammenarbeit mit dem Errichter der RWA-Motoren und allen Gewerken die zur betriebsbestimmten Funktion der Anlage erforderlich sind durchgeführt.

**08.02.0030 Anschlussarbeiten an bauseits montierte Motore, RWA**
Anschlussarbeiten an bauseits montierte Motore, RWA
RWA-Motoranschlusseinheiten werden
beigestellt, sind zu montieren und elektrisch
anzuschließen. Die Inbetriebnahme erfolgt gemeinsam mit
dem Errichter der RWA-Motoren, die Verkabelung nach den vom Hersteller vorgegeben Verkabelungsplänen.
Menge: 20,000 St
Kostengruppe DIN 276 2018-12: 456000000

#### Untertitel 08.03 Gebäudefunkanlagen

*Hinweis: Leistungsbeschreibung BOS-Anlage (digitale TMO-A)*
Leistungsbeschreibung BOS-Anlage (digitale TMO-A)

Einrichtung einer Gebäudefunkanlage für die BOS
(Behörden und Organisationen mit Sicherheitsaufgaben)

Für das Gebäude ist eine Gebäudefunkanlage zur
Einsatzunterstützung der Feuerwehr für den
Funkverkehr zwischen den innerhalb und außerhalb des
Gebäudes befindlichen Einsatzkräften zu
errichten.

Wirkbereiche
Die ortsfesten Sende-/Empfangsanlagen sind so auszulegen, dass alle Gebäude / Gebäudeteile /
Gebäudekomplexe / Objekte ohne Beeinträchtigung über
die Gebäudefunkanlage funktechnisch
versorgt sind.
Der Funkverkehr ist dabei innerhalb des Gebäudes sowie
von außen nach innen und umgekehrt zu gewährleisten.

Detailplanung nach Erfordernis einer vorangegangenen,
funktechnischen Versorgungsmessung. Die Planung und Errichtung der Objektversorgung ist bedarfsorientiert im Untergeschosse sowie im Gebäudekomplex und Etagen Ebenen EG - DG zu errichten.

Leistungsumfang
- Erstellen einer Funkversorgungsmessung vor Installation mit Antragstellung bei der Feuerwehr
- Funktechnische Detailplanung
- Beantragung der BOS-Frequenzzuteilung und Abwicklung mit der Feuerwehr und der BDBOS
- Installation einer BOS- Funkstelle als Basisstation
- Verlegung von HF-Strahlerkabel
- Montage eines Feuerwehrbedienfeldes FBG im FIZ
- Funkversorgungsmessung nach der Installation

**08.03.0010 BOS-Funkstelle**
BOS-Funkstelle
bestehend aus:

- Basis Station und Repeater zur Objektversorgung
- USV-Baugruppe mit Ladeeinrichtung und Akkus
- Überbrückungszeit 12 Stunden bei Volllastbetrieb
- Antennennetzwerk mit Ausgang für 4-Schleifen
- Anschaltbaugruppe für FBG und BMZ
- Sammelstörmeldung
- Überspannungsableiter im Einspeisebereich
- 19-Zoll Stahlblech-Wandgehäuse, Höhe 24HE
Menge: 1,000 St
Kostengruppe DIN 276 2018-12: 456000000

**08.03.0020 HF-Koaxial-Strahlerkabel, 7/8 Zoll**
HF-Koaxial-Strahlerkabel, 7/8 Zoll
zur Versorgung der Etageneinheiten als Schleife
verlegt. Verlegung in ausgewählten Steigeschächten mit
systemgebundenen Halterungen nach Herstellervorschrift.
Menge: 266,000 m
Kostengruppe DIN 276 2018-12: 456000000

**08.03.0030 Steckverbinder**
Steckverbinder
für HF-Koaxial-Strahlerkabel, 7/8 Zoll
Stecker und Kupplungen mit allem Zubehör.

Dämpfung: max. 0,05 dB
Menge: 7,000 St
Kostengruppe DIN 276 2018-12: 456000000

**08.03.0040 Leistungsabzweiger**
Leistungsabzweiger
für HF-Koaxial-Strahlerkabel, 7/8 Zoll
Zur Auskopplung von Antennenschleifen.

Durchgangsdämpfung: max. 0,05 dB
Kopplungsdämpfung: zwischen 10 dB und 35 dB
Menge: 4,000 St
Kostengruppe DIN 276 2018-12: 456000000

**08.03.0050 Adapterkabel**
Adapterkabel
für HF-Koaxial-Strahlerkabel, 7/8 Zoll, bis 2 m
Zur Verbindung von Kabelsegmenten miteinander oder zur
Anbindung von Strahlerkabel an Leistungsabzweiger.
Menge: 6,000 St
Kostengruppe DIN 276 2018-12: 456000000

**08.03.0060 Leistungsteiler, Koppler 3 - 20 dB**
Leistungsteiler, Koppler 3 - 20 dB
für die 2 m und 70 cm BOS-Frequenzbänder, Auskoppeldämpfung 3dB, Connection: N-female
Menge: 4,000 St
Kostengruppe DIN 276 2018-12: 456000000

**08.03.0070 Nichtstrahlendes Antennenkabel**
Nichtstrahlendes Koaxialkabel
Zur Verlegung an Stellen, an denen das Verlegen von
strahlenden HF-Koaxial-Strahlerkabel nicht möglich ist.
Z.B. beim Etagenwechsel oder zur Verbindung
der Steigeleitungen.
Verlegung über die Rohdecke in flexiblem Leerohr.
Menge: 344,000 m
Kostengruppe DIN 276 2018-12: 456000000

**08.03.0080 Erdungsset**
Erdungsset
passend zum 1/2 und 7/8-Leckkabel (Strahlerkabel)
Voraussetzung: Erdungsband / Potentialausgleich bis
4 Meter entfernt; bestehend aus Erdungsschelle und Verbindungsleitung bis zum nächsten Erdungspunkt,
16 mm2 Erdungskabel inklusive.
Menge: 1,000 St
Kostengruppe DIN 276 2018-12: 456000000

*Hinweis: Dienstleistungen*

**08.03.0090 Ermittlung Funkversorgungsmessung vor Installation**
Ermittlung Funkversorgungsmessung vor Installation
Messung zur Ermittlung der Versorgungsgüte im Objekt
während der Rohbauphase um die Erfordernis
nachzuweisen.

Die Anzeige einer Objektversorgung ist durch den
Errichter zu leisten und im ersten Schritt der Feuerwehr ausgefüllt mit folgenden Unterlagen zu
übergeben:
- Versorgungsgütemessung im Gebäude
- Standortskizze mit antennenposition (Adresse, Höhenangaben üNN des Straßenbezugpunktes, der Gebäudehöhen
- Blockschaltbild und Linkbilanzprognose (Up-Ling und Downlink )
- 360 Grad Panoramamessung entsprechend dem Leitfaden der BDBOS

Zusammenstellen der Messergebnisse zur Vorlage und
Übergabe an die Feuerwehr.
Menge: 1,000 St
Kostengruppe DIN 276 2018-12: 456000000

**08.03.0100 Funktechnische Detailplanung**
Funktechnische Detailplanung
Planung nach Erfordernis vorangegangener Messung.
Die Planung und Errichtung der Objektversorgung ist
bedarfsorientiert zu errichten.

Eine Versorgung auf Teilbereiche oder Vollversorgung
des gesamten Objektes ist mit der Feuerwehr
abzustimmen.
Erstellen der Planungsunterlagen mit Darstellung der
Antennenschleifen mit Auslegung der endgültigen
Basisstation mit Blockschaltbild.

Abstimmung/Vorlage der Planung bei der Feuerwehr.
Menge: 1,000 St
Kostengruppe DIN 276 2018-12: 456000000

**08.03.0110 Ermittlung Funkversorgungsmessung nach der Installation**
Ermittlung Funkversorgungsmessung nach der Installation
Messung nach Fertigstellung des Gebäudes zur Überprüfung der Versorgungsgüte im Objekt.

Die Messung ist durch den Errichter zu leisten und der
Feuerwehr ausgefüllt mit folgenden Unterlagen zu übergeben:
- Versorgungsgütemessung im Gebäude nach Installation
- Standortskizze mit Antennenposition (Adresse, Höhenangaben üNN des Straßenbezugpunktes, der Gebäudehöhen)
- Blockschaltbild und Linkbilanzprognose (Up-Ling und Downlink)
- 360 Grad-Panoramamessung entsprechend dem Leitfaden der BDBOS

Zusammenstellen der Messergebnisse zur Vorlage und
Übergabe an die Feuerwehr.
Menge: 1,000 St
Kostengruppe DIN 276 2018-12: 456000000

**08.03.0120 Begleitung der Sachverständigenabnahme**
Begleitung der Sachverständigenabnahme
Die ordnungsgemäße Beschaffenheit der gesamten Installation, die Wirksamkeit und Betriebssicherheit durch einen Sachverständigen oder sachkundigen Dritten für Errichtung von Objektfunkanlagen oder ähnlich zu kontrollieren, zu dokumentieren und nachzuweisen.
Menge: 1,000 psch
Kostengruppe DIN 276 2018-12: 456000000

**08.03.0130 Funktionstest mit Errichter BMA**
Funktionstest mit Errichter BMA
Funktionstest der Objektversorgung gemeinsam mit dem Errichter der Brandmeldeanlage.
Kontrolle der Kommunikation beider Anlagen.
Menge: 1,000 St
Kostengruppe DIN 276 2018-12: 456000000

**08.03.0140 Abnahme/Funktionstest mit der Feuerwehr**
Abnahme/Funktionstest mit der Feuerwehr
Funktionstest der Objektversorgung gemeinsam mit der Feuerwehr.
Stichprobenhafte Kontrolle der Versorgungsgüte innerhalb des Objektes, den rückwirkungsfreien Betrieb
(auf die Freifeldversorgung) der Objektversorgung,
sowie Funktionskontrolle der BOS-Anlage
Menge: 1,000 St
Kostengruppe DIN 276 2018-12: 456000000

### Titel 09 Datenübertragungsnetze

#### Untertitel 09.01 Datenübertragungsnetze

*Hinweis: Übertragungsnetz für Informationstechnik*
Übertragungsnetz für Informationstechnik

Von den jeweiligen Netzwerkschränken erfolgt etagenweise die Verkabelung der Datendosen und WLAN-Anschlüsse sternförmig in Kat. 7A.

Die Datendosen werden als Doppeldosen mit RJ 45 Buchsen ausgeführt.

**09.01.0010 Verteiler Standschrank Einbau 19Zoll-Komponenten Stahlblech besch IP4X B 0,8m T 1m 42HE**
STLB-Bau 2025-04 061
Verteiler als Standschrank für Datennetze, einschl. Sockel, Höhe 100 mm, zum Einbau von 19-Zoll-Komponenten, aus Stahlblech, beschichtet, Schutzart IP 4X DIN EN 60529 (VDE 0470-1), Potentialausgleich DIN EN 50310 (VDE 0800-2-310), mit Front- und Rücktür, aus belüftetem Stahlblech, geteilt, mit Schwenkgriff und Sicherheitsschloss, mit Seitenwänden, Seitenwände abnehmbar, mit Lüfterdeckel, mit Dachplatte mit Kabeleinführung, mit Bodenplatte mit Kabeleinführung, mit 19-Zoll-Einbaugestell und Kabelführungsbügel, Breite 0,8 m, Tiefe 1 m, 42 Höheneinheiten.
Menge: 8,000 St
Leistungsbereich: 061
Kostengruppe DIN 276 2018-12: 457000000

**09.01.0020 Schrankbelüftung 50m3/h 230V**
STLB-Bau 2025-04 061
Schrankbelüftung als Dachlüftereinbauteil, Luftleistung freiblasend mind. 50 m3/h, Bemessungsbetriebsspannung 230 V AC, Geräuschentwicklung kleiner 55 dB(A), mit Temperaturregler und integriertem Staubfilter.
Menge: 8,000 St
Leistungsbereich: 061
Kostengruppe DIN 276 2018-12: 457000000

**09.01.0030 Steckdosenleiste 230V Abzweigd. Überspannungsschutz 6Steckdosen**
STLB-Bau 2025-04 061
Steckdosenleiste, 230 V mit Abzweigdose, mit Überspannungsschutz, mit 6 Steckdosen, als 19-Zoll-Bauteil.
Menge: 16,000 St
Leistungsbereich: 061
Kostengruppe DIN 276 2018-12: 457000000

**09.01.0040 Fachboden Stahlblech besch gelocht 30kg B 0,8m T 1m 1HE**
STLB-Bau 2025-04 061
Fachboden, aus Stahlblech, beschichtet, gelocht, ausziehbar mit Teleskopschiene, Belastbarkeit mind. 30 kg, als 19-Zoll-Bauteil, passend für Schrankbreite 0,8 m und Schranktiefe 1 m, eine Höheneinheit.
Menge: 8,000 St
Leistungsbereich: 061
Kostengruppe DIN 276 2018-12: 457000000

**09.01.0050 Rangierpanel 2HE**
Rangierpanel 2HE

Rangierpanel, waagerecht,
Ausführung über 2 Höheneinheiten mit Metallbügeln pulverbeschichtet
Menge: 51,000 St
Kostengruppe DIN 276 2018-12: 457000000

**09.01.0060 19-Zoll-Patchfeld symm. 1HE 24x8 modular Kat.6A**
STLB-Bau 2025-04 061
19 Zoll Patchfeld, symmetrisch, eine Höheneinheit, 24 x 8, modular, Kategorie 6 Index A tiefgestellt DIN EN 50173-1 (VDE 0800-173-1), Link-Klasse E Index A tiefgestellt, DIN EN 50173-1 (VDE 0800-173-1), Potentialausgleich DIN EN 50310 (VDE 0800-2-310), RJ45-Buchse DIN EN 60603-7-51.
Menge: 34,000 St
Leistungsbereich: 061
Kostengruppe DIN 276 2018-12: 457000000

**09.01.0070 Patchfeld Spleißkassette LWL 1HE ausziehbar OS 2 LC 12 Ausbrüche 12 Kupplungen Anzahl Pigtails 12 St.**
Patchfeld mit Spleißkassette und allem systembedingten Zubehör, LWL, eine Höheneinheit, ausziehbar, modular, Einmodenfaser OS 2, DIN EN 50173-1 (VDE 0800-173-1), mit Steckgesicht LC-Durchführungskupplungen, Ferrulen aus Zirkonia Keramik, Kontakte mit UPC, Anzahl Ausbrüche 12 St, Anzahl Kupplungen 12 St,
Anzahl Pigtails 12 St.
Menge: 24,000 St
Kostengruppe DIN 276 2018-12: 457000000

*Hinweis: Anschlussdosen Datenübertragungsnetz*

*Hinweis: Spezifikation unter Putz (uP)*
Spezifikation unter Putz (uP)

Alle Geräte sind zusätzlich zur Standardbefestigung mit Schrauben in der Gerätedose zu befestigen.
Die Unterputzschaltgeräte (uP) sind komplett einschl. Kosten für Abdeckplatten, Zentral- und anteiligem Mehrfachrahmen anzubieten. Dies gilt auch für alle
weiteren, aufgeführten Unterputzschaltgeräte in diesem Titel.

Es ist ein einheitliches Programm für die Geräte der Starkstrom-, Daten- und Kommunikationstechnik zu berücksichtigen.

Farbe: Reinweiß RAL 9010
besonderer Schutz: je Port einen Klappdeckel
(sofern nicht anders in Position beschrieben)

**09.01.0080 Datenanschlussdose symm. Kat.6A 1Ausbruch 1Port IP2X UP**
STLB-Bau 2025-04 061
Datenanschlussdose, symmetrisch, Kategorie 6 Index A tiefgestellt DIN EN 50173-1 (VDE 0800-173-1), Link-Klasse E Index A tiefgestellt, DIN EN 50173-1 (VDE 0800-173-1), Potentialausgleich DIN EN 50310 (VDE 0800-2-310), modular, Anzahl Ausbrüche 1 St, 1 Port, RJ45-Buchse DIN EN 60603-7-51, Schutzart IP 2X DIN EN 60529 (VDE 0470-1), mit Staubschutz, in Schneidklemmtechnik, Unterputzausführung, mit Zentralplatte DIN 49075-1 und Abdeckung, Steckrichtung 45 Grad, mit Beschriftungsfeld und Fenster.
Menge: 31,000 St
Leistungsbereich: 061
Kostengruppe DIN 276 2018-12: 457000000

**09.01.0090 Datenanschlussdose symm. Kat.6A 2Ausbrüche 2Ports IP2X UP**
STLB-Bau 2025-04 061
Datenanschlussdose, symmetrisch, Kategorie 6 Index A tiefgestellt DIN EN 50173-1 (VDE 0800-173-1), Link-Klasse E Index A tiefgestellt, DIN EN 50173-1 (VDE 0800-173-1), Potentialausgleich DIN EN 50310 (VDE 0800-2-310), modular, Anzahl Ausbrüche 2 St, 2 Ports, RJ45-Buchse DIN EN 60603-7-51, Schutzart IP 2X DIN EN 60529 (VDE 0470-1), mit Staubschutz, in Schneidklemmtechnik, Unterputzausführung, mit Zentralplatte DIN 49075-1 und Abdeckung, Steckrichtung 45 Grad, mit Beschriftungsfeld und Fenster.
Menge: 378,000 St
Leistungsbereich: 061
Kostengruppe DIN 276 2018-12: 457000000

*Hinweis: Spezifikation auf Putz (aP)*
Spezifikation auf Putz (aP)

Installationsgeräte Aufputz (aP). Alle Geräte sind inkl. Aufputzgehäuse, Zubehör und Befestigungsmaterial zu liefern und betriebsfertig zu montieren.

Es ist ein einheitliches Programm für die Geräte der Starkstrom-, Daten- und Kommunikationstechnik zu berücksichtigen.

Farbe: Reinweiß RAL 9010
besonderer Schutz: je Port einen Klappdeckel
(sofern nicht anders in Position beschrieben)

**09.01.0100 Datenanschlussdose symm. Kat.6A 1Ausbruch 1Port IP2X AP**
STLB-Bau 2025-04 061
Datenanschlussdose, symmetrisch, Kategorie 6 Index A tiefgestellt DIN EN 50173-1 (VDE 0800-173-1), Link-Klasse E Index A tiefgestellt, DIN EN 50173-1 (VDE 0800-173-1), Potentialausgleich DIN EN 50310 (VDE 0800-2-310), modular, Anzahl Ausbrüche 1 St, 1 Port, RJ45-Buchse DIN EN 60603-7-51, Schutzart IP 2X DIN EN 60529 (VDE 0470-1), mit Staubschutz, in Schneidklemmtechnik, Aufputzausführung, Steckrichtung 45 Grad, mit Beschriftungsfeld und Fenster.
Menge: 37,000 St
Leistungsbereich: 061
Kostengruppe DIN 276 2018-12: 457000000

**09.01.0110 Datenanschlussdose symm. Kat.6A 2Ausbrüche 2Ports IP2X AP**
STLB-Bau 2025-04 061
Datenanschlussdose, symmetrisch, Kategorie 6 Index A tiefgestellt DIN EN 50173-1 (VDE 0800-173-1), Link-Klasse E Index A tiefgestellt, DIN EN 50173-1 (VDE 0800-173-1), Potentialausgleich DIN EN 50310 (VDE 0800-2-310), modular, Anzahl Ausbrüche 2 St, 2 Ports, RJ45-Buchse DIN EN 60603-7-51, Schutzart IP 2X DIN EN 60529 (VDE 0470-1), mit Staubschutz, in Schneidklemmtechnik, Aufputzausführung, Steckrichtung 45 Grad, mit Beschriftungsfeld und Fenster.
Menge: 134,000 St
Leistungsbereich: 061
Kostengruppe DIN 276 2018-12: 457000000

**09.01.0120 Anschlussdose LWL AP Kabelreserve OS 2 2xLCD**
Anschlussdose, LWL, Aufputzausführung mit Aufnahme für Kabelreserve, Einmodenfaser OS 2, DIN EN 50173-1 (VDE 0800-173-1), mit Steckgesicht 2 x LC-Buchse, Ferrulen aus Zirkonia Keramik, Anzahl Ausbrüche 4 St, Anzahl Kupplungen 4 St,
Anzahl Pigtails 4 St.
Menge: 6,000 St
Kostengruppe DIN 276 2018-12: 457000000

**09.01.0130 Datenkabel Horizontal-Steigbereich Kat.7A geschirmt 2x(4x2xAWG22) halogenfrei vorh.Kabelrinne/Kanal**
Datenkabel für den Horizontal- und Steigbereich DIN EN 50288-9-1 (VDE 0819-9-1), Kategorie 7 Index A tiefgestellt DIN EN 50173-1 (VDE 0800-173-1), geschirmt, Trennklasse d DIN EN 50174-2 (VDE 0800-174-2), für PoE, Typ 4, Leitungswiderstand 0,065 Ohm/m und Kabeldurchmesser 0,007 m DIN EN 50174-2 (VDE 0800-174-2), Link-Klasse F Index A tiefgestellt, DIN EN 50173-1 (VDE 0800-173-1), 2 x (4 x 2 x AWG 22), halogenfrei, auf vorh. Kabelrinnen oder in offene Kanäle.
Menge: 35300,000 m
Kostengruppe DIN 276 2018-12: 457000000

**09.01.0140 LWL-Universalkabel Einmodenfaser U-DQ(ZN)BH 1x4E9/125 vorh.Kabelrinne/Kanal**
STLB-Bau 2025-04 061
LWL-Universalkabel (Außen-/Innenkabel) als Einmodenfaser, OS 2, DIN EN 50173-1 (VDE 0800-173-1), metallfrei, bewehrt, U-DQ(ZN)BH, 1 x 4 E 9/125, Wellenlänge 1550 nm, auf vorh. Kabelrinnen oder in offene Kanäle.
Menge: 360,000 m
Leistungsbereich: 061
Kostengruppe DIN 276 2018-12: 457000000

**09.01.0150 LWL-Universalkabel Einmodenfaser U-DQ(ZN)BH 2x12E9/125 vorh.Kabelrinne/Kanal**
STLB-Bau 2025-04 061
LWL-Universalkabel (Außen-/Innenkabel) als Einmodenfaser, OS 2, DIN EN 50173-1 (VDE 0800-173-1), metallfrei, bewehrt, U-DQ(ZN)BH, 2 x 12 E 9/125, Wellenlänge 1550 nm, auf vorh. Kabelrinnen oder in offene Kanäle.
Menge: 225,000 m
Leistungsbereich: 061
Kostengruppe DIN 276 2018-12: 457000000

**09.01.0160 Datenkabel Horizontal-Steigbereich Kat.7A geschirmt 2x(4x2xAWG22) halogenfrei vorh.Rohr/Unterflurkanal**
Datenkabel für den Horizontal- und Steigbereich DIN EN 50288-9-1 (VDE 0819-9-1), Kategorie 7 Index A tiefgestellt DIN EN 50173-1 (VDE 0800-173-1), geschirmt, Trennklasse d DIN EN 50174-2 (VDE 0800-174-2), für PoE, Typ 4, Leitungswiderstand 0,065 Ohm/m und Kabeldurchmesser 0,007 m DIN EN 50174-2 (VDE 0800-174-2), Link-Klasse F Index A tiefgestellt, DIN EN 50173-1 (VDE 0800-173-1), 2 x (4 x 2 x AWG 22), halogenfrei, in vorh. Rohre/Unterflurkanäle.
Menge: 21180,000 m
Kostengruppe DIN 276 2018-12: 457000000

**09.01.0170 Datenkabel Horizontal-Steigbereich Kat.7A geschirmt 2x(4x2xAWG22) halogenfrei Bügelschellen**
Datenkabel für den Horizontal- und Steigbereich DIN EN 50288-9-1 (VDE 0819-9-1), Kategorie 7 Index A tiefgestellt DIN EN 50173-1 (VDE 0800-173-1), geschirmt, Trennklasse d DIN EN 50174-2 (VDE 0800-174-2), für PoE, Typ 4, Leitungswiderstand 0,065 Ohm/m und Kabeldurchmesser 0,007 m DIN EN 50174-2 (VDE 0800-174-2), Link-Klasse F Index A tiefgestellt, DIN EN 50173-1 (VDE 0800-173-1), 2 x (4 x 2 x AWG 22), halogenfrei, mit Bügelschellen.
Menge: 14120,000 m
Kostengruppe DIN 276 2018-12: 457000000

**09.01.0180 LWL-Universalkabel Einmodenfaser U-DQ(ZN)BH 2x12E9/125 Bügelschellen**
STLB-Bau 2025-04 061
LWL-Universalkabel (Außen-/Innenkabel) als Einmodenfaser, OS 2, DIN EN 50173-1 (VDE 0800-173-1), metallfrei, bewehrt, U-DQ(ZN)BH, 2 x 12 E 9/125, Wellenlänge 1550 nm, mit Bügelschellen.
Menge: 325,000 m
Leistungsbereich: 061
Kostengruppe DIN 276 2018-12: 457000000

*Hinweis: Fusionsspleißen*

**09.01.0190 Fusionsspleiss für Singlemode**
Fusionsspleiss für Singlemode
inkl. Spleissschutz.

Die Richtwerte für die Einfügedämpfung darf maximal 0,05 dB betragen.
Menge: 264,000 St
Kostengruppe DIN 276 2018-12: 457000000

*Hinweis: Messung Datenübertragungsnetz*

**09.01.0200 Messung LWL OS2**
STLB-Bau 2025-04 061
Messung LWL-Faser, DIN VDE 0800-173-100 (VDE 0800-173-100), Einmodenfaser OS 2, Nachweis der Laufzeit DIN EN 50173-1 (VDE 0800-173-1) bezogen auf die Netzanwendung und OTDR-Messung, beidseitig, Wellenlänge 850 und 1300 nm, mit Vor- und Nachlauffaser, Darstellung der Messung als Tabelle und als Grafik, Dokumentation vorab digital zur Prüfung und nach Freigabe als Ausdruck und auf Datenträger, im PDF-Format und mit Originaldateien, als Standard-Report, in einfacher Ausfertigung.
Menge: 132,000 St
Leistungsbereich: 061
Kostengruppe DIN 276 2018-12: 457000000

**09.01.0210 Messung Cu PL Link Fa**
STLB-Bau 2025-04 061
Messung Kupferkabel PL (Permanent Link) - Installationsstrecke, DIN EN 50173-1 (VDE 0800-173-1), Link Klasse F Index A tiefgestellt, Darstellung der Messung als Tabelle und als Grafik, Dokumentation vorab digital zur Prüfung und nach Freigabe als Ausdruck und auf Datenträger, im PDF-Format und mit Originaldateien, als Standard-Report, in einfacher Ausfertigung.
Menge: 1176,000 St
Leistungsbereich: 061
Kostengruppe DIN 276 2018-12: 457000000

*Hinweis: Dienstleistungen*

**09.01.0220 Dokumentation der EDV-Verteiler**
Dokumentation der EDV-Verteiler
Deckblatt zur Dokumentation des Netzwerkschrankes:
- Schematischer Aufbau des Netzwerkschrankes
- mit eindeutigen Referenzkennzeichnungen
- Durchgehende Port Nummerierung
- mit Zielbezeichnung der angeschlossenen 230V Komponenten in Tabellenform
- mit eindeutigen Betriebsmittelkennzeichnung
- Schutzklasse
- Schutzart
- Verteiler- Frontansicht mit Geräteanordnung

als Dokumentation zusammengestellt, Tabellen im
Verteiler hinterlegt, 2-fach Zentralordner sowie auf
Datenträger.
Menge: 8,000 St
Kostengruppe DIN 276 2018-12: 457000000

**09.01.0230 Dokumentation der EDV-Struktur im Objekt**
Dokumentation der EDV-Struktur im Objekt:
Deckblatt zur Dokumentation EDV-Struktur
- Übersicht über die Kabelverlegung (Kabelspinne), Kabelarten, Netzwerkplan
- Leitungslängen Patchfeld / Anschlussdose
- Zuordnung Anschlussdosen / Räume
- Grundrisspläne der Gebäude mit der Lage der Datenräume und den Standorten der Datenschränke sowie der Datendosen
- Abnahmeprüfung der gelieferten und verbauten Komponenten sowie der installierten Verkabelung

als Dokumentation zusammengestellt, Tabellen im
Verteiler hinterlegt, 2-fach Zentralordner sowie auf
Datenträger.
Menge: 1,000 psch
Kostengruppe DIN 276 2018-12: 457000000

### Titel 10 Medientechnik

#### Untertitel 10.01 Medientechnik

*Hinweis: Medientechnik*
Medientechnik

Die Verkabelung die Montage der Anschlussdosen für die Medientechnikversorgung des Gebäudes erfolgen durch den AN Elektro. Die Installation und die Inbetriebnahme der Aktiv-Komponenten der Medientechnik erfolgt anschließend durch den AN Medientechnik.

*Hinweis: Spezifikation unter Putz (uP)*
Spezifikation unter Putz (uP)

Alle Geräte sind zusätzlich zur Standardbefestigung mit Schrauben in der Gerätedose zu befestigen.
Die Unterputzschaltgeräte (uP) sind komplett einschl. Kosten für Abdeckplatten, Zentral- und anteiligem Mehrfachrahmen anzubieten. Dies gilt auch für alle
weiteren, aufgeführten Unterputzschaltgeräte in diesem Titel.

Es ist ein einheitliches Programm für die Geräte der Starkstrom-, Daten- und Kommunikationstechnik zu berücksichtigen.

Farbe: Reinweiß RAL 9010
besonderer Schutz: je Port einen Klappdeckel
(sofern nicht anders in Position beschrieben)

**10.01.0010 Anschlussdose LWL UP Kabelreserve OS 2 4xLC**
Anschlussdose, LWL, Unterputzausführung mit Aufnahme für Kabelreserve, Einmodenfaser OS 2, DIN EN 50173-1 (VDE 0800-173-1), mit Steckgesicht 4 x LC-Buchse, Ferrulen aus Zirkonia Keramik, Anzahl Ausbrüche 4 St, Anzahl Kupplungen 4 St,
Anzahl Pigtails 4 St.
Menge: 21,000 St
Kostengruppe DIN 276 2018-12: 457000000

**10.01.0020 Anschlussdose LWL UP Kabelreserve OS 2 4xLC**
Anschlussdose, LWL, Unterputzausführung mit Aufnahme für Kabelreserve, Einmodenfaser OS 2, DIN EN 50173-1 (VDE 0800-173-1), mit Steckgesicht 4 x LC-Buchse, Ferrulen aus Zirkonia Keramik, Anzahl Ausbrüche 4 St, Anzahl Kupplungen 4 St,
Anzahl Pigtails 4 St.
Menge: 11,000 St
Kostengruppe DIN 276 2018-12: 457000000

*Hinweis: Spezifikation auf Putz (aP)*
Spezifikation auf Putz (aP)

Installationsgeräte Aufputz (aP). Alle Geräte sind inkl. Aufputzgehäuse, Zubehör und Befestigungsmaterial zu liefern und betriebsfertig zu montieren.

Es ist ein einheitliches Programm für die Geräte der Starkstrom-, Daten- und Kommunikationstechnik zu berücksichtigen.

Farbe: Reinweiß RAL 9010
besonderer Schutz: je Port einen Klappdeckel
(sofern nicht anders in Position beschrieben)

**10.01.0030 Anschlussdose LWL AP Kabelreserve OS 2 4xLC**
Anschlussdose, LWL, Aufputzausführung mit Aufnahme für Kabelreserve, Einmodenfaser OS 2, DIN EN 50173-1 (VDE 0800-173-1), mit Steckgesicht 4 x LC-Buchse, Ferrulen aus Zirkonia Keramik, Anzahl Ausbrüche 4 St, Anzahl Kupplungen 4 St,
Anzahl Pigtails 4 St.
Menge: 6,000 St
Kostengruppe DIN 276 2018-12: 457000000

**10.01.0040 Anschlussdose XLR-Buchse 3polig Geräteeinbaukanal Geräteeinbaudose IP44**
STLB-Bau 2025-04 053
Anschlussdose, XLR-Buchse, 3-polig, in Geräteeinbaukanal, mit systemgebundener Geräteeinbaudose, Schutzart IP 44 DIN EN 60529 (VDE 0470-1), Einsatz mit Schrauben befestigen.
Menge: 17,000 St
Leistungsbereich: 053
Kostengruppe DIN 276 2018-12: 457000000

*Hinweis: Spezifikation in Bodentank (BT)*
Spezifikation in Bodentank (BT)

Alle Geräte sind zusätzlich zur Standardbefestigung mit Schrauben in der Gerätedose zu befestigen.
Die Bodentankschaltgeräte (BT) sind kompl. einschl. Kosten für Abdeckplatten, Zentral- und anteiligem Mehrfachrahmen anzubieten. Dies gilt auch für alle weiteren, aufgeführten Bodentankschaltgeräte in diesem Titel.

Es ist ein einheitliches Programm für die Geräte der Starkstrom-, Daten- und Kommunikationstechnik zu berücksichtigen.

Farbe: Reinweiß RAL 9010
besonderer Schutz: je Port einen Klappdeckel
(sofern nicht anders in Position beschrieben)

**10.01.0050 Anschlussdose LWL fußbodenüberragende Einbaueinheit OS 2 2xLCD**
STLB-Bau 2025-04 061
Anschlussdose, LWL, für fußbodenüberragende Einbaueinheit, Einmodenfaser OS 2, DIN EN 50173-1 (VDE 0800-173-1), mit Steckgesicht 2 x LCD-Buchse, Ferrulen aus Zirkonia Keramik, Anzahl Ausbrüche 2 St, Anzahl Kupplungen 2 St,
Anzahl Pigtails '2'
St.
Menge: 37,000 St
Leistungsbereich: 061
Kostengruppe DIN 276 2018-12: 457000000

**10.01.0060 Anschlussdose XLR-Buchse 3polig Fußbodenversorgungseinheit Geräteeinbaudose IP44**
STLB-Bau 2025-04 053
Anschlussdose, XLR-Buchse, 3-polig, in Fußbodenversorgungseinheit, mit systemgebundener Geräteeinbaudose, Schutzart IP 44 DIN EN 60529 (VDE 0470-1), Einsatz mit Schrauben befestigen.
Menge: 10,000 St
Leistungsbereich: 053
Kostengruppe DIN 276 2018-12: 457000000

*Hinweis: Installationskabel*

**10.01.0070 Installationskabel symmetrisch J-Y(St)Y 2x2x0,8 Bd**
STLB-Bau 2025-04 061
Installationskabel, symmetrisch, DIN VDE 0815 (VDE 0815), J-Y(St)Y, 2 x 2 x 0,8 Bd.
Menge: 135,000 m
Leistungsbereich: 061
Kostengruppe DIN 276 2018-12: 457000000

**10.01.0080 Lautsprecherkabel Li2YDY geschirmt**
STLB-Bau 2025-04 053
Lautsprecherkabel, Li2YDY, 2 x 0,34, geschirmt, Arbeitshöhe des Montageortes bis 3,5 m.
Menge: 1485,000 m
Leistungsbereich: 053
Kostengruppe DIN 276 2018-12: 454000000

**10.01.0090 Lautsprecherkabel YFAZ geschirmt**
STLB-Bau 2025-04 053
Lautsprecherkabel, YFAZ, 2 x 4, geschirmt, Arbeitshöhe des Montageortes bis 3,5 m.
Menge: 1430,000 m
Leistungsbereich: 053
Kostengruppe DIN 276 2018-12: 454000000

**10.01.0100 Lautsprecherkabel YFAZ, 8 x 4 mm², geschirmt,**
Lautsprecherkabel YFAZ, 8 x 4 mm², geschirmt, Arbeitshöhe des Montageortes bis 3,5 m.
Menge: 1485,000 m
Kostengruppe DIN 276 2018-12: 454000000

*Hinweis: Messung Datenübertragungsnetz*

**10.01.0110 Funktionsmessung von Lautsprecher-,NF- und KNX-Kabeln**
Funktionsmessung von Lautsprecher-,NF- und KNX-Kabeln

Messung der Installationsstrecke,
Darstellung der Messung als Tabelle und als Grafik, Dokumentation vorab digital zur Prüfung und nach Freigabe als Ausdruck und auf Datenträger, im PDF-Format und mit Originaldateien, als Standard-Report, in einfacher Ausfertigung.
Menge: 102,000 St
Kostengruppe DIN 276 2018-12: 457000000

### Titel 11 Allgemeine Leistungen

#### Untertitel 11.01 Stemmarbeiten, Durchbrüche + Bohrungen

*Hinweis: Erstellen von Mauer- und Deckenwerksdurchbrüchen*
Erstellen von Mauer- und Deckenwerksdurchbrüchen

Erstellen von Mauer- und Deckenwerksdurchbrüchen für Kabeldurchführungen, inkl. auffangen, absichern und Entsorgung des Bauschuttes gem. Baulogistikkonzept

**11.01.0010 Bohrung Stahlbeton Durchm. 50-100mm T 30-35cm nicht schadstoffbelastet v.Hand**
STLB-Bau 2025-04 084
Bohrung, Untergrundfläche waagerecht, Bohrkern ist gegen Absturz zu sichern, aus Stahlbeton, Normalbeton, Bohrdurchmesser über 50 bis 100 mm, Bohrtiefe über 30 bis 35 cm, einschl. Lösen des Bohrkerns aus dem Gefüge, nicht schadstoffbelastet,
Abfall ist nicht gefährlich, Zuordnung LAGA Z 0 (uneingeschränkter Einbau), Wichte des Abbruchstoffes DIN EN 1991-1-1 20 kN/m3, Arbeitshöhe bis 5,5 m über der Standfläche des hierfür erforderlichen Gerüstes, Gerüst wird gesondert vergütet, Erschwernis durch horizontale und vertikale Förderwege von der Abbruchstelle zur Bereitstellungsfläche/zum Ladeplatz,
vertikaler Förderweg '30'
m,
horizontaler Förderweg '100'
m, von Hand/mit handgeführten Kleingeräten, Ausführung erschütterungsarm DIN 4150, staubarm TRGS 559, Ausführung innerhalb des Bauwerks, Ausführung in allen Geschossen,
aufgenommene Stoffe sammeln, ohne Zerkleinerung, auf LKW des AN laden, transportieren, entsorgen, zum Lager oder zur Anlage nach Wahl des AN, Abfallschlüssel nach AVV (Abfallverzeichnis-Verordnung) 170101 Beton,
Vergütung der Entsorgung übernimmt AN.
Menge: 4,000 St
Leistungsbereich: 084
Kostengruppe DIN 276 2018-12: 449000000

#### Untertitel 11.02 Verschluss von Durchbrüchen + Brandschutz

*Hinweis: Verschließen von Durchbrüchen*
Verschließen von Durchbrüchen

Verschließen von Durchbrüchen für Kabeldurchführungen ohne Brandschutzanforderungen.
Schallschutzdämmung mindestens 57 dB(C)

**11.02.0010 Durchbruch schließen Durchdringungen Mineralwolle 50-100cm2 T 15-20cm**
STLB-Bau 2025-04 012
Durchbruch schließen, Ausführung in Wandfläche, mit Durchdringungen, nichttragend, aus Mauerwerk,
mit Mineralwolle, Querschnitt über 50 bis 100 cm2, Gesamtquerschnitt Durchdringungen über 10 bis 25 cm2, Tiefe über 15 bis 20 cm, Arbeitshöhe bis 5,5 m.
Menge: 2,000 St
Leistungsbereich: 012
Kostengruppe DIN 276 2018-12: 449000000

**11.02.0020 Durchbruch schließen Durchdringungen Mineralwolle 200-250cm2 T 15-20cm**
STLB-Bau 2025-04 012
Durchbruch schließen, Ausführung in Wandfläche, mit Durchdringungen, nichttragend, aus Mauerwerk,
mit Mineralwolle, Querschnitt über 200 bis 250 cm2, Gesamtquerschnitt Durchdringungen über 25 bis 50 cm2, Tiefe über 15 bis 20 cm, Arbeitshöhe bis 5,5 m.
Menge: 4,000 St
Leistungsbereich: 012
Kostengruppe DIN 276 2018-12: 449000000

**11.02.0030 Durchbruch schließen Durchdringungen Mineralwolle 250-300cm2 T 15-20cm**
STLB-Bau 2025-04 012
Durchbruch schließen, Ausführung in Wandfläche, mit Durchdringungen, nichttragend, aus Mauerwerk,
mit Mineralwolle, Querschnitt über 250 bis 300 cm2, Gesamtquerschnitt Durchdringungen über 25 bis 50 cm2, Tiefe über 15 bis 20 cm, Arbeitshöhe bis 5,5 m.
Menge: 4,000 St
Leistungsbereich: 012
Kostengruppe DIN 276 2018-12: 449000000

**11.02.0040 Durchbruch schließen Durchdringungen Mineralwolle 300-400cm2 T 15-20cm**
STLB-Bau 2025-04 012
Durchbruch schließen, Ausführung in Wandfläche, mit Durchdringungen, nichttragend, aus Mauerwerk,
mit Mineralwolle, Querschnitt über 300 bis 400 cm2, Gesamtquerschnitt Durchdringungen über 25 bis 50 cm2, Tiefe über 15 bis 20 cm, Arbeitshöhe bis 5,5 m.
Menge: 14,000 St
Leistungsbereich: 012
Kostengruppe DIN 276 2018-12: 449000000

**11.02.0050 Durchbruch schließen Durchdringungen Mineralwolle 400-500cm2 T 15-20cm**
STLB-Bau 2025-04 012
Durchbruch schließen, Ausführung in Wandfläche, mit Durchdringungen, nichttragend, aus Mauerwerk,
mit Mineralwolle, Querschnitt über 400 bis 500 cm2, Gesamtquerschnitt Durchdringungen über 50 bis 100 cm2, Tiefe über 15 bis 20 cm, Arbeitshöhe bis 5,5 m.
Menge: 9,000 St
Leistungsbereich: 012
Kostengruppe DIN 276 2018-12: 449000000

**11.02.0060 Durchbruch schließen Durchdringungen Mineralwolle 500-600cm2 T 15-20cm**
STLB-Bau 2025-04 012
Durchbruch schließen, Ausführung in Wandfläche, mit Durchdringungen, nichttragend, aus Mauerwerk,
mit Mineralwolle, Querschnitt über 500 bis 600 cm2, Gesamtquerschnitt Durchdringungen über 50 bis 100 cm2, Tiefe über 15 bis 20 cm, Arbeitshöhe bis 5,5 m.
Menge: 4,000 St
Leistungsbereich: 012
Kostengruppe DIN 276 2018-12: 449000000

**11.02.0070 Durchbruch schließen Durchdringungen Mineralwolle 600-700cm2 T 15-20cm**
STLB-Bau 2025-04 012
Durchbruch schließen, Ausführung in Wandfläche, mit Durchdringungen, nichttragend, aus Mauerwerk,
mit Mineralwolle, Querschnitt über 600 bis 700 cm2, Gesamtquerschnitt Durchdringungen über 50 bis 100 cm2, Tiefe über 15 bis 20 cm, Arbeitshöhe bis 5,5 m.
Menge: 3,000 St
Leistungsbereich: 012
Kostengruppe DIN 276 2018-12: 449000000

**11.02.0080 Durchbruch schließen Durchdringungen Mineralwolle 700-800cm2 T 15-20cm**
STLB-Bau 2025-04 012
Durchbruch schließen, Ausführung in Wandfläche, mit Durchdringungen, nichttragend, aus Mauerwerk,
mit Mineralwolle, Querschnitt über 700 bis 800 cm2, Gesamtquerschnitt Durchdringungen über 100 bis 150 cm2, Tiefe über 15 bis 20 cm, Arbeitshöhe bis 5,5 m.
Menge: 2,000 St
Leistungsbereich: 012
Kostengruppe DIN 276 2018-12: 449000000

**11.02.0090 Durchbruch schließen Durchdringungen Mineralwolle 800-900cm2 T 15-20cm**
STLB-Bau 2025-04 012
Durchbruch schließen, Ausführung in Wandfläche, mit Durchdringungen, nichttragend, aus Mauerwerk,
mit Mineralwolle, Querschnitt über 800 bis 900 cm2, Gesamtquerschnitt Durchdringungen über 150 bis 200 cm2, Tiefe über 15 bis 20 cm, Arbeitshöhe bis 5,5 m.
Menge: 4,000 St
Leistungsbereich: 012
Kostengruppe DIN 276 2018-12: 449000000

**11.02.0100 Durchbruch schließen Durchdringungen Mineralwolle 900-1000cm2 T 15-20cm**
STLB-Bau 2025-04 012
Durchbruch schließen, Ausführung in Wandfläche, mit Durchdringungen, nichttragend, aus Mauerwerk,
mit Mineralwolle, Querschnitt über 900 bis 1000 cm2, Gesamtquerschnitt Durchdringungen über 300 bis 400 cm2, Tiefe über 15 bis 20 cm, Arbeitshöhe bis 5,5 m.
Menge: 2,000 St
Leistungsbereich: 012
Kostengruppe DIN 276 2018-12: 449000000

**11.02.0110 Durchbruch schließen Durchdringungen Mineralwolle 1000-1500cm2 T 15-20cm**
STLB-Bau 2025-04 012
Durchbruch schließen, Ausführung in Wandfläche, mit Durchdringungen, nichttragend, aus Mauerwerk,
mit Mineralwolle, Querschnitt über 1000 bis 1500 cm2, Gesamtquerschnitt Durchdringungen über 500 bis 600 cm2, Tiefe über 15 bis 20 cm, Arbeitshöhe bis 5,5 m.
Menge: 2,000 St
Leistungsbereich: 012
Kostengruppe DIN 276 2018-12: 449000000

**11.02.0120 Durchbruch schließen Durchdringungen Mineralwolle 1500-2000cm2 T 15-20cm**
STLB-Bau 2025-04 012
Durchbruch schließen, Ausführung in Wandfläche, mit Durchdringungen, nichttragend, aus Mauerwerk,
mit Mineralwolle, Querschnitt über 1500 bis 2000 cm2, Gesamtquerschnitt Durchdringungen über 700 bis 800 cm2, Tiefe über 15 bis 20 cm, Arbeitshöhe bis 5,5 m.
Menge: 9,000 St
Leistungsbereich: 012
Kostengruppe DIN 276 2018-12: 449000000

**11.02.0130 Durchbruch schließen Durchdringungen Mineralwolle 2000-3000cm2 T 15-20cm**
STLB-Bau 2025-04 012
Durchbruch schließen, Ausführung in Wandfläche, mit Durchdringungen, nichttragend, aus Mauerwerk,
mit Mineralwolle, Querschnitt über 2000 bis 3000 cm2, Gesamtquerschnitt Durchdringungen über 900 bis 1000 cm2, Tiefe über 15 bis 20 cm, Arbeitshöhe bis 5,5 m.
Menge: 7,000 St
Leistungsbereich: 012
Kostengruppe DIN 276 2018-12: 449000000

*Hinweis: Spezifikation zur Kabelschottung*
Spezifikation zur Kabelschottung

Herstellen von Wand- und Deckenschottungen der
Feuerwiderstandsklasse F 30 und F 90 nach DIN 4102. Das
angebotene System muss vom Institut für Bautechnik
bauaufsichtlich zugelassen sein. Die ständige
Überwachung der verwendeten Baustoffe ist nachzuweisen.

Das Schottsystem muss für alle angefragten Wände (
Beton, Mauerwerk, leichte Trennwände und Betondecken)
zugelassen sein. Der Nachweis der Verwendbarkeit der
Schottung ohne vorgeschriebene Mindestarbeitsräume an
den Öffnungslaibungen und für die Verwendung aller
Kabelrinnen, Kabelleitern, Kabelummantelungen und der
Nachinstallierbarkeit, muss erbracht sein. Ebenso muss
eine leichte, staubfreie Nachinstallation gewährleistet
sein. Verwendete Dämmschichtbildner müssen ohne
Nachbehandlung alterungsbeständig sein. Nachweise durch
Prüfzeugnis einer nach DIN 4102 zugelassenen MPA.

Jede Kabelschottung ist mit einem Bezeichnungsschild
aus korrosionsbeständigem Stahlblech oder Kunststoff
dauerhaft zu kennzeichnen.

Folgende Angaben sind hierauf dauerhaft und gut lesbar
aufzubringen:

- Name des Erstellers der Abschottung
- Herstellungsdatum
- Abschottungs-Bezeichnung
- Feuerwiderstandsklasse
- Zulassungsnummer

Diese sind bei der Kalkulation der nachfolgenden Kabelschotts zu berücksichtigen.

Es ist eine zusammenhängende Dokumentation aller erstellten Schotts inkl. Fotos und nummeriertem Grundrissplan zu erstellen und zur Abnahme der Bauüberwachung digital vorzulegen.

**11.02.0140 Brandschutzabschottung Leitungsanlagen MW-Pl.Schott EI30 0,01-0,02m2 Gebäude Wand D 200mm**
STLB-Bau 2025-04 047
Brandschutzabschottung an Kabel-/Leitungsanlagen als Mineralwolleplattenschott, Klassifizierung EI 30 DIN EN 13501-2, mit allgemeinem bauaufsichtlichen Prüfzeugnis/allgemeiner bauaufsichtlicher Zulassung, eckiger Durchbruch, Querschnitt über 0,01 bis 0,02 m2, Baustoffklasse DIN 4102-1 A (nichtbrennbar), Schmelzpunkt größer gleich 1000 Grad C, im Gebäude, mit Kennzeichnungsschild, Arbeitshöhe des Montageortes bis 5,5 m über der Standfläche des hierfür erforderlichen Gerüstes, Gerüst wird gesondert vergütet, Wand aus Mauerwerk, Dicke 200 mm.
Menge: 38,000 St
Leistungsbereich: 047
Kostengruppe DIN 276 2018-12: 449000000

**11.02.0150 Brandschutzabschottung Leitungsanlagen MW-Pl.Schott EI30 0,02-0,05m2 Gebäude Wand D 200mm**
STLB-Bau 2025-04 047
Brandschutzabschottung an Kabel-/Leitungsanlagen als Mineralwolleplattenschott, Klassifizierung EI 30 DIN EN 13501-2, mit allgemeinem bauaufsichtlichen Prüfzeugnis/allgemeiner bauaufsichtlicher Zulassung, eckiger Durchbruch, Querschnitt über 0,02 bis 0,05 m2, Baustoffklasse DIN 4102-1 A (nichtbrennbar), Schmelzpunkt größer gleich 1000 Grad C, im Gebäude, mit Kennzeichnungsschild, Arbeitshöhe des Montageortes bis 5,5 m über der Standfläche des hierfür erforderlichen Gerüstes, Gerüst wird gesondert vergütet, Wand aus Mauerwerk, Dicke 200 mm.
Menge: 22,000 St
Leistungsbereich: 047
Kostengruppe DIN 276 2018-12: 449000000

**11.02.0160 Brandschutzabschottung Leitungsanlagen MW-Pl.Schott EI30 0,05-0,1m2 Gebäude Wand D 200mm**
STLB-Bau 2025-04 047
Brandschutzabschottung an Kabel-/Leitungsanlagen als Mineralwolleplattenschott, Klassifizierung EI 30 DIN EN 13501-2, mit allgemeinem bauaufsichtlichen Prüfzeugnis/allgemeiner bauaufsichtlicher Zulassung, eckiger Durchbruch, Querschnitt über 0,05 bis 0,1 m2, Baustoffklasse DIN 4102-1 A (nichtbrennbar), Schmelzpunkt größer gleich 1000 Grad C, im Gebäude, mit Kennzeichnungsschild, Arbeitshöhe des Montageortes bis 5,5 m über der Standfläche des hierfür erforderlichen Gerüstes, Gerüst wird gesondert vergütet, Wand aus Mauerwerk, Dicke 200 mm.
Menge: 13,000 St
Leistungsbereich: 047
Kostengruppe DIN 276 2018-12: 449000000

**11.02.0170 Brandschutzabschottung Leitungsanlagen MW-Pl.Schott EI30 0,01-0,02m2 Gebäude Wand D 400mm**
STLB-Bau 2025-04 047
Brandschutzabschottung an Kabel-/Leitungsanlagen als Mineralwolleplattenschott, Klassifizierung EI 30 DIN EN 13501-2, mit allgemeinem bauaufsichtlichen Prüfzeugnis/allgemeiner bauaufsichtlicher Zulassung, eckiger Durchbruch, Querschnitt über 0,01 bis 0,02 m2, Baustoffklasse DIN 4102-1 A (nichtbrennbar), Schmelzpunkt größer gleich 1000 Grad C, im Gebäude, mit Kennzeichnungsschild, Arbeitshöhe des Montageortes bis 5,5 m über der Standfläche des hierfür erforderlichen Gerüstes, Gerüst wird gesondert vergütet, Wand aus Mauerwerk, Dicke 400 mm.
Menge: 30,000 St
Leistungsbereich: 047
Kostengruppe DIN 276 2018-12: 449000000

**11.02.0180 Brandschutzabschottung Leitungsanlagen MW-Pl.Schott EI30 0,02-0,05m2 Gebäude Wand D 400mm**
STLB-Bau 2025-04 047
Brandschutzabschottung an Kabel-/Leitungsanlagen als Mineralwolleplattenschott, Klassifizierung EI 30 DIN EN 13501-2, mit allgemeinem bauaufsichtlichen Prüfzeugnis/allgemeiner bauaufsichtlicher Zulassung, eckiger Durchbruch, Querschnitt über 0,02 bis 0,05 m2, Baustoffklasse DIN 4102-1 A (nichtbrennbar), Schmelzpunkt größer gleich 1000 Grad C, im Gebäude, mit Kennzeichnungsschild, Arbeitshöhe des Montageortes bis 5,5 m über der Standfläche des hierfür erforderlichen Gerüstes, Gerüst wird gesondert vergütet, Wand aus Mauerwerk, Dicke 400 mm.
Menge: 13,000 St
Leistungsbereich: 047
Kostengruppe DIN 276 2018-12: 449000000

**11.02.0190 Brandschutzabschottung Leitungsanlagen MW-Pl.Schott EI30 0,05-0,1m2 Gebäude Wand D 400mm**
STLB-Bau 2025-04 047
Brandschutzabschottung an Kabel-/Leitungsanlagen als Mineralwolleplattenschott, Klassifizierung EI 30 DIN EN 13501-2, mit allgemeinem bauaufsichtlichen Prüfzeugnis/allgemeiner bauaufsichtlicher Zulassung, eckiger Durchbruch, Querschnitt über 0,05 bis 0,1 m2, Baustoffklasse DIN 4102-1 A (nichtbrennbar), Schmelzpunkt größer gleich 1000 Grad C, im Gebäude, mit Kennzeichnungsschild, Arbeitshöhe des Montageortes bis 5,5 m über der Standfläche des hierfür erforderlichen Gerüstes, Gerüst wird gesondert vergütet, Wand aus Mauerwerk, Dicke 400 mm.
Menge: 2,000 St
Leistungsbereich: 047
Kostengruppe DIN 276 2018-12: 449000000

#### Untertitel 11.03 Gerüst + Arbeitsbühnen

**11.03.0010 Aufbauen flächenorientiert Standgerüst Modul Arbeitsgerüst 2kN/m2 1zusätzl.Lage H1 L 2 m B 2 m H 5 m**
STLB-Bau 2025-04 001
Aufbauen flächenorientiertes Standgerüst, Modulgerüst DIN EN 12810-1, als Arbeitsgerüst DIN EN 12811-1, Lastklasse 3 (2 kN/m2), mit einer Gerüstlage, mit einer zusätzlichen Arbeitslage, Höhenklasse H 1, Verankerung am Bauwerk nicht möglich, Standfestigkeit herstellen, Standsicherheitsnachweis wird gesondert vergütet, Herstellung der Standsicherheit wird gesondert vergütet, Einrüstung für Montagearbeiten, Grundfläche rechteckig, mit Öffnungen, aufstellen in Gebäuden, Höhe der obersten Gerüstlage 4 m, Standfläche waagerecht, direkt belastbar,
Länge Gerüst/-bauteil '2'
m,
Breite Gerüst/-bauteil '2'
m,
Höhe Gerüst/-bauteil '5'
m.
Menge: 16,000 St
Leistungsbereich: 001
Kostengruppe DIN 276 2018-12: 449000000

**11.03.0020 Abbauen flächenorientiert Standgerüst Modul Arbeitsgerüst 2kN/m2 1zusätzl.Lage H1 L 2 m B 2 m H 5 m**
STLB-Bau 2025-04 001
Abbauen flächenorientiertes Standgerüst, Modulgerüst DIN EN 12810-1, als Arbeitsgerüst DIN EN 12811-1, Lastklasse 3 (2 kN/m2), mit einer Gerüstlage, mit einer zusätzlichen Arbeitslage, Höhenklasse H 1, Grundfläche rechteckig, mit Öffnungen, Höhe der obersten Gerüstlage 4 m, direkt belastbar,
Länge Gerüst/-bauteil '2'
m,
Breite Gerüst/-bauteil '2'
m,
Höhe Gerüst/-bauteil '5'
m.
Menge: 16,000 St
Leistungsbereich: 001
Kostengruppe DIN 276 2018-12: 449000000

**11.03.0030 Vorhalten flächenorientiert Standgerüst Modul Arbeitsgerüst 2kN/m2 1zusätzl.Lage H1 L 2 m B 2 m H 5 m**
Vorhalten flächenorientiertes Standgerüst, Modulgerüst DIN EN 12810-1, als Arbeitsgerüst DIN EN 12811-1, Lastklasse 3 (2 kN/m2), mit einer Gerüstlage, mit einer zusätzlichen Arbeitslage, Höhenklasse H 1, Verankerung am Bauwerk nicht möglich, Standfestigkeit herstellen, Standsicherheitsnachweis wird gesondert vergütet, Herstellung der Standsicherheit wird gesondert vergütet, Einrüstung für Montagearbeiten, Grundfläche rechteckig, mit Öffnungen, aufstellen in Gebäuden, Höhe der obersten Gerüstlage 4 m, Standfläche waagerecht, direkt belastbar,
Länge Gerüst/-bauteil '2' m,

Breite Gerüst/-bauteil '2' m,

Höhe Gerüst/-bauteil '5' m.
Menge: 480,000 Wo
Kostengruppe DIN 276 2018-12: 449000000

**11.03.0040 Aufbauen fahrbare Arbeitsbühne 2kN/m2 H 3-4m**
STLB-Bau 2025-04 001
Aufbauen fahrbare Arbeitsbühne DIN EN 1004-1, Lastklasse 3 (2 kN/m2), Höhe der Arbeitsplattform über 3 bis 4 m, im Gebäude.
Menge: 8,000 St
Leistungsbereich: 001
Kostengruppe DIN 276 2018-12: 449000000

**11.03.0050 Abbauen fahrbare Arbeitsbühne 2kN/m2 H 3-4m**
STLB-Bau 2025-04 001
Abbauen fahrbare Arbeitsbühne DIN EN 1004-1, Lastklasse 3 (2 kN/m2), Höhe der Arbeitsplattform über 3 bis 4 m, im Gebäude.
Menge: 8,000 St
Leistungsbereich: 001
Kostengruppe DIN 276 2018-12: 449000000

**11.03.0060 Vorhalten fahrbare Arbeitsbühne 2kN/m2 H 3-4m**
Vorhalten fahrbare Arbeitsbühne DIN EN 1004-1, Lastklasse 3 (2 kN/m2), Höhe der Arbeitsplattform über 3 bis 4 m, im Gebäude.
Menge: 240,000 Wo
Kostengruppe DIN 276 2018-12: 449000000

#### Untertitel 11.04 Abnahme + Inbetriebnahme

**11.04.0010 Beistellen Personal Sachverständigenabnahme elektr. Anlagen**
STLB-Bau 2025-04 063
Beistellen von Personal für die Sachverständigenabnahme der elektrischen Anlagen, Vergütung des Sachverständigen durch gesonderten Vertrag.
Menge: 104,000 h
Leistungsbereich: 063
Kostengruppe DIN 276 2018-12: 449000000

#### Untertitel 11.05 Stundenlohnarbeiten

*Hinweis: Spezifikation Stundenlohnarbeiten*
Spezifikation Stundenlohnarbeiten

Stundenlohnarbeiten durch Arbeitskräfte, die auf Anordnung des Auftraggebers auszuführen sind.

Der Verrechnungssatz ist unter Beachtung der preisrechtlichen Vorschriften zu ermitteln. Er gilt unabhängig von der Anzahl der abzurechnenden Arbeitsstunden.

Stundenlohnarbeiten sind immer mit Arbeitskräften mit der für die Arbeiten max.erforderlichen Qualifikation auszuführen, sofern entsprechendes Personal unter Beachtung des Wirtschaftlichkeitsprinzips zur Verfügung stehen.

**11.05.0010 Helfer/-in sämtliche Kosten/Zuschläge**
STLB-Bau 2024-10 091
Stundenlohnarbeiten durch Helfer/-in
der Verrechnungssatz für die jeweilige Arbeitskraft umfasst sämtliche Aufwendungen wie Lohn- und Gehaltskosten, Lohn- und Gehaltsnebenkosten, Zuschläge, lohngebundene und lohnabhängige Kosten, sonstige Sozialkosten, Gemeinkosten, Wagnis und Gewinn.
Menge: 100,000 h
Leistungsbereich: 091
Kostengruppe DIN 276 2018-12: 449000000

**11.05.0020 Monteur/-in sämtliche Kosten/Zuschläge**
STLB-Bau 2024-10 091
Stundenlohnarbeiten durch Monteur/-in
der Verrechnungssatz für die jeweilige Arbeitskraft umfasst sämtliche Aufwendungen wie Lohn- und Gehaltskosten, Lohn- und Gehaltsnebenkosten, Zuschläge, lohngebundene und lohnabhängige Kosten, sonstige Sozialkosten, Gemeinkosten, Wagnis und Gewinn.
Menge: 60,000 h
Leistungsbereich: 091
Kostengruppe DIN 276 2018-12: 449000000

**11.05.0030 Obermonteur/-in sämtliche Kosten/Zuschläge**
STLB-Bau 2024-10 091
Stundenlohnarbeiten durch Obermonteur/-in
der Verrechnungssatz für die jeweilige Arbeitskraft umfasst sämtliche Aufwendungen wie Lohn- und Gehaltskosten, Lohn- und Gehaltsnebenkosten, Zuschläge, lohngebundene und lohnabhängige Kosten, sonstige Sozialkosten, Gemeinkosten, Wagnis und Gewinn.
Menge: 30,000 h
Leistungsbereich: 091
Kostengruppe DIN 276 2018-12: 449000000

**11.05.0040 Meister-in sämtliche Kosten/Zuschläge**
STLB-Bau 2024-10 091
Stundenlohnarbeiten durch Meister/-in
der Verrechnungssatz für die jeweilige Arbeitskraft umfasst sämtliche Aufwendungen wie Lohn- und Gehaltskosten, Lohn- und Gehaltsnebenkosten, Zuschläge, lohngebundene und lohnabhängige Kosten, sonstige Sozialkosten, Gemeinkosten, Wagnis und Gewinn.
Menge: 20,000 h
Leistungsbereich: 091
Kostengruppe DIN 276 2018-12: 449000000

**11.05.0050 Techniker-in sämtliche Kosten/Zuschläge**
STLB-Bau 2024-10 091
Stundenlohnarbeiten durch Techniker/-in
der Verrechnungssatz für die jeweilige Arbeitskraft umfasst sämtliche Aufwendungen wie Lohn- und Gehaltskosten, Lohn- und Gehaltsnebenkosten, Zuschläge, lohngebundene und lohnabhängige Kosten, sonstige Sozialkosten, Gemeinkosten, Wagnis und Gewinn.
Menge: 20,000 h
Leistungsbereich: 091
Kostengruppe DIN 276 2018-12: 449000000

### Titel 12 Mehraufwand für besondere Dienstleistungen

#### Untertitel 12.01 Mehraufwand für besondere Dienstleistungen

*Hinweis: Zusätzliche Technische Vertragsbedingungen MSR*
Zusätzliche Technische Vertragsbedingungen MSR (ZTV-MSR)

Die kompletten MSR-Anlagen für alle betriebstechnischen Anlagen (BTA) werden durch einen separaten Auftragnehmer geliefert, montiert und gemeinsam mit dem jeweiligen BTA-AN in Betrieb genommen, sofern dies in den Einzelpositionen in diesem LV nicht anders gefordert wird.

Das Bauvorhaben wird mit einer gewerkeübergreifenden Gebäudeleittechnik (GLT) in DDC-Technik ausgerüstet. Die DDC-Technik übernimmt dabei sämtliche Regel- u. Steuerfunktionen für die BTA.

Vom BTA-AN (BTA-AN = Auftragnehmer für den Leistungsumfang wie er sich aus diesem LV ergibt) sind in Zusammenarbeit mit dem jeweiligen MSR-AN alle erforderlichen Dienst- und Koordinierungsleistungen zu erbringen, die für eine ordnungsgemäße Erstellung der BTA einschließlich zugehöriger MSR-Technik erforderlich sind. Für die Leistungsabgrenzung zwischen dem MSR-AN und dem BTA-AN gelten nachfolgende Bedingungen:

1. Der BTA-AN liefert dem MSR-AN alle erforderlichen Vorgaben für die Mess-, Steuer- u. Regeleinrichtungen, Gebäudeleittechnik und zugehörigen elektr. Schaltanlagen. Bei bestehenden Anlagen hat der MSR-AN die Angaben vor Ort eigenverantwortlich zu ermitteln.

2. Alle Stellorgane zu den Regelstrecken, die in die Gewerke des BTA-AN eingebaut werden, jedoch nicht zum Auftragsumfang des BTA-AN gehören, sind vom BTA-AN zu bemessen. Die Bemessung der Stellorgane der Regelstrecken ist dem MSR-AN zu übergeben und mit diesem abzustimmen. Bei bestehenden Anlagen erfolgt die Bemessung der Stellorgane durch den MSR-AN unter Berücksichtigung der vorhandenen Anlagentechnik.

3. Für vom BTA-AN gelieferte und eingebaute ELT-Apparaturen/-Geräte (Pumpen etc.) sind die zugehörigen Schaltorgane und Verbindungskabel zu bemessen (Kabel passend für eine mittlere Verlegelänge von ca. 20 m). Diese Daten sind dem MSR-AN zu übergeben. Bei bestehenden Anlagen erfolgt die Bemessung der BTA-Verkabelung durch den MSR-AN unter Berücksichtigung der vorhandenen Anlagentechnik.

4. Dem MSR-AN werden zur Konfiguration der DDC-Unterstationen zu jeder Regelstrecke/zu jedem Regelkreis die nachstehend aufgeführten Unterlagen vom BTA-AN übergeben:

Anlagenschemata:

Stückliste, mit allen beigestellten Mess-, Steuerungs- und Regelgeräte

Funktionsplan der Steuerung nach DIN 40719 T6

Schaltungsunterlagen; Regeln und graphische Symbole für Funktionspläne

Funktionsbeschreibung unter Einbeziehung der Regelung mit Darstellung der Regeldiagramme

Diagramme, Kennlinienfelder (für Ventilatoren, Pumpen, Ventile usw.)

Informationslisten (s. VDI 3814) für Regelgeräte und zugehörende Aggregate

Bei bestehenden Anlagen hat der MSR-AN die vorgenannten Angaben und Daten auf der Grundlage der vorhandenen Anlagentechnik und der ggf. vorhandenen Revisionsunterlagen eigenverantwortlich zu ermitteln.

5. Der MSR-AN hat sich selbstständig und rechtzeitig mit dem jeweiligen BTA-AN und dem AG zu koordinieren und diesem alle für die Erstellung und Inbetriebnahme der MSR-Anlage notwendigen Daten und Fakten zu übergeben bzw. bei diesem anzufordern.

6. Die Überprüfung der Stromlaufpläne und Regelschemata auf Funktionsrichtigkeit erfolgt durch den MSR-AN.

7. Die Inbetriebnahme (evtl. nach vorherigem Probelauf) der vom BTA-AN gelieferten und eingebauten ELT-Aggregate (Pumpen usw.) erfolgt durch eine mit der Anlage vertrauten BTA-Fachkraft gemeinsam mit dem MSR-AN. Die Prüfung der elektrischen Verkabelung obliegt dem MSRAN, auch wenn die Leistung nicht von ihm ausgeführt wurde.

8. Der BTA-AN bzw. der AG stellt eine mit der Anlage vertraute Fachkraft bei der vom MSR-AN durchzuführenden Inbetriebnahmen und Abnahmeprüfungen für die gesamte Dauer bei.

9. Die bestimmungsgemäße mängelfreie Einstellung/Funktion der MSR-Anlagen/Schaltanlagen im Zusammenspiel mit den BTA-Anlagen des BTA-AN ist dem jeweiligen BTA-AN bzw. dem AG schriftlich zu bestätigen.

10. Die Einweisung des Bedienungspersonals des AG in die Besonderheiten der regeltechnischen Belange erfolgt durch den MSR-AN.

11. Die Nutzeradresstruktur ist vor der Realisierung der DDC- und GLT-Programmierung mit dem AG und dem Fachplaner abzustimmen.

12. Für die vom BTA-AN und MSR-AN zu erbringenden Detailleistungen gilt die nachfolgende Schnittstellenliste:

1. Eintragung der BTA in den Bauplänen nach Art und Anzahl (Montagepläne) BTA AN *)
2. Erstellung von Anlagenschemata für jede BTA einschl. Funktionsbeschreibungen BTA AN *)
3. Erstellung von Regelschemata für jede BTA einschl. Funktionsbeschreibungen MSR AN
4. Abfassung ergänzender Funktionsbeschreibungen zu den Schemata BTA AN *) MSR AN
5. Aufstellung von Informations- und Verarbeitungslisten MSR AN
6. Aufstellung von Geberlisten MSR AN
7. Festlegung der Verarbeitungsfunktionen MSR AN
8. Festlegung von technischen Anschlussbedingungen (Schnittstellen) MSR AN
9. Abstimmung der MSR-DDC-GLT-Leistungen mit der für die Ausführungsplanung verantwortliche Stelle MSR AN

*) Bei bestehenden Anlagen hat der MSR-AN die vorgenannten Aufgaben, Angaben und Daten auf der Grundlage der vorhandenen Anlagentechnik, den ggf. vorhandenen Revisionsunterlagen sowie der Ausführungsplanung eigenverantwortlich zu erbringen bzw. zu ermitteln und mit dem Fachplaner abzustimmen.

1. Aktualisierung der BTA in den Montageplänen
BTA AN *)
2. Aktualisierung der Anlagenschemata für jede BTA einschl. Funktionsbeschreibung BTA AN *)
3. Aktualisierung der Regelschemata für jede BTA einschl. Funktionsbeschreibung MSR AN
4. Aktualisierung ergänzender Funktionsbeschreibungen zu den Schemata BTA AN *) MSR AN
5. Aktualisierung der Informations- und Verarbeitungslisten MSR AN
6. Aktualisierung der Geberlisten MSR AN
7. Aktualisierung der Verarbeitungsfunktionen MSR AN
8. Aktualisierung der technischen Anschlussbedingungen (Schnittstellen) MSR AN
9. Terminverfolgung für GLT-Leistungen Koordinierung der GLT- und BTA-Leistungen BTA AN *) MSR AN
10. Abstimmung der MSR-DDC-GLT-Leistungen mit der für die Ausführungsplanung verantwortliche Stelle MSR AN
11. Konfiguration der Anlagenschemata BTA AN *) MSR AN
12. Detailprojektierung nach Planungsvorgaben für Unterstationsorte bzw. Standort von Systemkomponenten MSR AN
13. Detailprojektierung hinsichtlich ihres Montageortes für Koppelglieder und Geber MSR AN
14. Detailprojektierung nach Planungsvorgaben für die gesamte Verkabelung, die Umrüstung bzw. Nachrüstung vorhandener Anlagen MSR AN
15. Kontrolle der BTA-Pläne bzgl. GLT Anschaltungen
MSR AN
16. Detailprojektierung der Adressenschemata MSR AN
17. Zuordnung der Grenzwerte zu Mess- und Zählwerten der Kategorien zu den Störmeldungen der Messwerte zu den Rechenvorschriften der Schaltbefehle zu den Programmen der Eingangsparameter aller sonstigen Programmfunktionen MSR AN

*) Bei bestehenden Anlagen hat der MSR-AN die vorgenannten Aufgaben, Angaben und Daten auf der Grundlage der vorhandenen Anlagentechnik, den ggf. vorhandenen Revisionsunterlagen sowie der Ausführungsplanung eigenverantwortlich zu erbringen bzw. zu ermitteln und mit dem Fachplaner abzustimmen.

**12.01.0010 Mehraufwand für besondere Dienstleistungen**
Mehraufwand für besondere Dienstleistungen
MSR-Technik der über die üblichen Nebenleistungen nach
VOB hinausgehende Umfang gemäß dem Leistungsumfang wie
er aus den Beschreibungen in diesem Titel hervorgeht,
ist zu kalkulieren und hier einzutragen.

Die besonderen Dienstleistungen MSR-Technik werden
durch den Anlagenumfang, wie in diesem LV enthalten,
bestimmt.
Menge: 1,000 psch
Kostengruppe DIN 276 2018-12: 449000000

*Hinweis: Anlagen- und Bauteilkennzeichnung*
Integration Anlagen- und Bauteilkennzeichnung

**12.01.0020 Integration Anlagen- und Bauteilkennzeichnung**
Integration Anlagen- und Bauteilkennzeichnung

Im Zuge der Werks- und Montageplanung ist eine koordinierte Abstimmung bezüglich der Anlagenkennzeichnung mit dem Gewerk Gebäudeautomation durchzuführen.
Diese Maßnahme zielt darauf ab, eine konsistente und einheitliche Kennzeichnung sämtlicher Anlagenkomponenten, über alle beteiligten Gewerke hinweg, sicherzustellen.

Federführend erfolgt dies durch das Gewerk Gebäudeautomation.
Die Resultate dieser Abstimmung sind verbindlich in die Planunterlagen zu übernehmen und bei der späteren Beschriftung der Bauteile anzuwenden.

Diese Vorgehensweise ist in Übereinstimmung mit den Vorgaben der VDI 3814 in aktueller Fassung sowie unter Berücksichtigung des Lastenheftes des Nutzers, welche die Grundlage für eine gewerkeübergreifende Standardisierung bildet, durchzuführen. Die Umsetzung der Bezeichnung erfolgt nach Vorgabe des Gewerks Gebäudeautomation. Ziel ist es, dass alle Projektbeteiligten die festgelegten Anlagen- und Bauteilkennzeichnungen in ihren Planungs- und Ausführungsdokumentationen berücksichtigen.

Abstimmungsgespräche zum Verständnis sowie Bereinigung von Unklarheiten, die Integration in die Planunterlagen, ggf. Korrekturen sind in dieser Position enthalten. Die Beschriftung der Anlagen selbst ist in entsprechender Position zu kalkulieren.

Kalkulationsgrundlage bildet die Anzahl der Bauteile, insbesondere autarke Anlagen, Zentralen, Schaltschränke, Zähler, etc.: ca. 25 Stk.
Menge: 1,000 psch
Kostengruppe DIN 276 2018-12: 449000000

### Titel 13 Inbetriebnahmemanagement

#### Untertitel 13.01 Inbetriebnahmemanagement

*Hinweis: Vorbemerkung zu Positionen Inbetriebnahme*
Vorbemerkung zu Positionen Inbetriebnahme

Der Auftraggeber legt besonderen Wert auf eine geordnete, strukturierte und vollständig dokumentierte In-betriebnahme des Gebäudes. Neben den anlagenspezifischen Funktionalitäten ist auch das zielgerichtete Zusammenspiel der Einzelanlagen, also die Gesamtfunktionalität der gebäudetechnischen Anlagen im Ver-bund, sicherzustellen und vor der Abnahme nachzuweisen. Um dies zu erreichen, wird im Projekt ein Inbe-triebnahmemanagement (IBM) durchgeführt.

Sämtliche technischen Anlagen und Anlagenteile, die sich im Leistungsumfang des Auftragnehmers befinden, sind von fachkundigem Personal, beauftragt durch den AN, bzw. durch die vom AN beauftragten Werkskundendienste seiner Lieferanten in Betrieb zu nehmen.

Der Auftragnehmer hat dafür Sorge zu tragen, dass eine fachkundige Person als Verantwortlicher für den gesamten Inbetriebnahmeprozess vor Beginn der Inbetriebnahmephase benannt wird und über die gesamte Dauer des IAÜ-Prozesses zur Verfügung steht (IAÜ-Prozess = Inbetriebnahme-Abnahme-Übergabe-Prozess).

Sämtliche Kosten für die Inbetriebnahme der eingebrachten Anlagen entsprechend den nachstehenden Erläuterungen sowie für die Durchführung der erforderlichen eigenständigen Inbetriebnahmebesprechungen mit der Objektüberwachung, dem Inbetriebnahmemanagement sowie beteiligten Fremdgewerken sind einzukalkulieren.

Die nachstehend beschriebenen Positionen stellen wesentliche Leistungen der vertraglichen Pflichten des Auftragnehmers dar und sind Voraussetzung für eine Abnahme nach Paragraph 12 VOB/B.

Einen Überblick zum prinzipiellen zeitlichen Ablauf bis zum Projektabschluss verdeutlicht das Prozesssche-ma Inbetriebnahme in der beigefügten PDF 20250227-LV IBM Anhang.pdf.

**13.01.0010 Strukturierung der Dokumentation**
Als Voraussetzung für eine möglichst nahtlose Übergabe an den Betreiber und Nutzer ist es wesentlich, den Prozess der seitens der Errichter-AN zu liefernden Dokumentation so zu gestalten, dass diese Unterlagen mit hinreichend langem Vorlauf zur Verfügung stehen. Hierzu ist die gesamte, vom jeweiligen AN zu liefernde Dokumentation in klar definierte Einzelpakete zu untergliedern. Der Umfang der zu liefernden Dokumentation wird hierdurch nicht verändert.
In Anlehnung an die Darstellung in der Abbildung Meilensteine für die Übergabe der Bestandsdokumentation in der beigefügten PDF 20250227-FIM-LV-IBM Anhang.pdf, gelten folgende Übergabetermine für die einzelner Dokumentations-Pakete:
Unterlagen der Ausführungsgrundlagen z.B. Anlagenbeschreibungen, Handbücher / Herstellerunterlagen etc. werden nach der baulichen Fertigstellung übergeben. Unterlagen zu anlagenspezifischen Inbetriebnahmen, wie z.B. Hygieneprüfprotokolle, Einregulierungsprotokolle etc. werden nach der anlagenspezifischen Inbetriebnahme eingereicht. Als letztes werden, vor den VOB Abnahmen, die Einweisungsprotokolle sowie die Protokolle der gewerkeübergreifenden Verbundtests zur Verfügung gestellt.
Die Dokumentationsunterlagen sind gemäß der Zuordnung, in der beigefügten PDF, in digitaler Form zu übergeben, wobei der Meilenstein 3 hier nur exemplarisch gilt, Grundlage ist die vollständige Bestandsdokumentation gemäß AG-seitiger Vorgabe. Für die Meilensteine 1 und 2 gilt eine Frist von 14 Tagen nach Fertigstellung bzw. Abschluss.
Die Unterlagen für den Meilenstein 3 sind spätestens bis zwei Wochen vor VOB-Abnahme zu übermitteln.
Eine termingerechte Übergabe der Dokumentation ist zwingende Voraussetzung für den Eintritt in die darauffolgende Inbetriebnahmephase.
Die Dokumentation für die Meilensteine 1 bis 3 ist auf dem Projektraum sowie einem Datenträger (USB-Stick, PDF und DWG) in Ordner systematisch sortiert, zu übergeben. Zusätzlich gelten die AG-seitigen Vorgaben an die Bestandsdokumentation gemäß Dokumentationsvorgaben TH Köln.pdf.
Menge: 8,000 h
Kostengruppe DIN 276 2018-12: 449000000

**13.01.0020 Dokumentation der Vorfunktionsprüfung**
Unmittelbar nach Fertigstellung der Montagearbeiten und vor der Erstinbetriebnahme jeder Anlage ist durch den Auftragnehmer eine systematische Anlagenüberprüfung durchzuführen und die bauliche Fertigstellung zu bestätigen. Die Vorfunktionsprüfung besteht aus einer rein optischen und ggf. mechanischen Überprüfung. Der AN bestätigt, dass sämtliche betriebsvorbereitenden Maßnahmen abgeschlossen sind.

Insbesondere folgende Punkte sind - soweit zutreffend - für die eingebrachten Anlagen durch den Auftragnehmer zu bestätigen:
Alle Anlagenteile sind korrekt miteinander verbunden
Elektroinstallation ist abgeschlossen
Anbindung der Anlage an die GA ist erfolgt und funktionsbereit
Sollwerte, Zeitprogramme, Verriegelungen, Festlegung der Trendaufzeichnungen, Regelstrategien sind gemäß Vertrag angelegt und funktionsfähig
Grafische Benutzeroberfläche ist konfiguriert und alle Anwendungsprogramme sind hinterlegt
Dokumentation von Werksabnahmen von Großkomponenten ist vorhanden
Vollständige Datenpunktlisten liegen vor
Die Bestätigung der durchgeführten Vorfunktionsprüfung durch Protokolle bzw. Checklisten ist Voraussetzung für den Beginn der anschließenden Inbetriebnahmephase.
Menge: 10,000 h
Kostengruppe DIN 276 2018-12: 449000000

**13.01.0030 Mitwirkung bei den anlagenspezifischen Inbetriebnahmen**
Erfolgt die Inbetriebnahme mehrerer zusammenwirkender Anlagenteile durch unterschiedliche Auftragnehmer, so sind die beteiligten Auftragnehmer zur Koordination ihrer Tätigkeiten bei der Inbetriebnahme verpflichtet. Zusammen mit dem Auftragnehmer Gebäudeautomation ist die Mitwirkung beim Datenpunkttest erforderlich, einschließlich der folgenden Leistungen:
Ansteuerung der Feldgeräte (Funktionsprüfung)
Überprüfung der Systeme bis zur Darstellung im Leitsystem
Treten in dem oben genannten Zusammenhang Störungen auf, wirkt der Auftragnehmer an deren Beseitigung mit.
Menge: 8,000 h
Kostengruppe DIN 276 2018-12: 449000000

**13.01.0040 Gewerkeübergreifende Funktionstests**
Sämtliche Anlagen oder Anlagenteile, die sich im Leistungsumfang des Auftragnehmers befinden, sind im Zuge eines gewerkeübergreifenden Funktionstests auf ordnungsgemäße Funktion im Verbund zu überprüfen.
Diese gewerkeübergreifenden Funktionstests sind in einem zeitlichen Zusammenhang mit den beteiligten Gewerken durchzuführen, wobei die Anlagen der Gebäudeautomation und Gefahrenmeldeanlagen als übergeordnete Systeme eine koordinierende und besondere Position einnehmen.
Die gewerkeübergreifenden Funktionstests stellen den gewerkeübergreifenden Betrieb der Gesamtheit aller im Gebäude befindlichen Anlagen unter (eingeschränkt) realitätsnahen Betriebsbedingungen dar. Er dient dem Nachweis der bestimmungsgemäßen und vertragsgeschuldeten Funktion der technischen Anlagen. Es soll nachgewiesen werden, dass die Anlagen einen dauerhaften Automatikbetrieb ohne Störungen bewerkstelligen können. Um die Aussagekraft der gewerkeübergreifenden Funktionstests zu erhöhen, werden in geeigneten Testszenarien - z.B. durch Sollwert-Änderungen oder Aufprägen von Störgrößen - Zustände hergestellt.
Voraussetzung zur Durchführung der gewerkeübergreifender Funktionstests ist der Abschluss aller Vorfunktionsprüfungen und anlagenspezifischen Inbetriebnahmen der beteiligten Anlagen durch die jeweiligen Auftragnehmer, insbesondere der erfolgreiche Abschluss des 1:1 Datenpunkttests und sämtlicher Einregulierungstätigkeiten. Die Fertigstellung der ordnungsgemäßen Inbetriebnahme ist durch den AN zu protokollieren. Die Feststellung des erfolgreichen Abschlusses hat durch die Fachbauleitungen stattzufinden.
Der Beginn der gewerkeübergreifenden Funktionstests bedarf der Freigabe des AG bzw. des IBM als Vertreter des AG..
Im Rahmen der gewerkeübergreifenden Funktionstests wird u.a. ein Black-Building-Test durchgeführt. Hierbei wird das Verhalten aller technischen Anlagen des Gebäudes bei Spannungsausfall und Spannungswiederkehr nach definierten Szenarien hinsichtlich erwarteter Anlagen- und Betriebszustände getestet. Der Auftragnehmer Elektrotechnik führt eine zentrale Abschaltung der Stromversorgung an einer Niederspannungsgebäudehauptverteilung, alternativ an einer der Unterverteilungen, durch. Der Auftragnehmer zum vorliegenden LV prüft bzw. bestätigt das störungsfreie Anlagenverhalten nach Netzwiederkehr, das automatische Erreichen der eingestellten Sollwertvorgaben und den Übergang in Regelbetrieb für die elektrisch betriebenen und/oder gesteuerten Anlagenteile.
Die Anlagen sind während der gewerkeübergreifenden Funktionstests vom AN mit geeignetem, qualifiziertem Fachpersonal zu betreiben, zu überwachen und bei Störungen umgehend wieder in Betrieb zu setzen. Funktion und Einstellung der gesamten Anlagen sind zu überwachen, zu prüfen und bei Bedarf zu optimieren. Die Durchführung der gewerkeübergreifenden Funktionstests sowie sämtliche durchgeführten Maßnahmen zur Störungsbeseitigung und sonstige Eingriffe in den Anlagenbetrieb sind schriftlich und digital zu dokumentieren und vorzulegen.
Durch das IBM erfolgt eine detaillierte Ablaufplanung des Inbetriebnahmeprozesses, hierbei ist die Mitwirkung der Errichter während der Ausführungsphase im Zuge der Fortschreibung durch das IBM erforderlich (siehe Anhang 20250227-FIM-PO-IBM-Gewerkeübergreifende Funktionstests.pdf).
Der AG bzw. das IBM behält sich vor, sämtliche Anlagen während der gewerkeübergreifenden Funktionstests zu prüfen. Die gewerkeübergreifenden Funktionstests können vom AG unterbrochen werden, wenn die vereinbarten Beschaffenheiten offensichtlich nicht oder nur zum Teil eingehalten werden können. Sobald die nötigen Voraussetzungen hergestellt sind ist eine Wiederholung des Tests erforderlich.
Als Kalkulationsgrundlage wird von 1 Tag mit 8 Stunden ausgegangen, Fahrt- und etwaige Übernachtungskosten sind mit einzukalkulieren. Erforderliche Verbrauchsmaterialien, Betriebsmittel, Verschleißteile, Kleinteile sowie Hilfsstoffe sind vom AN zu beschaffen.
Der erfolgreiche Abschluss der gewerkeübergreifenden Funktionstests ist wesentliche Voraussetzung für die förmliche VOB-Abnahme.
Menge: 8,000 h
Kostengruppe DIN 276 2018-12: 449000000

**13.01.0050 Durchführung von erweiterten Einweisungen und Schulungen**
Die Einweisungen und Schulungen des späteren Betriebspersonal in Funktion und Betrieb soll theoretische sowie praktische Inhalte berücksichtigen.
Mindestens 30 Kalendertage vor dem ersten Einweisungstermin ist durch den AN eine Agenda mit den geplanten Einweisungsinhalten, der Strukturierung, der Dauer, dem angedachten Termin sowie den ausgeteilten Informationsunterlagen zu erstellen und durch den AG freigeben zu lassen.
Zum Zeitpunkt der Einweisung muss die Dokumentation gemäß LV Position Strukturierung der Dokumentation vorliegen.
14 Tage vor dem Einweisungstermin müssen die Funktionsbeschreibung sowie die Schemata als PDF gesondert an die Nutzer übergeben werden.
Da der Umfang der Einweisung das übliche Maß überschreitet wird ein EP abgefragt.

Die Einweisung muss folgende Kriterien erfüllen:
Als Ergebnis ist ein unterschriebenes Schulungs- und Einweisungsprotokoll mit Übersicht des Schulungsinhaltes, geschulten Personen, und Schulungszeitraum zu erstellen. Die Einweisungen sind wie folgt beschrieben durchzuführen und zu protokollieren, bzw. folgende Inhalte sind, sofern zutreffend, zu berücksichtigen.
Anlagenübersicht und Anbindung an übergeordnete Anlagen der Liegenschaft
Grundlegenden Funktionen
Betriebsweisen (z.B. Sommer, Winter, Tag / Nacht, Zeitprogramme, Automatikbetrieb usw.)
Betriebsparameter und Einstellmöglichkeiten
Abhängigkeiten / Wechselwirkungen mit anderen Anlagen/Systemen
Sicherheitsfunktionen
Alarme / Störmeldungen, sowie deren mögliche Ursachen und Handlungsempfehlungen
Erläuterung von Hersteller- / Gerätespezifischen Steuerungen
Möglichkeiten des manuellen Eingriffs an den Anlagen, Beeinflussung des automatischen Anlagenbetriebs
Wartungsanweisungen und Wartungsintervall, einschl. Anfertigen von Arbeitskarten je Anlage, mit Intervallvorgaben.
Notwendige Prüfungen und deren Intervall
Reparaturhinweise
Ersatzteile und deren empfohlene Vorhaltung
Einführung / Übersicht in die Betriebs- und Wartungsanleitungen
Die Unterlagen der Präsentation sind sowohl in ausgedruckter Form, farbig, DIN A4, den zur Einweisung anwesenden Personen auszuhändigen und der Bestandsdokumentation beizufügen als auch vorab via E-Mail als PDF zu verteilen.
Menge: 10,000 h
Kostengruppe DIN 276 2018-12: 449000000

**13.01.0060 Betreiben der Anlage bis zur VOB-Abnahme (Erhaltungsbetrieb)**
Betreiben der Anlage bis zur VOB-Abnahme (Erhaltungsbetrieb)
Da vor der Übergabe an den Nutzer kein eigenständiger Betreiber vorhanden ist, ist es erforderlich den Anlagenbetrieb während der Interimsbetriebszeit, d.h. nach Abschluss der anlagenspezifischen Inbetriebnahmen, dem Anlagenerrichter zu übertragen. Diese Interimsbetriebszeit ist als Erhaltungsbetrieb definiert.
Ziel: Das Betreiben der Anlagen soll grundsätzlich die ordnungsgemäße Funktion der Anlagen sicherstellen.
Hierzu sind sämtliche vom Auftragnehmer eingebrachten Systeme und Anlagen dem Auftraggeber funktional uneingeschränkt bis zur VOB-Abnahme vorzuhalten. Dieser Erhaltungsbetrieb erfolgt mit dem Ziel, dass alle Gewährleistungsansprüche nach VOB-Abnahme erhalten bleiben.
Der Erhaltungsbetrieb beinhaltet mindestens folgende Punkte:
Regelmäßige Kontrollgänge ggf. stichpunktartig mit Dokumentation der Anlagenzustände min. 1x pro Woche
Regelmäßige Prüfung der Anlagenfunktionen ggf. Stichpunktartig (z.B. Probeläufe, Spülung von hydraulischen Systemen)
Wartung und Instandhaltung der betriebstechnischen Anlagen gemäß AMEV-Arbeitskarten (Stand 02/2020), insbesondere unter Berücksichtigung der vorgegebenen Wartungsintervalle
Beseitigung von Störungen
Nachfüllen von Betriebsstoffen
Prüfung von sicherheitsrelevanten Einbauteilen
Im Leistungsumfang enthalten sind ferner:
Vorbeugende Maßnahmen zur Werterhaltung der Komponenten mit den erforderlichen Einzelmaßnahmen entsprechend den Anforderungen der Komponentenhersteller und den Grundsätzen der jeweils gültigen Gesetze, Normen und Verordnungen zur Instandhaltung.
Erstellung einer Wartungsdokumentation (Wartungsprotokolle mit Zustandsbericht, Leistungs- und Messwerten)
Dokumentation von bei der Wartung festgestellten Mängeln und Sicherstellung der Mängelabarbeitung
regelmäßiges Pflegen, Überprüfen, Nachjustieren, Reinigen, Neueinstellen und Abgleichen aller Anlagen bzw. Anlagenkomponenten auf Zustand, Funktion und Sicherheit, zur Erhaltung des einwandfreien Zustandes und Funktion der Anlagen.
Veranlassung gesetzlich vorgeschriebener wiederkehrender Prüfungen und Bewertungen von Anlagen, Bauteilen oder Einrichtungen im Objekt.
Erstellung/Pflege von Prüf- und Wartungsprotokollen und -berichten (nachweisende Dokumentation)
Pflege von anlagenbezogenen Instandhaltungsbüchern, insb. Prüfbüchern
Sicherstellung der eingestellten Anlagenparameter.
Vier Monate vor Beginn der anlagenspezifischen Inbetriebnahmen ist vom Auftragnehmer ein Inspektions-, Prüf- und Wartungsplan für den Erhaltungsbetrieb zu erstellen und mit der Objektüberwachung sowie dem Inbetriebnahmemanagement abzustimmen.
Zur Vermeidung von Stagnation im Zeitraum zwischen Anlagenbefüllung (Spülung) und Übergabe der Trinkwasserinstallation an den Nutzer sind sämtliche im LV beschriebenen Entnahmestellen im Abstand von 72 h für den bestimmungsmäßigen Betrieb zu öffnen, um einen entsprechenden Trinkwasseraustausch im gesamten Leitungssystem sicherzustellen.
Vor Aufnahme der Anlagenspülung ist ein Spülplan zu erstellen.
Über jede Durchführung der Hygienespülungen ist ein Protokoll zu erstellen. Das Protokoll ist wöchentlich zur Unterschrift vorzulegen.
Bei Anlagenstörungen ist die Objektüberwachung (OÜ), der AG sowie dem Inbetriebnahmemanagement unverzüglich zu informieren. Störungen im Anlagenbetrieb sind umgehend zu beseitigen.
In Abstimmung mit dem Auftraggeber und dem zukünftigen Betreiber ist die Organisation einer Rufbereitschaft zur Störungsbeseitigung sowie die Einrichtung einer Rufbereitschaft (Notdienst) sicherzustellen. Treten Störungen an den Anlagen auf, sind folgende Reaktionszeiten zur Störungsbeseitigung durch den Auftragnehmer einzuhalten:
Die telefonische Erreichbarkeit muss werktäglich, Montag bis Freitag, von 8:00 Uhr bis 16:30 Uhr sichergestellt sein. Eine Erreichbarkeit per Mail ist 24h am Tag (werktags sowie an Wochenenden und Feiertagen) sicherzustellen.
Reaktionszeit zum Beginn einer Fehleranalyse vor Ort max. 24 Stunden nach Information über eine Störung
Die Störungsbehebung ist durch Protokolle mit Angabe zu Ursachen und Maßnahmen zu dokumentieren.
Die Unfallverhütungsvorschriften sind zu beachten.
Fahrt- und Übernachtungskosten sind mit einzukalkulieren. Erforderliche Verbrauchsmaterialien, Betriebsmittel, Verschleißteile, Kleinteile sowie Hilfsstoffe sind vom AN zu beschaffen. Die Kosten der Verbrauchsmaterialien werden ohne Zuschläge gegen Nachweis durch den AG erstattet.
Der Beginn und das Ende des Erhaltungsbetriebs werden von der Fachbauleitung oder dem AG schriftlich festgelegt.
Für die Dauer des Erhaltungsbetriebs sind 4 Monate mit insgesamt 3,5 Arbeitstagen über die gesamte Dauer anzunehmen.
Menge: 28,000 h
Kostengruppe DIN 276 2018-12: 449000000

**13.01.0070 Gewerkeübergreifender Probebetrieb / Automatikbetrieb**
Gewerkeübergreifender Probebetrieb / Automatikbetrieb
Sämtliche Anlagen oder Anlagenteile, die sich im Leistungsumfang des Auftragnehmers befinden, sind zur Probe für einen Zeitraum von 15 aufeinander folgenden Kalendertagen zu betreiben. Dieser Probebetrieb ist in einem zeitlichen Zusammenhang mit den beteiligten Gewerken durchzuführen.
Der Probebetrieb stellt den gewerkeübergreifenden Betrieb der Gesamtheit aller im Gebäude befindlichen Anlagen unter (eingeschränkt) realitätsnahen Betriebsbedingungen dar. Er dient dem Nachweis der bestimmungsgemäßen und vertragsgeschuldeten Funktion der technischen Anlagen. Es soll nachgewiesen werden, dass die Anlagen einen dauerhaften Automatikbetrieb ohne Störungen bewerkstelligen können.
Voraussetzung zur Durchführung des Probebetriebs ist der Abschluss aller gewerkeübgergreifenden Funktionstests.
Der Beginn des Probebetriebs bedarf der Freigabe des AG bzw. des IBM als Vertretung des AG.
Die Anlagen sind während des Probebetriebes vom AN mit geeignetem, qualifiziertem Fachpersonal zu betreiben, zu überwachen und bei Störungen umgehend wieder in Betrieb zu setzen. Funktion und Einstellung der gesamten Anlagen sind zu überwachen, zu prüfen und bei Bedarf nachzuregulieren. Der Verlauf des Probebetriebs, insbesondere die aufgetretenen Störungen sowie sämtliche im Rahmen des Probebetriebs durchgeführten Maßnahmen zur Störungsbeseitigung und sonstige Tätigkeiten sind schriftlich und digital zu dokumentieren.
Die Versorgung der, an die jeweilige Anlage, angebundenen Einrichtungen ist sicherzustellen. Bei Geräten, die der AG eingebracht hat, aber von Anlagen betrieben werden, die der AN installiert hat, ist durch den AN eine Mitwirkung beim Echtzeitbetrieb sicherzustellen. In diesem Fall müssen vertretbare Mängel schnellstmöglich beseitigt werden. Die entsprechenden Fachkräfte sind zur Verfügung zu stellen. Der AG und dessen Vertreter oder Bevollmächtigte, sowie der spätere Betreiber, haben das Recht am Probebetrieb teilzunehmen und sind über die Betriebsabläufe in Kenntnis zu setzen. Fachpersonal, welches später die Anlagen betreiben wird, ist in den Probebetrieb einzubeziehen.
Der Auftraggeber behält sich vor, sämtliche Anlagen während des Probebetriebes zu prüfen. Der Probebetrieb kann vom AG unterbrochen werden, wenn die vereinbarten Beschaffenheiten offensichtlich nicht oder nur zum Teil eingehalten werden können.
Aufzeichnungen und Dokumentationen sind auf Verlangen des Auftraggebers bzw. der Objektüberwachung jederzeit zur Einsicht bereitzustellen. Aufzeichnungen, Dokumentationen und Auswertungen der Prüfungen und des Probebetriebes werden Bestandteil der an den Auftraggeber zu übergebenden Bestandsdokumentation.
Der störungsfreie Betrieb betriebskritischer Anlagen über einen Zeitraum von 15 zusammenhängenden Kalendertagen über jeweils 24h im Regelbetrieb innerhalb des Zeitraums des Probebetriebs ist Voraussetzung für den Abschluss einer erfolgreichen Probebetriebsphase.
Als Kalkulationsgrundlage kann von 1 Person (fachkundig, geeignet und qualifiziert) mit einem Stundenkontingent vor Ort von insgesamt 6h ausgegangen werden. Dieses Stundenkontingent kann sich über einen Zeitraum von 4 Arbeitstagen pro Woche zu üblichen Arbeitszeiten verteilen.

Der Beginn und das Ende des Betreibens der Anlagen werden von der Fachbauleitung oder dem AG schriftlich festgelegt.
Fahrt- und Übernachtungskosten trägt der AN. Die Kosten des Energieverbrauches (Strom, Wasser, Gas, Fernwärme) des Probebetriebes trägt der Auftraggeber. Erforderliche Verbrauchsmaterialien, Betriebsmittel, Verschleißteile, Kleinteile sowie Hilfsstoffe sind vom AN zu beschaffen. Die Kosten werden ohne Zuschläge gegen Nachweis durch den AG erstattet.
Bei der Kalkulation ist zu berücksichtigen, dass der Zeitraum des Probebetriebs vollständig innerhalb des Zeitraums des Erhaltungsbetriebs liegt.
Der erfolgreiche Abschluss der Probebetriebsphase ist wesentliche Voraussetzung für die förmliche VOB-Abnahme.
Menge: 6,000 h
Kostengruppe DIN 276 2018-12: 449000000

**13.01.0080 Angaben zur Wartung, Inspektion und Prüfung /**
Angaben zur Wartung, Inspektion und Prüfung / Equipmenterfassung
Der AN erstellt zur Abnahme eine Übersicht, aus der ersichtlich ist, an welcher Anlage welche Tätigkeit (getrennt nach Wartung, Inspektion und Prüfung) in welchem Intervall durchgeführt wird, inkl. der Angabe, ob es sich dabei um gesetzliche Vorgaben handelt. Zusätzlich ist das Datum der Erstinbetriebnahme zu dokumentieren.
Jede Anlage muss dabei getrennt / einzeln und mit Anlagennummer/-kennzeichnung sowie der Angaben gem. Vorlage Vorlage Anlagenliste.xlsx TH Köln enthalten sein.
Die Übersicht wird dem IBM als Vertreter des AG zur Freigabe vorgelegt ist in digitaler Form zu übergeben, sodass der AG den Plan bei Bedarf in sein CAFM-System übernehmen kann.
Menge: 14,000 h
Kostengruppe DIN 276 2018-12: 449000000
